# Instandsetzung Wirtschaftswege Bauprogramm 2026 Ost
Angebotsaufforderung (GAEB DA XML 3.3, DA83)
Währung: EUR
Auftraggeber: 0
Erstellt mit: SJ OFFICE/ GXML Toolbox V3.3 R20201215, Modul AVA, 22.01.2026

## Baubeschreibung
1.  Allgemeine Beschreibung der Bauleistung

Durch die Flut im Juli 2021 sind Nebenstraßen und Wirtschaftswege im Stadtgebiet teilweise erheblich beschädigt worden. Die Stadt Bad Münstereifel plant die Sanierung der beschädigten Abschnitte in mehreren Bauabschnitten. Vorliegend wird das Bauprogramm Ost 2026 an fünfzehn Stellen beschrieben.

Folgende Titel sind im vorliegendem Leistungsverzeichnis enthalten:

01 - 101-Neichen - Im Steingassenberg
02 - 102-Effelsberg - Richtung Radioteleskop
10 - Eichen - Weg gegenüber Heilenbach
11 - Eichen - In der Heilenbach - alte Kanaltrasse
24 - Houverath - Wirtschaftsweg zw. Maulbach und Houverath in Richtung KA Houverath
25 - Houverath - Wirtschaftsweg von L 113 in Richtung Scheuren an Wegekreuz
36 - Lanzerath - In der Heilenbach
37 - Lanzerath - Rundweg Rheinbacher Straße - Hochtürmer Straße
55 - Scheuren -- Nelkenstraße
65 - Wald - Im Quersiefen
66 -Wald - Verlängerung "Zum Stuckental" in Richtung Houverath
77 - Houverath - Houverather Mühle - Limbach
78 - Houverath - Limbacher Straße
90 - Eichen - Am Weyersberg
93 - Effelsberg - KA Wald in Richtung Radioteleskp

Die Leistungsbeschreibung umfasst die Wiederherstellung von unterspülten Böschungen, zerstörten Wegeabschnitten und Wegeseitengräben. Es sind bei den fünfzehn beschriebenen Bauabschnitten im wesentlichen folgende Arbeitsschritte in unterschiedlichem Umfang auszuführen:

- Baustelleneinrichtungen und Verkehrssicherungen der einzelnen Abschnitte
- Oberflächenbefestigungen aufnehmen und wieder herstellen
- Unterbauten aufnehmen und wieder herstellen
- Böschungsabbrüche stabilisieren und wieder herstellen
- Wegeseitengräben bereinigen und ertüchtigen
- freiliegende Ver- und Entsorgungsleitungen sichern

Die Lage der Einsatzstellen ist aus der Übersichtskarte zu entnehmen. Die Zufahrt zu den Baustellen erfolgt über die jeweiligen Wirtschaftswegen und Anliegerstraßen. Durch die zum Teil auf voller Breite zerstörten Straßen ist die Andienung der Baustellen meist nur von einer Seite aus möglich.

1.1 Beschreibung des Baugebietes

Die Baustellen liegen im ländlichem Gebiet innerhalb von  Wirtschaftswegen (befestigt und unbefestigt) ohne öffentlichen jedoch mit landwirtschaftlichen Verkehr. Auf allen Streckenabschnitten ist mit Fußgänger- Rad- und Landmaschinenerkehr zu rechnen.

1.2 Schutzgebiete

Die Baustellen liegen innerhalb von Landschaftsschutzgebiet. Alle Arbeiten sind auf die besonderen Bedingungen der einzelenen Schutzgebiete abzustimmen.

Maßnahmen zum Schutz der Umwelt sind in eigener Verantwortung des AN gewissenhaft durchzuführen. Allgemein gültige gesetzliche und behördliche Bestimmungen zum Umweltschutz sind zu beachten, auch wenn sie in den hier vorliegenden Unterlagen nicht eigens erwähnt sind. Der Geräuschpegel ist für die Bauarbeiten einzusetzenden Geräte, Maschinen, Transportfahrzeuge usw. so gering wie möglich zu halten.

Staubbelästigungen sind durch geeignete Maßnahmen zu unterbinden. Eine besondere Vergütung wird für v.g. Leistungen nicht gewährt. Die auf dem Baugelände verbleibenden Baukörper sind unbedingt zu schützen. Bauverfahren und Bauausführung haben dies zu berücksichtigen.

Das Austreten von wassergefährdenden Stoffen ist unverzüglich der Bauleitung des überwachenden Ingenieurbüros mitzuteilen. Ort, Zeitpunkt, Art und Gegenmaßnahme sind im Bautagebuch zu protokollieren.

1.3  Ver- und Entsorgungsleitungen

Die Versorgungsunternehmen im Planungsbereich wurden über die Online-Datenbank der ALIZ GmbH angefragt. Im gesamten Plangebiet befinden sich Leitungen für Strom, Abwasser, Wasser und Telekommunikation. Die Lage der Versorgungsleitungen ist, soweit bekannt und von den Unternehmen mitgeteilt, nachrichtlich in den Lageplänen dargestellt.

Im Rahmen der Ausführung sind die Angaben der Versorgungsunternehmen durch die Bauunternehmen nochmals zu aktualisieren. Des Weiteren sind die Schutzanweisungen der Versorgungsunternehmen zu beachten.

1.4  Anschlussmöglichkeiten an Ver- und Entsorgungsleitungen

Anschlussmöglichkeiten an die elektrische Versorgung werden von Seiten des AG nicht zur Verfügung gestellt. Es bleibt dem AN überlassen, sich auf seine Kosten derartige Anschlussmöglichkeiten bei den jeweiligen Ver- und Entsorgungsunternehmen zu beschaffen.

Bauwasser: Wasser kann durch das Wasserwerk Bad Münstereifel zur Verfügung gestellt werden. An der Entnahmestelle ist durch den AN ein Bauwasserzähler anzubringen. Das entnommene Wasser ist mit dem Wasserwerk Bad Münstereifel abzurechnen.

1.5 Eigentumsverhältnisse

Die Baufelder liegen innerhalb öffentlicher Parzellen. Durch den AG werden die Eigentümer der angrenzenden Flurstücke im Bereich der Maßnahmen festgestellt. In Bereichen, in denen der Grenzverlauf nicht klar ersichtlich ist, wird vor Ausführung eine Grenzfeststellung durchgeführt.

1.6 Baustoffe

Alle Baustoffe sind spätestens 14 Tage vor Anlieferung durch Technische Datenblätter, Eignungsprüfungen, bauaufsichtliche Zulassungen etc. zu belegen. Für Lieferböden ist der Nachweis LAGA Z0 zu erbringen. Die Prüfung dieser Unterlagen erfolgt durch die Bauüberwachung des Bauherrn. Erst nach Freigabe durch diese darf die Anlieferung zur Baustelle erfolgen.

Der Einsatz von Recyclingbaustoffen ist nicht gestattet.

1.7 Prüfungen

Eignungsprüfungen, Eigenüberwachungsprüfungen, Kontrollprüfungen sind nach den jeweils geltenden Vorschriften für alle Lieferstoffe durchzuführen.

Werden bei den Eigenüberwachungsprüfungen Abweichungen von den vertraglichen Anforderungen festgestellt, so sind deren Ursachen unverzüglich zu beseitigen.

Die Auswertung der Ergebnisse der Eigenüberwachungsprüfungen sind dem AG auf Verlangen vorzulegen.

1.8  Ansprechpartner
Der Bieter hat bei der Einweisung einen Ansprechpartner für die Ausführung der Maßnahme zu nennen, der während der Arbeiten ständig auf der Baustelle anwesend und mit den Anforderungen der Leistungsbeschreibung vertraut ist.

2.  Ausführungsunterlagen
2.1  Vom AG zur Verfügung gestellte Ausführungsunterlagen

Planung des Ingenieurbüros mit Leistungsverzeichnis und Ausführungsplänen.

2.2  Vom AN zu beschaffende Ausführungs- und Abrechnungsunterlagen

- Bauablaufplan
  Nach Auftragserteilung aber mind. 2 Wochen vor Beginn der  Arbeiten, 3  fach

- Baustelleneinrichtungsplan mit Angabe aller Einrichtungen
  Nach Auftragserteilung aber mind. 2 Wochen vor Beginn der  Arbeiten, 3  fach

- Statische Nachweise für Bauhilfskonstruktionen in geprüfter Form.
  Nach Auftragserteilung aber mind. 2 Wochen vor Beginn der  Arbeiten, 3  fach

- Alle zur Baudurchführung und zur Abrechnung erforderlichen Unterlagen.
  Vor Bauausführung bzw. mit Rechnungsvorlage, 2  fach

Der vom AN vor Baubeginn vorzulegende Bauablaufplan ist als Balkendiagramm mit Berücksichtigung aller vertraglichen Rahmenbedingungen zu erstellen und zu übergeben. Nach Prüfung und Freigabe durch den Bauherrn wird dieser Bauablaufplan bindender Vertragsbestandteil. Der Bauablaufplan ist kontinuierlich fortzuschreiben und in den Besprechungen jeweils aktualisiert vorzulegen. Änderungen am Ablauf bedingen eine sofortige Überarbeitung des Bauzeitenplans mit Übergabe an den AG. Sollten nicht vertragliche Leistungen notwendig werden um eine fachgerechte Ausführung der Baumaßnahme zu gewährleisten so ist die Meldung schriftlich dem Ingenieurbüro vor Ausführung mitzuteilen.

## 204 Instandsetzung Wirtschaftswege Bauprogramm 2026 Ost
Datum: 15.10.2025

### Los 01 101-Neichen - Im Steingassenberg

#### Hauptabschnitt 01.01 Baustelleneinrichtung

**01.01.0010 Baustelle einrichten**
Baustelle einrichten und für die Dauer der Bauzeit vorhalten,
Geraete, Werkzeuge und sonstige Betriebsmittel,
die zur vertragsgemässen Durchführung der Bauleistungen erforderlich sind, auf die Baustelle bringen, bereitstellen und - soweit der Geräteeinsatz nicht gesondert berechnet wird - betriebsfertig aufstellen einschl. der dafür notwendigen Arbeiten.
Die erforderlichen festen Anlagen herstellen.
Baubüros, Unterkünfte, Werkstätten, Lagerschuppen und dgl., soweit erforderlich, antransportieren, aufbauen und einrichten.
Strom-, Wasser-, Fernsprechanschluss sowie Entsorgungseinrichtungen und dgl. für die Baustelle, soweit erforderlich, herstellen.
Bei Bedarf Zufahrtswege zur Baustelle sowie Lagerplätze, sonstige Platzbefestigungen und Wege im Baustellenbereich anlegen.
Oberbodenarbeiten einschl. Beseitigen von Aufwuchs für die Baustelleneinrichtung, soweit erforderlich, ausführen.
Flächen beschaffen, sofern die vom AG zur Verfügung gestellten nicht ausreichen.
Kosten fuer Vorhalten, Unterhalten und Betreiben der Geräte, Anlagen und Einrichtungen einschl. Mieten, Pacht, Gebühren und dgl. werden nicht mit dieser Pauschale, sondern mit den Einheitspreisen der betreffenden Teilleistungen vergütet.
Soweit nicht fuer bestimmte Leistungen (z.B. Bedarfsleistungen) für das Einrichten der Baustelle gesonderte Positionen im Leistungsverzeichnis enthalten sind, gilt die Pauschale für alle Leistungen sämtlicher Abschnitte des Leistungsverzeichnisses.
Menge: 1,000 psch
DIN276_08: 542

**01.01.0020 Grenzsteine freilegen**
Grenzsteine freilegen
Grenzsteine freilegen und für die Dauer der Bauzeit durch geeignete Maßnahmen sichern. Enthalten sind die erforderlichen Erdarbeiten. Vom AG werden Flurkartenauszüge zur Verfügung gestellt.
Vor Abnahme der Arbeiten werden die freigelegten und gesicherten Grenzsteine vom AN wieder an den AG übergeben,
nicht mehr vorgefundene Grenzsteine werden auf Kosten des AN durch öffentlich bestellten Vermesser neu erstellt.
Menge: 5,000 St
DIN276_08: 591

**01.01.0030 Grenzmarkierungen schützen**
Grenzmarkierungen schützen
Grenzmarkierungen und Grenzsteine sichtbar und dauerhaft durch geeignete Maßnahmen markieren und schützen.
Menge: 5,000 St

**01.01.0040 Bauzaun im Baustellenbereich auf- und abbauen**
Bauzaun auf- und abbauen
im Baustellenbereich
in Abschnitten
nach Angaben des AG
einschl. der erforderlichen Tore
standsicher herstellen,
während der Bauzeit vorhalten, umsetzen und unterhalten
sowie nach Beendigung der Bauzeit entfernen.
70 v.H. des Preises werden nach Aufstellung,der Rest nach Entfernen des Bauzaunes vergütet.
Zaunhöhe über Gelände 1,0 m.
Zaun aus Kunstsoffelemeneten rot-weiß
Elemente miteinander verbinden
Menge: 10,000 m
DIN276_08: 542

**01.01.0050 Einrichtungen zur kompletten Verkehrssicherung**
Einrichtungen zur kompletten Verkehrssicherung
nach STVO für die Vollsperrung.

Abstimmung der Sperrung mit dem Straßenverkehrsamt
Erwirkung einer Verkehrsanordnung

Art der Straße: befestigter Wirtschafts- und Verbindungsweg

Alle Verkehrszeichen und Schilder befestigt an Schilderpfosten und gesichert mit Fußplatten.

Baken und Absperrschranken mit Standfüßen und Beleuchtung

Die Einrichtungen zur Verkehrssicherung aufbauen, nach Erfordernis umsetzen, vorhalten, betreiben und unterhalten sowie nach Abschluss der Maßnahme wieder abzubauen.
Menge: 1,000 psch

**01.01.0060 Baustelle räumen**
Baustelle räumen
von allen Geräten, Anlagen,Einrichtungen
Benutzte Flächen und Wege entsprechend dem ursprünglichen Zustand unter Wahrung der landschaftspflegerischen Belange ordnungsgemäss instandsetzen.
Verunreinigungen beseitigen.
Soweit nicht für bestimmte Leistungen (z.B. Bedarfsleistungen) für das Räumen der Baustelle gesonderte Positionen im Leistungsverzeichnis enthalten sind, gilt die Pauschale für alle Leistungen sämtlicher Abschnitte des Leistungsverzeichnisses.
Menge: 1,000 psch
DIN276_08: 542

#### Hauptabschnitt 01.02 Sonstige Leistungen

**01.02.0010 Verrechnungssatz fuer Arbeitskraft BVA (II)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Bauvorarbeiter oder dgl. (Berufsgruppe II).
Menge: 10,000 h

**01.02.0020 Verrechnungssatz fuer Arbeitskraft SpezialBFA(III 2)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Spezialbaufacharbeiter (Berufsgruppe III 2).
Menge: 10,000 h

**01.02.0030 Verrechnungssatz fuer Baugeraet Bagger ueb.1,0 m3**
Stundenlohnarbeiten durch Baugeraete auf Anordnung des AG ausfuehren.
Der Verrechnungssatz fuer das jeweilige Geraet umfasst saemtliche Aufwendungen fuer den Einsatz, insbesondere Geraetevorhalte- und Betriebsstoffkosten sowie saemtliche Zuschlaege einschliesslich der Kosten fuer das
Bedienungspersonal.
Der Verrechnungssatz gilt fuer das zum Zeitpunkt des Abrufes einsatzbereit auf der Baustelle befindliche Baugeraet.
Verguetet werden die tatsaechlich geleisteten Arbeitsstunden.
Bagger mit Löffelgröße über 1,0 m3.
Menge: 10,000 h

**01.02.0040 Verrechnungssatz fuer LKW Allrad-Kipp. 15 t**
Stundenlohnarbeiten durch Lastkraftwagen auf Anordnung des AG ausfuehren.
Der Verrechnungssatz fuer den jeweiligen LKW umfasst saemtliche Aufwendungen fuer den Einsatz des LKW, insbesondere Geraetevorhalte- und Betriebsstoffkosten sowie saemtliche Zuschlaege einschliesslich der Kosten
fuer den Fahrer.
Der Verrechnungssatz gilt fuer das zum Zeitpunkt des Abrufes einsatzbereit auf der Baustelle befindliche Fahrzeug.
Verguetet werden die tatsaechlich geleisteten Arbeitsstunden nach der tatsaechlichen Nutzlast des jeweiligen LKW (ohne Erhoehung der Nutzlaststufe fuer Sonderfahrzeuge).
LKW-Kipper mit Allradantrieb, ca. 15 t Nutzlast.
Menge: 10,000 h

**01.02.0050 Verrechnungssatz fuer Baugeraet Frontl.L - 45 kW**
Stundenlohnarbeiten durch Baugeraete auf Anordnung des AG ausfuehren.
Der Verrechnungssatz fuer das jeweilige Geraet umfasst saemtliche Aufwendungen fuer den Einsatz, insbesondere Geraetevorhalte- und Betriebsstoffkosten sowie saemtliche Zuschlaege einschliesslich der Kosten fuer das Bedienungspersonal.
Der Verrechnungssatz gilt fuer das zum Zeitpunkt des Abrufes einsatzbereit auf der Baustelle befindliche Baugeraet.
Verguetet werden die tatsaechlich geleisteten Arbeitsstunden.
Frontlader, luftbereift bis 45 kW.
Menge: 10,000 h

**01.02.0060 Grader einsetzen 55-88kW B 2,5-3m**
Grader, Fahrer/-in wird gesondert vergütet, auf Anordnung des AG einsetzen,
der Verrechnungssatz für das Gerät umfasst sämtliche Aufwendungen für den Betrieb,
Motorleistung 55 bis 88 kW, mit Laser-Einrichtung, Arbeitsbreite 2,5 bis 3 m.
Menge: 20,000 h

**01.02.0070 Planierraupe einschl. Fahrer, 18 - 37 kW**
Planierraupe einschl. Fahrer über 18 bis 37 kW,
Heckauf- reißer, 1-zahnig, auf Anordnung und zum
Nachweis, vorhalten.
Menge: 20,000 h

**01.02.0080 Verrechnungssatz für Baugerät Walze über 5 t**
Stundenlohnarbeiten durch Baugeraete auf Anordnung des AG ausfuehren.
Der Verrechnungssatz fuer das jeweilige Geraet umfasst saemtliche Aufwendungen fuer den Einsatz, insbesondere
Geraetevorhalte- und Betriebsstoffkosten sowie saemtliche Zuschlaege einschliesslich der Kosten fuer das Bedienungspersonal.
Der Verrechnungssatz gilt fuer das zum Zeitpunkt des Abrufes einsatzbereit auf der Baustelle befindliche Baugeraet.
Verguetet werden die tatsaechlich geleisteten Arbeitsstunden.
Vibrationswalze ueber 5 t.
Menge: 10,000 h

**01.02.0090 Verrechnungssatz für Flächenrüttler**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Flaechenruettler (Ruettelverdichter) ueber 0,75-1,3 t.
Menge: 10,000 h
DIN276_08: 541

**01.02.0100 Verrechnungssatz fuer Motorsäge**
Stundenlohnarbeiten durch Baugeraete auf Anordnung des AG ausfuehren.
Der Verrechnungssatz fuer das jeweilige Geraet umfasst saemtliche Aufwendungen fuer den Einsatz, insbesondere Geraetevorhalte- und Betriebsstoffkosten sowie saemtliche Zuschlaege einschliesslich der Kosten fuer das ausgebildete Bedienungspersonal.
Der Verrechnungssatz gilt fuer das zum Zeitpunkt des Abrufes einsatzbereit auf der Baustelle befindliche Baugeraet.
Verguetet werden die tatsaechlich geleisteten Arbeitsstunden.
Motorsäge zum entasten und schneiden der Stämme von liegenden Bäumen.
Menge: 10,000 h

**01.02.0110 Hecken- und Buschwerk roden**
Hecken und Buschwerk jeder Art mit Wurzelwerk roden.
Gemessen wird Breite in 1 m Höhe über Erdboden.
Breiten unterschiedlich, mittlere Höhe bis 2 m.
Wurzellöcher nicht wieder verfüllen.
Hecken und Wurzelstöcke laden, abfahren und ordnugsgemäß entsorgen.
Menge: 250,000 m2
DIN276_08: 519

**01.02.0120 Baum fällen 10-30 cm H bis 12 m**
Baum fällen,
als Einzelbaum,
Wurzelstock roden,
Baum,
 in Stücke von ca. 1 m aufarbeiten Astwerk, Abfallholz und Wurzelstockaufnehmen und ordnungsgemäß entsorgen".Entsorgungskosten werden gesondert vergütet.Stammdurchmesser über 10 bis 30 cm.Baumhöhe bis 12 m.
Menge: 5,000 Stck

**01.02.0130 Baumschutz herstellen**
Baumschutz herstellen
gegen mechanische Schäden für Bäume im Baufeld
Stammdurchmesser bis 40 cm
Stammschutz sowie hochbinden von Ästen.
Schutz nach Wahl des AN in Anlehnung an DIN 18920, ohne mechanischen Eingriff in den Stamm
Schutz antransportieren, auf- und abbauen, vor- und unterhalten und nach Abschluss der Baumaßnahme wieder vollständig beseitigen.
Abrechnung pro Baum mit hergestelltem Baumschutz.
Menge: 5,000 St
DIN276_08: 593

**01.02.0140 Wurzelschutz und Behandlung**
Wurzelschutz und Behandlung
Wurzeln im Grabenbereich sind schneidend zu durchtrennen und mit wachstumsfördernden Stoffen zu behandeln.
DIN 18920 ist zu beachten.
Die freigelegten Wurzeln sind gegen Austrocknung und Frosteinwirkung zu schützen.
Abrechnung pro Baum mit durchgeführten Wurzelschutzmaßnahmen.
Menge: 5,000 St
DIN276_08: 593

**01.02.0150 Wurzelstöcke roden**
Wurzelstöcke roden.
Gemessen wird der Durchmesser der Schnittstelle des Wurzelstocks vor dem Roden.
Durchmesser über 0,2 bis 0,5 m.
Wurzelstöcke von der Baustelle entfernen.
Entsorgung wird gesondert vergütet.
Wurzellöcher mit geeignetem Boden verfüllen.
Boden liefern.
Menge: 10,000 St
DIN276_08: 519

**01.02.0160 Böschungen und Wegeränder mähen**
Böschungen und Wegeränder mähen.
Mähen der Böschungen und Straßenränder im Baufeld.
Aufgrund der Unzugänglichkeit für Maschinen im Böschungsbereich ist mit einem Anteil von 75% mittels Motorsense auszugehen.
Ausführung in Teilabschnitten.
Grasschnitt laden, abfahren und ordnugsgemäß entsorgen.
Menge: 100,000 m2
DIN276_08: 519

**01.02.0170 Straßenhilfsbrücke herstellen**
Straßenhilfsbrücke herstellen,
umlegen, vorhalten und beseitigen.
Im Verkehr gem. ZTV-SA 97.
Brückenklasse 60 DIN 1072.
Auf- und Abbau über Baugruben oder über zu schützende Einbauteile,
Nutzbreite der Fahrbahn 4,00 m,
Länge bis 3,00 m.
Fahrbahnfläche aus Stahl.
Ausführung in Teilabschnitten.
Menge: 10,000 m2
DIN276_08: 549

**01.02.0180 Lichtraumprofil herstellen**
Baufeld Zuwegungen- Wegebereich und Böschungen.
Lichtraumprofil herstellen.
Schneiden senkrecht zum Wegerand
Schneiden über dem Weg
Einragender Aufwuchs und Äste zurückschneiden
durch ein Fachunternehmer für Baumpflege
Herstellen Lichtraumprofil : Höhe 3,00m
Breite 4,00m
Aufwuchs, Äste bis 15 cm Stammdurchmesser
1,00m über OK Gelände gemessen.
Schnittgut vollständig aufnehmen und auf AN-Deponie fachgerecht entsorgen. Entsorgungskosten werden gesondert vergütet.
Schnittstellen mit Baulack versiegeln.
Lichtraumprofil in nicht zusammenhängende Längen
Herstellen in Einzellängen
Menge: 500,000 m

#### Hauptabschnitt 01.03 Aufbruch- und Erdarbeiten

**01.03.0010 Oberboden abtragen und zwischenlagern**
Oberboden abtragen
Oberboden mit Vegetationsdecke
und partiell steinigem Eintrag
Dicke des Abtrages über 10 bis 20 cm.
Oberboden im Baustellenbereich auf Miete zwischenlagern.
Abtragsfläche horizontal und stark geneigt (bis 80 Grad) innerhalb von Böschungen.
Ausführung in Teilflächen.
Menge: 20,000 m3
DIN276_08: 542

**01.03.0020 Wirtschaftsweg abziehen**
Wirtschaftsweg abziehen
Schlamm, Laub und aufgetragener Boden über der Wegebefestigung aus Natursteinschotter mittels abziehen durch Baggerschaufel profilgerecht freilegen. Die ursprüngliche Wegebefestigung nicht mit abtragen. Gewonnenens Material im Baustellenbereich zum Abtransport oder Wiedereinbau zwischenlagern.
Ausführung in Teilabschnitten.
Menge: 1250,000 m2

**01.03.0030 Ungebundene durchmischte Mineralstoffgemische aufnehmen und zwischenlagern**
Ungebundene Mineralstoffgemische aufnehmen
Material 'Durchmischt mit Oberboden und Geröll,Gesamtaufbruchtiefe bis 20 cm.Material' seitlich neben dem Graben oder innerhalb der Baustelle lagern und zur Wiedereinbaustelle
 innerhalb der Baustelle lagern und zur Wiedereinbaustelle transportieren.
Überschüssiges Material entsorgen.
Mittlere Förderweglänge ca. 0,5km. '
Menge: 5,000 m3

**01.03.0040 Boden für Wegebau und Böschungen lösen und laden**
Boden für Wegebau und Böschungen lösen und laden
profilgerecht aus Abtragsbereichen
über Wirtschaftswegen und Böschungen
Boden Homogenbereiche 1
ehemals Klasse 3 bis 5 DIN 18300
mit Durchmischung von Geröll
Boden ohne Belastung,
Abgerechnet wird nach Abtragsprofilen.
Ausführung in Teilflächen.
Menge: 125,000 m3

**01.03.0050 Boden auf Miete zwischenlagern**
Boden auf Miete zwischenlagern
Boden aus Vorposition.
Geladenen Boden auf Miete zwischenlagern.
Entfernung des Zwischenlagers von der Aushubstelle bis 500m.
Trennung der Mieten nach Homogenbereichen.
Der zwischengelagerte Boden ist vor Witterungseinflüssen mittels Folienabdeckung zu schützen.
Abschieben und Auftrag von Oberboden wird gesondert vergütet.
Ausführung auf Anweisung der Bauleitung.
Menge: 125,000 m3
DIN276_08: 541

**01.03.0060 Boden Handaushub Aushub bis 2,00 m**
Boden im Handaushub
profilgerecht lösen und seitlich lagern,
Behinderung durch Ver- und Entsorgungsleitungen, Kabel,
Alle Homogenbereiche.
Ausführung in Teilabschnitten und nur auf Anordnung des AG,
als Zulage zu den Aushubpositionen.
Menge: 5,000 m3
DIN276_08: 541

**01.03.0070 Suchgräben herstellen Grabentiefe bis 2.50m**
Boden für Suchgraben zur Ortung von Wasserleitung,Kabel etc. nach Angaben des AG ausheben, zur Wiederverfüllung seitlich lagern bzw. gem. Angaben im Baustellenbereich lagern und nach Beendigung der Suche
bzw. Bauarbeiten wieder einbauen und verdichten.
Homogenbereich: Auffüllungen
Grabentiefe:  bis 2,50 m
Die Vorschriften der Versorgungsunternehmen (Gas, Wasser, Elektrizität etc.) sind zu beachten.
Menge: 5,000 m3
DIN276_08: 541

**01.03.0080 Verzahnung/ Abtreppung herstellen Böschungsfläche**
Verzahnung der Böschung herstellen.
Herstellung der Verzahnung an Böschungsflächen
durch Einbau von Abtreppungen in
den erforderlichen Abmessungen gem. ZTV-E-Stb.
Abgerechnet wird die zu verzahnende Fläche der vorhandenen Böschung nach Oberbodenabtrag und vor Herstellung der Abtreppung.
Menge: 75,000 m2

**01.03.0090 Hindernis im Boden Mauerwerk/Beton abbrech./aufnehm.**
Hindernis im Boden
Abbruchstoffe aus Mauerwerk oder Beton,
abbrechen und aufnehmen,
Abbruchgut aufnehmen und auf zugelassene Entsorgungsstelle / Wiederverwertung abfahren.
Der Nachweis der ordnungsgemäßen und schadlosen Entsorgung / Wiederverwertung ist unmittelbar zu erbringen.
Abbruchstoffe der Zuordnungsklasse kleiner oder gleich Z 1 nach LAGA (TR Bauschutt 2004).
Die Gebühren und Entsorgungskosten sind einzurechnen und vom AN zu übernehmen, abgerechnet wird nach Aufmaß.
Als Zulage zu Aushubpositionen.
Ausführung in Teilabschnitten.
Menge: 1,000 m3
DIN276_08: 541

**01.03.0100 Lastplattendruckversuche durchführen**
Lastplattendruckversuche durchführen
durch eine zugelassene Prüfstelle durchführen lassen.
Grundlage DIN 18134.
einschließlich der erforderlichen Geräte, Fahrzeuge und Gegengewichte
Über die Untersuchungsergebnisse sind Protokolle zu fertigen, die neben der Auswertung und Bewertung auch Angaben über den genauen Ort und die jeweils untersuchte Bodenschicht enthalten.
Die Versuche werden im Beisein zur Bauleitung durchgeführt.
Der Bauleiter des AG bestimmt Anzahl und Lage der Untersuchungen.
Protokolle dem AG übergeben.
Werden geforderte Werte nicht erreicht ist nach Angaben der Bauleitung eine Nachverdichtung durchzuführen und der LP-Versuch ohne erneute Vergütung zu wiederholen.
Menge: 1,000 St
DIN276_08: 522

**01.03.0110 Grobschlag Naturstein 0/120 mm**
Grobschlag aus Natursteinen 0/120
liefern und fachgerecht einbauen.
Menge: 100,000 t

**01.03.0120 Steine HMB 1000/3000 zur Hangsicherung liefern und einbauen**
Steine zur Hangsicherung liefern und einbauen
Wasserbausteine HMB 1000/3000 kg
Güteüberwacht gem. TLW 2003
(Technische Lieferbedingungen)
und nach DIN EN 13383
Zur Einbaustelle transportieren und einbauen.
Menge: 25,000 t

**01.03.0130 Steine HMB 300/1000 zur Hangsicherung liefern und einbauen**
Steine zur Hangsicherung liefern und einbauen
Wasserbausteine HMB 300/1000 kg
Güteüberwacht gem. TLW 2003
(Technische Lieferbedingungen)
und nach DIN EN 13383
Zur Einbaustelle transportieren und einbauen.
Menge: 25,000 t

**01.03.0140 Hinterfüllung Steinsatz herstellen**
Hinterfüllung Steinsatz herstellen
Hangseitige Hinterfüllung des Steinsatzes herstellen.
Einbau: Zug um Zug entsprechend der Steighöhe
  des Steinsatzes
Material liefern und lageweise einbauen und verdichten.
Material: Schotter- Splitt- Gemisch 5/45
Ausführung in Teilabschnitten auf Anweisung der Bauleitung.
Menge: 10,000 m3

**01.03.0150 Geotextil als Schutz- und Trennlage verlegen**
Geotextil als Schutz- und Trennlage verlegen
entsprechend dem "Merkblatt für die Anwendung von
Geotextilien im Erdbau" verlegen.
Geotextil zwischen Steinsatz und Hinterfüllung
Einbau senkrecht Zug um Zug mit steigender Höhe des Steinsatzes
Geotextil als mechanisch verfestigtes Spinnfaservlies,
Klasse GRK 3
Flächengewicht: mind. 400 g/m2
CBR-Prüfung EN ISO 12236: 1800 N
Einbau mit min. 0,5 m Überlappung.
Abgerechnet wird die abgewickelte Fläche des Geotextils
nach Aufmaß ohne Überlappung.
Ausführung in Teilflächen und nur auf Anweisung der Bauleitung
Menge: 300,000 m2

**01.03.0160 Unterbeton einbauen**
Unterbeton einbauen
aus Beton C15/20
einschl. ggf. erforderlicher Schalungen
Beton verdichten und abziehen.
Einbau unter Sicherungssteinen und Nebenflächen
auf besondere Anweisung der Bauleitung.
Menge: 5,000 m3
DIN276_08: 523

**01.03.0170 Oberboden des AG auftragen**
Oberboden auftragen.
seitlich oder auf Miete gelagert, aufnehmen.
Auftragdicke bis 25 cm.
Auftragsfläche horizontal und stark geneigt auf Böschungen.
Förderdweg bis 100m.
Menge: 20,000 m3

#### Hauptabschnitt 01.04 Entsorgung

**01.04.0010 Einstufungsuntersuchung an Böden durchführen**
Einstufungsuntersuchung an Böden durchführen
Bodenproben entnehmen
und zum Labor verfahren
Chemische Untersuchung von Bodenproben
an Probenahmestellen in Abstimmung mit dem AG
als Mischprobe
Untersuchung nach LAGA TR Boden oder LAGA M20: 1997 / 2004 unter Beachtung der Anforderungen an die stoffliche Verwertung von mineralischen Abfällen Teil II: Technische Regeln für die Verwertung 1.2 Bodenmaterial TR Boden(Stand 05.11.2004)
Untersuchung am Feststoff sowie am Eluat
für alle Parameter gemäß LAGA- und DepV
Menge: 1,000 St
DIN276_08: 542

**01.04.0020 Gefährl. Abfall aus Baustelle ents. Boden Gebühr einrechn.**
Gefährlichen Abfall aus Baustelle laden, fördern und entsorgen. Art der Belastung und Entsorgung nach Ergebnis
der Beprobung des AN. Entsorgungsnachweis nach
Unterlagen des AG führen.
Abgerechnet wird nach Wiegescheinen.
Boden und Steine, die gefährliche Stoffe enthalten.
Abfallschlüsselnummer = 17 05 03.
Gebühren der Abfallentsorgung sind einzurechnen.
Menge: 5,000 t

**01.04.0030 N.gefährl. Abfall aus Baustelle ents. Räumgut Entsorgung AN Gebühr einrechn.**
Nicht gefährlichen Abfall aus Baustelle laden, fördern und entsorgen.
Schadstoffbelastung nach Ergebnis der Beprobung des AN.
Abgerechnet wird nach Wiegescheinen.
Abfall = gemischte Bau- und Abbruchabfälle aus Baufeld.
Abfallschlüsselnummer = 17 09 04.
Entsorgung nach Wahl des AN.
Gebühren der Abfallentsorgung sind einzurechnen.
Menge: 5,000 t

**01.04.0040 Boden und Steine mit Ausnahme derjenigen, die unter 17 05 03 fallen, entsorgen**
Gemische aus Boden und Steinen/ Schotter (AVV 170504),
bis Z 2 nach LAGA M20, mit mineralischen
Fremdbestandteilen (Ziegel, Beton) in Anteilen < 10 %,
nicht mineralische Bestandteile < 5 % nach Angabe des
AG entsorgen.

Schadstoffbelastung nach Ergebnis der Beprobung des AN.
Abgerechnet wird nach Wiegescheinen.
Abfallschlüsselnummer = 17 05 04.
Entsorgung nach Wahl des AN.
Gebühren der Abfallentsorgung sind einzurechnen.
Menge: 10,000 t

**01.04.0050 Holz aufnehmen und entsorgen**
Wurzelwerk und Stubben, nicht belastet.
Laden und abtransportieren.
Abgerechnet wird nach Wiegescheinen.
Entsorgung nach Wahl des AN.
Gebühren der Abfallentsorgung sind einzurechnen.
Menge: 5,000 t

#### Hauptabschnitt 01.05 Straßenbau

**01.05.0010 Planum herstellen**
Planum herstellen
nach Bodenabtrag
Max. Abweichung von der Sollhöhe +1/-1 cm.
Planum nachverdichten.
min EV2 = 45 MN/m2
Ausführung in Teilflächen
Menge: 1250,000 m2
DIN276_08: 522

**01.05.0020 Boden aus Zwischenlagerung in Wegen und Böschungen einbauen**
Boden aus Zwischenlagerung einbauen,
laden, lagenweise einbauen und verdichten.
Maximale Stärke der Einbaulagen = 30 cm.
Einbaufläche: In horizontalen (Wege) und geneigten Flächen (Böschungsbereiche), Erosionsgruben und Ausbruchstellen.
Material verdichten, Verdichtungsgrad DPr 97 %,
Boden von Lagerfläche zur Einbaustelle transportieren,
Lagerfläche im urspünglichen Zustand wiederherstellen.
Menge: 125,000 m3
DIN276_08: 541

**01.05.0030 Auffüllen von Erosionsrinnen in Wegen**
Auffüllen von Erosionsrinnen auf Wegen
bedingt durch Wasserlauf längs innerhalb des Wegeprofils.
Mit geeignetem, zwischengelagerten Material.
Material verdichten, Verdichtungsgrad DPr 97 %,
einbauen auf Wegeflächen.
Tiefe der Gräben bis 50 cm.
Menge: 25,000 m3

**01.05.0040 Füllboden liefern**
Füllboden liefern
geeignetes, verdichtungsfähiges Füllmaterial liefern und zur Einbaustelle transportieren.
Kein Recyclingmaterial.
Unbedenklichkeitsbescheinigung und Nachweis über Eignung des gelieferten Materials ist vorzulegen.
Menge: 100,000 t

**01.05.0050 Füllboden in Wegebereichen einbauen**
Füllboden in Wegebereichen einbauen
geliefertes Füllmaterial in Wegebereiche und Schadstellen einbauen. Lagenweise andrücken, verdichten und höhengerecht abziehen.
Einbaufläche: In horizontalen bis schwach geneigten Flächen und Ausbruchstelle.
Ausführung in Teilabschnitten.
Menge: 30,000 m3

**01.05.0060 Füllboden in Böschungen einbauen**
Füllboden in Böschungen einbauen
geliefertes Füllmaterial in ausgebrochenen Böschungen einbauen, andrücken und abziehen. Einbaufläche: In geneigten Flächen.
Ausführung in Teilabschnitten.
Menge: 30,000 m3

**01.05.0070 Aufrauen Oberfläche Wirtschaftsweg**
Aufrauen der vorhandenen Oberfläche des Wirtschaftsweges bis zu einer Tiefe von 10 cm, zur Vorbereitung des verzahnten Einbaus des Profilausgleich mit Schotter.
Menge: 1250,000 m2

**01.05.0080 Zwischengelagertes Mineralstoffgemisch einbauen**
Zwischengelagertes Mineralstoffgemisch einbauen,
Gestein ohne Bindemittel,
verschiedene Materialien und Korngrößen,
in einer Stärke bis 20cm andecken und verdichten,
ggf. Böschung 1:2 anlegen.
Menge: 5,000 m3

**01.05.0090 Filter-/Trennschicht Geogitter ländl. Weg**
Filter-/Trennschicht aus Geogitter TL Geok E-StB, in ländlichen Wegen, Überlappungsbreite mind. 50 cm, seitlicher Überstand mind. 50 cm, Bahnen verbinden, abgerechnet wird die abgedeckte Fläche.
Menge: 500,000 m2

**01.05.0100 Schottertragschicht als Ersatzmaterial anliefern und einbauen**
Schottertragschicht ZTV SoB-Stb 04
Verformungsmodul EV2 mind. 80 MPa,
aus gebrochenem Naturstein, Kalkstein
Körnung 0/45,
als Ersatzmaterial anliefern und profilgerecht einbauen und verdichten..
Schichtdicke: bis 50 cm.
Gem. DWA-A 904-1, ZTV LW 16 und TL LW 16
Falls erforderlich Fläche wässern.
Menge: 200,000 to

**01.05.0110 Deckschicht für Wirtschaftsweg einbauen**
Deckschicht
aus gebrochenem Naturstein, Kalkstein
Körnung 0/11 - 0/32,
als Ersatzmaterial anliefern höhen- und profilgerecht einbauen und verdichten..
Schichtdicke: bis 15 cm.
Gem. DWA-A 904-1, ZTV LW 16 und TL LW 16
Falls erforderlich Fläche wässern.
Ausführung auch in Teilabschnitten und nur auf besondere Anweisung der Bauleitung.
Menge: 50,000 to

#### Hauptabschnitt 01.06 Bankette

**01.06.0010 Bankette schälen**
Bankette schälen
Bankette an Fahrbahn vor der Baumaßnahme auf Höhe der Straßendecke abschälen.
Gewonnenes Bodenmaterial aufnehmen, laden und entsorgen, Entsorgungskosten.werden gesondert vergütet.
Breite der Bankette im Mittel 0,5 m an der Krone,
Schichtdicke bis 10 cm,
Querneigung an Bestand anpassen.
Gem. DWA-A 904-1, ZTV LW 16 und TL LW 16
Ausführung nur auf Anweisung der Bauleitung.
Menge: 200,000 m2

**01.06.0020 Bankette beiarbeiten**
Bankette beiarbeiten
Bankette an Fahrbahn nach Abschluss aller Baumaßnahmen
herstellen, Spurrillen und Mulden, sowie Schäden infolge der Baumaßnahme ausgleichen und an die neue Höhenlage der Fahrbahn anpassen. Breite der Bankette im Mittel 1,0 m an der Krone,
Boden (Mischung aus 80 % gebrochenem Material Schotter 45/56mm und 20 %Oberboden) liefern, einbauen und standfest verdichten,
Schichtdicke 20 cm, Einbau 3 cm unter OK Fahrbahn mit
Querneigung an Bestand anpassen und einebenen.
Gem. DWA-A 904-1, ZTV LW 16 und TL LW 16
Ausführung nur auf Anweisung der Bauleitung.
Menge: 200,000 m2

**01.06.0030 Seitengraben, profilieren**
Seitengraben, beiarbeiten
Seitengraben nach Schäden infolge der Flut
ausgleichen und profilieren / anpassen.
Boden (Mischung aus 80 % gebrochenem Material Schotter 45/56mm und 20 %Oberboden) liefern, einbauen und standfest verdichten,
Schichtdicke 10 cm,
anfallendes Bodenmaterial angrenzend verteilen
Gem. DWA-A 904-1, ZTV LW 16 und TL LW 16
Ausführung nur auf Anweisung der Bauleitung.
Menge: 50,000 m2

**01.06.0040 Böschungen beiarbeiten**
Böschungen beiarbeiten
Böschungen an Fahrbahn nach Abschluss aller Baumaßnahmen beiziehen
Spurrillen und Mulden, sowie Schäden infolge der Flut ausgleichen und an die der Wege anpassen.
Lieferung von Bodenmaterial wird gesondert vergütet
Neigung dem Bestand anpassen und einebenen.
Gem. DWA-A 904-1, ZTV LW 16 und TL LW 16
Ausführung nur auf Anweisung der Bauleitung.
Menge: 200,000 m2

### Los 02 102-Effelsberg - Richtung Radioteleskop

#### Hauptabschnitt 02.01 Baustelleneinrichtung

**02.01.0010 Baustelle einrichten**
Baustelle einrichten und für die Dauer der Bauzeit vorhalten,
Geraete, Werkzeuge und sonstige Betriebsmittel,
die zur vertragsgemässen Durchführung der Bauleistungen erforderlich sind, auf die Baustelle bringen, bereitstellen und - soweit der Geräteeinsatz nicht gesondert berechnet wird - betriebsfertig aufstellen einschl. der dafür notwendigen Arbeiten.
Die erforderlichen festen Anlagen herstellen.
Baubüros, Unterkünfte, Werkstätten, Lagerschuppen und dgl., soweit erforderlich, antransportieren, aufbauen und einrichten.
Strom-, Wasser-, Fernsprechanschluss sowie Entsorgungseinrichtungen und dgl. für die Baustelle, soweit erforderlich, herstellen.
Bei Bedarf Zufahrtswege zur Baustelle sowie Lagerplätze, sonstige Platzbefestigungen und Wege im Baustellenbereich anlegen.
Oberbodenarbeiten einschl. Beseitigen von Aufwuchs für die Baustelleneinrichtung, soweit erforderlich, ausführen.
Flächen beschaffen, sofern die vom AG zur Verfügung gestellten nicht ausreichen.
Kosten fuer Vorhalten, Unterhalten und Betreiben der Geräte, Anlagen und Einrichtungen einschl. Mieten, Pacht, Gebühren und dgl. werden nicht mit dieser Pauschale, sondern mit den Einheitspreisen der betreffenden Teilleistungen vergütet.
Soweit nicht fuer bestimmte Leistungen (z.B. Bedarfsleistungen) für das Einrichten der Baustelle gesonderte Positionen im Leistungsverzeichnis enthalten sind, gilt die Pauschale für alle Leistungen sämtlicher Abschnitte des Leistungsverzeichnisses.
Menge: 1,000 psch
DIN276_08: 542

**02.01.0020 Grenzsteine freilegen**
Grenzsteine freilegen
Grenzsteine freilegen und für die Dauer der Bauzeit durch geeignete Maßnahmen sichern. Enthalten sind die erforderlichen Erdarbeiten. Vom AG werden Flurkartenauszüge zur Verfügung gestellt.
Vor Abnahme der Arbeiten werden die freigelegten und gesicherten Grenzsteine vom AN wieder an den AG übergeben,
nicht mehr vorgefundene Grenzsteine werden auf Kosten des AN durch öffentlich bestellten Vermesser neu erstellt.
Menge: 5,000 St
DIN276_08: 591

**02.01.0030 Grenzmarkierungen schützen**
Grenzmarkierungen schützen
Grenzmarkierungen und Grenzsteine sichtbar und dauerhaft durch geeignete Maßnahmen markieren und schützen.
Menge: 5,000 St

**02.01.0040 Bauzaun im Baustellenbereich auf- und abbauen**
Bauzaun auf- und abbauen
im Baustellenbereich
in Abschnitten
nach Angaben des AG
einschl. der erforderlichen Tore
standsicher herstellen,
während der Bauzeit vorhalten, umsetzen und unterhalten
sowie nach Beendigung der Bauzeit entfernen.
70 v.H. des Preises werden nach Aufstellung,der Rest nach Entfernen des Bauzaunes vergütet.
Zaunhöhe über Gelände 1,0 m.
Zaun aus Kunstsoffelemeneten rot-weiß
Elemente miteinander verbinden
Menge: 10,000 m
DIN276_08: 542

**02.01.0050 Einrichtungen zur kompletten Verkehrssicherung**
Einrichtungen zur kompletten Verkehrssicherung
nach STVO für die Vollsperrung.

Abstimmung der Sperrung mit dem Straßenverkehrsamt
Erwirkung einer Verkehrsanordnung

Art der Straße: befestigter Wirtschafts- und Verbindungsweg

Alle Verkehrszeichen und Schilder befestigt an Schilderpfosten und gesichert mit Fußplatten.

Baken und Absperrschranken mit Standfüßen und Beleuchtung

Die Einrichtungen zur Verkehrssicherung aufbauen, nach Erfordernis umsetzen, vorhalten, betreiben und unterhalten sowie nach Abschluss der Maßnahme wieder abzubauen.
Menge: 1,000 psch

**02.01.0060 Baustelle räumen**
Baustelle räumen
von allen Geräten, Anlagen,Einrichtungen
Benutzte Flächen und Wege entsprechend dem ursprünglichen Zustand unter Wahrung der landschaftspflegerischen Belange ordnungsgemäss instandsetzen.
Verunreinigungen beseitigen.
Soweit nicht für bestimmte Leistungen (z.B. Bedarfsleistungen) für das Räumen der Baustelle gesonderte Positionen im Leistungsverzeichnis enthalten sind, gilt die Pauschale für alle Leistungen sämtlicher Abschnitte des Leistungsverzeichnisses.
Menge: 1,000 psch
DIN276_08: 542

#### Hauptabschnitt 02.02 Sonstige Leistungen

**02.02.0010 Verrechnungssatz fuer Arbeitskraft BVA (II)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Bauvorarbeiter oder dgl. (Berufsgruppe II).
Menge: 10,000 h

**02.02.0020 Verrechnungssatz fuer Arbeitskraft SpezialBFA(III 2)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Spezialbaufacharbeiter (Berufsgruppe III 2).
Menge: 10,000 h

**02.02.0030 Verrechnungssatz fuer Baugeraet Bagger ueb.1,0 m3**
Stundenlohnarbeiten durch Baugeraete auf Anordnung des AG ausfuehren.
Der Verrechnungssatz fuer das jeweilige Geraet umfasst saemtliche Aufwendungen fuer den Einsatz, insbesondere Geraetevorhalte- und Betriebsstoffkosten sowie saemtliche Zuschlaege einschliesslich der Kosten fuer das
Bedienungspersonal.
Der Verrechnungssatz gilt fuer das zum Zeitpunkt des Abrufes einsatzbereit auf der Baustelle befindliche Baugeraet.
Verguetet werden die tatsaechlich geleisteten Arbeitsstunden.
Bagger mit Löffelgröße über 1,0 m3.
Menge: 10,000 h

**02.02.0040 Verrechnungssatz fuer LKW Allrad-Kipp. 15 t**
Stundenlohnarbeiten durch Lastkraftwagen auf Anordnung des AG ausfuehren.
Der Verrechnungssatz fuer den jeweiligen LKW umfasst saemtliche Aufwendungen fuer den Einsatz des LKW, insbesondere Geraetevorhalte- und Betriebsstoffkosten sowie saemtliche Zuschlaege einschliesslich der Kosten
fuer den Fahrer.
Der Verrechnungssatz gilt fuer das zum Zeitpunkt des Abrufes einsatzbereit auf der Baustelle befindliche Fahrzeug.
Verguetet werden die tatsaechlich geleisteten Arbeitsstunden nach der tatsaechlichen Nutzlast des jeweiligen LKW (ohne Erhoehung der Nutzlaststufe fuer Sonderfahrzeuge).
LKW-Kipper mit Allradantrieb, ca. 15 t Nutzlast.
Menge: 10,000 h

**02.02.0050 Verrechnungssatz fuer Baugeraet Frontl.L - 45 kW**
Stundenlohnarbeiten durch Baugeraete auf Anordnung des AG ausfuehren.
Der Verrechnungssatz fuer das jeweilige Geraet umfasst saemtliche Aufwendungen fuer den Einsatz, insbesondere Geraetevorhalte- und Betriebsstoffkosten sowie saemtliche Zuschlaege einschliesslich der Kosten fuer das Bedienungspersonal.
Der Verrechnungssatz gilt fuer das zum Zeitpunkt des Abrufes einsatzbereit auf der Baustelle befindliche Baugeraet.
Verguetet werden die tatsaechlich geleisteten Arbeitsstunden.
Frontlader, luftbereift bis 45 kW.
Menge: 10,000 h

**02.02.0060 Verrechnungssatz für Flächenrüttler**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Flaechenruettler (Ruettelverdichter) ueber 0,75-1,3 t.
Menge: 10,000 h
DIN276_08: 541

**02.02.0070 Straßenhilfsbrücke herstellen**
Straßenhilfsbrücke herstellen,
umlegen, vorhalten und beseitigen.
Im Verkehr gem. ZTV-SA 97.
Brückenklasse 60 DIN 1072.
Auf- und Abbau über Baugruben oder über zu schützende Einbauteile,
Nutzbreite der Fahrbahn 4,00 m,
Länge bis 3,00 m.
Fahrbahnfläche aus Stahl.
Ausführung in Teilabschnitten.
Menge: 10,000 m2
DIN276_08: 549

#### Hauptabschnitt 02.03 Aufbruch- und Erdarbeiten

**02.03.0010 Oberboden abtragen und zwischenlagern**
Oberboden abtragen
Oberboden mit Vegetationsdecke
und partiell steinigem Eintrag
Dicke des Abtrages über 10 bis 20 cm.
Oberboden im Baustellenbereich auf Miete zwischenlagern.
Abtragsfläche horizontal und stark geneigt (bis 80 Grad) innerhalb von Böschungen.
Ausführung in Teilflächen.
Menge: 5,000 m3
DIN276_08: 542

**02.03.0020 Bituminösen Oberbau schneiden**
Bituminösen Oberbau schneiden
Schnittführung senkrecht
Schnitt örtlich anzeichnen
Dicke der bituminösen Befestigung 10 - 20 cm,
Ausführung mit Fugenschneidgerät als Nassschnitt.
Ausführung in Teilabschnitten.
Anfallende Stoffe beseitigen.
Ausführung in Teillängen
Menge: 20,000 m
DIN276_08: 542

**02.03.0030 Bituminöse Befestigung aufnehmen**
Bituminöse Befestigung aufnehmen
Ausbau bis OK Planum der Tragschicht
Dicke der bituminösen Befestigung über 10 cm bis 20 cm
Anfallendes Aufbruchmaterial lösen, aufnehmen und einer ordnungsgemäßen Wiederverwertung/Entsorgung zuführen. Entsorgungskosten werden gesondert vergütet.
Ausführung in Teilflächen
Menge: 50,000 m2
DIN276_08: 542

**02.03.0040 Ungebundene durchmischte Mineralstoffgemische aufnehmen und zwischenlagern**
Ungebundene Mineralstoffgemische aufnehmen
mit verschiedenen Korngrößen. Auf Wirtschaftswegen und Nebenflächenseitlich neben dem Graben oder
innerhalb der 'vorhandene Tragschichten unter Asphalt.Gesamtaufbruchtiefe bis 20 cm.Material'

Überschüssiges Material entsorgen.
Menge: 5,000 m3

**02.03.0050 Boden für Wegebau und Böschungen lösen und laden**
Boden für Wegebau und Böschungen lösen und laden
profilgerecht aus Abtragsbereichen
über Wirtschaftswegen und Böschungen
Boden Homogenbereich 1
ehemals Klasse 3 bis 5 DIN 18300
mit Durchmischung von Geröll
Boden ohne Belastung,
Abgerechnet wird nach Abtragsprofilen.
Ausführung in Teilflächen.
Menge: 25,000 m3

**02.03.0060 Boden auf Miete zwischenlagern**
Boden auf Miete zwischenlagern
Boden aus Vorposition.
Geladenen Boden auf Miete zwischenlagern.
Entfernung des Zwischenlagers von der Aushubstelle bis 500m.
Trennung der Mieten nach Homogenbereichen.
Der zwischengelagerte Boden ist vor Witterungseinflüssen mittels Folienabdeckung zu schützen.
Abschieben und Auftrag von Oberboden wird gesondert vergütet.
Ausführung auf Anweisung der Bauleitung.
Menge: 25,000 m3
DIN276_08: 541

**02.03.0070 Boden Handaushub Aushub bis 2,00 m**
Boden im Handaushub
profilgerecht lösen und seitlich lagern,
Behinderung durch Ver- und Entsorgungsleitungen, Kabel,
Alle Homogenbereiche.
Ausführung in Teilabschnitten und nur auf Anordnung des AG,
als Zulage zu den Aushubpositionen.
Menge: 1,000 m3
DIN276_08: 541

**02.03.0080 Suchgräben herstellen Grabentiefe bis 2.50m**
Boden für Suchgraben zur Ortung von Wasserleitung,Kabel etc. nach Angaben des AG ausheben, zur Wiederverfüllung seitlich lagern bzw. gem. Angaben im Baustellenbereich lagern und nach Beendigung der Suche
bzw. Bauarbeiten wieder einbauen und verdichten.
Homogenbereich: Auffüllungen
Grabentiefe:  bis 2,50 m
Die Vorschriften der Versorgungsunternehmen (Gas, Wasser, Elektrizität etc.) sind zu beachten.
Menge: 1,000 m3
DIN276_08: 541

**02.03.0090 Lastplattendruckversuche durchführen**
Lastplattendruckversuche durchführen
durch eine zugelassene Prüfstelle durchführen lassen.
Grundlage DIN 18134.
einschließlich der erforderlichen Geräte, Fahrzeuge und Gegengewichte
Über die Untersuchungsergebnisse sind Protokolle zu fertigen, die neben der Auswertung und Bewertung auch Angaben über den genauen Ort und die jeweils untersuchte Bodenschicht enthalten.
Die Versuche werden im Beisein zur Bauleitung durchgeführt.
Der Bauleiter des AG bestimmt Anzahl und Lage der Untersuchungen.
Protokolle dem AG übergeben.
Werden geforderte Werte nicht erreicht ist nach Angaben der Bauleitung eine Nachverdichtung durchzuführen und der LP-Versuch ohne erneute Vergütung zu wiederholen.
Menge: 1,000 St
DIN276_08: 522

**02.03.0100 Boden aus Zwischenlagerung einbauen**
Boden aus Zwischenlagerung einbauen,
laden, lagenweise einbauen und verdichten.
Maximale Stärke der Einbaulage = 30 cm.
Einbaufläche: In horizontalen und geneigten Flächen (Böschungsbereiche) und Ausbruchstlle.
Boden von Lagerfläche zur Einbaustelle transportieren,
Lagerfläche im urspünglichen Zustand wiederherstellen.
Menge: 25,000 m3
DIN276_08: 541

**02.03.0110 Unterbeton einbauen**
Unterbeton einbauen
aus Beton C15/20
einschl. ggf. erforderlicher Schalungen
Beton verdichten und abziehen.
Einbau unter Sicherungssteinen und Nebenflächen
auf besondere Anweisung der Bauleitung.
Menge: 1,000 m3
DIN276_08: 523

**02.03.0120 Oberboden des AG auftragen**
Oberboden auftragen.
seitlich oder auf Miete gelagert, aufnehmen.
Auftragdicke bis 25 cm.
Auftragsfläche horizontal und stark geneigt auf Böschungen.
Förderdweg bis 100m.
Menge: 5,000 m3

**02.03.0130 Oberboden liefern und auftragen**
Oberboden, gesiebt,
liefern, frei von Saatgut
profilgerecht auftragen
Auftragsfläche horizontal und stark geneigt auf Böschungen.
Auftragsdicke, 'bis 25 cm'
Menge: 1,000 m3

#### Hauptabschnitt 02.04 Entsorgung

**02.04.0010 Gefährl. Abfall aus Baustelle ents. Boden Gebühr einrechn.**
Gefährlichen Abfall aus Baustelle laden, fördern und entsorgen. Art der Belastung und Entsorgung nach Ergebnis
der Beprobung des AN. Entsorgungsnachweis nach
Unterlagen des AG führen.
Abgerechnet wird nach Wiegescheinen.
Boden und Steine, die gefährliche Stoffe enthalten.
Abfallschlüsselnummer = 17 05 03.
Gebühren der Abfallentsorgung sind einzurechnen.
Menge: 1,000 t

**02.04.0020 N.gefährl. Abfall aus Baustelle ents. Asphalt Entsorgung AN Gebühr einrechn.**
Nicht gefährlichen Abfall aus Baustelle laden, fördern und entsorgen.
Schadstoffbelastung nach Ergebnis der Beprobung des AN.
Abgerechnet wird nach Wiegescheinen.
Abfall = Asphaltbefestigung.
Abfallschlüsselnummer = 17 03 02.
PAK-Menge bis 25 mg/kg, alles > 25 mg/kg wird über 17 03 01 abgerechnet!
Entsorgung nach Wahl des AN.
Gebühren der Abfallentsorgung sind einzurechnen.
Menge: 10,000 t

**02.04.0030 N.gefährl. Abfall aus Baustelle ents. Räumgut Entsorgung AN Gebühr einrechn.**
Nicht gefährlichen Abfall aus Baustelle laden, fördern und entsorgen.
Schadstoffbelastung nach Ergebnis der Beprobung des AN.
Abgerechnet wird nach Wiegescheinen.
Abfall = gemischte Bau- und Abbruchabfälle aus Baufeld.
Abfallschlüsselnummer = 17 09 04.
Entsorgung nach Wahl des AN.
Gebühren der Abfallentsorgung sind einzurechnen.
Menge: 1,000 t

#### Hauptabschnitt 02.05 Straßenbau

**02.05.0010 Planum herstellen**
Planum herstellen
nach Bodenabtrag
Max. Abweichung von der Sollhöhe +1/-1 cm.
Planum nachverdichten.
min EV2 = 45 MN/m2
Ausführung in Teilflächen
Menge: 50,000 m2
DIN276_08: 522

**02.05.0020 Frostschutzschicht herstellen**
Frostschutzschicht herstellen
aus Baustoffgemisch für Schottertragschichten
In Verkehrsflächen der Bauklasse Bk 0,3
Baustoffgemisch 0/45.
Verdichtungsgrad DPr mindestens 100 v.H.
Verformungsmodul EV2 auf der Oberfläche mindestens 120 MN/m2.
Einbaudicke 20 cm
Baustoffgemisch aus gebrochenen Mineralstoffen
Ungleichförmigkeitszahl U mindestens 13.
Abrechnung nach Auftragsprofilen
Menge: 15,000 m3
DIN276_08: 521

**02.05.0030 Schottertragschicht 0/45 herstellen**
Schottertragschicht  herstellen
Unterbau für Verkehrsfläche BK 0,3.
Baustoffgemisch 0/45
mit max Anteil < 2 mm = 5 M-%
Verdichtungsgrad DPr mindestens 100 v.H.
Tragfähigkeit EV2 = mind. 120 MN/m2
Einbaudicke > 20 cm
Baustoffgemisch ohne RC-Baustoffe.
Ungleichförmigkeitszahl U mindestens 13
Planum herstellen
Einbaugenauigkeit +/- 1 cm
Werksprüfzeugnis zum Nachweis der Eignung
vor Einbau an den AG übergeben.
Ausführung in Teilflächen.
Menge: 10,000 m3
DIN276_08: 522

**02.05.0040 Asphalttragdeckschicht AC 16 TD, D bis 10cm**
Asphalttragdeckschicht AC 16 TD, herstellen
in Fahrbahn und Fahrbahnnebenflächen, Bindemittel
Straßenbaubitumen 70/100 DIN EN 12591,
Schichtdicke bis 10 cm.
Eignungsprüfung in Form eines Werksprüfzeugnisses
vor Einbau an den AG übergeben
Einbau in Teilflächen.
Menge: 10,000 t
DIN276_08: 521

**02.05.0050 Abstumpfungsmaßnahme durchführen**
Abstumpfungsmaßnahme durchführen
zur Erhöhung der Anfangsgriffigkeit
durch gleichmäßiges Aufbringen
und Einwalzen von Abstreumaterial durchführen.
Nicht gebundenes Material aufnehmen und der Verwertung nach Wahl des AN zuführen.
Abstreumaterial = Lieferkörnung 1/3.
Aus Gestein wie grobe Gesteinskörnung in Asphaltdeckschicht.
Abstreumenge 1,0 kg/m2.
Maschinell aufstreuen.
Menge: 50,000 m2
DIN276_08: 522

**02.05.0060 Ausbildung der Abtreppung Asphalt**
Ausbildung der Abtreppung Asphalt
an bituminöser Befestigung in Fahrbahnen und
entspr. befestigten Flächen gemäß ZTV A-StB.
Dicke der bit. Befestigung bis 20 cm.
Schneiden, aufnehmen und beseitigen des bituminösen Rückschnitts einschl. der ungebundenen Tragschicht, ohne Fugenband.
Die Kosten für Transport und Entsorgung werden
gesondert vergütet.
Anschließend sind die aufgelockerten Randzonen der Schichten ohne Bindemittel aufzufüllen und mit geeignetem Verdichtungsgeräten nachzuverdichten
Menge: 20,000 m
DIN276_08: 523

**02.05.0070 Anschlussfuge herstellen**
Anschlussfuge herstellen
Anschluss an bestehende Decke oder Bauteil
als Längs- und Querfuge
in der Dicke der Asphaltdeckschicht
Dicke der Asphaltdeckschicht = 4,0 cm.
Fugenspaltbreite bis 10 mm
Fuge schneiden, ausblasen und mit Voranstrich versehen
Fuge mit heiß verarbeitbarer Fugenmasse Typ N2 füllen
Ausführung in Teillängen
Menge: 10,000 m
DIN276_08: 522

**02.05.0080 Randabdichtung herstellen**
Randabdichtung herstellen
Flankenfläche des hochliegenden Randes der Asphaltschichten abdichten durch heiss aufzubringendes Bindemittel.
Auftragsmenge: 40g/m je Schichtdicke
Bindemittel: 25/55-55A
Dicke ca. 5-10cm.
Menge: 30,000 m

**02.05.0090 Zwischengelagertes Mineralstoffgemisch einbauen**
Zwischengelagertes Mineralstoffgemisch einbauen,
Gestein ohne Bindemittel aus Feldweg,
verschiedene Materialien und Korngrößen,
in einer Stärke bis 20cm andecken und verdichten,
ggf. Böschung 1:2 anlegen.
Menge: 5,000 m3

#### Hauptabschnitt 02.06 Bankette

**02.06.0010 Bankette schälen**
Bankette schälen
Bankette an Fahrbahn vor der Baumaßnahme auf Höhe der Straßendecke abschälen.
Gewonnenes Bodenmaterial aufnehmen, laden und entsorgen, Entsorgungskosten.werden gesondert vergütet.
Breite der Bankette im Mittel 0,5 m an der Krone,
Schichtdicke bis 10 cm,
Querneigung an Bestand anpassen.
Gem. DWA-A 904-1, ZTV LW 16 und TL LW 16
Ausführung nur auf Anweisung der Bauleitung.
Menge: 50,000 m2

**02.06.0020 Bankette beiarbeiten**
Bankette beiarbeiten
Bankette an Fahrbahn nach Abschluss aller Baumaßnahmen
herstellen, Spurrillen und Mulden, sowie Schäden infolge der Baumaßnahme ausgleichen und an die neue Höhenlage der Fahrbahn anpassen. Breite der Bankette im Mittel 1,0 m an der Krone,
Boden (Mischung aus 80 % gebrochenem Material Schotter 45/56mm und 20 %Oberboden) liefern, einbauen und standfest verdichten,
Schichtdicke 20 cm, Einbau 3 cm unter OK Fahrbahn mit
Querneigung an Bestand anpassen und einebenen.
Gem. DWA-A 904-1, ZTV LW 16 und TL LW 16
Ausführung nur auf Anweisung der Bauleitung.
Menge: 50,000 m2

### Los 10 Eichen - Weg gegenüber In der Heilenbach

#### Hauptabschnitt 10.01 Baustelleneinrichtung

**10.01.0010 Baustelle einrichten**
Baustelle einrichten und für die Dauer der Bauzeit vorhalten,
Geraete, Werkzeuge und sonstige Betriebsmittel,
die zur vertragsgemässen Durchführung der Bauleistungen erforderlich sind, auf die Baustelle bringen, bereitstellen und - soweit der Geräteeinsatz nicht gesondert berechnet wird - betriebsfertig aufstellen einschl. der dafür notwendigen Arbeiten.
Die erforderlichen festen Anlagen herstellen.
Baubüros, Unterkünfte, Werkstätten, Lagerschuppen und dgl., soweit erforderlich, antransportieren, aufbauen und einrichten.
Strom-, Wasser-, Fernsprechanschluss sowie Entsorgungseinrichtungen und dgl. für die Baustelle, soweit erforderlich, herstellen.
Bei Bedarf Zufahrtswege zur Baustelle sowie Lagerplätze, sonstige Platzbefestigungen und Wege im Baustellenbereich anlegen.
Oberbodenarbeiten einschl. Beseitigen von Aufwuchs für die Baustelleneinrichtung, soweit erforderlich, ausführen.
Flächen beschaffen, sofern die vom AG zur Verfügung gestellten nicht ausreichen.
Kosten fuer Vorhalten, Unterhalten und Betreiben der Geräte, Anlagen und Einrichtungen einschl. Mieten, Pacht, Gebühren und dgl. werden nicht mit dieser Pauschale, sondern mit den Einheitspreisen der betreffenden Teilleistungen vergütet.
Soweit nicht fuer bestimmte Leistungen (z.B. Bedarfsleistungen) für das Einrichten der Baustelle gesonderte Positionen im Leistungsverzeichnis enthalten sind, gilt die Pauschale für alle Leistungen sämtlicher Abschnitte des Leistungsverzeichnisses.
Menge: 1,000 psch
DIN276_08: 542

**10.01.0020 Bauzaun im Baustellenbereich auf- und abbauen**
Bauzaun auf- und abbauen
im Baustellenbereich
in Abschnitten
nach Angaben des AG
einschl. der erforderlichen Tore
standsicher herstellen,
während der Bauzeit vorhalten, umsetzen und unterhalten
sowie nach Beendigung der Bauzeit entfernen.
70 v.H. des Preises werden nach Aufstellung,der Rest nach Entfernen des Bauzaunes vergütet.
Zaunhöhe über Gelände 1,0 m.
Zaun aus Kunstsoffelemeneten rot-weiß
Elemente miteinander verbinden
Menge: 10,000 m
DIN276_08: 542

**10.01.0030 Einrichtungen zur kompletten Verkehrssicherung**
Einrichtungen zur kompletten Verkehrssicherung
nach STVO für die Vollsperrung.

Abstimmung der Sperrung mit dem Straßenverkehrsamt
Erwirkung einer Verkehrsanordnung

Art der Straße: befestigter Wirtschafts- und Verbindungsweg

Alle Verkehrszeichen und Schilder befestigt an Schilderpfosten und gesichert mit Fußplatten.

Baken und Absperrschranken mit Standfüßen und Beleuchtung

Die Einrichtungen zur Verkehrssicherung aufbauen, nach Erfordernis umsetzen, vorhalten, betreiben und unterhalten sowie nach Abschluss der Maßnahme wieder abzubauen.
Menge: 1,000 psch

**10.01.0040 Baustelle räumen**
Baustelle räumen
von allen Geräten, Anlagen,Einrichtungen
Benutzte Flächen und Wege entsprechend dem ursprünglichen Zustand unter Wahrung der landschaftspflegerischen Belange ordnungsgemäss instandsetzen.
Verunreinigungen beseitigen.
Soweit nicht für bestimmte Leistungen (z.B. Bedarfsleistungen) für das Räumen der Baustelle gesonderte Positionen im Leistungsverzeichnis enthalten sind, gilt die Pauschale für alle Leistungen sämtlicher Abschnitte des Leistungsverzeichnisses.
Menge: 1,000 psch
DIN276_08: 542

#### Hauptabschnitt 10.02 Sonstige Leistungen

**10.02.0010 Verrechnungssatz fuer Arbeitskraft BVA (II)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Bauvorarbeiter oder dgl. (Berufsgruppe II).
Menge: 5,000 h

**10.02.0020 Verrechnungssatz fuer Arbeitskraft SpezialBFA(III 2)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Spezialbaufacharbeiter (Berufsgruppe III 2).
Menge: 5,000 h

**10.02.0030 Verrechnungssatz fuer Baugeraet Bagger ueb.1,0 m3**
Stundenlohnarbeiten durch Baugeraete auf Anordnung des AG ausfuehren.
Der Verrechnungssatz fuer das jeweilige Geraet umfasst saemtliche Aufwendungen fuer den Einsatz, insbesondere Geraetevorhalte- und Betriebsstoffkosten sowie saemtliche Zuschlaege einschliesslich der Kosten fuer das
Bedienungspersonal.
Der Verrechnungssatz gilt fuer das zum Zeitpunkt des Abrufes einsatzbereit auf der Baustelle befindliche Baugeraet.
Verguetet werden die tatsaechlich geleisteten Arbeitsstunden.
Bagger mit Löffelgröße über 1,0 m3.
Menge: 5,000 h

**10.02.0040 Verrechnungssatz fuer LKW Allrad-Kipp. 15 t**
Stundenlohnarbeiten durch Lastkraftwagen auf Anordnung des AG ausfuehren.
Der Verrechnungssatz fuer den jeweiligen LKW umfasst saemtliche Aufwendungen fuer den Einsatz des LKW, insbesondere Geraetevorhalte- und Betriebsstoffkosten sowie saemtliche Zuschlaege einschliesslich der Kosten
fuer den Fahrer.
Der Verrechnungssatz gilt fuer das zum Zeitpunkt des Abrufes einsatzbereit auf der Baustelle befindliche Fahrzeug.
Verguetet werden die tatsaechlich geleisteten Arbeitsstunden nach der tatsaechlichen Nutzlast des jeweiligen LKW (ohne Erhoehung der Nutzlaststufe fuer Sonderfahrzeuge).
LKW-Kipper mit Allradantrieb, ca. 15 t Nutzlast.
Menge: 5,000 h

**10.02.0050 Verrechnungssatz fuer Baugeraet Frontl.L - 45 kW**
Stundenlohnarbeiten durch Baugeraete auf Anordnung des AG ausfuehren.
Der Verrechnungssatz fuer das jeweilige Geraet umfasst saemtliche Aufwendungen fuer den Einsatz, insbesondere Geraetevorhalte- und Betriebsstoffkosten sowie saemtliche Zuschlaege einschliesslich der Kosten fuer das Bedienungspersonal.
Der Verrechnungssatz gilt fuer das zum Zeitpunkt des Abrufes einsatzbereit auf der Baustelle befindliche Baugeraet.
Verguetet werden die tatsaechlich geleisteten Arbeitsstunden.
Frontlader, luftbereift bis 45 kW.
Menge: 5,000 h

**10.02.0060 Hecken- und Buschwerk roden**
Hecken und Buschwerk jeder Art mit Wurzelwerk roden.
Gemessen wird Breite in 1 m Höhe über Erdboden.
Breiten unterschiedlich, mittlere Höhe bis 2 m.
Wurzellöcher nicht wieder verfüllen.
Hecken und Wurzelstöcke laden, abfahren und ordnugsgemäß entsorgen.
Menge: 10,000 m2
DIN276_08: 519

**10.02.0070 Böschungen und Wegeränder mähen**
Böschungen und Wegeränder mähen.
Mähen der Böschungen und Straßenränder im Baufeld.
Aufgrund der Unzugänglichkeit für Maschinen im Böschungsbereich ist mit einem Anteil von 75% mittels Motorsense auszugehen.
Ausführung in Teilabschnitten.
Grasschnitt laden, abfahren und ordnugsgemäß entsorgen.
Menge: 50,000 m2
DIN276_08: 519

**10.02.0080 Straßenhilfsbrücke herstellen**
Straßenhilfsbrücke herstellen,
umlegen, vorhalten und beseitigen.
Im Verkehr gem. ZTV-SA 97.
Brückenklasse 60 DIN 1072.
Auf- und Abbau über Baugruben oder über zu schützende Einbauteile,
Nutzbreite der Fahrbahn 4,00 m,
Länge bis 3,00 m.
Fahrbahnfläche aus Stahl.
Ausführung in Teilabschnitten.
Menge: 10,000 m2
DIN276_08: 549

#### Hauptabschnitt 10.03 Aufbruch- und Erdarbeiten

**10.03.0010 Oberboden abtragen und zwischenlagern**
Oberboden abtragen
Oberboden mit Vegetationsdecke
und partiell steinigem Eintrag
Dicke des Abtrages über 10 bis 20 cm.
Oberboden im Baustellenbereich auf Miete zwischenlagern.
Abtragsfläche horizontal und stark geneigt (bis 80 Grad) innerhalb von Böschungen.
Ausführung in Teilflächen.
Menge: 5,000 m3
DIN276_08: 542

**10.03.0020 Wirtschaftsweg abziehen**
Wirtschaftsweg abziehen
Schlamm, Laub und aufgetragener Boden über der Wegebefestigung aus Natursteinschotter mittels abziehen durch Baggerschaufel profilgerecht freilegen. Die ursprüngliche Wegebefestigung nicht mit abtragen. Gewonnenens Material im Baustellenbereich zum Abtransport oder Wiedereinbau zwischenlagern.
Ausführung in Teilabschnitten.
Menge: 200,000 m2

**10.03.0030 Ungebundene durchmischte Mineralstoffgemische aufnehmen und zwischenlagern**
Ungebundene Mineralstoffgemische aufnehmen
Material 'Durchmischt mit Oberboden und Geröll,Gesamtaufbruchtiefe bis 20 cm.Material' seitlich neben dem Graben oder innerhalb der Baustelle lagern und zur Wiedereinbaustelle
 innerhalb der Baustelle lagern und zur Wiedereinbaustelle transportieren.
Überschüssiges Material entsorgen.
Mittlere Förderweglänge ca. 0,5km. '
Menge: 5,000 m3

**10.03.0040 Boden für Wegebau und Böschungen lösen und laden**
Boden für Wegebau und Böschungen lösen und laden
profilgerecht aus Abtragsbereichen
über Wirtschaftswegen und Böschungen
Boden Homogenbereiche 1
ehemals Klasse 3 bis 5 DIN 18300
mit Durchmischung von Geröll
Boden ohne Belastung,
Abgerechnet wird nach Abtragsprofilen.
Ausführung in Teilflächen.
Menge: 10,000 m3

**10.03.0050 Boden auf Miete zwischenlagern**
Boden auf Miete zwischenlagern
Boden aus Vorposition.
Geladenen Boden auf Miete zwischenlagern.
Entfernung des Zwischenlagers von der Aushubstelle bis 500m.
Trennung der Mieten nach Homogenbereichen.
Der zwischengelagerte Boden ist vor Witterungseinflüssen mittels Folienabdeckung zu schützen.
Abschieben und Auftrag von Oberboden wird gesondert vergütet.
Ausführung auf Anweisung der Bauleitung.
Menge: 10,000 m3
DIN276_08: 541

**10.03.0060 Suchgräben herstellen Grabentiefe bis 2.50m**
Boden für Suchgraben zur Ortung von Wasserleitung,Kabel etc. nach Angaben des AG ausheben, zur Wiederverfüllung seitlich lagern bzw. gem. Angaben im Baustellenbereich lagern und nach Beendigung der Suche
bzw. Bauarbeiten wieder einbauen und verdichten.
Homogenbereich: Auffüllungen
Grabentiefe:  bis 2,50 m
Die Vorschriften der Versorgungsunternehmen (Gas, Wasser, Elektrizität etc.) sind zu beachten.
Menge: 1,000 m3
DIN276_08: 541

**10.03.0070 Oberboden des AG auftragen**
Oberboden auftragen.
seitlich oder auf Miete gelagert, aufnehmen.
Auftragdicke bis 25 cm.
Auftragsfläche horizontal und stark geneigt auf Böschungen.
Förderdweg bis 100m.
Menge: 5,000 m3

#### Hauptabschnitt 10.04 Entsorgung

**10.04.0010 N.gefährl. Abfall aus Baustelle ents. Räumgut Entsorgung AN Gebühr einrechn.**
Nicht gefährlichen Abfall aus Baustelle laden, fördern und entsorgen.
Schadstoffbelastung nach Ergebnis der Beprobung des AN.
Abgerechnet wird nach Wiegescheinen.
Abfall = gemischte Bau- und Abbruchabfälle aus Baufeld.
Abfallschlüsselnummer = 17 09 04.
Entsorgung nach Wahl des AN.
Gebühren der Abfallentsorgung sind einzurechnen.
Menge: 5,000 t

**10.04.0020 Boden und Steine mit Ausnahme derjenigen, die unter 17 05 03 fallen, entsorgen**
Gemische aus Boden und Steinen/ Schotter (AVV 170504),
bis Z 2 nach LAGA M20, mit mineralischen
Fremdbestandteilen (Ziegel, Beton) in Anteilen < 10 %,
nicht mineralische Bestandteile < 5 % nach Angabe des
AG entsorgen.

Schadstoffbelastung nach Ergebnis der Beprobung des AN.
Abgerechnet wird nach Wiegescheinen.
Abfallschlüsselnummer = 17 05 04.
Entsorgung nach Wahl des AN.
Gebühren der Abfallentsorgung sind einzurechnen.
Menge: 5,000 t

**10.04.0030 Holz aufnehmen und entsorgen**
Wurzelwerk und Stubben, nicht belastet.
Laden und abtransportieren.
Abgerechnet wird nach Wiegescheinen.
Entsorgung nach Wahl des AN.
Gebühren der Abfallentsorgung sind einzurechnen.
Menge: 1,000 t

#### Hauptabschnitt 10.05 Straßenbau

**10.05.0010 Planum herstellen**
Planum herstellen
nach Bodenabtrag
Max. Abweichung von der Sollhöhe +1/-1 cm.
Planum nachverdichten.
min EV2 = 45 MN/m2
Ausführung in Teilflächen
Menge: 200,000 m2
DIN276_08: 522

**10.05.0020 Auffüllen von Erosionsgräben in Wegen**
Auffüllen von Erosionsgräben auf Wegen
bedingt durch Wasserlauf längs innerhalb des Wegeprofils.
Mit geeignetem, zwischengelagerten Material.
Material verdichten, Verdichtungsgrad DPr 97 %,
einbauen auf Wegeflächen.
Tiefe der Gräben bis 30 cm.
Menge: 10,000 m3

**10.05.0030 Aufrauen Oberfläche Wirtschaftsweg**
Aufrauen der vorhandenen Oberfläche des Wirtschaftsweges bis zu einer Tiefe von 10 cm, zur Vorbereitung des verzahnten Einbaus des Profilausgleich mit Schotter.
Menge: 300,000 m2

**10.05.0040 Zwischengelagertes Mineralstoffgemisch einbauen**
Zwischengelagertes Mineralstoffgemisch einbauen,
Gestein ohne Bindemittel,
verschiedene Materialien und Korngrößen,
in einer Stärke bis 20cm andecken und verdichten,
ggf. Böschung 1:2 anlegen.
Menge: 5,000 m3

**10.05.0050 Schottertragschicht als Ersatzmaterial anliefern und einbauen**
Schottertragschicht ZTV SoB-Stb 04
Verformungsmodul EV2 mind. 80 MPa,
aus gebrochenem Naturstein, Kalkstein
Körnung 0/45,
als Ersatzmaterial anliefern und profilgerecht einbauen und verdichten..
Schichtdicke: bis 50 cm.
Gem. DWA-A 904-1, ZTV LW 16 und TL LW 16
Falls erforderlich Fläche wässern.
Menge: 50,000 to

**10.05.0060 Deckschicht für Wirtschaftsweg einbauen**
Deckschicht
aus gebrochenem Naturstein, Kalkstein
Körnung 0/11 - 0/32,
als Ersatzmaterial anliefern höhen- und profilgerecht einbauen und verdichten..
Schichtdicke: bis 15 cm.
Gem. DWA-A 904-1, ZTV LW 16 und TL LW 16
Falls erforderlich Fläche wässern.
Ausführung auch in Teilabschnitten und nur auf besondere Anweisung der Bauleitung.
Menge: 25,000 to

#### Hauptabschnitt 10.06 Bankette

**10.06.0010 Bankette schälen**
Bankette schälen
Bankette an Fahrbahn vor der Baumaßnahme auf Höhe der Straßendecke abschälen.
Gewonnenes Bodenmaterial aufnehmen, laden und entsorgen, Entsorgungskosten.werden gesondert vergütet.
Breite der Bankette im Mittel 0,5 m an der Krone,
Schichtdicke bis 10 cm,
Querneigung an Bestand anpassen.
Gem. DWA-A 904-1, ZTV LW 16 und TL LW 16
Ausführung nur auf Anweisung der Bauleitung.
Menge: 25,000 m2

**10.06.0020 Bankette beiarbeiten**
Bankette beiarbeiten
Bankette an Fahrbahn nach Abschluss aller Baumaßnahmen
herstellen, Spurrillen und Mulden, sowie Schäden infolge der Baumaßnahme ausgleichen und an die neue Höhenlage der Fahrbahn anpassen. Breite der Bankette im Mittel 1,0 m an der Krone,
Boden (Mischung aus 80 % gebrochenem Material Schotter 45/56mm und 20 %Oberboden) liefern, einbauen und standfest verdichten,
Schichtdicke 20 cm, Einbau 3 cm unter OK Fahrbahn mit
Querneigung an Bestand anpassen und einebenen.
Gem. DWA-A 904-1, ZTV LW 16 und TL LW 16
Ausführung nur auf Anweisung der Bauleitung.
Menge: 25,000 m2

**10.06.0030 Seitengraben, profilieren**
Seitengraben, beiarbeiten
Seitengraben nach Schäden infolge der Flut
ausgleichen und profilieren / anpassen.
Boden (Mischung aus 80 % gebrochenem Material Schotter 45/56mm und 20 %Oberboden) liefern, einbauen und standfest verdichten,
Schichtdicke 10 cm,
anfallendes Bodenmaterial angrenzend verteilen
Gem. DWA-A 904-1, ZTV LW 16 und TL LW 16
Ausführung nur auf Anweisung der Bauleitung.
Menge: 10,000 m2

### Los 11 Eichen In der Heilenbach-alte Kanaltrasse

#### Hauptabschnitt 11.01 Baustelleneinrichtung

**11.01.0010 Baustelle einrichten**
Baustelle einrichten und für die Dauer der Bauzeit vorhalten,
Geraete, Werkzeuge und sonstige Betriebsmittel,
die zur vertragsgemässen Durchführung der Bauleistungen erforderlich sind, auf die Baustelle bringen, bereitstellen und - soweit der Geräteeinsatz nicht gesondert berechnet wird - betriebsfertig aufstellen einschl. der dafür notwendigen Arbeiten.
Die erforderlichen festen Anlagen herstellen.
Baubüros, Unterkünfte, Werkstätten, Lagerschuppen und dgl., soweit erforderlich, antransportieren, aufbauen und einrichten.
Strom-, Wasser-, Fernsprechanschluss sowie Entsorgungseinrichtungen und dgl. für die Baustelle, soweit erforderlich, herstellen.
Bei Bedarf Zufahrtswege zur Baustelle sowie Lagerplätze, sonstige Platzbefestigungen und Wege im Baustellenbereich anlegen.
Oberbodenarbeiten einschl. Beseitigen von Aufwuchs für die Baustelleneinrichtung, soweit erforderlich, ausführen.
Flächen beschaffen, sofern die vom AG zur Verfügung gestellten nicht ausreichen.
Kosten fuer Vorhalten, Unterhalten und Betreiben der Geräte, Anlagen und Einrichtungen einschl. Mieten, Pacht, Gebühren und dgl. werden nicht mit dieser Pauschale, sondern mit den Einheitspreisen der betreffenden Teilleistungen vergütet.
Soweit nicht fuer bestimmte Leistungen (z.B. Bedarfsleistungen) für das Einrichten der Baustelle gesonderte Positionen im Leistungsverzeichnis enthalten sind, gilt die Pauschale für alle Leistungen sämtlicher Abschnitte des Leistungsverzeichnisses.
Menge: 1,000 psch
DIN276_08: 542

**11.01.0020 Grenzsteine freilegen**
Grenzsteine freilegen
Grenzsteine freilegen und für die Dauer der Bauzeit durch geeignete Maßnahmen sichern. Enthalten sind die erforderlichen Erdarbeiten. Vom AG werden Flurkartenauszüge zur Verfügung gestellt.
Vor Abnahme der Arbeiten werden die freigelegten und gesicherten Grenzsteine vom AN wieder an den AG übergeben,
nicht mehr vorgefundene Grenzsteine werden auf Kosten des AN durch öffentlich bestellten Vermesser neu erstellt.
Menge: 5,000 St
DIN276_08: 591

**11.01.0030 Grenzmarkierungen schützen**
Grenzmarkierungen schützen
Grenzmarkierungen und Grenzsteine sichtbar und dauerhaft durch geeignete Maßnahmen markieren und schützen.
Menge: 5,000 St

**11.01.0040 Bauzaun im Baustellenbereich auf- und abbauen**
Bauzaun auf- und abbauen
im Baustellenbereich
in Abschnitten
nach Angaben des AG
einschl. der erforderlichen Tore
standsicher herstellen,
während der Bauzeit vorhalten, umsetzen und unterhalten
sowie nach Beendigung der Bauzeit entfernen.
70 v.H. des Preises werden nach Aufstellung,der Rest nach Entfernen des Bauzaunes vergütet.
Zaunhöhe über Gelände 1,0 m.
Zaun aus Kunstsoffelemeneten rot-weiß
Elemente miteinander verbinden
Menge: 10,000 m
DIN276_08: 542

**11.01.0050 Einrichtungen zur kompletten Verkehrssicherung**
Einrichtungen zur kompletten Verkehrssicherung
nach STVO für die Vollsperrung.

Abstimmung der Sperrung mit dem Straßenverkehrsamt
Erwirkung einer Verkehrsanordnung

Art der Straße: befestigter Wirtschafts- und Verbindungsweg

Alle Verkehrszeichen und Schilder befestigt an Schilderpfosten und gesichert mit Fußplatten.

Baken und Absperrschranken mit Standfüßen und Beleuchtung

Die Einrichtungen zur Verkehrssicherung aufbauen, nach Erfordernis umsetzen, vorhalten, betreiben und unterhalten sowie nach Abschluss der Maßnahme wieder abzubauen.
Menge: 1,000 psch

**11.01.0060 Baustelle räumen**
Baustelle räumen
von allen Geräten, Anlagen,Einrichtungen
Benutzte Flächen und Wege entsprechend dem ursprünglichen Zustand unter Wahrung der landschaftspflegerischen Belange ordnungsgemäss instandsetzen.
Verunreinigungen beseitigen.
Soweit nicht für bestimmte Leistungen (z.B. Bedarfsleistungen) für das Räumen der Baustelle gesonderte Positionen im Leistungsverzeichnis enthalten sind, gilt die Pauschale für alle Leistungen sämtlicher Abschnitte des Leistungsverzeichnisses.
Menge: 1,000 psch
DIN276_08: 542

#### Hauptabschnitt 11.02 Sonstige Leistungen

**11.02.0010 Verrechnungssatz fuer Arbeitskraft BVA (II)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Bauvorarbeiter oder dgl. (Berufsgruppe II).
Menge: 5,000 h

**11.02.0020 Verrechnungssatz fuer Arbeitskraft SpezialBFA(III 2)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Spezialbaufacharbeiter (Berufsgruppe III 2).
Menge: 5,000 h

**11.02.0030 Verrechnungssatz fuer Baugeraet Bagger ueb.1,0 m3**
Stundenlohnarbeiten durch Baugeraete auf Anordnung des AG ausfuehren.
Der Verrechnungssatz fuer das jeweilige Geraet umfasst saemtliche Aufwendungen fuer den Einsatz, insbesondere Geraetevorhalte- und Betriebsstoffkosten sowie saemtliche Zuschlaege einschliesslich der Kosten fuer das
Bedienungspersonal.
Der Verrechnungssatz gilt fuer das zum Zeitpunkt des Abrufes einsatzbereit auf der Baustelle befindliche Baugeraet.
Verguetet werden die tatsaechlich geleisteten Arbeitsstunden.
Bagger mit Löffelgröße über 1,0 m3.
Menge: 5,000 h

**11.02.0040 Verrechnungssatz fuer LKW Allrad-Kipp. 15 t**
Stundenlohnarbeiten durch Lastkraftwagen auf Anordnung des AG ausfuehren.
Der Verrechnungssatz fuer den jeweiligen LKW umfasst saemtliche Aufwendungen fuer den Einsatz des LKW, insbesondere Geraetevorhalte- und Betriebsstoffkosten sowie saemtliche Zuschlaege einschliesslich der Kosten
fuer den Fahrer.
Der Verrechnungssatz gilt fuer das zum Zeitpunkt des Abrufes einsatzbereit auf der Baustelle befindliche Fahrzeug.
Verguetet werden die tatsaechlich geleisteten Arbeitsstunden nach der tatsaechlichen Nutzlast des jeweiligen LKW (ohne Erhoehung der Nutzlaststufe fuer Sonderfahrzeuge).
LKW-Kipper mit Allradantrieb, ca. 15 t Nutzlast.
Menge: 5,000 h

**11.02.0050 Verrechnungssatz fuer Baugeraet Frontl.L - 45 kW**
Stundenlohnarbeiten durch Baugeraete auf Anordnung des AG ausfuehren.
Der Verrechnungssatz fuer das jeweilige Geraet umfasst saemtliche Aufwendungen fuer den Einsatz, insbesondere Geraetevorhalte- und Betriebsstoffkosten sowie saemtliche Zuschlaege einschliesslich der Kosten fuer das Bedienungspersonal.
Der Verrechnungssatz gilt fuer das zum Zeitpunkt des Abrufes einsatzbereit auf der Baustelle befindliche Baugeraet.
Verguetet werden die tatsaechlich geleisteten Arbeitsstunden.
Frontlader, luftbereift bis 45 kW.
Menge: 5,000 h

**11.02.0060 Verrechnungssatz für Flächenrüttler**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Flaechenruettler (Ruettelverdichter) ueber 0,75-1,3 t.
Menge: 5,000 h
DIN276_08: 541

**11.02.0070 Hecken- und Buschwerk roden**
Hecken und Buschwerk jeder Art mit Wurzelwerk roden.
Gemessen wird Breite in 1 m Höhe über Erdboden.
Breiten unterschiedlich, mittlere Höhe bis 2 m.
Wurzellöcher nicht wieder verfüllen.
Hecken und Wurzelstöcke laden, abfahren und ordnugsgemäß entsorgen.
Menge: 10,000 m2
DIN276_08: 519

**11.02.0080 Wurzelstöcke roden**
Wurzelstöcke roden.
Gemessen wird der Durchmesser der Schnittstelle des Wurzelstocks vor dem Roden.
Durchmesser über 0,2 bis 0,5 m.
Wurzelstöcke von der Baustelle entfernen.
Entsorgung wird gesondert vergütet.
Wurzellöcher mit geeignetem Boden verfüllen.
Boden liefern.
Menge: 1,000 St
DIN276_08: 519

**11.02.0090 Böschungen und Wegeränder mähen**
Böschungen und Wegeränder mähen.
Mähen der Böschungen und Straßenränder im Baufeld.
Aufgrund der Unzugänglichkeit für Maschinen im Böschungsbereich ist mit einem Anteil von 75% mittels Motorsense auszugehen.
Ausführung in Teilabschnitten.
Grasschnitt laden, abfahren und ordnugsgemäß entsorgen.
Menge: 50,000 m2
DIN276_08: 519

**11.02.0100 Straßenhilfsbrücke herstellen**
Straßenhilfsbrücke herstellen,
umlegen, vorhalten und beseitigen.
Im Verkehr gem. ZTV-SA 97.
Brückenklasse 60 DIN 1072.
Auf- und Abbau über Baugruben oder über zu schützende Einbauteile,
Nutzbreite der Fahrbahn 4,00 m,
Länge bis 3,00 m.
Fahrbahnfläche aus Stahl.
Ausführung in Teilabschnitten.
Menge: 10,000 m2
DIN276_08: 549

#### Hauptabschnitt 11.03 Aufbruch- und Erdarbeiten

**11.03.0010 Oberboden abtragen und zwischenlagern**
Oberboden abtragen
Oberboden mit Vegetationsdecke
und partiell steinigem Eintrag
Dicke des Abtrages über 10 bis 20 cm.
Oberboden im Baustellenbereich auf Miete zwischenlagern.
Abtragsfläche horizontal und stark geneigt (bis 80 Grad) innerhalb von Böschungen.
Ausführung in Teilflächen.
Menge: 5,000 m3
DIN276_08: 542

**11.03.0020 Wirtschaftsweg abziehen**
Wirtschaftsweg abziehen
Schlamm, Laub und aufgetragener Boden über der Wegebefestigung aus Natursteinschotter mittels abziehen durch Baggerschaufel profilgerecht freilegen. Die ursprüngliche Wegebefestigung nicht mit abtragen. Gewonnenens Material im Baustellenbereich zum Abtransport oder Wiedereinbau zwischenlagern.
Ausführung in Teilabschnitten.
Menge: 300,000 m2

**11.03.0030 Ungebundene durchmischte Mineralstoffgemische aufnehmen und zwischenlagern**
Ungebundene Mineralstoffgemische aufnehmen
Material 'Durchmischt mit Oberboden und Geröll,Gesamtaufbruchtiefe bis 20 cm.Material' seitlich neben dem Graben oder innerhalb der Baustelle lagern und zur Wiedereinbaustelle
 innerhalb der Baustelle lagern und zur Wiedereinbaustelle transportieren.
Überschüssiges Material entsorgen.
Mittlere Förderweglänge ca. 0,5km. '
Menge: 5,000 m3

**11.03.0040 Boden für Wegebau und Böschungen lösen und laden**
Boden für Wegebau und Böschungen lösen und laden
profilgerecht aus Abtragsbereichen
über Wirtschaftswegen und Böschungen
Boden Homogenbereiche 1
ehemals Klasse 3 bis 5 DIN 18300
mit Durchmischung von Geröll
Boden ohne Belastung,
Abgerechnet wird nach Abtragsprofilen.
Ausführung in Teilflächen.
Menge: 10,000 m3

**11.03.0050 Boden auf Miete zwischenlagern**
Boden auf Miete zwischenlagern
Boden aus Vorposition.
Geladenen Boden auf Miete zwischenlagern.
Entfernung des Zwischenlagers von der Aushubstelle bis 500m.
Trennung der Mieten nach Homogenbereichen.
Der zwischengelagerte Boden ist vor Witterungseinflüssen mittels Folienabdeckung zu schützen.
Abschieben und Auftrag von Oberboden wird gesondert vergütet.
Ausführung auf Anweisung der Bauleitung.
Menge: 10,000 m3
DIN276_08: 541

**11.03.0060 Suchgräben herstellen Grabentiefe bis 2.50m**
Boden für Suchgraben zur Ortung von Wasserleitung,Kabel etc. nach Angaben des AG ausheben, zur Wiederverfüllung seitlich lagern bzw. gem. Angaben im Baustellenbereich lagern und nach Beendigung der Suche
bzw. Bauarbeiten wieder einbauen und verdichten.
Homogenbereich: Auffüllungen
Grabentiefe:  bis 2,50 m
Die Vorschriften der Versorgungsunternehmen (Gas, Wasser, Elektrizität etc.) sind zu beachten.
Menge: 1,000 m3
DIN276_08: 541

**11.03.0070 Oberboden des AG auftragen**
Oberboden auftragen.
seitlich oder auf Miete gelagert, aufnehmen.
Auftragdicke bis 25 cm.
Auftragsfläche horizontal und stark geneigt auf Böschungen.
Förderdweg bis 100m.
Menge: 5,000 m3

#### Hauptabschnitt 11.04 Entsorgung

**11.04.0010 N.gefährl. Abfall aus Baustelle ents. Räumgut Entsorgung AN Gebühr einrechn.**
Nicht gefährlichen Abfall aus Baustelle laden, fördern und entsorgen.
Schadstoffbelastung nach Ergebnis der Beprobung des AN.
Abgerechnet wird nach Wiegescheinen.
Abfall = gemischte Bau- und Abbruchabfälle aus Baufeld.
Abfallschlüsselnummer = 17 09 04.
Entsorgung nach Wahl des AN.
Gebühren der Abfallentsorgung sind einzurechnen.
Menge: 5,000 t

**11.04.0020 Boden und Steine mit Ausnahme derjenigen, die unter 17 05 03 fallen, entsorgen**
Gemische aus Boden und Steinen/ Schotter (AVV 170504),
bis Z 2 nach LAGA M20, mit mineralischen
Fremdbestandteilen (Ziegel, Beton) in Anteilen < 10 %,
nicht mineralische Bestandteile < 5 % nach Angabe des
AG entsorgen.

Schadstoffbelastung nach Ergebnis der Beprobung des AN.
Abgerechnet wird nach Wiegescheinen.
Abfallschlüsselnummer = 17 05 04.
Entsorgung nach Wahl des AN.
Gebühren der Abfallentsorgung sind einzurechnen.
Menge: 5,000 t

**11.04.0030 Holz aufnehmen und entsorgen**
Wurzelwerk und Stubben, nicht belastet.
Laden und abtransportieren.
Abgerechnet wird nach Wiegescheinen.
Entsorgung nach Wahl des AN.
Gebühren der Abfallentsorgung sind einzurechnen.
Menge: 1,000 t

#### Hauptabschnitt 11.05 Straßenbau

**11.05.0010 Planum herstellen**
Planum herstellen
nach Bodenabtrag
Max. Abweichung von der Sollhöhe +1/-1 cm.
Planum nachverdichten.
min EV2 = 45 MN/m2
Ausführung in Teilflächen
Menge: 300,000 m2
DIN276_08: 522

**11.05.0020 Auffüllen von Erosionsgräben in Wegen**
Auffüllen von Erosionsgräben auf Wegen
bedingt durch Wasserlauf längs innerhalb des Wegeprofils.
Mit geeignetem, zwischengelagerten Material.
Material verdichten, Verdichtungsgrad DPr 97 %,
einbauen auf Wegeflächen.
Tiefe der Gräben bis 30 cm.
Menge: 10,000 m3

**11.05.0030 Aufrauen Oberfläche Wirtschaftsweg**
Aufrauen der vorhandenen Oberfläche des Wirtschaftsweges bis zu einer Tiefe von 10 cm, zur Vorbereitung des verzahnten Einbaus des Profilausgleich mit Schotter.
Menge: 500,000 m2

**11.05.0040 Zwischengelagertes Mineralstoffgemisch einbauen**
Zwischengelagertes Mineralstoffgemisch einbauen,
Gestein ohne Bindemittel,
verschiedene Materialien und Korngrößen,
in einer Stärke bis 20cm andecken und verdichten,
ggf. Böschung 1:2 anlegen.
Menge: 5,000 m3

**11.05.0050 Schottertragschicht als Ersatzmaterial anliefern und einbauen**
Schottertragschicht ZTV SoB-Stb 04
Verformungsmodul EV2 mind. 80 MPa,
aus gebrochenem Naturstein, Kalkstein
Körnung 0/45,
als Ersatzmaterial anliefern und profilgerecht einbauen und verdichten..
Schichtdicke: bis 50 cm.
Gem. DWA-A 904-1, ZTV LW 16 und TL LW 16
Falls erforderlich Fläche wässern.
Menge: 80,000 to

**11.05.0060 Deckschicht für Wirtschaftsweg einbauen**
Deckschicht
aus gebrochenem Naturstein, Kalkstein
Körnung 0/11 - 0/32,
als Ersatzmaterial anliefern höhen- und profilgerecht einbauen und verdichten..
Schichtdicke: bis 15 cm.
Gem. DWA-A 904-1, ZTV LW 16 und TL LW 16
Falls erforderlich Fläche wässern.
Ausführung auch in Teilabschnitten und nur auf besondere Anweisung der Bauleitung.
Menge: 40,000 to

#### Hauptabschnitt 11.06 Bankette

**11.06.0010 Bankette schälen**
Bankette schälen
Bankette an Fahrbahn vor der Baumaßnahme auf Höhe der Straßendecke abschälen.
Gewonnenes Bodenmaterial aufnehmen, laden und entsorgen, Entsorgungskosten.werden gesondert vergütet.
Breite der Bankette im Mittel 0,5 m an der Krone,
Schichtdicke bis 10 cm,
Querneigung an Bestand anpassen.
Gem. DWA-A 904-1, ZTV LW 16 und TL LW 16
Ausführung nur auf Anweisung der Bauleitung.
Menge: 80,000 m2

**11.06.0020 Bankette beiarbeiten**
Bankette beiarbeiten
Bankette an Fahrbahn nach Abschluss aller Baumaßnahmen
herstellen, Spurrillen und Mulden, sowie Schäden infolge der Baumaßnahme ausgleichen und an die neue Höhenlage der Fahrbahn anpassen. Breite der Bankette im Mittel 1,0 m an der Krone,
Boden (Mischung aus 80 % gebrochenem Material Schotter 45/56mm und 20 %Oberboden) liefern, einbauen und standfest verdichten,
Schichtdicke 20 cm, Einbau 3 cm unter OK Fahrbahn mit
Querneigung an Bestand anpassen und einebenen.
Gem. DWA-A 904-1, ZTV LW 16 und TL LW 16
Ausführung nur auf Anweisung der Bauleitung.
Menge: 80,000 m2

**11.06.0030 Seitengraben, profilieren**
Seitengraben, beiarbeiten
Seitengraben nach Schäden infolge der Flut
ausgleichen und profilieren / anpassen.
Boden (Mischung aus 80 % gebrochenem Material Schotter 45/56mm und 20 %Oberboden) liefern, einbauen und standfest verdichten,
Schichtdicke 10 cm,
anfallendes Bodenmaterial angrenzend verteilen
Gem. DWA-A 904-1, ZTV LW 16 und TL LW 16
Ausführung nur auf Anweisung der Bauleitung.
Menge: 50,000 m2

### Los 24 Houverath - Wirtschaftsweg zw. Maulbach und Houverath in Richtung KA Houverath

#### Hauptabschnitt 24.01 Baustelleneinrichtung

**24.01.0010 Baustelle einrichten**
Baustelle einrichten und für die Dauer der Bauzeit vorhalten,
Geraete, Werkzeuge und sonstige Betriebsmittel,
die zur vertragsgemässen Durchführung der Bauleistungen erforderlich sind, auf die Baustelle bringen, bereitstellen und - soweit der Geräteeinsatz nicht gesondert berechnet wird - betriebsfertig aufstellen einschl. der dafür notwendigen Arbeiten.
Die erforderlichen festen Anlagen herstellen.
Baubüros, Unterkünfte, Werkstätten, Lagerschuppen und dgl., soweit erforderlich, antransportieren, aufbauen und einrichten.
Strom-, Wasser-, Fernsprechanschluss sowie Entsorgungseinrichtungen und dgl. für die Baustelle, soweit erforderlich, herstellen.
Bei Bedarf Zufahrtswege zur Baustelle sowie Lagerplätze, sonstige Platzbefestigungen und Wege im Baustellenbereich anlegen.
Oberbodenarbeiten einschl. Beseitigen von Aufwuchs für die Baustelleneinrichtung, soweit erforderlich, ausführen.
Flächen beschaffen, sofern die vom AG zur Verfügung gestellten nicht ausreichen.
Kosten fuer Vorhalten, Unterhalten und Betreiben der Geräte, Anlagen und Einrichtungen einschl. Mieten, Pacht, Gebühren und dgl. werden nicht mit dieser Pauschale, sondern mit den Einheitspreisen der betreffenden Teilleistungen vergütet.
Soweit nicht fuer bestimmte Leistungen (z.B. Bedarfsleistungen) für das Einrichten der Baustelle gesonderte Positionen im Leistungsverzeichnis enthalten sind, gilt die Pauschale für alle Leistungen sämtlicher Abschnitte des Leistungsverzeichnisses.
Menge: 1,000 psch
DIN276_08: 542

**24.01.0020 Grenzsteine freilegen**
Grenzsteine freilegen
Grenzsteine freilegen und für die Dauer der Bauzeit durch geeignete Maßnahmen sichern. Enthalten sind die erforderlichen Erdarbeiten. Vom AG werden Flurkartenauszüge zur Verfügung gestellt.
Vor Abnahme der Arbeiten werden die freigelegten und gesicherten Grenzsteine vom AN wieder an den AG übergeben,
nicht mehr vorgefundene Grenzsteine werden auf Kosten des AN durch öffentlich bestellten Vermesser neu erstellt.
Menge: 10,000 St
DIN276_08: 591

**24.01.0030 Grenzmarkierungen schützen**
Grenzmarkierungen schützen
Grenzmarkierungen und Grenzsteine sichtbar und dauerhaft durch geeignete Maßnahmen markieren und schützen.
Menge: 10,000 St

**24.01.0040 Bauzaun im Baustellenbereich auf- und abbauen**
Bauzaun auf- und abbauen
im Baustellenbereich
in Abschnitten
nach Angaben des AG
einschl. der erforderlichen Tore
standsicher herstellen,
während der Bauzeit vorhalten, umsetzen und unterhalten
sowie nach Beendigung der Bauzeit entfernen.
70 v.H. des Preises werden nach Aufstellung,der Rest nach Entfernen des Bauzaunes vergütet.
Zaunhöhe über Gelände 1,0 m.
Zaun aus Kunstsoffelemeneten rot-weiß
Elemente miteinander verbinden
Menge: 20,000 m
DIN276_08: 542

**24.01.0050 Einrichtungen zur kompletten Verkehrssicherung**
Einrichtungen zur kompletten Verkehrssicherung
nach STVO für die Vollsperrung.

Abstimmung der Sperrung mit dem Straßenverkehrsamt
Erwirkung einer Verkehrsanordnung

Art der Straße: befestigter Wirtschafts- und Verbindungsweg

Alle Verkehrszeichen und Schilder befestigt an Schilderpfosten und gesichert mit Fußplatten.

Baken und Absperrschranken mit Standfüßen und Beleuchtung

Die Einrichtungen zur Verkehrssicherung aufbauen, nach Erfordernis umsetzen, vorhalten, betreiben und unterhalten sowie nach Abschluss der Maßnahme wieder abzubauen.
Menge: 1,000 psch

**24.01.0060 Baustelle räumen**
Baustelle räumen
von allen Geräten, Anlagen,Einrichtungen
Benutzte Flächen und Wege entsprechend dem ursprünglichen Zustand unter Wahrung der landschaftspflegerischen Belange ordnungsgemäss instandsetzen.
Verunreinigungen beseitigen.
Soweit nicht für bestimmte Leistungen (z.B. Bedarfsleistungen) für das Räumen der Baustelle gesonderte Positionen im Leistungsverzeichnis enthalten sind, gilt die Pauschale für alle Leistungen sämtlicher Abschnitte des Leistungsverzeichnisses.
Menge: 1,000 psch
DIN276_08: 542

#### Hauptabschnitt 24.02 Sonstige Leistungen

**24.02.0010 Verrechnungssatz fuer Arbeitskraft BVA (II)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Bauvorarbeiter oder dgl. (Berufsgruppe II).
Menge: 10,000 h

**24.02.0020 Verrechnungssatz fuer Arbeitskraft SpezialBFA(III 2)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Spezialbaufacharbeiter (Berufsgruppe III 2).
Menge: 10,000 h

**24.02.0030 Verrechnungssatz fuer Baugeraet Bagger ueb.1,0 m3**
Stundenlohnarbeiten durch Baugeraete auf Anordnung des AG ausfuehren.
Der Verrechnungssatz fuer das jeweilige Geraet umfasst saemtliche Aufwendungen fuer den Einsatz, insbesondere Geraetevorhalte- und Betriebsstoffkosten sowie saemtliche Zuschlaege einschliesslich der Kosten fuer das
Bedienungspersonal.
Der Verrechnungssatz gilt fuer das zum Zeitpunkt des Abrufes einsatzbereit auf der Baustelle befindliche Baugeraet.
Verguetet werden die tatsaechlich geleisteten Arbeitsstunden.
Bagger mit Löffelgröße über 1,0 m3.
Menge: 10,000 h

**24.02.0040 Verrechnungssatz fuer LKW Allrad-Kipp. 15 t**
Stundenlohnarbeiten durch Lastkraftwagen auf Anordnung des AG ausfuehren.
Der Verrechnungssatz fuer den jeweiligen LKW umfasst saemtliche Aufwendungen fuer den Einsatz des LKW, insbesondere Geraetevorhalte- und Betriebsstoffkosten sowie saemtliche Zuschlaege einschliesslich der Kosten
fuer den Fahrer.
Der Verrechnungssatz gilt fuer das zum Zeitpunkt des Abrufes einsatzbereit auf der Baustelle befindliche Fahrzeug.
Verguetet werden die tatsaechlich geleisteten Arbeitsstunden nach der tatsaechlichen Nutzlast des jeweiligen LKW (ohne Erhoehung der Nutzlaststufe fuer Sonderfahrzeuge).
LKW-Kipper mit Allradantrieb, ca. 15 t Nutzlast.
Menge: 10,000 h

**24.02.0050 Verrechnungssatz fuer Baugeraet Frontl.L - 45 kW**
Stundenlohnarbeiten durch Baugeraete auf Anordnung des AG ausfuehren.
Der Verrechnungssatz fuer das jeweilige Geraet umfasst saemtliche Aufwendungen fuer den Einsatz, insbesondere Geraetevorhalte- und Betriebsstoffkosten sowie saemtliche Zuschlaege einschliesslich der Kosten fuer das Bedienungspersonal.
Der Verrechnungssatz gilt fuer das zum Zeitpunkt des Abrufes einsatzbereit auf der Baustelle befindliche Baugeraet.
Verguetet werden die tatsaechlich geleisteten Arbeitsstunden.
Frontlader, luftbereift bis 45 kW.
Menge: 10,000 h

**24.02.0060 Verrechnungssatz für Flächenrüttler**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Flaechenruettler (Ruettelverdichter) ueber 0,75-1,3 t.
Menge: 10,000 h
DIN276_08: 541

**24.02.0070 Verrechnungssatz fuer Motorsäge**
Stundenlohnarbeiten durch Baugeraete auf Anordnung des AG ausfuehren.
Der Verrechnungssatz fuer das jeweilige Geraet umfasst saemtliche Aufwendungen fuer den Einsatz, insbesondere Geraetevorhalte- und Betriebsstoffkosten sowie saemtliche Zuschlaege einschliesslich der Kosten fuer das ausgebildete Bedienungspersonal.
Der Verrechnungssatz gilt fuer das zum Zeitpunkt des Abrufes einsatzbereit auf der Baustelle befindliche Baugeraet.
Verguetet werden die tatsaechlich geleisteten Arbeitsstunden.
Motorsäge zum entasten und schneiden der Stämme von liegenden Bäumen.
Menge: 5,000 h

**24.02.0080 Hecken- und Buschwerk roden**
Hecken und Buschwerk jeder Art mit Wurzelwerk roden.
Gemessen wird Breite in 1 m Höhe über Erdboden.
Breiten unterschiedlich, mittlere Höhe bis 2 m.
Wurzellöcher nicht wieder verfüllen.
Hecken und Wurzelstöcke laden, abfahren und ordnugsgemäß entsorgen.
Menge: 20,000 m2
DIN276_08: 519

**24.02.0090 Baumschutz herstellen**
Baumschutz herstellen
gegen mechanische Schäden für Bäume im Baufeld
Stammdurchmesser bis 40 cm
Stammschutz sowie hochbinden von Ästen.
Schutz nach Wahl des AN in Anlehnung an DIN 18920, ohne mechanischen Eingriff in den Stamm
Schutz antransportieren, auf- und abbauen, vor- und unterhalten und nach Abschluss der Baumaßnahme wieder vollständig beseitigen.
Abrechnung pro Baum mit hergestelltem Baumschutz.
Menge: 2,000 St
DIN276_08: 593

**24.02.0100 Wurzelschutz und Behandlung**
Wurzelschutz und Behandlung
Wurzeln im Grabenbereich sind schneidend zu durchtrennen und mit wachstumsfördernden Stoffen zu behandeln.
DIN 18920 ist zu beachten.
Die freigelegten Wurzeln sind gegen Austrocknung und Frosteinwirkung zu schützen.
Abrechnung pro Baum mit durchgeführten Wurzelschutzmaßnahmen.
Menge: 2,000 St
DIN276_08: 593

**24.02.0110 Wurzelstöcke roden**
Wurzelstöcke roden.
Gemessen wird der Durchmesser der Schnittstelle des Wurzelstocks vor dem Roden.
Durchmesser über 0,2 bis 0,5 m.
Wurzelstöcke von der Baustelle entfernen.
Entsorgung wird gesondert vergütet.
Wurzellöcher mit geeignetem Boden verfüllen.
Boden liefern.
Menge: 5,000 St
DIN276_08: 519

**24.02.0120 Böschungen und Wegeränder mähen**
Böschungen und Wegeränder mähen.
Mähen der Böschungen und Straßenränder im Baufeld.
Aufgrund der Unzugänglichkeit für Maschinen im Böschungsbereich ist mit einem Anteil von 75% mittels Motorsense auszugehen.
Ausführung in Teilabschnitten.
Grasschnitt laden, abfahren und ordnugsgemäß entsorgen.
Menge: 150,000 m2
DIN276_08: 519

**24.02.0130 Straßenhilfsbrücke herstellen**
Straßenhilfsbrücke herstellen,
umlegen, vorhalten und beseitigen.
Im Verkehr gem. ZTV-SA 97.
Brückenklasse 60 DIN 1072.
Auf- und Abbau über Baugruben oder über zu schützende Einbauteile,
Nutzbreite der Fahrbahn 4,00 m,
Länge bis 3,00 m.
Fahrbahnfläche aus Stahl.
Ausführung in Teilabschnitten.
Menge: 20,000 m2
DIN276_08: 549

**24.02.0140 Lichtraumprofil herstellen**
Baufeld Zuwegungen- Wegebereich und Böschungen.
Lichtraumprofil herstellen.
Schneiden senkrecht zum Wegerand
Schneiden über dem Weg
Einragender Aufwuchs und Äste zurückschneiden
durch ein Fachunternehmer für Baumpflege
Herstellen Lichtraumprofil : Höhe 3,00m
Breite 4,00m
Aufwuchs, Äste bis 15 cm Stammdurchmesser
1,00m über OK Gelände gemessen.
Schnittgut vollständig aufnehmen und auf AN-Deponie fachgerecht entsorgen.
Entsorgungskosten werden gesondert vergütet.
Schnittstellen mit Baulack versiegeln.
Lichtraumprofil in nicht zusammenhängende Längen
Herstellen in Einzellängen
Menge: 350,000 m

#### Hauptabschnitt 24.03 Aufbruch- und Erdarbeiten

**24.03.0010 Oberboden abtragen und zwischenlagern**
Oberboden abtragen
Oberboden mit Vegetationsdecke
und partiell steinigem Eintrag
Dicke des Abtrages über 10 bis 20 cm.
Oberboden im Baustellenbereich auf Miete zwischenlagern.
Abtragsfläche horizontal und stark geneigt (bis 80 Grad) innerhalb von Böschungen.
Ausführung in Teilflächen.
Menge: 15,000 m3
DIN276_08: 542

**24.03.0020 Wirtschaftsweg abziehen**
Wirtschaftsweg abziehen
Schlamm, Laub und aufgetragener Boden über der Wegebefestigung aus Natursteinschotter mittels abziehen durch Baggerschaufel profilgerecht freilegen. Die ursprüngliche Wegebefestigung nicht mit abtragen. Gewonnenens Material im Baustellenbereich zum Abtransport oder Wiedereinbau zwischenlagern.
Ausführung in Teilabschnitten.
Menge: 800,000 m2

**24.03.0030 Ungebundene durchmischte Mineralstoffgemische aufnehmen und zwischenlagern**
Ungebundene Mineralstoffgemische aufnehmen
Material 'Durchmischt mit Oberboden und Geröll,Gesamtaufbruchtiefe bis 20 cm.Material' seitlich neben dem Graben oder innerhalb der Baustelle lagern und zur Wiedereinbaustelle
 innerhalb der Baustelle lagern und zur Wiedereinbaustelle transportieren.
Überschüssiges Material entsorgen.
Mittlere Förderweglänge ca. 0,5km. '
Menge: 25,000 m3

**24.03.0040 Boden für Wegebau und Böschungen lösen und laden**
Boden für Wegebau und Böschungen lösen und laden
profilgerecht aus Abtragsbereichen
über Wirtschaftswegen und Böschungen
Boden Homogenbereiche 1
ehemals Klasse 3 bis 5 DIN 18300
mit Durchmischung von Geröll
Boden ohne Belastung,
Abgerechnet wird nach Abtragsprofilen.
Ausführung in Teilflächen.
Menge: 50,000 m3

**24.03.0050 Boden auf Miete zwischenlagern**
Boden auf Miete zwischenlagern
Boden aus Vorposition.
Geladenen Boden auf Miete zwischenlagern.
Entfernung des Zwischenlagers von der Aushubstelle bis 500m.
Trennung der Mieten nach Homogenbereichen.
Der zwischengelagerte Boden ist vor Witterungseinflüssen mittels Folienabdeckung zu schützen.
Abschieben und Auftrag von Oberboden wird gesondert vergütet.
Ausführung auf Anweisung der Bauleitung.
Menge: 50,000 m3
DIN276_08: 541

**24.03.0060 Boden Handaushub Aushub bis 2,00 m**
Boden im Handaushub
profilgerecht lösen und seitlich lagern,
Behinderung durch Ver- und Entsorgungsleitungen, Kabel,
Alle Homogenbereiche.
Ausführung in Teilabschnitten und nur auf Anordnung des AG,
als Zulage zu den Aushubpositionen.
Menge: 10,000 m3
DIN276_08: 541

**24.03.0070 Suchgräben herstellen Grabentiefe bis 2.50m**
Boden für Suchgraben zur Ortung von Wasserleitung,Kabel etc. nach Angaben des AG ausheben, zur Wiederverfüllung seitlich lagern bzw. gem. Angaben im Baustellenbereich lagern und nach Beendigung der Suche
bzw. Bauarbeiten wieder einbauen und verdichten.
Homogenbereich: Auffüllungen
Grabentiefe:  bis 2,50 m
Die Vorschriften der Versorgungsunternehmen (Gas, Wasser, Elektrizität etc.) sind zu beachten.
Menge: 5,000 m3
DIN276_08: 541

**24.03.0080 Verzahnung/ Abtreppung herstellen Böschungsfläche**
Verzahnung der Böschung herstellen.
Herstellung der Verzahnung an Böschungsflächen
durch Einbau von Abtreppungen in
den erforderlichen Abmessungen gem. ZTV-E-Stb.
Abgerechnet wird die zu verzahnende Fläche der vorhandenen Böschung nach Oberbodenabtrag und vor Herstellung der Abtreppung.
Menge: 80,000 m2

**24.03.0090 Hindernis im Boden Mauerwerk/Beton abbrech./aufnehm.**
Hindernis im Boden
Abbruchstoffe aus Mauerwerk oder Beton,
abbrechen und aufnehmen,
Abbruchgut aufnehmen und auf zugelassene Entsorgungsstelle / Wiederverwertung abfahren.
Der Nachweis der ordnungsgemäßen und schadlosen Entsorgung / Wiederverwertung ist unmittelbar zu erbringen.
Abbruchstoffe der Zuordnungsklasse kleiner oder gleich Z 1 nach LAGA (TR Bauschutt 2004).
Die Gebühren und Entsorgungskosten sind einzurechnen und vom AN zu übernehmen, abgerechnet wird nach Aufmaß.
Als Zulage zu Aushubpositionen.
Ausführung in Teilabschnitten.
Menge: 1,000 m3
DIN276_08: 541

**24.03.0120 Lastplattendruckversuche durchführen**
Lastplattendruckversuche durchführen
durch eine zugelassene Prüfstelle durchführen lassen.
Grundlage DIN 18134.
einschließlich der erforderlichen Geräte, Fahrzeuge und Gegengewichte
Über die Untersuchungsergebnisse sind Protokolle zu fertigen, die neben der Auswertung und Bewertung auch Angaben über den genauen Ort und die jeweils untersuchte Bodenschicht enthalten.
Die Versuche werden im Beisein zur Bauleitung durchgeführt.
Der Bauleiter des AG bestimmt Anzahl und Lage der Untersuchungen.
Protokolle dem AG übergeben.
Werden geforderte Werte nicht erreicht ist nach Angaben der Bauleitung eine Nachverdichtung durchzuführen und der LP-Versuch ohne erneute Vergütung zu wiederholen.
Menge: 2,000 St
DIN276_08: 522

**24.03.0130 Grobschlag Naturstein 0/120 mm**
Grobschlag aus Natursteinen 0/120
liefern und fachgerecht einbauen.
Menge: 50,000 t

**24.03.0140 Steine HMB 1000/3000 zur Hangsicherung liefern und einbauen**
Steine zur Hangsicherung liefern und einbauen
Wasserbausteine HMB 1000/3000 kg
Güteüberwacht gem. TLW 2003
(Technische Lieferbedingungen)
und nach DIN EN 13383
Zur Einbaustelle transportieren und einbauen.
Menge: 20,000 t

**24.03.0150 Steine HMB 300/1000 zur Hangsicherung liefern und einbauen**
Steine zur Hangsicherung liefern und einbauen
Wasserbausteine HMB 300/1000 kg
Güteüberwacht gem. TLW 2003
(Technische Lieferbedingungen)
und nach DIN EN 13383
Zur Einbaustelle transportieren und einbauen.
Menge: 15,000 t

**24.03.0160 Hinterfüllung Steinsatz herstellen**
Hinterfüllung Steinsatz herstellen
Hangseitige Hinterfüllung des Steinsatzes herstellen.
Einbau: Zug um Zug entsprechend der Steighöhe
  des Steinsatzes
Material liefern und lageweise einbauen und verdichten.
Material: Schotter- Splitt- Gemisch 5/45
Ausführung in Teilabschnitten auf Anweisung der Bauleitung.
Menge: 15,000 m3

**24.03.0170 Geotextil als Schutz- und Trennlage verlegen**
Geotextil als Schutz- und Trennlage verlegen
entsprechend dem "Merkblatt für die Anwendung von
Geotextilien im Erdbau" verlegen.
Geotextil zwischen Steinsatz und Hinterfüllung
Einbau senkrecht Zug um Zug mit steigender Höhe des Steinsatzes
Geotextil als mechanisch verfestigtes Spinnfaservlies,
Klasse GRK 3
Flächengewicht: mind. 400 g/m2
CBR-Prüfung EN ISO 12236: 1800 N
Einbau mit min. 0,5 m Überlappung.
Abgerechnet wird die abgewickelte Fläche des Geotextils
nach Aufmaß ohne Überlappung.
Ausführung in Teilflächen und nur auf Anweisung der Bauleitung
Menge: 100,000 m2

**24.03.0180 Unterbeton einbauen**
Unterbeton einbauen
aus Beton C15/20
einschl. ggf. erforderlicher Schalungen
Beton verdichten und abziehen.
Einbau unter Sicherungssteinen und Nebenflächen
auf besondere Anweisung der Bauleitung.
Menge: 5,000 m3
DIN276_08: 523

**24.03.0190 Oberboden des AG auftragen**
Oberboden auftragen.
seitlich oder auf Miete gelagert, aufnehmen.
Auftragdicke bis 25 cm.
Auftragsfläche horizontal und stark geneigt auf Böschungen.
Förderdweg bis 100m.
Menge: 15,000 m3

**24.03.0200 Oberboden liefern und auftragen**
Oberboden, gesiebt,
liefern, frei von Saatgut
profilgerecht auftragen
Auftragsfläche horizontal und stark geneigt auf Böschungen.
Auftragsdicke, 'bis 25 cm'
Menge: 5,000 m3

#### Hauptabschnitt 24.04 Entsorgung

**24.04.0010 Einstufungsuntersuchung an Böden durchführen**
Einstufungsuntersuchung an Böden durchführen
Bodenproben entnehmen
und zum Labor verfahren
Chemische Untersuchung von Bodenproben
an Probenahmestellen in Abstimmung mit dem AG
als Mischprobe
Untersuchung nach LAGA TR Boden oder LAGA M20: 1997 / 2004 unter Beachtung der Anforderungen an die stoffliche Verwertung von mineralischen Abfällen Teil II: Technische Regeln für die Verwertung 1.2 Bodenmaterial TR Boden(Stand 05.11.2004)
Untersuchung am Feststoff sowie am Eluat
für alle Parameter gemäß LAGA- und DepV
Menge: 1,000 St
DIN276_08: 542

**24.04.0020 Gefährl. Abfall aus Baustelle ents. Boden Gebühr einrechn.**
Gefährlichen Abfall aus Baustelle laden, fördern und entsorgen. Art der Belastung und Entsorgung nach Ergebnis
der Beprobung des AN. Entsorgungsnachweis nach
Unterlagen des AG führen.
Abgerechnet wird nach Wiegescheinen.
Boden und Steine, die gefährliche Stoffe enthalten.
Abfallschlüsselnummer = 17 05 03.
Gebühren der Abfallentsorgung sind einzurechnen.
Menge: 1,000 t

**24.04.0030 N.gefährl. Abfall aus Baustelle ents. Räumgut Entsorgung AN Gebühr einrechn.**
Nicht gefährlichen Abfall aus Baustelle laden, fördern und entsorgen.
Schadstoffbelastung nach Ergebnis der Beprobung des AN.
Abgerechnet wird nach Wiegescheinen.
Abfall = gemischte Bau- und Abbruchabfälle aus Baufeld.
Abfallschlüsselnummer = 17 09 04.
Entsorgung nach Wahl des AN.
Gebühren der Abfallentsorgung sind einzurechnen.
Menge: 5,000 t

**24.04.0040 N.gefährl. Abfall aus Baustelle ents. Asphalt Entsorgung AN Gebühr einrechn.**
Nicht gefährlichen Abfall aus Baustelle laden, fördern und entsorgen.
Schadstoffbelastung nach Ergebnis der Beprobung des AN.
Abgerechnet wird nach Wiegescheinen.
Abfall = Asphaltbefestigung.
Abfallschlüsselnummer = 17 03 02.
PAK-Menge bis 25 mg/kg, alles > 25 mg/kg wird über 17 03 01 abgerechnet!
Entsorgung nach Wahl des AN.
Gebühren der Abfallentsorgung sind einzurechnen.
Menge: 50,000 t

**24.04.0050 Boden und Steine mit Ausnahme derjenigen, die unter 17 05 03 fallen, entsorgen**
Gemische aus Boden und Steinen/ Schotter (AVV 170504),
bis Z 2 nach LAGA M20, mit mineralischen
Fremdbestandteilen (Ziegel, Beton) in Anteilen < 10 %,
nicht mineralische Bestandteile < 5 % nach Angabe des
AG entsorgen.

Schadstoffbelastung nach Ergebnis der Beprobung des AN.
Abgerechnet wird nach Wiegescheinen.
Abfallschlüsselnummer = 17 05 04.
Entsorgung nach Wahl des AN.
Gebühren der Abfallentsorgung sind einzurechnen.
Menge: 5,000 t

**24.04.0060 Holz aufnehmen und entsorgen**
Wurzelwerk und Stubben, nicht belastet.
Laden und abtransportieren.
Abgerechnet wird nach Wiegescheinen.
Entsorgung nach Wahl des AN.
Gebühren der Abfallentsorgung sind einzurechnen.
Menge: 5,000 t

#### Hauptabschnitt 24.05 Straßenbau

**24.05.0010 Planum herstellen**
Planum herstellen
nach Bodenabtrag
Max. Abweichung von der Sollhöhe +1/-1 cm.
Planum nachverdichten.
min EV2 = 45 MN/m2
Ausführung in Teilflächen
Menge: 1000,000 m2
DIN276_08: 522

**24.05.0020 Boden aus Zwischenlagerung in Wegen und Böschungen einbauen**
Boden aus Zwischenlagerung einbauen,
laden, lagenweise einbauen und verdichten.
Maximale Stärke der Einbaulagen = 30 cm.
Einbaufläche: In horizontalen (Wege) und geneigten Flächen (Böschungsbereiche), Erosionsgruben und Ausbruchstellen.
Material verdichten, Verdichtungsgrad DPr 97 %,
Boden von Lagerfläche zur Einbaustelle transportieren,
Lagerfläche im urspünglichen Zustand wiederherstellen.
Menge: 50,000 m3
DIN276_08: 541

**24.05.0030 Auffüllen von Erosionsgräben in Wegen**
Auffüllen von Erosionsgräben auf Wegen
bedingt durch Wasserlauf längs innerhalb des Wegeprofils.
Mit geeignetem, zwischengelagerten Material.
Material verdichten, Verdichtungsgrad DPr 97 %,
einbauen auf Wegeflächen.
Tiefe der Gräben bis 30 cm.
Menge: 10,000 m3

**24.05.0040 Füllboden liefern**
Füllboden liefern
geeignetes, verdichtungsfähiges Füllmaterial liefern und zur Einbaustelle transportieren.
Kein Recyclingmaterial.
Unbedenklichkeitsbescheinigung und Nachweis über Eignung des gelieferten Materials ist vorzulegen.
Menge: 100,000 t

**24.05.0050 Füllboden in Wegebereichen einbauen**
Füllboden in Wegebereichen einbauen
geliefertes Füllmaterial in Wegebereiche und Schadstellen einbauen. Lagenweise andrücken, verdichten und höhengerecht abziehen.
Einbaufläche: In horizontalen bis schwach geneigten Flächen und Ausbruchstelle.
Ausführung in Teilabschnitten.
Menge: 50,000 m3

**24.05.0060 Füllboden in Böschungen einbauen**
Füllboden in Böschungen einbauen
geliefertes Füllmaterial in ausgebrochenen Böschungen einbauen, andrücken und abziehen. Einbaufläche: In geneigten Flächen.
Ausführung in Teilabschnitten.
Menge: 20,000 m3

**24.05.0070 Aufrauen Oberfläche Wirtschaftsweg**
Aufrauen der vorhandenen Oberfläche des Wirtschaftsweges bis zu einer Tiefe von 10 cm, zur Vorbereitung des verzahnten Einbaus des Profilausgleich mit Schotter.
Menge: 1000,000 m2

**24.05.0080 Zwischengelagertes Mineralstoffgemisch einbauen**
Zwischengelagertes Mineralstoffgemisch einbauen,
Gestein ohne Bindemittel,
verschiedene Materialien und Korngrößen,
in einer Stärke bis 20cm andecken und verdichten,
ggf. Böschung 1:2 anlegen.
Menge: 25,000 m3

**24.05.0090 Filter-/Trennschicht Geogitter ländl. Weg**
Filter-/Trennschicht aus Geogitter TL Geok E-StB, in ländlichen Wegen, Überlappungsbreite mind. 50 cm, seitlicher Überstand mind. 50 cm, Bahnen verbinden, abgerechnet wird die abgedeckte Fläche.
Menge: 100,000 m2

**24.05.0100 Schottertragschicht als Ersatzmaterial anliefern und einbauen**
Schottertragschicht ZTV SoB-Stb 04
Verformungsmodul EV2 mind. 80 MPa,
aus gebrochenem Naturstein, Kalkstein
Körnung 0/45,
als Ersatzmaterial anliefern und profilgerecht einbauen und verdichten..
Schichtdicke: bis 50 cm.
Gem. DWA-A 904-1, ZTV LW 16 und TL LW 16
Falls erforderlich Fläche wässern.
Menge: 50,000 to

**24.05.0110 Deckschicht für Wirtschaftsweg einbauen**
Deckschicht
aus gebrochenem Naturstein, Kalkstein
Körnung 0/11 - 0/32,
als Ersatzmaterial anliefern höhen- und profilgerecht einbauen und verdichten..
Schichtdicke: bis 15 cm.
Gem. DWA-A 904-1, ZTV LW 16 und TL LW 16
Falls erforderlich Fläche wässern.
Ausführung auch in Teilabschnitten und nur auf besondere Anweisung der Bauleitung.
Menge: 20,000 to

#### Hauptabschnitt 24.06 Bankette

**24.06.0010 Bankette schälen**
Bankette schälen
Bankette an Fahrbahn vor der Baumaßnahme auf Höhe der Straßendecke abschälen.
Gewonnenes Bodenmaterial aufnehmen, laden und entsorgen, Entsorgungskosten.werden gesondert vergütet.
Breite der Bankette im Mittel 0,5 m an der Krone,
Schichtdicke bis 10 cm,
Querneigung an Bestand anpassen.
Gem. DWA-A 904-1, ZTV LW 16 und TL LW 16
Ausführung nur auf Anweisung der Bauleitung.
Menge: 80,000 m2

**24.06.0020 Bankette beiarbeiten**
Bankette beiarbeiten
Bankette an Fahrbahn nach Abschluss aller Baumaßnahmen
herstellen, Spurrillen und Mulden, sowie Schäden infolge der Baumaßnahme ausgleichen und an die neue Höhenlage der Fahrbahn anpassen. Breite der Bankette im Mittel 1,0 m an der Krone,
Boden (Mischung aus 80 % gebrochenem Material Schotter 45/56mm und 20 %Oberboden) liefern, einbauen und standfest verdichten,
Schichtdicke 20 cm, Einbau 3 cm unter OK Fahrbahn mit
Querneigung an Bestand anpassen und einebenen.
Gem. DWA-A 904-1, ZTV LW 16 und TL LW 16
Ausführung nur auf Anweisung der Bauleitung.
Menge: 300,000 m2

**24.06.0030 Seitengraben, profilieren**
Seitengraben, beiarbeiten
Seitengraben nach Schäden infolge der Flut
ausgleichen und profilieren / anpassen.
Boden (Mischung aus 80 % gebrochenem Material Schotter 45/56mm und 20 %Oberboden) liefern, einbauen und standfest verdichten,
Schichtdicke 10 cm,
anfallendes Bodenmaterial angrenzend verteilen
Gem. DWA-A 904-1, ZTV LW 16 und TL LW 16
Ausführung nur auf Anweisung der Bauleitung.
Menge: 150,000 m2

**24.06.0040 Böschungen beiarbeiten**
Böschungen beiarbeiten
Böschungen an Fahrbahn nach Abschluss aller Baumaßnahmen beiziehen
Spurrillen und Mulden, sowie Schäden infolge der Flut ausgleichen und an die der Wege anpassen.
Lieferung von Bodenmaterial wird gesondert vergütet
Neigung dem Bestand anpassen und einebenen.
Gem. DWA-A 904-1, ZTV LW 16 und TL LW 16
Ausführung nur auf Anweisung der Bauleitung.
Menge: 150,000 m2

**24.06.0050 Verkehrszeichen mit Hinweistafeln aufn., wiederversetzen**
Verkehrszeichen mit Schilderpfosten im Zuge der Erd- und Abbrucharbeiten sorgfältig freilegen, aufnehmen, säubern und im Baustellenbereich zwischenlagern.
Der Fundamentbeton ist abbzubrechen und zu entsorgen.
Im Zuge der Oberflächenwiederherstellung das lagernde Verkehrszeichen mit Schilderpfosten vom Lager aufnehmen und wiederversetzen.
Einschl. Liefern und Herstellen eines Betonfundament nach gemäß IVZ 2007.
Das Beiarbeiten der neu herzustellenden Oberfläche an den eingebauten Schilderpfosten ist in diese Position einzukalkulieren.
Menge: 1,000 St

### Los 25 Houverath - Wirtschaftsweg von L113 in Richtung Scheuren an Wegekreuz

#### Hauptabschnitt 25.01 Baustelleneinrichtung

**25.01.0010 Baustelle einrichten**
Baustelle einrichten und für die Dauer der Bauzeit vorhalten,
Geraete, Werkzeuge und sonstige Betriebsmittel,
die zur vertragsgemässen Durchführung der Bauleistungen erforderlich sind, auf die Baustelle bringen, bereitstellen und - soweit der Geräteeinsatz nicht gesondert berechnet wird - betriebsfertig aufstellen einschl. der dafür notwendigen Arbeiten.
Die erforderlichen festen Anlagen herstellen.
Baubüros, Unterkünfte, Werkstätten, Lagerschuppen und dgl., soweit erforderlich, antransportieren, aufbauen und einrichten.
Strom-, Wasser-, Fernsprechanschluss sowie Entsorgungseinrichtungen und dgl. für die Baustelle, soweit erforderlich, herstellen.
Bei Bedarf Zufahrtswege zur Baustelle sowie Lagerplätze, sonstige Platzbefestigungen und Wege im Baustellenbereich anlegen.
Oberbodenarbeiten einschl. Beseitigen von Aufwuchs für die Baustelleneinrichtung, soweit erforderlich, ausführen.
Flächen beschaffen, sofern die vom AG zur Verfügung gestellten nicht ausreichen.
Kosten fuer Vorhalten, Unterhalten und Betreiben der Geräte, Anlagen und Einrichtungen einschl. Mieten, Pacht, Gebühren und dgl. werden nicht mit dieser Pauschale, sondern mit den Einheitspreisen der betreffenden Teilleistungen vergütet.
Soweit nicht fuer bestimmte Leistungen (z.B. Bedarfsleistungen) für das Einrichten der Baustelle gesonderte Positionen im Leistungsverzeichnis enthalten sind, gilt die Pauschale für alle Leistungen sämtlicher Abschnitte des Leistungsverzeichnisses.
Menge: 1,000 psch
DIN276_08: 542

**25.01.0020 Grenzsteine freilegen**
Grenzsteine freilegen
Grenzsteine freilegen und für die Dauer der Bauzeit durch geeignete Maßnahmen sichern. Enthalten sind die erforderlichen Erdarbeiten. Vom AG werden Flurkartenauszüge zur Verfügung gestellt.
Vor Abnahme der Arbeiten werden die freigelegten und gesicherten Grenzsteine vom AN wieder an den AG übergeben,
nicht mehr vorgefundene Grenzsteine werden auf Kosten des AN durch öffentlich bestellten Vermesser neu erstellt.
Menge: 5,000 St
DIN276_08: 591

**25.01.0030 Grenzmarkierungen schützen**
Grenzmarkierungen schützen
Grenzmarkierungen und Grenzsteine sichtbar und dauerhaft durch geeignete Maßnahmen markieren und schützen.
Menge: 5,000 St

**25.01.0040 Bauzaun im Baustellenbereich auf- und abbauen**
Bauzaun auf- und abbauen
im Baustellenbereich
in Abschnitten
nach Angaben des AG
einschl. der erforderlichen Tore
standsicher herstellen,
während der Bauzeit vorhalten, umsetzen und unterhalten
sowie nach Beendigung der Bauzeit entfernen.
70 v.H. des Preises werden nach Aufstellung,der Rest nach Entfernen des Bauzaunes vergütet.
Zaunhöhe über Gelände 1,0 m.
Zaun aus Kunstsoffelemeneten rot-weiß
Elemente miteinander verbinden
Menge: 10,000 m
DIN276_08: 542

**25.01.0050 Einrichtungen zur kompletten Verkehrssicherung**
Einrichtungen zur kompletten Verkehrssicherung
nach STVO für die Vollsperrung.

Abstimmung der Sperrung mit dem Straßenverkehrsamt
Erwirkung einer Verkehrsanordnung

Art der Straße: befestigter Wirtschafts- und Verbindungsweg

Alle Verkehrszeichen und Schilder befestigt an Schilderpfosten und gesichert mit Fußplatten.

Baken und Absperrschranken mit Standfüßen und Beleuchtung

Die Einrichtungen zur Verkehrssicherung aufbauen, nach Erfordernis umsetzen, vorhalten, betreiben und unterhalten sowie nach Abschluss der Maßnahme wieder abzubauen.
Menge: 1,000 psch

**25.01.0060 Baustelle räumen**
Baustelle räumen
von allen Geräten, Anlagen,Einrichtungen
Benutzte Flächen und Wege entsprechend dem ursprünglichen Zustand unter Wahrung der landschaftspflegerischen Belange ordnungsgemäss instandsetzen.
Verunreinigungen beseitigen.
Soweit nicht für bestimmte Leistungen (z.B. Bedarfsleistungen) für das Räumen der Baustelle gesonderte Positionen im Leistungsverzeichnis enthalten sind, gilt die Pauschale für alle Leistungen sämtlicher Abschnitte des Leistungsverzeichnisses.
Menge: 1,000 psch
DIN276_08: 542

#### Hauptabschnitt 25.02 Sonstige Leistungen

**25.02.0010 Verrechnungssatz fuer Arbeitskraft BVA (II)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Bauvorarbeiter oder dgl. (Berufsgruppe II).
Menge: 10,000 h

**25.02.0020 Verrechnungssatz fuer Arbeitskraft SpezialBFA(III 2)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Spezialbaufacharbeiter (Berufsgruppe III 2).
Menge: 10,000 h

**25.02.0030 Verrechnungssatz fuer Baugeraet Bagger ueb.1,0 m3**
Stundenlohnarbeiten durch Baugeraete auf Anordnung des AG ausfuehren.
Der Verrechnungssatz fuer das jeweilige Geraet umfasst saemtliche Aufwendungen fuer den Einsatz, insbesondere Geraetevorhalte- und Betriebsstoffkosten sowie saemtliche Zuschlaege einschliesslich der Kosten fuer das
Bedienungspersonal.
Der Verrechnungssatz gilt fuer das zum Zeitpunkt des Abrufes einsatzbereit auf der Baustelle befindliche Baugeraet.
Verguetet werden die tatsaechlich geleisteten Arbeitsstunden.
Bagger mit Löffelgröße über 1,0 m3.
Menge: 10,000 h

**25.02.0040 Verrechnungssatz fuer LKW Allrad-Kipp. 15 t**
Stundenlohnarbeiten durch Lastkraftwagen auf Anordnung des AG ausfuehren.
Der Verrechnungssatz fuer den jeweiligen LKW umfasst saemtliche Aufwendungen fuer den Einsatz des LKW, insbesondere Geraetevorhalte- und Betriebsstoffkosten sowie saemtliche Zuschlaege einschliesslich der Kosten
fuer den Fahrer.
Der Verrechnungssatz gilt fuer das zum Zeitpunkt des Abrufes einsatzbereit auf der Baustelle befindliche Fahrzeug.
Verguetet werden die tatsaechlich geleisteten Arbeitsstunden nach der tatsaechlichen Nutzlast des jeweiligen LKW (ohne Erhoehung der Nutzlaststufe fuer Sonderfahrzeuge).
LKW-Kipper mit Allradantrieb, ca. 15 t Nutzlast.
Menge: 10,000 h

**25.02.0050 Verrechnungssatz fuer Baugeraet Frontl.L - 45 kW**
Stundenlohnarbeiten durch Baugeraete auf Anordnung des AG ausfuehren.
Der Verrechnungssatz fuer das jeweilige Geraet umfasst saemtliche Aufwendungen fuer den Einsatz, insbesondere Geraetevorhalte- und Betriebsstoffkosten sowie saemtliche Zuschlaege einschliesslich der Kosten fuer das Bedienungspersonal.
Der Verrechnungssatz gilt fuer das zum Zeitpunkt des Abrufes einsatzbereit auf der Baustelle befindliche Baugeraet.
Verguetet werden die tatsaechlich geleisteten Arbeitsstunden.
Frontlader, luftbereift bis 45 kW.
Menge: 10,000 h

**25.02.0060 Verrechnungssatz für Flächenrüttler**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Flaechenruettler (Ruettelverdichter) ueber 0,75-1,3 t.
Menge: 10,000 h
DIN276_08: 541

**25.02.0070 Hecken- und Buschwerk roden**
Hecken und Buschwerk jeder Art mit Wurzelwerk roden.
Gemessen wird Breite in 1 m Höhe über Erdboden.
Breiten unterschiedlich, mittlere Höhe bis 2 m.
Wurzellöcher nicht wieder verfüllen.
Hecken und Wurzelstöcke laden, abfahren und ordnugsgemäß entsorgen.
Menge: 20,000 m2
DIN276_08: 519

**25.02.0080 Wurzelstöcke roden**
Wurzelstöcke roden.
Gemessen wird der Durchmesser der Schnittstelle des Wurzelstocks vor dem Roden.
Durchmesser über 0,2 bis 0,5 m.
Wurzelstöcke von der Baustelle entfernen.
Entsorgung wird gesondert vergütet.
Wurzellöcher mit geeignetem Boden verfüllen.
Boden liefern.
Menge: 5,000 St
DIN276_08: 519

**25.02.0090 Böschungen und Wegeränder mähen**
Böschungen und Wegeränder mähen.
Mähen der Böschungen und Straßenränder im Baufeld.
Aufgrund der Unzugänglichkeit für Maschinen im Böschungsbereich ist mit einem Anteil von 75% mittels Motorsense auszugehen.
Ausführung in Teilabschnitten.
Grasschnitt laden, abfahren und ordnugsgemäß entsorgen.
Menge: 100,000 m2
DIN276_08: 519

**25.02.0100 Straßenhilfsbrücke herstellen**
Straßenhilfsbrücke herstellen,
umlegen, vorhalten und beseitigen.
Im Verkehr gem. ZTV-SA 97.
Brückenklasse 60 DIN 1072.
Auf- und Abbau über Baugruben oder über zu schützende Einbauteile,
Nutzbreite der Fahrbahn 4,00 m,
Länge bis 3,00 m.
Fahrbahnfläche aus Stahl.
Ausführung in Teilabschnitten.
Menge: 20,000 m2
DIN276_08: 549

**25.02.0110 Lichtraumprofil herstellen**
Baufeld Zuwegungen- Wegebereich und Böschungen.
Lichtraumprofil herstellen.
Schneiden senkrecht zum Wegerand
Schneiden über dem Weg
Einragender Aufwuchs und Äste zurückschneiden
durch ein Fachunternehmer für Baumpflege
Herstellen Lichtraumprofil : Höhe 3,00m
Breite 4,00m
Aufwuchs, Äste bis 15 cm Stammdurchmesser
1,00m über OK Gelände gemessen.
Schnittgut vollständig aufnehmen und auf AN-Deponie fachgerecht entsorgen.
Entsorgungskosten werden gesondert vergütet.
Schnittstellen mit Baulack versiegeln.
Lichtraumprofil in nicht zusammenhängende Längen
Herstellen in Einzellängen
Menge: 250,000 m

#### Hauptabschnitt 25.03 Aufbruch- und Erdarbeiten

**25.03.0010 Oberboden abtragen und zwischenlagern**
Oberboden abtragen
Oberboden mit Vegetationsdecke
und partiell steinigem Eintrag
Dicke des Abtrages über 10 bis 20 cm.
Oberboden im Baustellenbereich auf Miete zwischenlagern.
Abtragsfläche horizontal und stark geneigt (bis 80 Grad) innerhalb von Böschungen.
Ausführung in Teilflächen.
Menge: 10,000 m3
DIN276_08: 542

**25.03.0020 Wirtschaftsweg abziehen**
Wirtschaftsweg abziehen
Schlamm, Laub und aufgetragener Boden über der Wegebefestigung aus Natursteinschotter mittels abziehen durch Baggerschaufel profilgerecht freilegen. Die ursprüngliche Wegebefestigung nicht mit abtragen. Gewonnenens Material im Baustellenbereich zum Abtransport oder Wiedereinbau zwischenlagern.
Ausführung in Teilabschnitten.
Menge: 400,000 m2

**25.03.0030 Ungebundene durchmischte Mineralstoffgemische aufnehmen und zwischenlagern**
Ungebundene Mineralstoffgemische aufnehmen
Material 'Durchmischt mit Oberboden und Geröll,Gesamtaufbruchtiefe bis 20 cm.Material' seitlich neben dem Graben oder innerhalb der Baustelle lagern und zur Wiedereinbaustelle
 innerhalb der Baustelle lagern und zur Wiedereinbaustelle transportieren.
Überschüssiges Material entsorgen.
Mittlere Förderweglänge ca. 0,5km. '
Menge: 10,000 m3

**25.03.0040 Boden für Wegebau und Böschungen lösen und laden**
Boden für Wegebau und Böschungen lösen und laden
profilgerecht aus Abtragsbereichen
über Wirtschaftswegen und Böschungen
Boden Homogenbereiche 1
ehemals Klasse 3 bis 5 DIN 18300
mit Durchmischung von Geröll
Boden ohne Belastung,
Abgerechnet wird nach Abtragsprofilen.
Ausführung in Teilflächen.
Menge: 20,000 m3

**25.03.0050 Boden auf Miete zwischenlagern**
Boden auf Miete zwischenlagern
Boden aus Vorposition.
Geladenen Boden auf Miete zwischenlagern.
Entfernung des Zwischenlagers von der Aushubstelle bis 500m.
Trennung der Mieten nach Homogenbereichen.
Der zwischengelagerte Boden ist vor Witterungseinflüssen mittels Folienabdeckung zu schützen.
Abschieben und Auftrag von Oberboden wird gesondert vergütet.
Ausführung auf Anweisung der Bauleitung.
Menge: 20,000 m3
DIN276_08: 541

**25.03.0060 Suchgräben herstellen Grabentiefe bis 2.50m**
Boden für Suchgraben zur Ortung von Wasserleitung,Kabel etc. nach Angaben des AG ausheben, zur Wiederverfüllung seitlich lagern bzw. gem. Angaben im Baustellenbereich lagern und nach Beendigung der Suche
bzw. Bauarbeiten wieder einbauen und verdichten.
Homogenbereich: Auffüllungen
Grabentiefe:  bis 2,50 m
Die Vorschriften der Versorgungsunternehmen (Gas, Wasser, Elektrizität etc.) sind zu beachten.
Menge: 1,000 m3
DIN276_08: 541

**25.03.0070 Verzahnung/ Abtreppung herstellen Böschungsfläche**
Verzahnung der Böschung herstellen.
Herstellung der Verzahnung an Böschungsflächen
durch Einbau von Abtreppungen in
den erforderlichen Abmessungen gem. ZTV-E-Stb.
Abgerechnet wird die zu verzahnende Fläche der vorhandenen Böschung nach Oberbodenabtrag und vor Herstellung der Abtreppung.
Menge: 10,000 m2

**25.03.0080 Lastplattendruckversuche durchführen**
Lastplattendruckversuche durchführen
durch eine zugelassene Prüfstelle durchführen lassen.
Grundlage DIN 18134.
einschließlich der erforderlichen Geräte, Fahrzeuge und Gegengewichte
Über die Untersuchungsergebnisse sind Protokolle zu fertigen, die neben der Auswertung und Bewertung auch Angaben über den genauen Ort und die jeweils untersuchte Bodenschicht enthalten.
Die Versuche werden im Beisein zur Bauleitung durchgeführt.
Der Bauleiter des AG bestimmt Anzahl und Lage der Untersuchungen.
Protokolle dem AG übergeben.
Werden geforderte Werte nicht erreicht ist nach Angaben der Bauleitung eine Nachverdichtung durchzuführen und der LP-Versuch ohne erneute Vergütung zu wiederholen.
Menge: 1,000 St
DIN276_08: 522

**25.03.0090 Steine HMB 300/1000 zur Hangsicherung liefern und einbauen**
Steine zur Hangsicherung liefern und einbauen
Wasserbausteine HMB 300/1000 kg
Güteüberwacht gem. TLW 2003
(Technische Lieferbedingungen)
und nach DIN EN 13383
Zur Einbaustelle transportieren und einbauen.
Menge: 10,000 t

**25.03.0100 Unterbeton einbauen**
Unterbeton einbauen
aus Beton C15/20
einschl. ggf. erforderlicher Schalungen
Beton verdichten und abziehen.
Einbau unter Sicherungssteinen und Nebenflächen
auf besondere Anweisung der Bauleitung.
Menge: 1,000 m3
DIN276_08: 523

**25.03.0110 Oberboden des AG auftragen**
Oberboden auftragen.
seitlich oder auf Miete gelagert, aufnehmen.
Auftragdicke bis 25 cm.
Auftragsfläche horizontal und stark geneigt auf Böschungen.
Förderdweg bis 100m.
Menge: 10,000 m3

#### Hauptabschnitt 25.04 Entsorgung

**25.04.0010 N.gefährl. Abfall aus Baustelle ents. Räumgut Entsorgung AN Gebühr einrechn.**
Nicht gefährlichen Abfall aus Baustelle laden, fördern und entsorgen.
Schadstoffbelastung nach Ergebnis der Beprobung des AN.
Abgerechnet wird nach Wiegescheinen.
Abfall = gemischte Bau- und Abbruchabfälle aus Baufeld.
Abfallschlüsselnummer = 17 09 04.
Entsorgung nach Wahl des AN.
Gebühren der Abfallentsorgung sind einzurechnen.
Menge: 5,000 t

**25.04.0020 Boden und Steine mit Ausnahme derjenigen, die unter 17 05 03 fallen, entsorgen**
Gemische aus Boden und Steinen/ Schotter (AVV 170504),
bis Z 2 nach LAGA M20, mit mineralischen
Fremdbestandteilen (Ziegel, Beton) in Anteilen < 10 %,
nicht mineralische Bestandteile < 5 % nach Angabe des
AG entsorgen.

Schadstoffbelastung nach Ergebnis der Beprobung des AN.
Abgerechnet wird nach Wiegescheinen.
Abfallschlüsselnummer = 17 05 04.
Entsorgung nach Wahl des AN.
Gebühren der Abfallentsorgung sind einzurechnen.
Menge: 5,000 t

**25.04.0030 Holz aufnehmen und entsorgen**
Wurzelwerk und Stubben, nicht belastet.
Laden und abtransportieren.
Abgerechnet wird nach Wiegescheinen.
Entsorgung nach Wahl des AN.
Gebühren der Abfallentsorgung sind einzurechnen.
Menge: 1,000 t

#### Hauptabschnitt 25.05 Straßenbau

**25.05.0010 Planum herstellen**
Planum herstellen
nach Bodenabtrag
Max. Abweichung von der Sollhöhe +1/-1 cm.
Planum nachverdichten.
min EV2 = 45 MN/m2
Ausführung in Teilflächen
Menge: 500,000 m2
DIN276_08: 522

**25.05.0020 Auffüllen der Erosionsgruben/ Hangabrutschungen**
Auffüllen der Erosionsgruben
bedingt durch Hangabrutschungen,
Mit zwischengelagerten Material.
Material verdichten, Verdichtungsgrad DPr 97 %,
einbauen auf geneigten Flächen/ Böschungen.
Schichtdicke über 20 bis 30 cm.
Menge: 10,000 m3

**25.05.0030 Auffüllen von Erosionsgräben in Wegen**
Auffüllen von Erosionsgräben auf Wegen
bedingt durch Wasserlauf längs innerhalb des Wegeprofils.
Mit geeignetem, zwischengelagerten Material.
Material verdichten, Verdichtungsgrad DPr 97 %,
einbauen auf Wegeflächen.
Tiefe der Gräben bis 30 cm.
Menge: 10,000 m3

**25.05.0040 Füllboden liefern**
Füllboden liefern
geeignetes, verdichtungsfähiges Füllmaterial liefern und zur Einbaustelle transportieren.
Kein Recyclingmaterial.
Unbedenklichkeitsbescheinigung und Nachweis über Eignung des gelieferten Materials ist vorzulegen.
Menge: 10,000 t

**25.05.0050 Füllboden in Wegebereichen einbauen**
Füllboden in Wegebereichen einbauen
geliefertes Füllmaterial in Wegebereiche und Schadstellen einbauen. Lagenweise andrücken, verdichten und höhengerecht abziehen.
Einbaufläche: In horizontalen bis schwach geneigten Flächen und Ausbruchstelle.
Ausführung in Teilabschnitten.
Menge: 5,000 m3

**25.05.0060 Füllboden in Böschungen einbauen**
Füllboden in Böschungen einbauen
geliefertes Füllmaterial in ausgebrochenen Böschungen einbauen, andrücken und abziehen. Einbaufläche: In geneigten Flächen.
Ausführung in Teilabschnitten.
Menge: 5,000 m3

**25.05.0070 Aufrauen Oberfläche Wirtschaftsweg**
Aufrauen der vorhandenen Oberfläche des Wirtschaftsweges bis zu einer Tiefe von 10 cm, zur Vorbereitung des verzahnten Einbaus des Profilausgleich mit Schotter.
Menge: 500,000 m2

**25.05.0080 Zwischengelagertes Mineralstoffgemisch einbauen**
Zwischengelagertes Mineralstoffgemisch einbauen,
Gestein ohne Bindemittel,
verschiedene Materialien und Korngrößen,
in einer Stärke bis 20cm andecken und verdichten,
ggf. Böschung 1:2 anlegen.
Menge: 10,000 m3

**25.05.0090 Schottertragschicht als Ersatzmaterial anliefern und einbauen**
Schottertragschicht ZTV SoB-Stb 04
Verformungsmodul EV2 mind. 80 MPa,
aus gebrochenem Naturstein, Kalkstein
Körnung 0/45,
als Ersatzmaterial anliefern und profilgerecht einbauen und verdichten..
Schichtdicke: bis 50 cm.
Gem. DWA-A 904-1, ZTV LW 16 und TL LW 16
Falls erforderlich Fläche wässern.
Menge: 40,000 to

**25.05.0100 Deckschicht für Wirtschaftsweg einbauen**
Deckschicht
aus gebrochenem Naturstein, Kalkstein
Körnung 0/11 - 0/32,
als Ersatzmaterial anliefern höhen- und profilgerecht einbauen und verdichten..
Schichtdicke: bis 15 cm.
Gem. DWA-A 904-1, ZTV LW 16 und TL LW 16
Falls erforderlich Fläche wässern.
Ausführung auch in Teilabschnitten und nur auf besondere Anweisung der Bauleitung.
Menge: 15,000 to

#### Hauptabschnitt 25.06 Bankette

**25.06.0010 Bankette schälen**
Bankette schälen
Bankette an Fahrbahn vor der Baumaßnahme auf Höhe der Straßendecke abschälen.
Gewonnenes Bodenmaterial aufnehmen, laden und entsorgen, Entsorgungskosten.werden gesondert vergütet.
Breite der Bankette im Mittel 0,5 m an der Krone,
Schichtdicke bis 10 cm,
Querneigung an Bestand anpassen.
Gem. DWA-A 904-1, ZTV LW 16 und TL LW 16
Ausführung nur auf Anweisung der Bauleitung.
Menge: 80,000 m2

**25.06.0020 Bankette beiarbeiten**
Bankette beiarbeiten
Bankette an Fahrbahn nach Abschluss aller Baumaßnahmen
herstellen, Spurrillen und Mulden, sowie Schäden infolge der Baumaßnahme ausgleichen und an die neue Höhenlage der Fahrbahn anpassen. Breite der Bankette im Mittel 1,0 m an der Krone,
Boden (Mischung aus 80 % gebrochenem Material Schotter 45/56mm und 20 %Oberboden) liefern, einbauen und standfest verdichten,
Schichtdicke 20 cm, Einbau 3 cm unter OK Fahrbahn mit
Querneigung an Bestand anpassen und einebenen.
Gem. DWA-A 904-1, ZTV LW 16 und TL LW 16
Ausführung nur auf Anweisung der Bauleitung.
Menge: 100,000 m2

**25.06.0030 Seitengraben, profilieren**
Seitengraben, beiarbeiten
Seitengraben nach Schäden infolge der Flut
ausgleichen und profilieren / anpassen.
Boden (Mischung aus 80 % gebrochenem Material Schotter 45/56mm und 20 %Oberboden) liefern, einbauen und standfest verdichten,
Schichtdicke 10 cm,
anfallendes Bodenmaterial angrenzend verteilen
Gem. DWA-A 904-1, ZTV LW 16 und TL LW 16
Ausführung nur auf Anweisung der Bauleitung.
Menge: 50,000 m2

**25.06.0040 Böschungen beiarbeiten**
Böschungen beiarbeiten
Böschungen an Fahrbahn nach Abschluss aller Baumaßnahmen beiziehen
Spurrillen und Mulden, sowie Schäden infolge der Flut ausgleichen und an die der Wege anpassen.
Lieferung von Bodenmaterial wird gesondert vergütet
Neigung dem Bestand anpassen und einebenen.
Gem. DWA-A 904-1, ZTV LW 16 und TL LW 16
Ausführung nur auf Anweisung der Bauleitung.
Menge: 20,000 m2

### Los 36 Lanzerath - In der Heilenbach

#### Hauptabschnitt 36.01 Baustelleneinrichtung

**36.01.0010 Baustelle einrichten**
Baustelle einrichten und für die Dauer der Bauzeit vorhalten,
Geraete, Werkzeuge und sonstige Betriebsmittel,
die zur vertragsgemässen Durchführung der Bauleistungen erforderlich sind, auf die Baustelle bringen, bereitstellen und - soweit der Geräteeinsatz nicht gesondert berechnet wird - betriebsfertig aufstellen einschl. der dafür notwendigen Arbeiten.
Die erforderlichen festen Anlagen herstellen.
Baubüros, Unterkünfte, Werkstätten, Lagerschuppen und dgl., soweit erforderlich, antransportieren, aufbauen und einrichten.
Strom-, Wasser-, Fernsprechanschluss sowie Entsorgungseinrichtungen und dgl. für die Baustelle, soweit erforderlich, herstellen.
Bei Bedarf Zufahrtswege zur Baustelle sowie Lagerplätze, sonstige Platzbefestigungen und Wege im Baustellenbereich anlegen.
Oberbodenarbeiten einschl. Beseitigen von Aufwuchs für die Baustelleneinrichtung, soweit erforderlich, ausführen.
Flächen beschaffen, sofern die vom AG zur Verfügung gestellten nicht ausreichen.
Kosten fuer Vorhalten, Unterhalten und Betreiben der Geräte, Anlagen und Einrichtungen einschl. Mieten, Pacht, Gebühren und dgl. werden nicht mit dieser Pauschale, sondern mit den Einheitspreisen der betreffenden Teilleistungen vergütet.
Soweit nicht fuer bestimmte Leistungen (z.B. Bedarfsleistungen) für das Einrichten der Baustelle gesonderte Positionen im Leistungsverzeichnis enthalten sind, gilt die Pauschale für alle Leistungen sämtlicher Abschnitte des Leistungsverzeichnisses.
Menge: 1,000 psch
DIN276_08: 542

**36.01.0020 Grenzsteine freilegen**
Grenzsteine freilegen
Grenzsteine freilegen und für die Dauer der Bauzeit durch geeignete Maßnahmen sichern. Enthalten sind die erforderlichen Erdarbeiten. Vom AG werden Flurkartenauszüge zur Verfügung gestellt.
Vor Abnahme der Arbeiten werden die freigelegten und gesicherten Grenzsteine vom AN wieder an den AG übergeben,
nicht mehr vorgefundene Grenzsteine werden auf Kosten des AN durch öffentlich bestellten Vermesser neu erstellt.
Menge: 5,000 St
DIN276_08: 591

**36.01.0030 Grenzmarkierungen schützen**
Grenzmarkierungen schützen
Grenzmarkierungen und Grenzsteine sichtbar und dauerhaft durch geeignete Maßnahmen markieren und schützen.
Menge: 5,000 St

**36.01.0040 Bauzaun im Baustellenbereich auf- und abbauen**
Bauzaun auf- und abbauen
im Baustellenbereich
in Abschnitten
nach Angaben des AG
einschl. der erforderlichen Tore
standsicher herstellen,
während der Bauzeit vorhalten, umsetzen und unterhalten
sowie nach Beendigung der Bauzeit entfernen.
70 v.H. des Preises werden nach Aufstellung,der Rest nach Entfernen des Bauzaunes vergütet.
Zaunhöhe über Gelände 1,0 m.
Zaun aus Kunstsoffelemeneten rot-weiß
Elemente miteinander verbinden
Menge: 10,000 m
DIN276_08: 542

**36.01.0050 Einrichtungen zur kompletten Verkehrssicherung**
Einrichtungen zur kompletten Verkehrssicherung
nach STVO für die Vollsperrung.

Abstimmung der Sperrung mit dem Straßenverkehrsamt
Erwirkung einer Verkehrsanordnung

Art der Straße: befestigter Wirtschafts- und Verbindungsweg

Alle Verkehrszeichen und Schilder befestigt an Schilderpfosten und gesichert mit Fußplatten.

Baken und Absperrschranken mit Standfüßen und Beleuchtung

Die Einrichtungen zur Verkehrssicherung aufbauen, nach Erfordernis umsetzen, vorhalten, betreiben und unterhalten sowie nach Abschluss der Maßnahme wieder abzubauen.
Menge: 1,000 psch

**36.01.0060 Baustelle räumen**
Baustelle räumen
von allen Geräten, Anlagen,Einrichtungen
Benutzte Flächen und Wege entsprechend dem ursprünglichen Zustand unter Wahrung der landschaftspflegerischen Belange ordnungsgemäss instandsetzen.
Verunreinigungen beseitigen.
Soweit nicht für bestimmte Leistungen (z.B. Bedarfsleistungen) für das Räumen der Baustelle gesonderte Positionen im Leistungsverzeichnis enthalten sind, gilt die Pauschale für alle Leistungen sämtlicher Abschnitte des Leistungsverzeichnisses.
Menge: 1,000 psch
DIN276_08: 542

#### Hauptabschnitt 36.02 Sonstige Leistungen

**36.02.0010 Verrechnungssatz fuer Arbeitskraft BVA (II)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Bauvorarbeiter oder dgl. (Berufsgruppe II).
Menge: 5,000 h

**36.02.0020 Verrechnungssatz fuer Arbeitskraft SpezialBFA(III 2)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Spezialbaufacharbeiter (Berufsgruppe III 2).
Menge: 5,000 h

**36.02.0030 Verrechnungssatz fuer Baugeraet Bagger ueb.1,0 m3**
Stundenlohnarbeiten durch Baugeraete auf Anordnung des AG ausfuehren.
Der Verrechnungssatz fuer das jeweilige Geraet umfasst saemtliche Aufwendungen fuer den Einsatz, insbesondere Geraetevorhalte- und Betriebsstoffkosten sowie saemtliche Zuschlaege einschliesslich der Kosten fuer das
Bedienungspersonal.
Der Verrechnungssatz gilt fuer das zum Zeitpunkt des Abrufes einsatzbereit auf der Baustelle befindliche Baugeraet.
Verguetet werden die tatsaechlich geleisteten Arbeitsstunden.
Bagger mit Löffelgröße über 1,0 m3.
Menge: 5,000 h

**36.02.0040 Verrechnungssatz fuer LKW Allrad-Kipp. 15 t**
Stundenlohnarbeiten durch Lastkraftwagen auf Anordnung des AG ausfuehren.
Der Verrechnungssatz fuer den jeweiligen LKW umfasst saemtliche Aufwendungen fuer den Einsatz des LKW, insbesondere Geraetevorhalte- und Betriebsstoffkosten sowie saemtliche Zuschlaege einschliesslich der Kosten
fuer den Fahrer.
Der Verrechnungssatz gilt fuer das zum Zeitpunkt des Abrufes einsatzbereit auf der Baustelle befindliche Fahrzeug.
Verguetet werden die tatsaechlich geleisteten Arbeitsstunden nach der tatsaechlichen Nutzlast des jeweiligen LKW (ohne Erhoehung der Nutzlaststufe fuer Sonderfahrzeuge).
LKW-Kipper mit Allradantrieb, ca. 15 t Nutzlast.
Menge: 5,000 h

**36.02.0050 Verrechnungssatz fuer Baugeraet Frontl.L - 45 kW**
Stundenlohnarbeiten durch Baugeraete auf Anordnung des AG ausfuehren.
Der Verrechnungssatz fuer das jeweilige Geraet umfasst saemtliche Aufwendungen fuer den Einsatz, insbesondere Geraetevorhalte- und Betriebsstoffkosten sowie saemtliche Zuschlaege einschliesslich der Kosten fuer das Bedienungspersonal.
Der Verrechnungssatz gilt fuer das zum Zeitpunkt des Abrufes einsatzbereit auf der Baustelle befindliche Baugeraet.
Verguetet werden die tatsaechlich geleisteten Arbeitsstunden.
Frontlader, luftbereift bis 45 kW.
Menge: 5,000 h

**36.02.0060 Verrechnungssatz für Flächenrüttler**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Flaechenruettler (Ruettelverdichter) ueber 0,75-1,3 t.
Menge: 5,000 h
DIN276_08: 541

**36.02.0070 Hecken- und Buschwerk roden**
Hecken und Buschwerk jeder Art mit Wurzelwerk roden.
Gemessen wird Breite in 1 m Höhe über Erdboden.
Breiten unterschiedlich, mittlere Höhe bis 2 m.
Wurzellöcher nicht wieder verfüllen.
Hecken und Wurzelstöcke laden, abfahren und ordnugsgemäß entsorgen.
Menge: 10,000 m2
DIN276_08: 519

**36.02.0080 Wurzelstöcke roden**
Wurzelstöcke roden.
Gemessen wird der Durchmesser der Schnittstelle des Wurzelstocks vor dem Roden.
Durchmesser über 0,2 bis 0,5 m.
Wurzelstöcke von der Baustelle entfernen.
Entsorgung wird gesondert vergütet.
Wurzellöcher mit geeignetem Boden verfüllen.
Boden liefern.
Menge: 1,000 St
DIN276_08: 519

**36.02.0090 Böschungen und Wegeränder mähen**
Böschungen und Wegeränder mähen.
Mähen der Böschungen und Straßenränder im Baufeld.
Aufgrund der Unzugänglichkeit für Maschinen im Böschungsbereich ist mit einem Anteil von 75% mittels Motorsense auszugehen.
Ausführung in Teilabschnitten.
Grasschnitt laden, abfahren und ordnugsgemäß entsorgen.
Menge: 50,000 m2
DIN276_08: 519

**36.02.0100 Straßenhilfsbrücke herstellen**
Straßenhilfsbrücke herstellen,
umlegen, vorhalten und beseitigen.
Im Verkehr gem. ZTV-SA 97.
Brückenklasse 60 DIN 1072.
Auf- und Abbau über Baugruben oder über zu schützende Einbauteile,
Nutzbreite der Fahrbahn 4,00 m,
Länge bis 3,00 m.
Fahrbahnfläche aus Stahl.
Ausführung in Teilabschnitten.
Menge: 10,000 m2
DIN276_08: 549

**36.02.0110 Lichtraumprofil herstellen**
Baufeld Zuwegungen- Wegebereich und Böschungen.
Lichtraumprofil herstellen.
Schneiden senkrecht zum Wegerand
Schneiden über dem Weg
Einragender Aufwuchs und Äste zurückschneiden
durch ein Fachunternehmer für Baumpflege
Herstellen Lichtraumprofil : Höhe 3,00m
Breite 4,00m
Aufwuchs, Äste bis 15 cm Stammdurchmesser
1,00m über OK Gelände gemessen.
Schnittgut vollständig aufnehmen und auf AN-Deponie fachgerecht entsorgen.
Entsorgungskosten werden gesondert vergütet.
Schnittstellen mit Baulack versiegeln.
Lichtraumprofil in nicht zusammenhängende Längen
Herstellen in Einzellängen
Menge: 50,000 m

#### Hauptabschnitt 36.03 Aufbruch- und Erdarbeiten

**36.03.0010 Oberboden abtragen und zwischenlagern**
Oberboden abtragen
Oberboden mit Vegetationsdecke
und partiell steinigem Eintrag
Dicke des Abtrages über 10 bis 20 cm.
Oberboden im Baustellenbereich auf Miete zwischenlagern.
Abtragsfläche horizontal und stark geneigt (bis 80 Grad) innerhalb von Böschungen.
Ausführung in Teilflächen.
Menge: 5,000 m3
DIN276_08: 542

**36.03.0020 Wirtschaftsweg abziehen**
Wirtschaftsweg abziehen
Schlamm, Laub und aufgetragener Boden über der Wegebefestigung aus Natursteinschotter mittels abziehen durch Baggerschaufel profilgerecht freilegen. Die ursprüngliche Wegebefestigung nicht mit abtragen. Gewonnenens Material im Baustellenbereich zum Abtransport oder Wiedereinbau zwischenlagern.
Ausführung in Teilabschnitten.
Menge: 300,000 m2

**36.03.0030 Ungebundene durchmischte Mineralstoffgemische aufnehmen und zwischenlagern**
Ungebundene Mineralstoffgemische aufnehmen
Material 'Durchmischt mit Oberboden und Geröll,Gesamtaufbruchtiefe bis 20 cm.Material' seitlich neben dem Graben oder innerhalb der Baustelle lagern und zur Wiedereinbaustelle
 innerhalb der Baustelle lagern und zur Wiedereinbaustelle transportieren.
Überschüssiges Material entsorgen.
Mittlere Förderweglänge ca. 0,5km. '
Menge: 5,000 m3

**36.03.0040 Boden für Wegebau und Böschungen lösen und laden**
Boden für Wegebau und Böschungen lösen und laden
profilgerecht aus Abtragsbereichen
über Wirtschaftswegen und Böschungen
Boden Homogenbereiche 1
ehemals Klasse 3 bis 5 DIN 18300
mit Durchmischung von Geröll
Boden ohne Belastung,
Abgerechnet wird nach Abtragsprofilen.
Ausführung in Teilflächen.
Menge: 10,000 m3

**36.03.0050 Boden auf Miete zwischenlagern**
Boden auf Miete zwischenlagern
Boden aus Vorposition.
Geladenen Boden auf Miete zwischenlagern.
Entfernung des Zwischenlagers von der Aushubstelle bis 500m.
Trennung der Mieten nach Homogenbereichen.
Der zwischengelagerte Boden ist vor Witterungseinflüssen mittels Folienabdeckung zu schützen.
Abschieben und Auftrag von Oberboden wird gesondert vergütet.
Ausführung auf Anweisung der Bauleitung.
Menge: 10,000 m3
DIN276_08: 541

**36.03.0060 Suchgräben herstellen Grabentiefe bis 2.50m**
Boden für Suchgraben zur Ortung von Wasserleitung,Kabel etc. nach Angaben des AG ausheben, zur Wiederverfüllung seitlich lagern bzw. gem. Angaben im Baustellenbereich lagern und nach Beendigung der Suche
bzw. Bauarbeiten wieder einbauen und verdichten.
Homogenbereich: Auffüllungen
Grabentiefe:  bis 2,50 m
Die Vorschriften der Versorgungsunternehmen (Gas, Wasser, Elektrizität etc.) sind zu beachten.
Menge: 1,000 m3
DIN276_08: 541

**36.03.0070 Oberboden des AG auftragen**
Oberboden auftragen.
seitlich oder auf Miete gelagert, aufnehmen.
Auftragdicke bis 25 cm.
Auftragsfläche horizontal und stark geneigt auf Böschungen.
Förderdweg bis 100m.
Menge: 5,000 m3

#### Hauptabschnitt 36.04 Entsorgung

**36.04.0010 N.gefährl. Abfall aus Baustelle ents. Räumgut Entsorgung AN Gebühr einrechn.**
Nicht gefährlichen Abfall aus Baustelle laden, fördern und entsorgen.
Schadstoffbelastung nach Ergebnis der Beprobung des AN.
Abgerechnet wird nach Wiegescheinen.
Abfall = gemischte Bau- und Abbruchabfälle aus Baufeld.
Abfallschlüsselnummer = 17 09 04.
Entsorgung nach Wahl des AN.
Gebühren der Abfallentsorgung sind einzurechnen.
Menge: 5,000 t

**36.04.0020 Boden und Steine mit Ausnahme derjenigen, die unter 17 05 03 fallen, entsorgen**
Gemische aus Boden und Steinen/ Schotter (AVV 170504),
bis Z 2 nach LAGA M20, mit mineralischen
Fremdbestandteilen (Ziegel, Beton) in Anteilen < 10 %,
nicht mineralische Bestandteile < 5 % nach Angabe des
AG entsorgen.

Schadstoffbelastung nach Ergebnis der Beprobung des AN.
Abgerechnet wird nach Wiegescheinen.
Abfallschlüsselnummer = 17 05 04.
Entsorgung nach Wahl des AN.
Gebühren der Abfallentsorgung sind einzurechnen.
Menge: 5,000 t

**36.04.0030 Holz aufnehmen und entsorgen**
Wurzelwerk und Stubben, nicht belastet.
Laden und abtransportieren.
Abgerechnet wird nach Wiegescheinen.
Entsorgung nach Wahl des AN.
Gebühren der Abfallentsorgung sind einzurechnen.
Menge: 1,000 t

#### Hauptabschnitt 36.05 Straßenbau

**36.05.0010 Planum herstellen**
Planum herstellen
nach Bodenabtrag
Max. Abweichung von der Sollhöhe +1/-1 cm.
Planum nachverdichten.
min EV2 = 45 MN/m2
Ausführung in Teilflächen
Menge: 300,000 m2
DIN276_08: 522

**36.05.0020 Auffüllen von Erosionsgräben in Wegen**
Auffüllen von Erosionsgräben auf Wegen
bedingt durch Wasserlauf längs innerhalb des Wegeprofils.
Mit geeignetem, zwischengelagerten Material.
Material verdichten, Verdichtungsgrad DPr 97 %,
einbauen auf Wegeflächen.
Tiefe der Gräben bis 30 cm.
Menge: 10,000 m3

**36.05.0030 Aufrauen Oberfläche Wirtschaftsweg**
Aufrauen der vorhandenen Oberfläche des Wirtschaftsweges bis zu einer Tiefe von 10 cm, zur Vorbereitung des verzahnten Einbaus des Profilausgleich mit Schotter.
Menge: 500,000 m2

**36.05.0040 Zwischengelagertes Mineralstoffgemisch einbauen**
Zwischengelagertes Mineralstoffgemisch einbauen,
Gestein ohne Bindemittel,
verschiedene Materialien und Korngrößen,
in einer Stärke bis 20cm andecken und verdichten,
ggf. Böschung 1:2 anlegen.
Menge: 5,000 m3

**36.05.0050 Schottertragschicht als Ersatzmaterial anliefern und einbauen**
Schottertragschicht ZTV SoB-Stb 04
Verformungsmodul EV2 mind. 80 MPa,
aus gebrochenem Naturstein, Kalkstein
Körnung 0/45,
als Ersatzmaterial anliefern und profilgerecht einbauen und verdichten..
Schichtdicke: bis 50 cm.
Gem. DWA-A 904-1, ZTV LW 16 und TL LW 16
Falls erforderlich Fläche wässern.
Menge: 80,000 to

**36.05.0060 Deckschicht für Wirtschaftsweg einbauen**
Deckschicht
aus gebrochenem Naturstein, Kalkstein
Körnung 0/11 - 0/32,
als Ersatzmaterial anliefern höhen- und profilgerecht einbauen und verdichten..
Schichtdicke: bis 15 cm.
Gem. DWA-A 904-1, ZTV LW 16 und TL LW 16
Falls erforderlich Fläche wässern.
Ausführung auch in Teilabschnitten und nur auf besondere Anweisung der Bauleitung.
Menge: 40,000 to

#### Hauptabschnitt 36.06 Bankette

**36.06.0010 Bankette schälen**
Bankette schälen
Bankette an Fahrbahn vor der Baumaßnahme auf Höhe der Straßendecke abschälen.
Gewonnenes Bodenmaterial aufnehmen, laden und entsorgen, Entsorgungskosten.werden gesondert vergütet.
Breite der Bankette im Mittel 0,5 m an der Krone,
Schichtdicke bis 10 cm,
Querneigung an Bestand anpassen.
Gem. DWA-A 904-1, ZTV LW 16 und TL LW 16
Ausführung nur auf Anweisung der Bauleitung.
Menge: 80,000 m2

**36.06.0020 Bankette beiarbeiten**
Bankette beiarbeiten
Bankette an Fahrbahn nach Abschluss aller Baumaßnahmen
herstellen, Spurrillen und Mulden, sowie Schäden infolge der Baumaßnahme ausgleichen und an die neue Höhenlage der Fahrbahn anpassen. Breite der Bankette im Mittel 1,0 m an der Krone,
Boden (Mischung aus 80 % gebrochenem Material Schotter 45/56mm und 20 %Oberboden) liefern, einbauen und standfest verdichten,
Schichtdicke 20 cm, Einbau 3 cm unter OK Fahrbahn mit
Querneigung an Bestand anpassen und einebenen.
Gem. DWA-A 904-1, ZTV LW 16 und TL LW 16
Ausführung nur auf Anweisung der Bauleitung.
Menge: 80,000 m2

**36.06.0030 Seitengraben, profilieren**
Seitengraben, beiarbeiten
Seitengraben nach Schäden infolge der Flut
ausgleichen und profilieren / anpassen.
Boden (Mischung aus 80 % gebrochenem Material Schotter 45/56mm und 20 %Oberboden) liefern, einbauen und standfest verdichten,
Schichtdicke 10 cm,
anfallendes Bodenmaterial angrenzend verteilen
Gem. DWA-A 904-1, ZTV LW 16 und TL LW 16
Ausführung nur auf Anweisung der Bauleitung.
Menge: 50,000 m2

### Los 37 Lanzerath - Rundweg Rheinbacher Straße - Hochtürmer Straße

#### Hauptabschnitt 37.01 Baustelleneinrichtung

**37.01.0010 Baustelle einrichten**
Baustelle einrichten und für die Dauer der Bauzeit vorhalten,
Geraete, Werkzeuge und sonstige Betriebsmittel,
die zur vertragsgemässen Durchführung der Bauleistungen erforderlich sind, auf die Baustelle bringen, bereitstellen und - soweit der Geräteeinsatz nicht gesondert berechnet wird - betriebsfertig aufstellen einschl. der dafür notwendigen Arbeiten.
Die erforderlichen festen Anlagen herstellen.
Baubüros, Unterkünfte, Werkstätten, Lagerschuppen und dgl., soweit erforderlich, antransportieren, aufbauen und einrichten.
Strom-, Wasser-, Fernsprechanschluss sowie Entsorgungseinrichtungen und dgl. für die Baustelle, soweit erforderlich, herstellen.
Bei Bedarf Zufahrtswege zur Baustelle sowie Lagerplätze, sonstige Platzbefestigungen und Wege im Baustellenbereich anlegen.
Oberbodenarbeiten einschl. Beseitigen von Aufwuchs für die Baustelleneinrichtung, soweit erforderlich, ausführen.
Flächen beschaffen, sofern die vom AG zur Verfügung gestellten nicht ausreichen.
Kosten fuer Vorhalten, Unterhalten und Betreiben der Geräte, Anlagen und Einrichtungen einschl. Mieten, Pacht, Gebühren und dgl. werden nicht mit dieser Pauschale, sondern mit den Einheitspreisen der betreffenden Teilleistungen vergütet.
Soweit nicht fuer bestimmte Leistungen (z.B. Bedarfsleistungen) für das Einrichten der Baustelle gesonderte Positionen im Leistungsverzeichnis enthalten sind, gilt die Pauschale für alle Leistungen sämtlicher Abschnitte des Leistungsverzeichnisses.
Menge: 1,000 psch
DIN276_08: 542

**37.01.0020 Grenzsteine freilegen**
Grenzsteine freilegen
Grenzsteine freilegen und für die Dauer der Bauzeit durch geeignete Maßnahmen sichern. Enthalten sind die erforderlichen Erdarbeiten. Vom AG werden Flurkartenauszüge zur Verfügung gestellt.
Vor Abnahme der Arbeiten werden die freigelegten und gesicherten Grenzsteine vom AN wieder an den AG übergeben,
nicht mehr vorgefundene Grenzsteine werden auf Kosten des AN durch öffentlich bestellten Vermesser neu erstellt.
Menge: 5,000 St
DIN276_08: 591

**37.01.0030 Grenzmarkierungen schützen**
Grenzmarkierungen schützen
Grenzmarkierungen und Grenzsteine sichtbar und dauerhaft durch geeignete Maßnahmen markieren und schützen.
Menge: 5,000 St

**37.01.0040 Bauzaun im Baustellenbereich auf- und abbauen**
Bauzaun auf- und abbauen
im Baustellenbereich
in Abschnitten
nach Angaben des AG
einschl. der erforderlichen Tore
standsicher herstellen,
während der Bauzeit vorhalten, umsetzen und unterhalten
sowie nach Beendigung der Bauzeit entfernen.
70 v.H. des Preises werden nach Aufstellung,der Rest nach Entfernen des Bauzaunes vergütet.
Zaunhöhe über Gelände 1,0 m.
Zaun aus Kunstsoffelemeneten rot-weiß
Elemente miteinander verbinden
Menge: 10,000 m
DIN276_08: 542

**37.01.0050 Einrichtungen zur kompletten Verkehrssicherung**
Einrichtungen zur kompletten Verkehrssicherung
nach STVO für die Vollsperrung.

Abstimmung der Sperrung mit dem Straßenverkehrsamt
Erwirkung einer Verkehrsanordnung

Art der Straße: befestigter Wirtschafts- und Verbindungsweg

Alle Verkehrszeichen und Schilder befestigt an Schilderpfosten und gesichert mit Fußplatten.

Baken und Absperrschranken mit Standfüßen und Beleuchtung

Die Einrichtungen zur Verkehrssicherung aufbauen, nach Erfordernis umsetzen, vorhalten, betreiben und unterhalten sowie nach Abschluss der Maßnahme wieder abzubauen.
Menge: 1,000 psch

**37.01.0060 Baustelle räumen**
Baustelle räumen
von allen Geräten, Anlagen,Einrichtungen
Benutzte Flächen und Wege entsprechend dem ursprünglichen Zustand unter Wahrung der landschaftspflegerischen Belange ordnungsgemäss instandsetzen.
Verunreinigungen beseitigen.
Soweit nicht für bestimmte Leistungen (z.B. Bedarfsleistungen) für das Räumen der Baustelle gesonderte Positionen im Leistungsverzeichnis enthalten sind, gilt die Pauschale für alle Leistungen sämtlicher Abschnitte des Leistungsverzeichnisses.
Menge: 1,000 psch
DIN276_08: 542

#### Hauptabschnitt 37.02 Sonstige Leistungen

**37.02.0010 Verrechnungssatz fuer Arbeitskraft BVA (II)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Bauvorarbeiter oder dgl. (Berufsgruppe II).
Menge: 5,000 h

**37.02.0020 Verrechnungssatz fuer Arbeitskraft SpezialBFA(III 2)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Spezialbaufacharbeiter (Berufsgruppe III 2).
Menge: 10,000 h

**37.02.0030 Verrechnungssatz fuer Baugeraet Bagger ueb.1,0 m3**
Stundenlohnarbeiten durch Baugeraete auf Anordnung des AG ausfuehren.
Der Verrechnungssatz fuer das jeweilige Geraet umfasst saemtliche Aufwendungen fuer den Einsatz, insbesondere Geraetevorhalte- und Betriebsstoffkosten sowie saemtliche Zuschlaege einschliesslich der Kosten fuer das
Bedienungspersonal.
Der Verrechnungssatz gilt fuer das zum Zeitpunkt des Abrufes einsatzbereit auf der Baustelle befindliche Baugeraet.
Verguetet werden die tatsaechlich geleisteten Arbeitsstunden.
Bagger mit Löffelgröße über 1,0 m3.
Menge: 10,000 h

**37.02.0040 Verrechnungssatz fuer LKW Allrad-Kipp. 15 t**
Stundenlohnarbeiten durch Lastkraftwagen auf Anordnung des AG ausfuehren.
Der Verrechnungssatz fuer den jeweiligen LKW umfasst saemtliche Aufwendungen fuer den Einsatz des LKW, insbesondere Geraetevorhalte- und Betriebsstoffkosten sowie saemtliche Zuschlaege einschliesslich der Kosten
fuer den Fahrer.
Der Verrechnungssatz gilt fuer das zum Zeitpunkt des Abrufes einsatzbereit auf der Baustelle befindliche Fahrzeug.
Verguetet werden die tatsaechlich geleisteten Arbeitsstunden nach der tatsaechlichen Nutzlast des jeweiligen LKW (ohne Erhoehung der Nutzlaststufe fuer Sonderfahrzeuge).
LKW-Kipper mit Allradantrieb, ca. 15 t Nutzlast.
Menge: 10,000 h

**37.02.0050 Verrechnungssatz fuer Baugeraet Frontl.L - 45 kW**
Stundenlohnarbeiten durch Baugeraete auf Anordnung des AG ausfuehren.
Der Verrechnungssatz fuer das jeweilige Geraet umfasst saemtliche Aufwendungen fuer den Einsatz, insbesondere Geraetevorhalte- und Betriebsstoffkosten sowie saemtliche Zuschlaege einschliesslich der Kosten fuer das Bedienungspersonal.
Der Verrechnungssatz gilt fuer das zum Zeitpunkt des Abrufes einsatzbereit auf der Baustelle befindliche Baugeraet.
Verguetet werden die tatsaechlich geleisteten Arbeitsstunden.
Frontlader, luftbereift bis 45 kW.
Menge: 10,000 h

**37.02.0060 Verrechnungssatz für Flächenrüttler**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Flaechenruettler (Ruettelverdichter) ueber 0,75-1,3 t.
Menge: 10,000 h
DIN276_08: 541

**37.02.0070 Straßenhilfsbrücke herstellen**
Straßenhilfsbrücke herstellen,
umlegen, vorhalten und beseitigen.
Im Verkehr gem. ZTV-SA 97.
Brückenklasse 60 DIN 1072.
Auf- und Abbau über Baugruben oder über zu schützende Einbauteile,
Nutzbreite der Fahrbahn 4,00 m,
Länge bis 3,00 m.
Fahrbahnfläche aus Stahl.
Ausführung in Teilabschnitten.
Menge: 10,000 m2
DIN276_08: 549

#### Hauptabschnitt 37.03 Aufbruch- und Erdarbeiten

**37.03.0010 Oberboden abtragen und zwischenlagern**
Oberboden abtragen
Oberboden mit Vegetationsdecke
und partiell steinigem Eintrag
Dicke des Abtrages über 10 bis 20 cm.
Oberboden im Baustellenbereich auf Miete zwischenlagern.
Abtragsfläche horizontal und stark geneigt (bis 80 Grad) innerhalb von Böschungen.
Ausführung in Teilflächen.
Menge: 5,000 m3
DIN276_08: 542

**37.03.0020 Bituminösen Oberbau schneiden**
Bituminösen Oberbau schneiden
Schnittführung senkrecht
Schnitt örtlich anzeichnen
Dicke der bituminösen Befestigung 10 - 20 cm,
Ausführung mit Fugenschneidgerät als Nassschnitt.
Ausführung in Teilabschnitten.
Anfallende Stoffe beseitigen.
Ausführung in Teillängen
Menge: 10,000 m
DIN276_08: 542

**37.03.0030 Bituminöse Befestigung aufnehmen**
Bituminöse Befestigung aufnehmen
Ausbau bis OK Planum der Tragschicht
Dicke der bituminösen Befestigung über 10 cm bis 20 cm
Anfallendes Aufbruchmaterial lösen, aufnehmen und einer ordnungsgemäßen Wiederverwertung/Entsorgung zuführen. Entsorgungskosten werden gesondert vergütet.
Ausführung in Teilflächen
Menge: 50,000 m2
DIN276_08: 542

**37.03.0040 Ungebundene durchmischte Mineralstoffgemische aufnehmen und zwischenlagern**
Ungebundene Mineralstoffgemische aufnehmen
mit verschiedenen Korngrößen. Auf Wirtschaftswegen und Nebenflächenseitlich neben dem Graben oder
innerhalb der 'vorhandene Tragschichten unter Asphalt.Gesamtaufbruchtiefe bis 20 cm.Material'

Überschüssiges Material entsorgen.
Menge: 5,000 m3

**37.03.0050 Boden für Wegebau und Böschungen lösen und laden**
Boden für Wegebau und Böschungen lösen und laden
profilgerecht aus Abtragsbereichen
über Wirtschaftswegen und Böschungen
Boden Homogenbereich 1
ehemals Klasse 3 bis 5 DIN 18300
mit Durchmischung von Geröll
Boden ohne Belastung,
Abgerechnet wird nach Abtragsprofilen.
Ausführung in Teilflächen.
Menge: 20,000 m3

**37.03.0060 Boden auf Miete zwischenlagern**
Boden auf Miete zwischenlagern
Boden aus Vorposition.
Geladenen Boden auf Miete zwischenlagern.
Entfernung des Zwischenlagers von der Aushubstelle bis 500m.
Trennung der Mieten nach Homogenbereichen.
Der zwischengelagerte Boden ist vor Witterungseinflüssen mittels Folienabdeckung zu schützen.
Abschieben und Auftrag von Oberboden wird gesondert vergütet.
Ausführung auf Anweisung der Bauleitung.
Menge: 20,000 m3
DIN276_08: 541

**37.03.0070 Boden Handaushub Aushub bis 2,00 m**
Boden im Handaushub
profilgerecht lösen und seitlich lagern,
Behinderung durch Ver- und Entsorgungsleitungen, Kabel,
Alle Homogenbereiche.
Ausführung in Teilabschnitten und nur auf Anordnung des AG,
als Zulage zu den Aushubpositionen.
Menge: 1,000 m3
DIN276_08: 541

**37.03.0080 Suchgräben herstellen Grabentiefe bis 2.50m**
Boden für Suchgraben zur Ortung von Wasserleitung,Kabel etc. nach Angaben des AG ausheben, zur Wiederverfüllung seitlich lagern bzw. gem. Angaben im Baustellenbereich lagern und nach Beendigung der Suche
bzw. Bauarbeiten wieder einbauen und verdichten.
Homogenbereich: Auffüllungen
Grabentiefe:  bis 2,50 m
Die Vorschriften der Versorgungsunternehmen (Gas, Wasser, Elektrizität etc.) sind zu beachten.
Menge: 1,000 m3
DIN276_08: 541

**37.03.0090 Lastplattendruckversuche durchführen**
Lastplattendruckversuche durchführen
durch eine zugelassene Prüfstelle durchführen lassen.
Grundlage DIN 18134.
einschließlich der erforderlichen Geräte, Fahrzeuge und Gegengewichte
Über die Untersuchungsergebnisse sind Protokolle zu fertigen, die neben der Auswertung und Bewertung auch Angaben über den genauen Ort und die jeweils untersuchte Bodenschicht enthalten.
Die Versuche werden im Beisein zur Bauleitung durchgeführt.
Der Bauleiter des AG bestimmt Anzahl und Lage der Untersuchungen.
Protokolle dem AG übergeben.
Werden geforderte Werte nicht erreicht ist nach Angaben der Bauleitung eine Nachverdichtung durchzuführen und der LP-Versuch ohne erneute Vergütung zu wiederholen.
Menge: 1,000 St
DIN276_08: 522

**37.03.0100 Boden aus Zwischenlagerung einbauen**
Boden aus Zwischenlagerung einbauen,
laden, lagenweise einbauen und verdichten.
Maximale Stärke der Einbaulage = 30 cm.
Einbaufläche: In horizontalen und geneigten Flächen (Böschungsbereiche) und Ausbruchstlle.
Boden von Lagerfläche zur Einbaustelle transportieren,
Lagerfläche im urspünglichen Zustand wiederherstellen.
Menge: 20,000 m3
DIN276_08: 541

**37.03.0110 Unterbeton einbauen**
Unterbeton einbauen
aus Beton C15/20
einschl. ggf. erforderlicher Schalungen
Beton verdichten und abziehen.
Einbau unter Sicherungssteinen und Nebenflächen
auf besondere Anweisung der Bauleitung.
Menge: 1,000 m3
DIN276_08: 523

**37.03.0120 Kanal und Drainagen aufnehmen**
Kanal und Drainagen aufnehmen
Kanal/Leitung aufnehmen und zwischenlagern,
DN 100 - 200,
aus Steinzeug,Kunststoffen, Beton, Ton.
Im Graben aufnehmen und nach Rohrverlegung wieder verbinden. Notwendige Formstücke und Rohre sind zu liefern.
Unbrauchbares Material wird Eigentum des AN und ist zu beseitigen.Gemische aus Beton, Ziegel, Bauschutt
Einstufung AVV-Nr.: 170107
Ausführung in Teillängen.
Menge: 10,000 m
DIN276_08: 541

**37.03.0130 Oberboden des AG auftragen**
Oberboden auftragen.
seitlich oder auf Miete gelagert, aufnehmen.
Auftragdicke bis 25 cm.
Auftragsfläche horizontal und stark geneigt auf Böschungen.
Förderdweg bis 100m.
Menge: 5,000 m3

**37.03.0140 Oberboden liefern und auftragen**
Oberboden, gesiebt,
liefern, frei von Saatgut
profilgerecht auftragen
Auftragsfläche horizontal und stark geneigt auf Böschungen.
Auftragsdicke, 'bis 25 cm'
Menge: 1,000 m3

#### Hauptabschnitt 37.04 Entsorgung

**37.04.0010 Einstufungsuntersuchung an Böden durchführen**
Einstufungsuntersuchung an Böden durchführen
Bodenproben entnehmen
und zum Labor verfahren
Chemische Untersuchung von Bodenproben
an Probenahmestellen in Abstimmung mit dem AG
als Mischprobe
Untersuchung nach LAGA TR Boden oder LAGA M20: 1997 / 2004 unter Beachtung der Anforderungen an die stoffliche Verwertung von mineralischen Abfällen Teil II: Technische Regeln für die Verwertung 1.2 Bodenmaterial TR Boden(Stand 05.11.2004)
Untersuchung am Feststoff sowie am Eluat
für alle Parameter gemäß LAGA- und DepV
Menge: 1,000 St
DIN276_08: 542

**37.04.0020 Gefährl. Abfall aus Baustelle ents. Boden Gebühr einrechn.**
Gefährlichen Abfall aus Baustelle laden, fördern und entsorgen. Art der Belastung und Entsorgung nach Ergebnis
der Beprobung des AN. Entsorgungsnachweis nach
Unterlagen des AG führen.
Abgerechnet wird nach Wiegescheinen.
Boden und Steine, die gefährliche Stoffe enthalten.
Abfallschlüsselnummer = 17 05 03.
Gebühren der Abfallentsorgung sind einzurechnen.
Menge: 1,000 t

**37.04.0030 N.gefährl. Abfall aus Baustelle ents. Asphalt Entsorgung AN Gebühr einrechn.**
Nicht gefährlichen Abfall aus Baustelle laden, fördern und entsorgen.
Schadstoffbelastung nach Ergebnis der Beprobung des AN.
Abgerechnet wird nach Wiegescheinen.
Abfall = Asphaltbefestigung.
Abfallschlüsselnummer = 17 03 02.
PAK-Menge bis 25 mg/kg, alles > 25 mg/kg wird über 17 03 01 abgerechnet!
Entsorgung nach Wahl des AN.
Gebühren der Abfallentsorgung sind einzurechnen.
Menge: 5,000 t

**37.04.0040 N.gefährl. Abfall aus Baustelle ents. Räumgut Entsorgung AN Gebühr einrechn.**
Nicht gefährlichen Abfall aus Baustelle laden, fördern und entsorgen.
Schadstoffbelastung nach Ergebnis der Beprobung des AN.
Abgerechnet wird nach Wiegescheinen.
Abfall = gemischte Bau- und Abbruchabfälle aus Baufeld.
Abfallschlüsselnummer = 17 09 04.
Entsorgung nach Wahl des AN.
Gebühren der Abfallentsorgung sind einzurechnen.
Menge: 1,000 t

**37.04.0050 Boden und Steine mit Ausnahme derjenigen, die unter 17 05 03 fallen, entsorgen**
Gemische aus Boden und Steinen/ Schotter (AVV 170504),
bis Z 2 nach LAGA M20, mit mineralischen
Fremdbestandteilen (Ziegel, Beton) in Anteilen < 10 %,
nicht mineralische Bestandteile < 5 % nach Angabe des
AG entsorgen.

Schadstoffbelastung nach Ergebnis der Beprobung des AN.
Abgerechnet wird nach Wiegescheinen.
Abfallschlüsselnummer = 17 05 04.
Entsorgung nach Wahl des AN.
Gebühren der Abfallentsorgung sind einzurechnen.
Menge: 1,000 t

#### Hauptabschnitt 37.05 Straßenbau

**37.05.0010 Planum herstellen**
Planum herstellen
nach Bodenabtrag
Max. Abweichung von der Sollhöhe +1/-1 cm.
Planum nachverdichten.
min EV2 = 45 MN/m2
Ausführung in Teilflächen
Menge: 50,000 m2
DIN276_08: 522

**37.05.0020 Frostschutzschicht herstellen**
Frostschutzschicht herstellen
aus Baustoffgemisch für Schottertragschichten
In Verkehrsflächen der Bauklasse Bk 0,3
Baustoffgemisch 0/45.
Verdichtungsgrad DPr mindestens 100 v.H.
Verformungsmodul EV2 auf der Oberfläche mindestens 120 MN/m2.
Einbaudicke 20 cm
Baustoffgemisch aus gebrochenen Mineralstoffen
Ungleichförmigkeitszahl U mindestens 13.
Abrechnung nach Auftragsprofilen
Menge: 15,000 m3
DIN276_08: 521

**37.05.0030 Schottertragschicht 0/45 herstellen**
Schottertragschicht  herstellen
Unterbau für Verkehrsfläche BK 0,3.
Baustoffgemisch 0/45
mit max Anteil < 2 mm = 5 M-%
Verdichtungsgrad DPr mindestens 100 v.H.
Tragfähigkeit EV2 = mind. 120 MN/m2
Einbaudicke > 20 cm
Baustoffgemisch ohne RC-Baustoffe.
Ungleichförmigkeitszahl U mindestens 13
Planum herstellen
Einbaugenauigkeit +/- 1 cm
Werksprüfzeugnis zum Nachweis der Eignung
vor Einbau an den AG übergeben.
Ausführung in Teilflächen.
Menge: 10,000 m3
DIN276_08: 522

**37.05.0040 Asphalttragdeckschicht AC 16 TD, D bis 10cm**
Asphalttragdeckschicht AC 16 TD, herstellen
in Fahrbahn und Fahrbahnnebenflächen, Bindemittel
Straßenbaubitumen 70/100 DIN EN 12591,
Schichtdicke bis 10 cm.
Eignungsprüfung in Form eines Werksprüfzeugnisses
vor Einbau an den AG übergeben
Einbau in Teilflächen.
Menge: 10,000 t
DIN276_08: 521

**37.05.0050 Abstumpfungsmaßnahme durchführen**
Abstumpfungsmaßnahme durchführen
zur Erhöhung der Anfangsgriffigkeit
durch gleichmäßiges Aufbringen
und Einwalzen von Abstreumaterial durchführen.
Nicht gebundenes Material aufnehmen und der Verwertung nach Wahl des AN zuführen.
Abstreumaterial = Lieferkörnung 1/3.
Aus Gestein wie grobe Gesteinskörnung in Asphaltdeckschicht.
Abstreumenge 1,0 kg/m2.
Maschinell aufstreuen.
Menge: 50,000 m2
DIN276_08: 522

**37.05.0060 Ausbildung der Abtreppung Asphalt**
Ausbildung der Abtreppung Asphalt
an bituminöser Befestigung in Fahrbahnen und
entspr. befestigten Flächen gemäß ZTV A-StB.
Dicke der bit. Befestigung bis 20 cm.
Schneiden, aufnehmen und beseitigen des bituminösen Rückschnitts einschl. der ungebundenen Tragschicht, ohne Fugenband.
Die Kosten für Transport und Entsorgung werden
gesondert vergütet.
Anschließend sind die aufgelockerten Randzonen der Schichten ohne Bindemittel aufzufüllen und mit geeignetem Verdichtungsgeräten nachzuverdichten
Menge: 20,000 m
DIN276_08: 523

**37.05.0070 Anschlussfuge herstellen**
Anschlussfuge herstellen
Anschluss an bestehende Decke oder Bauteil
als Längs- und Querfuge
in der Dicke der Asphaltdeckschicht
Dicke der Asphaltdeckschicht = 4,0 cm.
Fugenspaltbreite bis 10 mm
Fuge schneiden, ausblasen und mit Voranstrich versehen
Fuge mit heiß verarbeitbarer Fugenmasse Typ N2 füllen
Ausführung in Teillängen
Menge: 10,000 m
DIN276_08: 522

**37.05.0080 Randabdichtung herstellen**
Randabdichtung herstellen
Flankenfläche des hochliegenden Randes der Asphaltschichten abdichten durch heiss aufzubringendes Bindemittel.
Auftragsmenge: 40g/m je Schichtdicke
Bindemittel: 25/55-55A
Dicke ca. 5-10cm.
Menge: 30,000 m

**37.05.0090 Zwischengelagertes Mineralstoffgemisch einbauen**
Zwischengelagertes Mineralstoffgemisch einbauen,
Gestein ohne Bindemittel aus Feldweg,
verschiedene Materialien und Korngrößen,
in einer Stärke bis 20cm andecken und verdichten,
ggf. Böschung 1:2 anlegen.
Menge: 5,000 m3

#### Hauptabschnitt 37.06 Bankette

**37.06.0010 Bankette schälen**
Bankette schälen
Bankette an Fahrbahn vor der Baumaßnahme auf Höhe der Straßendecke abschälen.
Gewonnenes Bodenmaterial aufnehmen, laden und entsorgen, Entsorgungskosten.werden gesondert vergütet.
Breite der Bankette im Mittel 0,5 m an der Krone,
Schichtdicke bis 10 cm,
Querneigung an Bestand anpassen.
Gem. DWA-A 904-1, ZTV LW 16 und TL LW 16
Ausführung nur auf Anweisung der Bauleitung.
Menge: 40,000 m2

**37.06.0020 Bankette beiarbeiten**
Bankette beiarbeiten
Bankette an Fahrbahn nach Abschluss aller Baumaßnahmen
herstellen, Spurrillen und Mulden, sowie Schäden infolge der Baumaßnahme ausgleichen und an die neue Höhenlage der Fahrbahn anpassen. Breite der Bankette im Mittel 1,0 m an der Krone,
Boden (Mischung aus 80 % gebrochenem Material Schotter 45/56mm und 20 %Oberboden) liefern, einbauen und standfest verdichten,
Schichtdicke 20 cm, Einbau 3 cm unter OK Fahrbahn mit
Querneigung an Bestand anpassen und einebenen.
Gem. DWA-A 904-1, ZTV LW 16 und TL LW 16
Ausführung nur auf Anweisung der Bauleitung.
Menge: 40,000 m2

**37.06.0030 Verkehrszeichen mit Hinweistafeln aufn., wiederversetzen**
Verkehrszeichen mit Schilderpfosten im Zuge der Erd- und Abbrucharbeiten sorgfältig freilegen, aufnehmen, säubern und im Baustellenbereich zwischenlagern.
Der Fundamentbeton ist abbzubrechen und zu entsorgen.
Im Zuge der Oberflächenwiederherstellung das lagernde Verkehrszeichen mit Schilderpfosten vom Lager aufnehmen und wiederversetzen.
Einschl. Liefern und Herstellen eines Betonfundament nach gemäß IVZ 2007.
Das Beiarbeiten der neu herzustellenden Oberfläche an den eingebauten Schilderpfosten ist in diese Position einzukalkulieren.
Menge: 1,000 St

### Los 55 Scheuren - Nelkenstraße

#### Hauptabschnitt 55.01 Baustelleneinrichtung

**55.01.0010 Baustelle einrichten**
Baustelle einrichten und für die Dauer der Bauzeit vorhalten,
Geraete, Werkzeuge und sonstige Betriebsmittel,
die zur vertragsgemässen Durchführung der Bauleistungen erforderlich sind, auf die Baustelle bringen, bereitstellen und - soweit der Geräteeinsatz nicht gesondert berechnet wird - betriebsfertig aufstellen einschl. der dafür notwendigen Arbeiten.
Die erforderlichen festen Anlagen herstellen.
Baubüros, Unterkünfte, Werkstätten, Lagerschuppen und dgl., soweit erforderlich, antransportieren, aufbauen und einrichten.
Strom-, Wasser-, Fernsprechanschluss sowie Entsorgungseinrichtungen und dgl. für die Baustelle, soweit erforderlich, herstellen.
Bei Bedarf Zufahrtswege zur Baustelle sowie Lagerplätze, sonstige Platzbefestigungen und Wege im Baustellenbereich anlegen.
Oberbodenarbeiten einschl. Beseitigen von Aufwuchs für die Baustelleneinrichtung, soweit erforderlich, ausführen.
Flächen beschaffen, sofern die vom AG zur Verfügung gestellten nicht ausreichen.
Kosten fuer Vorhalten, Unterhalten und Betreiben der Geräte, Anlagen und Einrichtungen einschl. Mieten, Pacht, Gebühren und dgl. werden nicht mit dieser Pauschale, sondern mit den Einheitspreisen der betreffenden Teilleistungen vergütet.
Soweit nicht fuer bestimmte Leistungen (z.B. Bedarfsleistungen) für das Einrichten der Baustelle gesonderte Positionen im Leistungsverzeichnis enthalten sind, gilt die Pauschale für alle Leistungen sämtlicher Abschnitte des Leistungsverzeichnisses.
Menge: 1,000 psch
DIN276_08: 542

**55.01.0020 Grenzsteine freilegen**
Grenzsteine freilegen
Grenzsteine freilegen und für die Dauer der Bauzeit durch geeignete Maßnahmen sichern. Enthalten sind die erforderlichen Erdarbeiten. Vom AG werden Flurkartenauszüge zur Verfügung gestellt.
Vor Abnahme der Arbeiten werden die freigelegten und gesicherten Grenzsteine vom AN wieder an den AG übergeben,
nicht mehr vorgefundene Grenzsteine werden auf Kosten des AN durch öffentlich bestellten Vermesser neu erstellt.
Menge: 10,000 St
DIN276_08: 591

**55.01.0030 Grenzmarkierungen schützen**
Grenzmarkierungen schützen
Grenzmarkierungen und Grenzsteine sichtbar und dauerhaft durch geeignete Maßnahmen markieren und schützen.
Menge: 10,000 St

**55.01.0040 Bauzaun im Baustellenbereich auf- und abbauen**
Bauzaun auf- und abbauen
im Baustellenbereich
in Abschnitten
nach Angaben des AG
einschl. der erforderlichen Tore
standsicher herstellen,
während der Bauzeit vorhalten, umsetzen und unterhalten
sowie nach Beendigung der Bauzeit entfernen.
70 v.H. des Preises werden nach Aufstellung,der Rest nach Entfernen des Bauzaunes vergütet.
Zaunhöhe über Gelände 1,0 m.
Zaun aus Kunstsoffelemeneten rot-weiß
Elemente miteinander verbinden
Menge: 20,000 m
DIN276_08: 542

**55.01.0050 Einrichtungen zur kompletten Verkehrssicherung**
Einrichtungen zur kompletten Verkehrssicherung
nach STVO für die Vollsperrung.

Abstimmung der Sperrung mit dem Straßenverkehrsamt
Erwirkung einer Verkehrsanordnung

Art der Straße: befestigter Wirtschafts- und Verbindungsweg

Alle Verkehrszeichen und Schilder befestigt an Schilderpfosten und gesichert mit Fußplatten.

Baken und Absperrschranken mit Standfüßen und Beleuchtung

Die Einrichtungen zur Verkehrssicherung aufbauen, nach Erfordernis umsetzen, vorhalten, betreiben und unterhalten sowie nach Abschluss der Maßnahme wieder abzubauen.
Menge: 1,000 psch

**55.01.0060 Baustelle räumen**
Baustelle räumen
von allen Geräten, Anlagen,Einrichtungen
Benutzte Flächen und Wege entsprechend dem ursprünglichen Zustand unter Wahrung der landschaftspflegerischen Belange ordnungsgemäss instandsetzen.
Verunreinigungen beseitigen.
Soweit nicht für bestimmte Leistungen (z.B. Bedarfsleistungen) für das Räumen der Baustelle gesonderte Positionen im Leistungsverzeichnis enthalten sind, gilt die Pauschale für alle Leistungen sämtlicher Abschnitte des Leistungsverzeichnisses.
Menge: 1,000 psch
DIN276_08: 542

#### Hauptabschnitt 55.02 Sonstige Leistungen

**55.02.0010 Verrechnungssatz fuer Arbeitskraft BVA (II)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Bauvorarbeiter oder dgl. (Berufsgruppe II).
Menge: 10,000 h

**55.02.0020 Verrechnungssatz fuer Arbeitskraft SpezialBFA(III 2)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Spezialbaufacharbeiter (Berufsgruppe III 2).
Menge: 10,000 h

**55.02.0030 Verrechnungssatz fuer Baugeraet Bagger ueb.1,0 m3**
Stundenlohnarbeiten durch Baugeraete auf Anordnung des AG ausfuehren.
Der Verrechnungssatz fuer das jeweilige Geraet umfasst saemtliche Aufwendungen fuer den Einsatz, insbesondere Geraetevorhalte- und Betriebsstoffkosten sowie saemtliche Zuschlaege einschliesslich der Kosten fuer das
Bedienungspersonal.
Der Verrechnungssatz gilt fuer das zum Zeitpunkt des Abrufes einsatzbereit auf der Baustelle befindliche Baugeraet.
Verguetet werden die tatsaechlich geleisteten Arbeitsstunden.
Bagger mit Löffelgröße über 1,0 m3.
Menge: 10,000 h

**55.02.0040 Verrechnungssatz fuer LKW Allrad-Kipp. 15 t**
Stundenlohnarbeiten durch Lastkraftwagen auf Anordnung des AG ausfuehren.
Der Verrechnungssatz fuer den jeweiligen LKW umfasst saemtliche Aufwendungen fuer den Einsatz des LKW, insbesondere Geraetevorhalte- und Betriebsstoffkosten sowie saemtliche Zuschlaege einschliesslich der Kosten
fuer den Fahrer.
Der Verrechnungssatz gilt fuer das zum Zeitpunkt des Abrufes einsatzbereit auf der Baustelle befindliche Fahrzeug.
Verguetet werden die tatsaechlich geleisteten Arbeitsstunden nach der tatsaechlichen Nutzlast des jeweiligen LKW (ohne Erhoehung der Nutzlaststufe fuer Sonderfahrzeuge).
LKW-Kipper mit Allradantrieb, ca. 15 t Nutzlast.
Menge: 10,000 h

**55.02.0050 Verrechnungssatz fuer Baugeraet Frontl.L - 45 kW**
Stundenlohnarbeiten durch Baugeraete auf Anordnung des AG ausfuehren.
Der Verrechnungssatz fuer das jeweilige Geraet umfasst saemtliche Aufwendungen fuer den Einsatz, insbesondere Geraetevorhalte- und Betriebsstoffkosten sowie saemtliche Zuschlaege einschliesslich der Kosten fuer das Bedienungspersonal.
Der Verrechnungssatz gilt fuer das zum Zeitpunkt des Abrufes einsatzbereit auf der Baustelle befindliche Baugeraet.
Verguetet werden die tatsaechlich geleisteten Arbeitsstunden.
Frontlader, luftbereift bis 45 kW.
Menge: 10,000 h

**55.02.0060 Verrechnungssatz für Flächenrüttler**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Flaechenruettler (Ruettelverdichter) ueber 0,75-1,3 t.
Menge: 10,000 h
DIN276_08: 541

**55.02.0070 Straßenhilfsbrücke herstellen**
Straßenhilfsbrücke herstellen,
umlegen, vorhalten und beseitigen.
Im Verkehr gem. ZTV-SA 97.
Brückenklasse 60 DIN 1072.
Auf- und Abbau über Baugruben oder über zu schützende Einbauteile,
Nutzbreite der Fahrbahn 4,00 m,
Länge bis 3,00 m.
Fahrbahnfläche aus Stahl.
Ausführung in Teilabschnitten.
Menge: 10,000 m2
DIN276_08: 549

#### Hauptabschnitt 55.03 Aufbruch- und Erdarbeiten

**55.03.0010 Oberboden abtragen und zwischenlagern**
Oberboden abtragen
Oberboden mit Vegetationsdecke
und partiell steinigem Eintrag
Dicke des Abtrages über 10 bis 20 cm.
Oberboden im Baustellenbereich auf Miete zwischenlagern.
Abtragsfläche horizontal und stark geneigt (bis 80 Grad) innerhalb von Böschungen.
Ausführung in Teilflächen.
Menge: 5,000 m3
DIN276_08: 542

**55.03.0020 Bituminösen Oberbau schneiden**
Bituminösen Oberbau schneiden
Schnittführung senkrecht
Schnitt örtlich anzeichnen
Dicke der bituminösen Befestigung 10 - 20 cm,
Ausführung mit Fugenschneidgerät als Nassschnitt.
Ausführung in Teilabschnitten.
Anfallende Stoffe beseitigen.
Ausführung in Teillängen
Menge: 20,000 m
DIN276_08: 542

**55.03.0030 Bituminöse Befestigung aufnehmen**
Bituminöse Befestigung aufnehmen
Ausbau bis OK Planum der Tragschicht
Dicke der bituminösen Befestigung über 10 cm bis 20 cm
Anfallendes Aufbruchmaterial lösen, aufnehmen und einer ordnungsgemäßen Wiederverwertung/Entsorgung zuführen. Entsorgungskosten werden gesondert vergütet.
Ausführung in Teilflächen
Menge: 350,000 m2
DIN276_08: 542

**55.03.0040 Ungebundene durchmischte Mineralstoffgemische aufnehmen und zwischenlagern**
Ungebundene Mineralstoffgemische aufnehmen
mit verschiedenen Korngrößen. Auf Wirtschaftswegen und Nebenflächenseitlich neben dem Graben oder
innerhalb der 'vorhandene Tragschichten unter Asphalt.Gesamtaufbruchtiefe bis 20 cm.Material'

Überschüssiges Material entsorgen.
Menge: 5,000 m3

**55.03.0050 Boden für Wegebau und Böschungen lösen und laden**
Boden für Wegebau und Böschungen lösen und laden
profilgerecht aus Abtragsbereichen
über Wirtschaftswegen und Böschungen
Boden Homogenbereich 1
ehemals Klasse 3 bis 5 DIN 18300
mit Durchmischung von Geröll
Boden ohne Belastung,
Abgerechnet wird nach Abtragsprofilen.
Ausführung in Teilflächen.
Menge: 20,000 m3

**55.03.0060 Boden auf Miete zwischenlagern**
Boden auf Miete zwischenlagern
Boden aus Vorposition.
Geladenen Boden auf Miete zwischenlagern.
Entfernung des Zwischenlagers von der Aushubstelle bis 500m.
Trennung der Mieten nach Homogenbereichen.
Der zwischengelagerte Boden ist vor Witterungseinflüssen mittels Folienabdeckung zu schützen.
Abschieben und Auftrag von Oberboden wird gesondert vergütet.
Ausführung auf Anweisung der Bauleitung.
Menge: 20,000 m3
DIN276_08: 541

**55.03.0070 Boden Handaushub Aushub bis 2,00 m**
Boden im Handaushub
profilgerecht lösen und seitlich lagern,
Behinderung durch Ver- und Entsorgungsleitungen, Kabel,
Alle Homogenbereiche.
Ausführung in Teilabschnitten und nur auf Anordnung des AG,
als Zulage zu den Aushubpositionen.
Menge: 1,000 m3
DIN276_08: 541

**55.03.0080 Suchgräben herstellen Grabentiefe bis 2.50m**
Boden für Suchgraben zur Ortung von Wasserleitung,Kabel etc. nach Angaben des AG ausheben, zur Wiederverfüllung seitlich lagern bzw. gem. Angaben im Baustellenbereich lagern und nach Beendigung der Suche
bzw. Bauarbeiten wieder einbauen und verdichten.
Homogenbereich: Auffüllungen
Grabentiefe:  bis 2,50 m
Die Vorschriften der Versorgungsunternehmen (Gas, Wasser, Elektrizität etc.) sind zu beachten.
Menge: 1,000 m3
DIN276_08: 541

**55.03.0090 Lastplattendruckversuche durchführen**
Lastplattendruckversuche durchführen
durch eine zugelassene Prüfstelle durchführen lassen.
Grundlage DIN 18134.
einschließlich der erforderlichen Geräte, Fahrzeuge und Gegengewichte
Über die Untersuchungsergebnisse sind Protokolle zu fertigen, die neben der Auswertung und Bewertung auch Angaben über den genauen Ort und die jeweils untersuchte Bodenschicht enthalten.
Die Versuche werden im Beisein zur Bauleitung durchgeführt.
Der Bauleiter des AG bestimmt Anzahl und Lage der Untersuchungen.
Protokolle dem AG übergeben.
Werden geforderte Werte nicht erreicht ist nach Angaben der Bauleitung eine Nachverdichtung durchzuführen und der LP-Versuch ohne erneute Vergütung zu wiederholen.
Menge: 1,000 St
DIN276_08: 522

**55.03.0100 Boden aus Zwischenlagerung einbauen**
Boden aus Zwischenlagerung einbauen,
laden, lagenweise einbauen und verdichten.
Maximale Stärke der Einbaulage = 30 cm.
Einbaufläche: In horizontalen und geneigten Flächen (Böschungsbereiche) und Ausbruchstlle.
Boden von Lagerfläche zur Einbaustelle transportieren,
Lagerfläche im urspünglichen Zustand wiederherstellen.
Menge: 20,000 m3
DIN276_08: 541

**55.03.0110 Unterbeton einbauen**
Unterbeton einbauen
aus Beton C15/20
einschl. ggf. erforderlicher Schalungen
Beton verdichten und abziehen.
Einbau unter Sicherungssteinen und Nebenflächen
auf besondere Anweisung der Bauleitung.
Menge: 1,000 m3
DIN276_08: 523

**55.03.0120 Kanal und Drainagen aufnehmen**
Kanal und Drainagen aufnehmen
Kanal/Leitung aufnehmen und zwischenlagern,
DN 100 - 200,
aus Steinzeug,Kunststoffen, Beton, Ton.
Im Graben aufnehmen und nach Rohrverlegung wieder verbinden. Notwendige Formstücke und Rohre sind zu liefern.
Unbrauchbares Material wird Eigentum des AN und ist zu beseitigen.Gemische aus Beton, Ziegel, Bauschutt
Einstufung AVV-Nr.: 170107
Ausführung in Teillängen.
Menge: 10,000 m
DIN276_08: 541

**55.03.0130 Oberboden des AG auftragen**
Oberboden auftragen.
seitlich oder auf Miete gelagert, aufnehmen.
Auftragdicke bis 25 cm.
Auftragsfläche horizontal und stark geneigt auf Böschungen.
Förderdweg bis 100m.
Menge: 5,000 m3

**55.03.0140 Oberboden liefern und auftragen**
Oberboden, gesiebt,
liefern, frei von Saatgut
profilgerecht auftragen
Auftragsfläche horizontal und stark geneigt auf Böschungen.
Auftragsdicke, 'bis 25 cm'
Menge: 1,000 m3

#### Hauptabschnitt 55.04 Entsorgung

**55.04.0010 Einstufungsuntersuchung an Böden durchführen**
Einstufungsuntersuchung an Böden durchführen
Bodenproben entnehmen
und zum Labor verfahren
Chemische Untersuchung von Bodenproben
an Probenahmestellen in Abstimmung mit dem AG
als Mischprobe
Untersuchung nach LAGA TR Boden oder LAGA M20: 1997 / 2004 unter Beachtung der Anforderungen an die stoffliche Verwertung von mineralischen Abfällen Teil II: Technische Regeln für die Verwertung 1.2 Bodenmaterial TR Boden(Stand 05.11.2004)
Untersuchung am Feststoff sowie am Eluat
für alle Parameter gemäß LAGA- und DepV
Menge: 1,000 St
DIN276_08: 542

**55.04.0020 Gefährl. Abfall aus Baustelle ents. Boden Gebühr einrechn.**
Gefährlichen Abfall aus Baustelle laden, fördern und entsorgen. Art der Belastung und Entsorgung nach Ergebnis
der Beprobung des AN. Entsorgungsnachweis nach
Unterlagen des AG führen.
Abgerechnet wird nach Wiegescheinen.
Boden und Steine, die gefährliche Stoffe enthalten.
Abfallschlüsselnummer = 17 05 03.
Gebühren der Abfallentsorgung sind einzurechnen.
Menge: 1,000 t

**55.04.0030 N.gefährl. Abfall aus Baustelle ents. Asphalt Entsorgung AN Gebühr einrechn.**
Nicht gefährlichen Abfall aus Baustelle laden, fördern und entsorgen.
Schadstoffbelastung nach Ergebnis der Beprobung des AN.
Abgerechnet wird nach Wiegescheinen.
Abfall = Asphaltbefestigung.
Abfallschlüsselnummer = 17 03 02.
PAK-Menge bis 25 mg/kg, alles > 25 mg/kg wird über 17 03 01 abgerechnet!
Entsorgung nach Wahl des AN.
Gebühren der Abfallentsorgung sind einzurechnen.
Menge: 70,000 t

**55.04.0040 N.gefährl. Abfall aus Baustelle ents. Räumgut Entsorgung AN Gebühr einrechn.**
Nicht gefährlichen Abfall aus Baustelle laden, fördern und entsorgen.
Schadstoffbelastung nach Ergebnis der Beprobung des AN.
Abgerechnet wird nach Wiegescheinen.
Abfall = gemischte Bau- und Abbruchabfälle aus Baufeld.
Abfallschlüsselnummer = 17 09 04.
Entsorgung nach Wahl des AN.
Gebühren der Abfallentsorgung sind einzurechnen.
Menge: 1,000 t

**55.04.0050 Boden und Steine mit Ausnahme derjenigen, die unter 17 05 03 fallen, entsorgen**
Gemische aus Boden und Steinen/ Schotter (AVV 170504),
bis Z 2 nach LAGA M20, mit mineralischen
Fremdbestandteilen (Ziegel, Beton) in Anteilen < 10 %,
nicht mineralische Bestandteile < 5 % nach Angabe des
AG entsorgen.

Schadstoffbelastung nach Ergebnis der Beprobung des AN.
Abgerechnet wird nach Wiegescheinen.
Abfallschlüsselnummer = 17 05 04.
Entsorgung nach Wahl des AN.
Gebühren der Abfallentsorgung sind einzurechnen.
Menge: 1,000 t

#### Hauptabschnitt 55.05 Straßenbau

**55.05.0010 Planum herstellen**
Planum herstellen
nach Bodenabtrag
Max. Abweichung von der Sollhöhe +1/-1 cm.
Planum nachverdichten.
min EV2 = 45 MN/m2
Ausführung in Teilflächen
Menge: 400,000 m2
DIN276_08: 522

**55.05.0020 Frostschutzschicht herstellen**
Frostschutzschicht herstellen
aus Baustoffgemisch für Schottertragschichten
In Verkehrsflächen der Bauklasse Bk 0,3
Baustoffgemisch 0/45.
Verdichtungsgrad DPr mindestens 100 v.H.
Verformungsmodul EV2 auf der Oberfläche mindestens 120 MN/m2.
Einbaudicke 20 cm
Baustoffgemisch aus gebrochenen Mineralstoffen
Ungleichförmigkeitszahl U mindestens 13.
Abrechnung nach Auftragsprofilen
Menge: 15,000 m3
DIN276_08: 521

**55.05.0030 Schottertragschicht 0/45 herstellen**
Schottertragschicht  herstellen
Unterbau für Verkehrsfläche BK 0,3.
Baustoffgemisch 0/45
mit max Anteil < 2 mm = 5 M-%
Verdichtungsgrad DPr mindestens 100 v.H.
Tragfähigkeit EV2 = mind. 120 MN/m2
Einbaudicke > 20 cm
Baustoffgemisch ohne RC-Baustoffe.
Ungleichförmigkeitszahl U mindestens 13
Planum herstellen
Einbaugenauigkeit +/- 1 cm
Werksprüfzeugnis zum Nachweis der Eignung
vor Einbau an den AG übergeben.
Ausführung in Teilflächen.
Menge: 10,000 m3
DIN276_08: 522

**55.05.0040 Asphalttragdeckschicht AC 16 TD, D bis 10cm**
Asphalttragdeckschicht AC 16 TD, herstellen
in Fahrbahn und Fahrbahnnebenflächen, Bindemittel
Straßenbaubitumen 70/100 DIN EN 12591,
Schichtdicke bis 10 cm.
Eignungsprüfung in Form eines Werksprüfzeugnisses
vor Einbau an den AG übergeben
Einbau in Teilflächen.
Menge: 80,000 t
DIN276_08: 521

**55.05.0050 Abstumpfungsmaßnahme durchführen**
Abstumpfungsmaßnahme durchführen
zur Erhöhung der Anfangsgriffigkeit
durch gleichmäßiges Aufbringen
und Einwalzen von Abstreumaterial durchführen.
Nicht gebundenes Material aufnehmen und der Verwertung nach Wahl des AN zuführen.
Abstreumaterial = Lieferkörnung 1/3.
Aus Gestein wie grobe Gesteinskörnung in Asphaltdeckschicht.
Abstreumenge 1,0 kg/m2.
Maschinell aufstreuen.
Menge: 400,000 m2
DIN276_08: 522

**55.05.0060 Ausbildung der Abtreppung Asphalt**
Ausbildung der Abtreppung Asphalt
an bituminöser Befestigung in Fahrbahnen und
entspr. befestigten Flächen gemäß ZTV A-StB.
Dicke der bit. Befestigung bis 20 cm.
Schneiden, aufnehmen und beseitigen des bituminösen Rückschnitts einschl. der ungebundenen Tragschicht, ohne Fugenband.
Die Kosten für Transport und Entsorgung werden
gesondert vergütet.
Anschließend sind die aufgelockerten Randzonen der Schichten ohne Bindemittel aufzufüllen und mit geeignetem Verdichtungsgeräten nachzuverdichten
Menge: 20,000 m
DIN276_08: 523

**55.05.0070 Anschlussfuge herstellen**
Anschlussfuge herstellen
Anschluss an bestehende Decke oder Bauteil
als Längs- und Querfuge
in der Dicke der Asphaltdeckschicht
Dicke der Asphaltdeckschicht = 4,0 cm.
Fugenspaltbreite bis 10 mm
Fuge schneiden, ausblasen und mit Voranstrich versehen
Fuge mit heiß verarbeitbarer Fugenmasse Typ N2 füllen
Ausführung in Teillängen
Menge: 20,000 m
DIN276_08: 522

**55.05.0080 Randabdichtung herstellen**
Randabdichtung herstellen
Flankenfläche des hochliegenden Randes der Asphaltschichten abdichten durch heiss aufzubringendes Bindemittel.
Auftragsmenge: 40g/m je Schichtdicke
Bindemittel: 25/55-55A
Dicke ca. 5-10cm.
Menge: 250,000 m

**55.05.0090 Zwischengelagertes Mineralstoffgemisch einbauen**
Zwischengelagertes Mineralstoffgemisch einbauen,
Gestein ohne Bindemittel aus Feldweg,
verschiedene Materialien und Korngrößen,
in einer Stärke bis 20cm andecken und verdichten,
ggf. Böschung 1:2 anlegen.
Menge: 5,000 m3

#### Hauptabschnitt 55.06 Bankette

**55.06.0010 Bankette schälen**
Bankette schälen
Bankette an Fahrbahn vor der Baumaßnahme auf Höhe der Straßendecke abschälen.
Gewonnenes Bodenmaterial aufnehmen, laden und entsorgen, Entsorgungskosten.werden gesondert vergütet.
Breite der Bankette im Mittel 0,5 m an der Krone,
Schichtdicke bis 10 cm,
Querneigung an Bestand anpassen.
Gem. DWA-A 904-1, ZTV LW 16 und TL LW 16
Ausführung nur auf Anweisung der Bauleitung.
Menge: 120,000 m2

**55.06.0020 Bankette beiarbeiten**
Bankette beiarbeiten
Bankette an Fahrbahn nach Abschluss aller Baumaßnahmen
herstellen, Spurrillen und Mulden, sowie Schäden infolge der Baumaßnahme ausgleichen und an die neue Höhenlage der Fahrbahn anpassen. Breite der Bankette im Mittel 1,0 m an der Krone,
Boden (Mischung aus 80 % gebrochenem Material Schotter 45/56mm und 20 %Oberboden) liefern, einbauen und standfest verdichten,
Schichtdicke 20 cm, Einbau 3 cm unter OK Fahrbahn mit
Querneigung an Bestand anpassen und einebenen.
Gem. DWA-A 904-1, ZTV LW 16 und TL LW 16
Ausführung nur auf Anweisung der Bauleitung.
Menge: 120,000 m2

**55.06.0030 Verkehrszeichen mit Hinweistafeln aufn., wiederversetzen**
Verkehrszeichen mit Schilderpfosten im Zuge der Erd- und Abbrucharbeiten sorgfältig freilegen, aufnehmen, säubern und im Baustellenbereich zwischenlagern.
Der Fundamentbeton ist abbzubrechen und zu entsorgen.
Im Zuge der Oberflächenwiederherstellung das lagernde Verkehrszeichen mit Schilderpfosten vom Lager aufnehmen und wiederversetzen.
Einschl. Liefern und Herstellen eines Betonfundament nach gemäß IVZ 2007.
Das Beiarbeiten der neu herzustellenden Oberfläche an den eingebauten Schilderpfosten ist in diese Position einzukalkulieren.
Menge: 1,000 St

### Los 65 Wald - Im Quersiefen

#### Hauptabschnitt 65.01 Baustelleneinrichtung

**65.01.0010 Baustelle einrichten**
Baustelle einrichten und für die Dauer der Bauzeit vorhalten,
Geraete, Werkzeuge und sonstige Betriebsmittel,
die zur vertragsgemässen Durchführung der Bauleistungen erforderlich sind, auf die Baustelle bringen, bereitstellen und - soweit der Geräteeinsatz nicht gesondert berechnet wird - betriebsfertig aufstellen einschl. der dafür notwendigen Arbeiten.
Die erforderlichen festen Anlagen herstellen.
Baubüros, Unterkünfte, Werkstätten, Lagerschuppen und dgl., soweit erforderlich, antransportieren, aufbauen und einrichten.
Strom-, Wasser-, Fernsprechanschluss sowie Entsorgungseinrichtungen und dgl. für die Baustelle, soweit erforderlich, herstellen.
Bei Bedarf Zufahrtswege zur Baustelle sowie Lagerplätze, sonstige Platzbefestigungen und Wege im Baustellenbereich anlegen.
Oberbodenarbeiten einschl. Beseitigen von Aufwuchs für die Baustelleneinrichtung, soweit erforderlich, ausführen.
Flächen beschaffen, sofern die vom AG zur Verfügung gestellten nicht ausreichen.
Kosten fuer Vorhalten, Unterhalten und Betreiben der Geräte, Anlagen und Einrichtungen einschl. Mieten, Pacht, Gebühren und dgl. werden nicht mit dieser Pauschale, sondern mit den Einheitspreisen der betreffenden Teilleistungen vergütet.
Soweit nicht fuer bestimmte Leistungen (z.B. Bedarfsleistungen) für das Einrichten der Baustelle gesonderte Positionen im Leistungsverzeichnis enthalten sind, gilt die Pauschale für alle Leistungen sämtlicher Abschnitte des Leistungsverzeichnisses.
Menge: 1,000 psch
DIN276_08: 542

**65.01.0020 Grenzsteine freilegen**
Grenzsteine freilegen
Grenzsteine freilegen und für die Dauer der Bauzeit durch geeignete Maßnahmen sichern. Enthalten sind die erforderlichen Erdarbeiten. Vom AG werden Flurkartenauszüge zur Verfügung gestellt.
Vor Abnahme der Arbeiten werden die freigelegten und gesicherten Grenzsteine vom AN wieder an den AG übergeben,
nicht mehr vorgefundene Grenzsteine werden auf Kosten des AN durch öffentlich bestellten Vermesser neu erstellt.
Menge: 5,000 St
DIN276_08: 591

**65.01.0030 Grenzmarkierungen schützen**
Grenzmarkierungen schützen
Grenzmarkierungen und Grenzsteine sichtbar und dauerhaft durch geeignete Maßnahmen markieren und schützen.
Menge: 5,000 St

**65.01.0040 Bauzaun im Baustellenbereich auf- und abbauen**
Bauzaun auf- und abbauen
im Baustellenbereich
in Abschnitten
nach Angaben des AG
einschl. der erforderlichen Tore
standsicher herstellen,
während der Bauzeit vorhalten, umsetzen und unterhalten
sowie nach Beendigung der Bauzeit entfernen.
70 v.H. des Preises werden nach Aufstellung,der Rest nach Entfernen des Bauzaunes vergütet.
Zaunhöhe über Gelände 1,0 m.
Zaun aus Kunstsoffelemeneten rot-weiß
Elemente miteinander verbinden
Menge: 10,000 m
DIN276_08: 542

**65.01.0050 Einrichtungen zur kompletten Verkehrssicherung**
Einrichtungen zur kompletten Verkehrssicherung
nach STVO für die Vollsperrung.

Abstimmung der Sperrung mit dem Straßenverkehrsamt
Erwirkung einer Verkehrsanordnung

Art der Straße: befestigter Wirtschafts- und Verbindungsweg

Alle Verkehrszeichen und Schilder befestigt an Schilderpfosten und gesichert mit Fußplatten.

Baken und Absperrschranken mit Standfüßen und Beleuchtung

Die Einrichtungen zur Verkehrssicherung aufbauen, nach Erfordernis umsetzen, vorhalten, betreiben und unterhalten sowie nach Abschluss der Maßnahme wieder abzubauen.
Menge: 1,000 psch

**65.01.0060 Baustelle räumen**
Baustelle räumen
von allen Geräten, Anlagen,Einrichtungen
Benutzte Flächen und Wege entsprechend dem ursprünglichen Zustand unter Wahrung der landschaftspflegerischen Belange ordnungsgemäss instandsetzen.
Verunreinigungen beseitigen.
Soweit nicht für bestimmte Leistungen (z.B. Bedarfsleistungen) für das Räumen der Baustelle gesonderte Positionen im Leistungsverzeichnis enthalten sind, gilt die Pauschale für alle Leistungen sämtlicher Abschnitte des Leistungsverzeichnisses.
Menge: 1,000 psch
DIN276_08: 542

#### Hauptabschnitt 65.02 Sonstige Leistungen

**65.02.0010 Verrechnungssatz fuer Arbeitskraft BVA (II)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Bauvorarbeiter oder dgl. (Berufsgruppe II).
Menge: 10,000 h

**65.02.0020 Verrechnungssatz fuer Arbeitskraft SpezialBFA(III 2)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Spezialbaufacharbeiter (Berufsgruppe III 2).
Menge: 10,000 h

**65.02.0030 Verrechnungssatz fuer Baugeraet Bagger ueb.1,0 m3**
Stundenlohnarbeiten durch Baugeraete auf Anordnung des AG ausfuehren.
Der Verrechnungssatz fuer das jeweilige Geraet umfasst saemtliche Aufwendungen fuer den Einsatz, insbesondere Geraetevorhalte- und Betriebsstoffkosten sowie saemtliche Zuschlaege einschliesslich der Kosten fuer das
Bedienungspersonal.
Der Verrechnungssatz gilt fuer das zum Zeitpunkt des Abrufes einsatzbereit auf der Baustelle befindliche Baugeraet.
Verguetet werden die tatsaechlich geleisteten Arbeitsstunden.
Bagger mit Löffelgröße über 1,0 m3.
Menge: 10,000 h

**65.02.0040 Verrechnungssatz fuer LKW Allrad-Kipp. 15 t**
Stundenlohnarbeiten durch Lastkraftwagen auf Anordnung des AG ausfuehren.
Der Verrechnungssatz fuer den jeweiligen LKW umfasst saemtliche Aufwendungen fuer den Einsatz des LKW, insbesondere Geraetevorhalte- und Betriebsstoffkosten sowie saemtliche Zuschlaege einschliesslich der Kosten
fuer den Fahrer.
Der Verrechnungssatz gilt fuer das zum Zeitpunkt des Abrufes einsatzbereit auf der Baustelle befindliche Fahrzeug.
Verguetet werden die tatsaechlich geleisteten Arbeitsstunden nach der tatsaechlichen Nutzlast des jeweiligen LKW (ohne Erhoehung der Nutzlaststufe fuer Sonderfahrzeuge).
LKW-Kipper mit Allradantrieb, ca. 15 t Nutzlast.
Menge: 10,000 h

**65.02.0050 Verrechnungssatz fuer Baugeraet Frontl.L - 45 kW**
Stundenlohnarbeiten durch Baugeraete auf Anordnung des AG ausfuehren.
Der Verrechnungssatz fuer das jeweilige Geraet umfasst saemtliche Aufwendungen fuer den Einsatz, insbesondere Geraetevorhalte- und Betriebsstoffkosten sowie saemtliche Zuschlaege einschliesslich der Kosten fuer das Bedienungspersonal.
Der Verrechnungssatz gilt fuer das zum Zeitpunkt des Abrufes einsatzbereit auf der Baustelle befindliche Baugeraet.
Verguetet werden die tatsaechlich geleisteten Arbeitsstunden.
Frontlader, luftbereift bis 45 kW.
Menge: 10,000 h

**65.02.0060 Verrechnungssatz für Flächenrüttler**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Flaechenruettler (Ruettelverdichter) ueber 0,75-1,3 t.
Menge: 10,000 h
DIN276_08: 541

**65.02.0070 Straßenhilfsbrücke herstellen**
Straßenhilfsbrücke herstellen,
umlegen, vorhalten und beseitigen.
Im Verkehr gem. ZTV-SA 97.
Brückenklasse 60 DIN 1072.
Auf- und Abbau über Baugruben oder über zu schützende Einbauteile,
Nutzbreite der Fahrbahn 4,00 m,
Länge bis 3,00 m.
Fahrbahnfläche aus Stahl.
Ausführung in Teilabschnitten.
Menge: 10,000 m2
DIN276_08: 549

#### Hauptabschnitt 65.03 Aufbruch- und Erdarbeiten

**65.03.0010 Oberboden abtragen und zwischenlagern**
Oberboden abtragen
Oberboden mit Vegetationsdecke
und partiell steinigem Eintrag
Dicke des Abtrages über 10 bis 20 cm.
Oberboden im Baustellenbereich auf Miete zwischenlagern.
Abtragsfläche horizontal und stark geneigt (bis 80 Grad) innerhalb von Böschungen.
Ausführung in Teilflächen.
Menge: 5,000 m3
DIN276_08: 542

**65.03.0020 Bituminösen Oberbau schneiden**
Bituminösen Oberbau schneiden
Schnittführung senkrecht
Schnitt örtlich anzeichnen
Dicke der bituminösen Befestigung 10 - 20 cm,
Ausführung mit Fugenschneidgerät als Nassschnitt.
Ausführung in Teilabschnitten.
Anfallende Stoffe beseitigen.
Ausführung in Teillängen
Menge: 20,000 m
DIN276_08: 542

**65.03.0030 Bituminöse Befestigung aufnehmen**
Bituminöse Befestigung aufnehmen
Ausbau bis OK Planum der Tragschicht
Dicke der bituminösen Befestigung über 10 cm bis 20 cm
Anfallendes Aufbruchmaterial lösen, aufnehmen und einer ordnungsgemäßen Wiederverwertung/Entsorgung zuführen. Entsorgungskosten werden gesondert vergütet.
Ausführung in Teilflächen
Menge: 25,000 m2
DIN276_08: 542

**65.03.0040 Boden für Wegebau und Böschungen lösen und laden**
Boden für Wegebau und Böschungen lösen und laden
profilgerecht aus Abtragsbereichen
über Wirtschaftswegen und Böschungen
Boden Homogenbereich 1
ehemals Klasse 3 bis 5 DIN 18300
mit Durchmischung von Geröll
Boden ohne Belastung,
Abgerechnet wird nach Abtragsprofilen.
Ausführung in Teilflächen.
Menge: 10,000 m3

**65.03.0050 Boden auf Miete zwischenlagern**
Boden auf Miete zwischenlagern
Boden aus Vorposition.
Geladenen Boden auf Miete zwischenlagern.
Entfernung des Zwischenlagers von der Aushubstelle bis 500m.
Trennung der Mieten nach Homogenbereichen.
Der zwischengelagerte Boden ist vor Witterungseinflüssen mittels Folienabdeckung zu schützen.
Abschieben und Auftrag von Oberboden wird gesondert vergütet.
Ausführung auf Anweisung der Bauleitung.
Menge: 10,000 m3
DIN276_08: 541

**65.03.0060 Boden Handaushub Aushub bis 2,00 m**
Boden im Handaushub
profilgerecht lösen und seitlich lagern,
Behinderung durch Ver- und Entsorgungsleitungen, Kabel,
Alle Homogenbereiche.
Ausführung in Teilabschnitten und nur auf Anordnung des AG,
als Zulage zu den Aushubpositionen.
Menge: 1,000 m3
DIN276_08: 541

**65.03.0070 Suchgräben herstellen Grabentiefe bis 2.50m**
Boden für Suchgraben zur Ortung von Wasserleitung,Kabel etc. nach Angaben des AG ausheben, zur Wiederverfüllung seitlich lagern bzw. gem. Angaben im Baustellenbereich lagern und nach Beendigung der Suche
bzw. Bauarbeiten wieder einbauen und verdichten.
Homogenbereich: Auffüllungen
Grabentiefe:  bis 2,50 m
Die Vorschriften der Versorgungsunternehmen (Gas, Wasser, Elektrizität etc.) sind zu beachten.
Menge: 1,000 m3
DIN276_08: 541

**65.03.0080 Lastplattendruckversuche durchführen**
Lastplattendruckversuche durchführen
durch eine zugelassene Prüfstelle durchführen lassen.
Grundlage DIN 18134.
einschließlich der erforderlichen Geräte, Fahrzeuge und Gegengewichte
Über die Untersuchungsergebnisse sind Protokolle zu fertigen, die neben der Auswertung und Bewertung auch Angaben über den genauen Ort und die jeweils untersuchte Bodenschicht enthalten.
Die Versuche werden im Beisein zur Bauleitung durchgeführt.
Der Bauleiter des AG bestimmt Anzahl und Lage der Untersuchungen.
Protokolle dem AG übergeben.
Werden geforderte Werte nicht erreicht ist nach Angaben der Bauleitung eine Nachverdichtung durchzuführen und der LP-Versuch ohne erneute Vergütung zu wiederholen.
Menge: 1,000 St
DIN276_08: 522

**65.03.0090 Boden aus Zwischenlagerung einbauen**
Boden aus Zwischenlagerung einbauen,
laden, lagenweise einbauen und verdichten.
Maximale Stärke der Einbaulage = 30 cm.
Einbaufläche: In horizontalen und geneigten Flächen (Böschungsbereiche) und Ausbruchstlle.
Boden von Lagerfläche zur Einbaustelle transportieren,
Lagerfläche im urspünglichen Zustand wiederherstellen.
Menge: 20,000 m3
DIN276_08: 541

**65.03.0100 Oberboden des AG auftragen**
Oberboden auftragen.
seitlich oder auf Miete gelagert, aufnehmen.
Auftragdicke bis 25 cm.
Auftragsfläche horizontal und stark geneigt auf Böschungen.
Förderdweg bis 100m.
Menge: 5,000 m3

#### Hauptabschnitt 65.04 Entsorgung

**65.04.0010 Einstufungsuntersuchung an Böden durchführen**
Einstufungsuntersuchung an Böden durchführen
Bodenproben entnehmen
und zum Labor verfahren
Chemische Untersuchung von Bodenproben
an Probenahmestellen in Abstimmung mit dem AG
als Mischprobe
Untersuchung nach LAGA TR Boden oder LAGA M20: 1997 / 2004 unter Beachtung der Anforderungen an die stoffliche Verwertung von mineralischen Abfällen Teil II: Technische Regeln für die Verwertung 1.2 Bodenmaterial TR Boden(Stand 05.11.2004)
Untersuchung am Feststoff sowie am Eluat
für alle Parameter gemäß LAGA- und DepV
Menge: 1,000 St
DIN276_08: 542

**65.04.0020 Gefährl. Abfall aus Baustelle ents. Boden Gebühr einrechn.**
Gefährlichen Abfall aus Baustelle laden, fördern und entsorgen. Art der Belastung und Entsorgung nach Ergebnis
der Beprobung des AN. Entsorgungsnachweis nach
Unterlagen des AG führen.
Abgerechnet wird nach Wiegescheinen.
Boden und Steine, die gefährliche Stoffe enthalten.
Abfallschlüsselnummer = 17 05 03.
Gebühren der Abfallentsorgung sind einzurechnen.
Menge: 1,000 t

**65.04.0030 N.gefährl. Abfall aus Baustelle ents. Asphalt Entsorgung AN Gebühr einrechn.**
Nicht gefährlichen Abfall aus Baustelle laden, fördern und entsorgen.
Schadstoffbelastung nach Ergebnis der Beprobung des AN.
Abgerechnet wird nach Wiegescheinen.
Abfall = Asphaltbefestigung.
Abfallschlüsselnummer = 17 03 02.
PAK-Menge bis 25 mg/kg, alles > 25 mg/kg wird über 17 03 01 abgerechnet!
Entsorgung nach Wahl des AN.
Gebühren der Abfallentsorgung sind einzurechnen.
Menge: 5,000 t

**65.04.0040 N.gefährl. Abfall aus Baustelle ents. Räumgut Entsorgung AN Gebühr einrechn.**
Nicht gefährlichen Abfall aus Baustelle laden, fördern und entsorgen.
Schadstoffbelastung nach Ergebnis der Beprobung des AN.
Abgerechnet wird nach Wiegescheinen.
Abfall = gemischte Bau- und Abbruchabfälle aus Baufeld.
Abfallschlüsselnummer = 17 09 04.
Entsorgung nach Wahl des AN.
Gebühren der Abfallentsorgung sind einzurechnen.
Menge: 1,000 t

**65.04.0050 Boden und Steine mit Ausnahme derjenigen, die unter 17 05 03 fallen, entsorgen**
Gemische aus Boden und Steinen/ Schotter (AVV 170504),
bis Z 2 nach LAGA M20, mit mineralischen
Fremdbestandteilen (Ziegel, Beton) in Anteilen < 10 %,
nicht mineralische Bestandteile < 5 % nach Angabe des
AG entsorgen.

Schadstoffbelastung nach Ergebnis der Beprobung des AN.
Abgerechnet wird nach Wiegescheinen.
Abfallschlüsselnummer = 17 05 04.
Entsorgung nach Wahl des AN.
Gebühren der Abfallentsorgung sind einzurechnen.
Menge: 1,000 t

#### Hauptabschnitt 65.05 Straßenbau

**65.05.0010 Planum herstellen**
Planum herstellen
nach Bodenabtrag
Max. Abweichung von der Sollhöhe +1/-1 cm.
Planum nachverdichten.
min EV2 = 45 MN/m2
Ausführung in Teilflächen
Menge: 25,000 m2
DIN276_08: 522

**65.05.0020 Frostschutzschicht herstellen**
Frostschutzschicht herstellen
aus Baustoffgemisch für Schottertragschichten
In Verkehrsflächen der Bauklasse Bk 0,3
Baustoffgemisch 0/45.
Verdichtungsgrad DPr mindestens 100 v.H.
Verformungsmodul EV2 auf der Oberfläche mindestens 120 MN/m2.
Einbaudicke 20 cm
Baustoffgemisch aus gebrochenen Mineralstoffen
Ungleichförmigkeitszahl U mindestens 13.
Abrechnung nach Auftragsprofilen
Menge: 10,000 m3
DIN276_08: 521

**65.05.0030 Schottertragschicht 0/45 herstellen**
Schottertragschicht  herstellen
Unterbau für Verkehrsfläche BK 0,3.
Baustoffgemisch 0/45
mit max Anteil < 2 mm = 5 M-%
Verdichtungsgrad DPr mindestens 100 v.H.
Tragfähigkeit EV2 = mind. 120 MN/m2
Einbaudicke > 20 cm
Baustoffgemisch ohne RC-Baustoffe.
Ungleichförmigkeitszahl U mindestens 13
Planum herstellen
Einbaugenauigkeit +/- 1 cm
Werksprüfzeugnis zum Nachweis der Eignung
vor Einbau an den AG übergeben.
Ausführung in Teilflächen.
Menge: 10,000 m3
DIN276_08: 522

**65.05.0040 Asphalt fräsen ADS Tiefe 4 - 6 cm Breite über 200cm**
Asphalt fräsen ADS Tiefe 4 - 6 cm Breite über 200cm
Asphalt fräsen. Fräsgut aufnehmen, transportieren und
auf Flächen des AN zur Beprobung in Mieten von max. 500 m³ abladen.
Anschlusskante geradlinig auf Frästiefe herstellen.
Der Schnittlinienabstand darf maximal 15 mm betragen.
Frästiefe über 4  bis 6  cm.
Fläche = Bauanfang, -ende, seitl. Wegeanschlüsse.
Breite der Fläche über  200  cm.
Fläche:  Asphaltdeckschicht
Unebenheiten der gefrästen Fläche höchstens 4 mm
innerhalb einer 4,00 m langen Messstrecke in Längs- und Querrichtung.
Menge: 30,000 m2

**65.05.0050 Bitumenemulsion aufsprühen**
Bitumenemulsion aufsprühen
Bk1,8, Menge 300 g/m2 Vor ADS
Bitumenemulsion zur Herstellung des Schichtenverbundes
aufsprühen.
Auf Verkehrsflächen der Belastungsklassen Bk 0,3.
Unterlage  = Asphaltbefestigung
Mit Rampenspritzgerät.
Bindemittel = C40B5-S.
Bindemittelmenge = 300 g/m2.
Vor Einbau Asphaltdeckschicht
Menge: 50,000 m2

**65.05.0060 Asphalttragdeckschicht AC 16 TD, D bis 10cm**
Asphalttragdeckschicht AC 16 TD, herstellen
in Fahrbahn und Fahrbahnnebenflächen, Bindemittel
Straßenbaubitumen 70/100 DIN EN 12591,
Schichtdicke bis 10 cm.
Eignungsprüfung in Form eines Werksprüfzeugnisses
vor Einbau an den AG übergeben
Einbau in Teilflächen.
Menge: 10,000 t
DIN276_08: 521

**65.05.0070 Abstumpfungsmaßnahme durchführen**
Abstumpfungsmaßnahme durchführen
zur Erhöhung der Anfangsgriffigkeit
durch gleichmäßiges Aufbringen
und Einwalzen von Abstreumaterial durchführen.
Nicht gebundenes Material aufnehmen und der Verwertung nach Wahl des AN zuführen.
Abstreumaterial = Lieferkörnung 1/3.
Aus Gestein wie grobe Gesteinskörnung in Asphaltdeckschicht.
Abstreumenge 1,0 kg/m2.
Maschinell aufstreuen.
Menge: 50,000 m2
DIN276_08: 522

**65.05.0080 Ausbildung der Abtreppung Asphalt**
Ausbildung der Abtreppung Asphalt
an bituminöser Befestigung in Fahrbahnen und
entspr. befestigten Flächen gemäß ZTV A-StB.
Dicke der bit. Befestigung bis 20 cm.
Schneiden, aufnehmen und beseitigen des bituminösen Rückschnitts einschl. der ungebundenen Tragschicht, ohne Fugenband.
Die Kosten für Transport und Entsorgung werden
gesondert vergütet.
Anschließend sind die aufgelockerten Randzonen der Schichten ohne Bindemittel aufzufüllen und mit geeignetem Verdichtungsgeräten nachzuverdichten
Menge: 10,000 m
DIN276_08: 523

**65.05.0090 Anschluss an Fuge mit Fugenmaterial herstellen**
Anschluss an Fuge mit Fugenmaterial herstellen.
Längs-/Querfuge Tiefe 40 mm Breite 10 mm Fugenmasse N 2
Anschluss als Fuge mit Fugenmasse herstellen.
Längs- und Querfuge.
In der Asphaltdeckschicht ausbilden.
Fugenspalttiefe =  40 mm.
Fugenspaltbreite = 10 mm.
Mit heiß verarbeitbarer Fugenmasse Typ N 2,
einschließlich zugehörigem und zuvor aufgetragenem Voranstrichmittel.
Ausführung in Teilabschnitten.
Menge: 20,000 m

**65.05.0100 Randabdichtung herstellen**
Randabdichtung herstellen
Flankenfläche des hochliegenden Randes der Asphaltschichten abdichten durch heiss aufzubringendes Bindemittel.
Auftragsmenge: 40g/m je Schichtdicke
Bindemittel: 25/55-55A
Dicke ca. 5-10cm.
Menge: 50,000 m

#### Hauptabschnitt 65.06 Bankette

**65.06.0010 Bankette schälen**
Bankette schälen
Bankette an Fahrbahn vor der Baumaßnahme auf Höhe der Straßendecke abschälen.
Gewonnenes Bodenmaterial aufnehmen, laden und entsorgen, Entsorgungskosten.werden gesondert vergütet.
Breite der Bankette im Mittel 0,5 m an der Krone,
Schichtdicke bis 10 cm,
Querneigung an Bestand anpassen.
Gem. DWA-A 904-1, ZTV LW 16 und TL LW 16
Ausführung nur auf Anweisung der Bauleitung.
Menge: 50,000 m2

**65.06.0020 Bankette beiarbeiten**
Bankette beiarbeiten
Bankette an Fahrbahn nach Abschluss aller Baumaßnahmen
herstellen, Spurrillen und Mulden, sowie Schäden infolge der Baumaßnahme ausgleichen und an die neue Höhenlage der Fahrbahn anpassen. Breite der Bankette im Mittel 1,0 m an der Krone,
Boden (Mischung aus 80 % gebrochenem Material Schotter 45/56mm und 20 %Oberboden) liefern, einbauen und standfest verdichten,
Schichtdicke 20 cm, Einbau 3 cm unter OK Fahrbahn mit
Querneigung an Bestand anpassen und einebenen.
Gem. DWA-A 904-1, ZTV LW 16 und TL LW 16
Ausführung nur auf Anweisung der Bauleitung.
Menge: 25,000 m2

### Los 66 Wald - Verlängerung "Zum Stuckental" in Richtung Houverath

#### Hauptabschnitt 66.01 Baustelleneinrichtung

**66.01.0010 Baustelle einrichten**
Baustelle einrichten und für die Dauer der Bauzeit vorhalten,
Geraete, Werkzeuge und sonstige Betriebsmittel,
die zur vertragsgemässen Durchführung der Bauleistungen erforderlich sind, auf die Baustelle bringen, bereitstellen und - soweit der Geräteeinsatz nicht gesondert berechnet wird - betriebsfertig aufstellen einschl. der dafür notwendigen Arbeiten.
Die erforderlichen festen Anlagen herstellen.
Baubüros, Unterkünfte, Werkstätten, Lagerschuppen und dgl., soweit erforderlich, antransportieren, aufbauen und einrichten.
Strom-, Wasser-, Fernsprechanschluss sowie Entsorgungseinrichtungen und dgl. für die Baustelle, soweit erforderlich, herstellen.
Bei Bedarf Zufahrtswege zur Baustelle sowie Lagerplätze, sonstige Platzbefestigungen und Wege im Baustellenbereich anlegen.
Oberbodenarbeiten einschl. Beseitigen von Aufwuchs für die Baustelleneinrichtung, soweit erforderlich, ausführen.
Flächen beschaffen, sofern die vom AG zur Verfügung gestellten nicht ausreichen.
Kosten fuer Vorhalten, Unterhalten und Betreiben der Geräte, Anlagen und Einrichtungen einschl. Mieten, Pacht, Gebühren und dgl. werden nicht mit dieser Pauschale, sondern mit den Einheitspreisen der betreffenden Teilleistungen vergütet.
Soweit nicht fuer bestimmte Leistungen (z.B. Bedarfsleistungen) für das Einrichten der Baustelle gesonderte Positionen im Leistungsverzeichnis enthalten sind, gilt die Pauschale für alle Leistungen sämtlicher Abschnitte des Leistungsverzeichnisses.
Menge: 1,000 psch
DIN276_08: 542

**66.01.0020 Grenzsteine freilegen**
Grenzsteine freilegen
Grenzsteine freilegen und für die Dauer der Bauzeit durch geeignete Maßnahmen sichern. Enthalten sind die erforderlichen Erdarbeiten. Vom AG werden Flurkartenauszüge zur Verfügung gestellt.
Vor Abnahme der Arbeiten werden die freigelegten und gesicherten Grenzsteine vom AN wieder an den AG übergeben,
nicht mehr vorgefundene Grenzsteine werden auf Kosten des AN durch öffentlich bestellten Vermesser neu erstellt.
Menge: 5,000 St
DIN276_08: 591

**66.01.0030 Grenzmarkierungen schützen**
Grenzmarkierungen schützen
Grenzmarkierungen und Grenzsteine sichtbar und dauerhaft durch geeignete Maßnahmen markieren und schützen.
Menge: 5,000 St

**66.01.0040 Bauzaun im Baustellenbereich auf- und abbauen**
Bauzaun auf- und abbauen
im Baustellenbereich
in Abschnitten
nach Angaben des AG
einschl. der erforderlichen Tore
standsicher herstellen,
während der Bauzeit vorhalten, umsetzen und unterhalten
sowie nach Beendigung der Bauzeit entfernen.
70 v.H. des Preises werden nach Aufstellung,der Rest nach Entfernen des Bauzaunes vergütet.
Zaunhöhe über Gelände 1,0 m.
Zaun aus Kunstsoffelemeneten rot-weiß
Elemente miteinander verbinden
Menge: 10,000 m
DIN276_08: 542

**66.01.0050 Einrichtungen zur kompletten Verkehrssicherung**
Einrichtungen zur kompletten Verkehrssicherung
nach STVO für die Vollsperrung.

Abstimmung der Sperrung mit dem Straßenverkehrsamt
Erwirkung einer Verkehrsanordnung

Art der Straße: befestigter Wirtschafts- und Verbindungsweg

Alle Verkehrszeichen und Schilder befestigt an Schilderpfosten und gesichert mit Fußplatten.

Baken und Absperrschranken mit Standfüßen und Beleuchtung

Die Einrichtungen zur Verkehrssicherung aufbauen, nach Erfordernis umsetzen, vorhalten, betreiben und unterhalten sowie nach Abschluss der Maßnahme wieder abzubauen.
Menge: 1,000 psch

**66.01.0060 Baustelle räumen**
Baustelle räumen
von allen Geräten, Anlagen,Einrichtungen
Benutzte Flächen und Wege entsprechend dem ursprünglichen Zustand unter Wahrung der landschaftspflegerischen Belange ordnungsgemäss instandsetzen.
Verunreinigungen beseitigen.
Soweit nicht für bestimmte Leistungen (z.B. Bedarfsleistungen) für das Räumen der Baustelle gesonderte Positionen im Leistungsverzeichnis enthalten sind, gilt die Pauschale für alle Leistungen sämtlicher Abschnitte des Leistungsverzeichnisses.
Menge: 1,000 psch
DIN276_08: 542

#### Hauptabschnitt 66.02 Sonstige Leistungen

**66.02.0010 Verrechnungssatz fuer Arbeitskraft BVA (II)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Bauvorarbeiter oder dgl. (Berufsgruppe II).
Menge: 5,000 h

**66.02.0020 Verrechnungssatz fuer Arbeitskraft SpezialBFA(III 2)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Spezialbaufacharbeiter (Berufsgruppe III 2).
Menge: 5,000 h

**66.02.0030 Verrechnungssatz fuer Baugeraet Bagger ueb.1,0 m3**
Stundenlohnarbeiten durch Baugeraete auf Anordnung des AG ausfuehren.
Der Verrechnungssatz fuer das jeweilige Geraet umfasst saemtliche Aufwendungen fuer den Einsatz, insbesondere Geraetevorhalte- und Betriebsstoffkosten sowie saemtliche Zuschlaege einschliesslich der Kosten fuer das
Bedienungspersonal.
Der Verrechnungssatz gilt fuer das zum Zeitpunkt des Abrufes einsatzbereit auf der Baustelle befindliche Baugeraet.
Verguetet werden die tatsaechlich geleisteten Arbeitsstunden.
Bagger mit Löffelgröße über 1,0 m3.
Menge: 5,000 h

**66.02.0040 Verrechnungssatz fuer LKW Allrad-Kipp. 15 t**
Stundenlohnarbeiten durch Lastkraftwagen auf Anordnung des AG ausfuehren.
Der Verrechnungssatz fuer den jeweiligen LKW umfasst saemtliche Aufwendungen fuer den Einsatz des LKW, insbesondere Geraetevorhalte- und Betriebsstoffkosten sowie saemtliche Zuschlaege einschliesslich der Kosten
fuer den Fahrer.
Der Verrechnungssatz gilt fuer das zum Zeitpunkt des Abrufes einsatzbereit auf der Baustelle befindliche Fahrzeug.
Verguetet werden die tatsaechlich geleisteten Arbeitsstunden nach der tatsaechlichen Nutzlast des jeweiligen LKW (ohne Erhoehung der Nutzlaststufe fuer Sonderfahrzeuge).
LKW-Kipper mit Allradantrieb, ca. 15 t Nutzlast.
Menge: 5,000 h

**66.02.0050 Verrechnungssatz fuer Baugeraet Frontl.L - 45 kW**
Stundenlohnarbeiten durch Baugeraete auf Anordnung des AG ausfuehren.
Der Verrechnungssatz fuer das jeweilige Geraet umfasst saemtliche Aufwendungen fuer den Einsatz, insbesondere Geraetevorhalte- und Betriebsstoffkosten sowie saemtliche Zuschlaege einschliesslich der Kosten fuer das Bedienungspersonal.
Der Verrechnungssatz gilt fuer das zum Zeitpunkt des Abrufes einsatzbereit auf der Baustelle befindliche Baugeraet.
Verguetet werden die tatsaechlich geleisteten Arbeitsstunden.
Frontlader, luftbereift bis 45 kW.
Menge: 5,000 h

**66.02.0060 Verrechnungssatz für Flächenrüttler**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Flaechenruettler (Ruettelverdichter) ueber 0,75-1,3 t.
Menge: 5,000 h
DIN276_08: 541

**66.02.0070 Straßenhilfsbrücke herstellen**
Straßenhilfsbrücke herstellen,
umlegen, vorhalten und beseitigen.
Im Verkehr gem. ZTV-SA 97.
Brückenklasse 60 DIN 1072.
Auf- und Abbau über Baugruben oder über zu schützende Einbauteile,
Nutzbreite der Fahrbahn 4,00 m,
Länge bis 3,00 m.
Fahrbahnfläche aus Stahl.
Ausführung in Teilabschnitten.
Menge: 10,000 m2
DIN276_08: 549

#### Hauptabschnitt 66.03 Aufbruch- und Erdarbeiten

**66.03.0010 Oberboden abtragen und zwischenlagern**
Oberboden abtragen
Oberboden mit Vegetationsdecke
und partiell steinigem Eintrag
Dicke des Abtrages über 10 bis 20 cm.
Oberboden im Baustellenbereich auf Miete zwischenlagern.
Abtragsfläche horizontal und stark geneigt (bis 80 Grad) innerhalb von Böschungen.
Ausführung in Teilflächen.
Menge: 5,000 m3
DIN276_08: 542

**66.03.0020 Bituminösen Oberbau schneiden**
Bituminösen Oberbau schneiden
Schnittführung senkrecht
Schnitt örtlich anzeichnen
Dicke der bituminösen Befestigung 10 - 20 cm,
Ausführung mit Fugenschneidgerät als Nassschnitt.
Ausführung in Teilabschnitten.
Anfallende Stoffe beseitigen.
Ausführung in Teillängen
Menge: 20,000 m
DIN276_08: 542

**66.03.0030 Bituminöse Befestigung aufnehmen**
Bituminöse Befestigung aufnehmen
Ausbau bis OK Planum der Tragschicht
Dicke der bituminösen Befestigung über 10 cm bis 20 cm
Anfallendes Aufbruchmaterial lösen, aufnehmen und einer ordnungsgemäßen Wiederverwertung/Entsorgung zuführen. Entsorgungskosten werden gesondert vergütet.
Ausführung in Teilflächen
Menge: 25,000 m2
DIN276_08: 542

**66.03.0040 Boden für Wegebau und Böschungen lösen und laden**
Boden für Wegebau und Böschungen lösen und laden
profilgerecht aus Abtragsbereichen
über Wirtschaftswegen und Böschungen
Boden Homogenbereich 1
ehemals Klasse 3 bis 5 DIN 18300
mit Durchmischung von Geröll
Boden ohne Belastung,
Abgerechnet wird nach Abtragsprofilen.
Ausführung in Teilflächen.
Menge: 10,000 m3

**66.03.0050 Boden auf Miete zwischenlagern**
Boden auf Miete zwischenlagern
Boden aus Vorposition.
Geladenen Boden auf Miete zwischenlagern.
Entfernung des Zwischenlagers von der Aushubstelle bis 500m.
Trennung der Mieten nach Homogenbereichen.
Der zwischengelagerte Boden ist vor Witterungseinflüssen mittels Folienabdeckung zu schützen.
Abschieben und Auftrag von Oberboden wird gesondert vergütet.
Ausführung auf Anweisung der Bauleitung.
Menge: 10,000 m3
DIN276_08: 541

**66.03.0060 Boden Handaushub Aushub bis 2,00 m**
Boden im Handaushub
profilgerecht lösen und seitlich lagern,
Behinderung durch Ver- und Entsorgungsleitungen, Kabel,
Alle Homogenbereiche.
Ausführung in Teilabschnitten und nur auf Anordnung des AG,
als Zulage zu den Aushubpositionen.
Menge: 1,000 m3
DIN276_08: 541

**66.03.0070 Suchgräben herstellen Grabentiefe bis 2.50m**
Boden für Suchgraben zur Ortung von Wasserleitung,Kabel etc. nach Angaben des AG ausheben, zur Wiederverfüllung seitlich lagern bzw. gem. Angaben im Baustellenbereich lagern und nach Beendigung der Suche
bzw. Bauarbeiten wieder einbauen und verdichten.
Homogenbereich: Auffüllungen
Grabentiefe:  bis 2,50 m
Die Vorschriften der Versorgungsunternehmen (Gas, Wasser, Elektrizität etc.) sind zu beachten.
Menge: 1,000 m3
DIN276_08: 541

**66.03.0080 Lastplattendruckversuche durchführen**
Lastplattendruckversuche durchführen
durch eine zugelassene Prüfstelle durchführen lassen.
Grundlage DIN 18134.
einschließlich der erforderlichen Geräte, Fahrzeuge und Gegengewichte
Über die Untersuchungsergebnisse sind Protokolle zu fertigen, die neben der Auswertung und Bewertung auch Angaben über den genauen Ort und die jeweils untersuchte Bodenschicht enthalten.
Die Versuche werden im Beisein zur Bauleitung durchgeführt.
Der Bauleiter des AG bestimmt Anzahl und Lage der Untersuchungen.
Protokolle dem AG übergeben.
Werden geforderte Werte nicht erreicht ist nach Angaben der Bauleitung eine Nachverdichtung durchzuführen und der LP-Versuch ohne erneute Vergütung zu wiederholen.
Menge: 1,000 St
DIN276_08: 522

**66.03.0090 Boden aus Zwischenlagerung einbauen**
Boden aus Zwischenlagerung einbauen,
laden, lagenweise einbauen und verdichten.
Maximale Stärke der Einbaulage = 30 cm.
Einbaufläche: In horizontalen und geneigten Flächen (Böschungsbereiche) und Ausbruchstlle.
Boden von Lagerfläche zur Einbaustelle transportieren,
Lagerfläche im urspünglichen Zustand wiederherstellen.
Menge: 20,000 m3
DIN276_08: 541

**66.03.0100 Oberboden des AG auftragen**
Oberboden auftragen.
seitlich oder auf Miete gelagert, aufnehmen.
Auftragdicke bis 25 cm.
Auftragsfläche horizontal und stark geneigt auf Böschungen.
Förderdweg bis 100m.
Menge: 5,000 m3

#### Hauptabschnitt 66.04 Entsorgung

**66.04.0010 Einstufungsuntersuchung an Böden durchführen**
Einstufungsuntersuchung an Böden durchführen
Bodenproben entnehmen
und zum Labor verfahren
Chemische Untersuchung von Bodenproben
an Probenahmestellen in Abstimmung mit dem AG
als Mischprobe
Untersuchung nach LAGA TR Boden oder LAGA M20: 1997 / 2004 unter Beachtung der Anforderungen an die stoffliche Verwertung von mineralischen Abfällen Teil II: Technische Regeln für die Verwertung 1.2 Bodenmaterial TR Boden(Stand 05.11.2004)
Untersuchung am Feststoff sowie am Eluat
für alle Parameter gemäß LAGA- und DepV
Menge: 1,000 St
DIN276_08: 542

**66.04.0020 Gefährl. Abfall aus Baustelle ents. Boden Gebühr einrechn.**
Gefährlichen Abfall aus Baustelle laden, fördern und entsorgen. Art der Belastung und Entsorgung nach Ergebnis
der Beprobung des AN. Entsorgungsnachweis nach
Unterlagen des AG führen.
Abgerechnet wird nach Wiegescheinen.
Boden und Steine, die gefährliche Stoffe enthalten.
Abfallschlüsselnummer = 17 05 03.
Gebühren der Abfallentsorgung sind einzurechnen.
Menge: 1,000 t

**66.04.0030 N.gefährl. Abfall aus Baustelle ents. Asphalt Entsorgung AN Gebühr einrechn.**
Nicht gefährlichen Abfall aus Baustelle laden, fördern und entsorgen.
Schadstoffbelastung nach Ergebnis der Beprobung des AN.
Abgerechnet wird nach Wiegescheinen.
Abfall = Asphaltbefestigung.
Abfallschlüsselnummer = 17 03 02.
PAK-Menge bis 25 mg/kg, alles > 25 mg/kg wird über 17 03 01 abgerechnet!
Entsorgung nach Wahl des AN.
Gebühren der Abfallentsorgung sind einzurechnen.
Menge: 10,000 t

**66.04.0040 N.gefährl. Abfall aus Baustelle ents. Räumgut Entsorgung AN Gebühr einrechn.**
Nicht gefährlichen Abfall aus Baustelle laden, fördern und entsorgen.
Schadstoffbelastung nach Ergebnis der Beprobung des AN.
Abgerechnet wird nach Wiegescheinen.
Abfall = gemischte Bau- und Abbruchabfälle aus Baufeld.
Abfallschlüsselnummer = 17 09 04.
Entsorgung nach Wahl des AN.
Gebühren der Abfallentsorgung sind einzurechnen.
Menge: 1,000 t

**66.04.0050 Boden und Steine mit Ausnahme derjenigen, die unter 17 05 03 fallen, entsorgen**
Gemische aus Boden und Steinen/ Schotter (AVV 170504),
bis Z 2 nach LAGA M20, mit mineralischen
Fremdbestandteilen (Ziegel, Beton) in Anteilen < 10 %,
nicht mineralische Bestandteile < 5 % nach Angabe des
AG entsorgen.

Schadstoffbelastung nach Ergebnis der Beprobung des AN.
Abgerechnet wird nach Wiegescheinen.
Abfallschlüsselnummer = 17 05 04.
Entsorgung nach Wahl des AN.
Gebühren der Abfallentsorgung sind einzurechnen.
Menge: 1,000 t

#### Hauptabschnitt 66.05 Straßenbau

**66.05.0010 Planum herstellen**
Planum herstellen
nach Bodenabtrag
Max. Abweichung von der Sollhöhe +1/-1 cm.
Planum nachverdichten.
min EV2 = 45 MN/m2
Ausführung in Teilflächen
Menge: 25,000 m2
DIN276_08: 522

**66.05.0020 Frostschutzschicht herstellen**
Frostschutzschicht herstellen
aus Baustoffgemisch für Schottertragschichten
In Verkehrsflächen der Bauklasse Bk 0,3
Baustoffgemisch 0/45.
Verdichtungsgrad DPr mindestens 100 v.H.
Verformungsmodul EV2 auf der Oberfläche mindestens 120 MN/m2.
Einbaudicke 20 cm
Baustoffgemisch aus gebrochenen Mineralstoffen
Ungleichförmigkeitszahl U mindestens 13.
Abrechnung nach Auftragsprofilen
Menge: 10,000 m3
DIN276_08: 521

**66.05.0030 Schottertragschicht 0/45 herstellen**
Schottertragschicht  herstellen
Unterbau für Verkehrsfläche BK 0,3.
Baustoffgemisch 0/45
mit max Anteil < 2 mm = 5 M-%
Verdichtungsgrad DPr mindestens 100 v.H.
Tragfähigkeit EV2 = mind. 120 MN/m2
Einbaudicke > 20 cm
Baustoffgemisch ohne RC-Baustoffe.
Ungleichförmigkeitszahl U mindestens 13
Planum herstellen
Einbaugenauigkeit +/- 1 cm
Werksprüfzeugnis zum Nachweis der Eignung
vor Einbau an den AG übergeben.
Ausführung in Teilflächen.
Menge: 10,000 m3
DIN276_08: 522

**66.05.0040 Asphalt fräsen ADS Tiefe 4 - 6 cm Breite über 200cm**
Asphalt fräsen ADS Tiefe 4 - 6 cm Breite über 200cm
Asphalt fräsen. Fräsgut aufnehmen, transportieren und
auf Flächen des AN zur Beprobung in Mieten von max. 500 m³ abladen.
Anschlusskante geradlinig auf Frästiefe herstellen.
Der Schnittlinienabstand darf maximal 15 mm betragen.
Frästiefe über 4  bis 6  cm.
Fläche = Bauanfang, -ende, seitl. Wegeanschlüsse.
Breite der Fläche über  200  cm.
Fläche:  Asphaltdeckschicht
Unebenheiten der gefrästen Fläche höchstens 4 mm
innerhalb einer 4,00 m langen Messstrecke in Längs- und Querrichtung.
Menge: 30,000 m2

**66.05.0050 Bitumenemulsion aufsprühen**
Bitumenemulsion aufsprühen
Bk1,8, Menge 300 g/m2 Vor ADS
Bitumenemulsion zur Herstellung des Schichtenverbundes
aufsprühen.
Auf Verkehrsflächen der Belastungsklassen Bk 0,3.
Unterlage  = Asphaltbefestigung
Mit Rampenspritzgerät.
Bindemittel = C40B5-S.
Bindemittelmenge = 300 g/m2.
Vor Einbau Asphaltdeckschicht
Menge: 50,000 m2

**66.05.0060 Asphalttragdeckschicht AC 16 TD, D bis 10cm**
Asphalttragdeckschicht AC 16 TD, herstellen
in Fahrbahn und Fahrbahnnebenflächen, Bindemittel
Straßenbaubitumen 70/100 DIN EN 12591,
Schichtdicke bis 10 cm.
Eignungsprüfung in Form eines Werksprüfzeugnisses
vor Einbau an den AG übergeben
Einbau in Teilflächen.
Menge: 10,000 t
DIN276_08: 521

**66.05.0070 Abstumpfungsmaßnahme durchführen**
Abstumpfungsmaßnahme durchführen
zur Erhöhung der Anfangsgriffigkeit
durch gleichmäßiges Aufbringen
und Einwalzen von Abstreumaterial durchführen.
Nicht gebundenes Material aufnehmen und der Verwertung nach Wahl des AN zuführen.
Abstreumaterial = Lieferkörnung 1/3.
Aus Gestein wie grobe Gesteinskörnung in Asphaltdeckschicht.
Abstreumenge 1,0 kg/m2.
Maschinell aufstreuen.
Menge: 50,000 m2
DIN276_08: 522

**66.05.0080 Ausbildung der Abtreppung Asphalt**
Ausbildung der Abtreppung Asphalt
an bituminöser Befestigung in Fahrbahnen und
entspr. befestigten Flächen gemäß ZTV A-StB.
Dicke der bit. Befestigung bis 20 cm.
Schneiden, aufnehmen und beseitigen des bituminösen Rückschnitts einschl. der ungebundenen Tragschicht, ohne Fugenband.
Die Kosten für Transport und Entsorgung werden
gesondert vergütet.
Anschließend sind die aufgelockerten Randzonen der Schichten ohne Bindemittel aufzufüllen und mit geeignetem Verdichtungsgeräten nachzuverdichten
Menge: 10,000 m
DIN276_08: 523

**66.05.0090 Anschluss an Fuge mit Fugenmaterial herstellen**
Anschluss an Fuge mit Fugenmaterial herstellen.
Längs-/Querfuge Tiefe 40 mm Breite 10 mm Fugenmasse N 2
Anschluss als Fuge mit Fugenmasse herstellen.
Längs- und Querfuge.
In der Asphaltdeckschicht ausbilden.
Fugenspalttiefe =  40 mm.
Fugenspaltbreite = 10 mm.
Mit heiß verarbeitbarer Fugenmasse Typ N 2,
einschließlich zugehörigem und zuvor aufgetragenem Voranstrichmittel.
Ausführung in Teilabschnitten.
Menge: 20,000 m

**66.05.0100 Randabdichtung herstellen**
Randabdichtung herstellen
Flankenfläche des hochliegenden Randes der Asphaltschichten abdichten durch heiss aufzubringendes Bindemittel.
Auftragsmenge: 40g/m je Schichtdicke
Bindemittel: 25/55-55A
Dicke ca. 5-10cm.
Menge: 50,000 m

#### Hauptabschnitt 66.06 Bankette

**66.06.0010 Bankette schälen**
Bankette schälen
Bankette an Fahrbahn vor der Baumaßnahme auf Höhe der Straßendecke abschälen.
Gewonnenes Bodenmaterial aufnehmen, laden und entsorgen, Entsorgungskosten.werden gesondert vergütet.
Breite der Bankette im Mittel 0,5 m an der Krone,
Schichtdicke bis 10 cm,
Querneigung an Bestand anpassen.
Gem. DWA-A 904-1, ZTV LW 16 und TL LW 16
Ausführung nur auf Anweisung der Bauleitung.
Menge: 50,000 m2

**66.06.0020 Bankette beiarbeiten**
Bankette beiarbeiten
Bankette an Fahrbahn nach Abschluss aller Baumaßnahmen
herstellen, Spurrillen und Mulden, sowie Schäden infolge der Baumaßnahme ausgleichen und an die neue Höhenlage der Fahrbahn anpassen. Breite der Bankette im Mittel 1,0 m an der Krone,
Boden (Mischung aus 80 % gebrochenem Material Schotter 45/56mm und 20 %Oberboden) liefern, einbauen und standfest verdichten,
Schichtdicke 20 cm, Einbau 3 cm unter OK Fahrbahn mit
Querneigung an Bestand anpassen und einebenen.
Gem. DWA-A 904-1, ZTV LW 16 und TL LW 16
Ausführung nur auf Anweisung der Bauleitung.
Menge: 50,000 m2

### Los 77 Houverath - Houverather Mühle - Limbach

#### Hauptabschnitt 77.01 Baustelleneinrichtung

**77.01.0010 Baustelle einrichten**
Baustelle einrichten und für die Dauer der Bauzeit vorhalten,
Geraete, Werkzeuge und sonstige Betriebsmittel,
die zur vertragsgemässen Durchführung der Bauleistungen erforderlich sind, auf die Baustelle bringen, bereitstellen und - soweit der Geräteeinsatz nicht gesondert berechnet wird - betriebsfertig aufstellen einschl. der dafür notwendigen Arbeiten.
Die erforderlichen festen Anlagen herstellen.
Baubüros, Unterkünfte, Werkstätten, Lagerschuppen und dgl., soweit erforderlich, antransportieren, aufbauen und einrichten.
Strom-, Wasser-, Fernsprechanschluss sowie Entsorgungseinrichtungen und dgl. für die Baustelle, soweit erforderlich, herstellen.
Bei Bedarf Zufahrtswege zur Baustelle sowie Lagerplätze, sonstige Platzbefestigungen und Wege im Baustellenbereich anlegen.
Oberbodenarbeiten einschl. Beseitigen von Aufwuchs für die Baustelleneinrichtung, soweit erforderlich, ausführen.
Flächen beschaffen, sofern die vom AG zur Verfügung gestellten nicht ausreichen.
Kosten fuer Vorhalten, Unterhalten und Betreiben der Geräte, Anlagen und Einrichtungen einschl. Mieten, Pacht, Gebühren und dgl. werden nicht mit dieser Pauschale, sondern mit den Einheitspreisen der betreffenden Teilleistungen vergütet.
Soweit nicht fuer bestimmte Leistungen (z.B. Bedarfsleistungen) für das Einrichten der Baustelle gesonderte Positionen im Leistungsverzeichnis enthalten sind, gilt die Pauschale für alle Leistungen sämtlicher Abschnitte des Leistungsverzeichnisses.
Menge: 1,000 psch
DIN276_08: 542

**77.01.0020 Grenzsteine freilegen**
Grenzsteine freilegen
Grenzsteine freilegen und für die Dauer der Bauzeit durch geeignete Maßnahmen sichern. Enthalten sind die erforderlichen Erdarbeiten. Vom AG werden Flurkartenauszüge zur Verfügung gestellt.
Vor Abnahme der Arbeiten werden die freigelegten und gesicherten Grenzsteine vom AN wieder an den AG übergeben,
nicht mehr vorgefundene Grenzsteine werden auf Kosten des AN durch öffentlich bestellten Vermesser neu erstellt.
Menge: 20,000 St
DIN276_08: 591

**77.01.0030 Grenzmarkierungen schützen**
Grenzmarkierungen schützen
Grenzmarkierungen und Grenzsteine sichtbar und dauerhaft durch geeignete Maßnahmen markieren und schützen.
Menge: 20,000 St

**77.01.0040 Bauzaun im Baustellenbereich auf- und abbauen**
Bauzaun auf- und abbauen
im Baustellenbereich
in Abschnitten
nach Angaben des AG
einschl. der erforderlichen Tore
standsicher herstellen,
während der Bauzeit vorhalten, umsetzen und unterhalten
sowie nach Beendigung der Bauzeit entfernen.
70 v.H. des Preises werden nach Aufstellung,der Rest nach Entfernen des Bauzaunes vergütet.
Zaunhöhe über Gelände 1,0 m.
Zaun aus Kunstsoffelemeneten rot-weiß
Elemente miteinander verbinden
Menge: 20,000 m
DIN276_08: 542

**77.01.0050 Einrichtungen zur kompletten Verkehrssicherung**
Einrichtungen zur kompletten Verkehrssicherung
nach STVO für die Vollsperrung.

Abstimmung der Sperrung mit dem Straßenverkehrsamt
Erwirkung einer Verkehrsanordnung

Art der Straße: befestigter Wirtschafts- und Verbindungsweg

Alle Verkehrszeichen und Schilder befestigt an Schilderpfosten und gesichert mit Fußplatten.

Baken und Absperrschranken mit Standfüßen und Beleuchtung

Die Einrichtungen zur Verkehrssicherung aufbauen, nach Erfordernis umsetzen, vorhalten, betreiben und unterhalten sowie nach Abschluss der Maßnahme wieder abzubauen.
Menge: 1,000 psch

**77.01.0060 Baustelle räumen**
Baustelle räumen
von allen Geräten, Anlagen,Einrichtungen
Benutzte Flächen und Wege entsprechend dem ursprünglichen Zustand unter Wahrung der landschaftspflegerischen Belange ordnungsgemäss instandsetzen.
Verunreinigungen beseitigen.
Soweit nicht für bestimmte Leistungen (z.B. Bedarfsleistungen) für das Räumen der Baustelle gesonderte Positionen im Leistungsverzeichnis enthalten sind, gilt die Pauschale für alle Leistungen sämtlicher Abschnitte des Leistungsverzeichnisses.
Menge: 1,000 psch
DIN276_08: 542

#### Hauptabschnitt 77.02 Sonstige Leistungen

**77.02.0010 Verrechnungssatz fuer Arbeitskraft BVA (II)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Bauvorarbeiter oder dgl. (Berufsgruppe II).
Menge: 10,000 h

**77.02.0020 Verrechnungssatz fuer Arbeitskraft SpezialBFA(III 2)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Spezialbaufacharbeiter (Berufsgruppe III 2).
Menge: 10,000 h

**77.02.0030 Verrechnungssatz fuer Baugeraet Bagger ueb.1,0 m3**
Stundenlohnarbeiten durch Baugeraete auf Anordnung des AG ausfuehren.
Der Verrechnungssatz fuer das jeweilige Geraet umfasst saemtliche Aufwendungen fuer den Einsatz, insbesondere Geraetevorhalte- und Betriebsstoffkosten sowie saemtliche Zuschlaege einschliesslich der Kosten fuer das
Bedienungspersonal.
Der Verrechnungssatz gilt fuer das zum Zeitpunkt des Abrufes einsatzbereit auf der Baustelle befindliche Baugeraet.
Verguetet werden die tatsaechlich geleisteten Arbeitsstunden.
Bagger mit Löffelgröße über 1,0 m3.
Menge: 20,000 h

**77.02.0040 Long-Reach-Bagger mit Bedienung**
Stundensatz für Gerät mit Bedienung.
Long-Reach-Bagger,
Der Bagger muss eine Ausladung von
mind. 15 m aufweisen.
Menge: 20,000 h

**77.02.0050 Verrechnungssatz fuer LKW Allrad-Kipp. 15 t**
Stundenlohnarbeiten durch Lastkraftwagen auf Anordnung des AG ausfuehren.
Der Verrechnungssatz fuer den jeweiligen LKW umfasst saemtliche Aufwendungen fuer den Einsatz des LKW, insbesondere Geraetevorhalte- und Betriebsstoffkosten sowie saemtliche Zuschlaege einschliesslich der Kosten
fuer den Fahrer.
Der Verrechnungssatz gilt fuer das zum Zeitpunkt des Abrufes einsatzbereit auf der Baustelle befindliche Fahrzeug.
Verguetet werden die tatsaechlich geleisteten Arbeitsstunden nach der tatsaechlichen Nutzlast des jeweiligen LKW (ohne Erhoehung der Nutzlaststufe fuer Sonderfahrzeuge).
LKW-Kipper mit Allradantrieb, ca. 15 t Nutzlast.
Menge: 20,000 h

**77.02.0060 Verrechnungssatz fuer Baugeraet Frontl.L - 45 kW**
Stundenlohnarbeiten durch Baugeraete auf Anordnung des AG ausfuehren.
Der Verrechnungssatz fuer das jeweilige Geraet umfasst saemtliche Aufwendungen fuer den Einsatz, insbesondere Geraetevorhalte- und Betriebsstoffkosten sowie saemtliche Zuschlaege einschliesslich der Kosten fuer das Bedienungspersonal.
Der Verrechnungssatz gilt fuer das zum Zeitpunkt des Abrufes einsatzbereit auf der Baustelle befindliche Baugeraet.
Verguetet werden die tatsaechlich geleisteten Arbeitsstunden.
Frontlader, luftbereift bis 45 kW.
Menge: 20,000 h

**77.02.0070 Grader einsetzen 55-88kW B 2,5-3m**
Grader, Fahrer/-in wird gesondert vergütet, auf Anordnung des AG einsetzen,
der Verrechnungssatz für das Gerät umfasst sämtliche Aufwendungen für den Betrieb,
Motorleistung 55 bis 88 kW, mit Laser-Einrichtung, Arbeitsbreite 2,5 bis 3 m.
Menge: 20,000 h

**77.02.0080 Verrechnungssatz für Baugerät Walze über 5 t**
Stundenlohnarbeiten durch Baugeraete auf Anordnung des AG ausfuehren.
Der Verrechnungssatz fuer das jeweilige Geraet umfasst saemtliche Aufwendungen fuer den Einsatz, insbesondere
Geraetevorhalte- und Betriebsstoffkosten sowie saemtliche Zuschlaege einschliesslich der Kosten fuer das Bedienungspersonal.
Der Verrechnungssatz gilt fuer das zum Zeitpunkt des Abrufes einsatzbereit auf der Baustelle befindliche Baugeraet.
Verguetet werden die tatsaechlich geleisteten Arbeitsstunden.
Vibrationswalze ueber 5 t.
Menge: 20,000 h

**77.02.0090 Verrechnungssatz für Flächenrüttler**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Flaechenruettler (Ruettelverdichter) ueber 0,75-1,3 t.
Menge: 10,000 h
DIN276_08: 541

**77.02.0100 Planierraupe einschl. Fahrer, 18 - 37 kW**
Planierraupe einschl. Fahrer über 18 bis 37 kW,
Heckauf- reißer, 1-zahnig, auf Anordnung und zum
Nachweis, vorhalten.
Menge: 10,000 h

**77.02.0110 Verrechnungssatz fuer Motorsäge**
Stundenlohnarbeiten durch Baugeraete auf Anordnung des AG ausfuehren.
Der Verrechnungssatz fuer das jeweilige Geraet umfasst saemtliche Aufwendungen fuer den Einsatz, insbesondere Geraetevorhalte- und Betriebsstoffkosten sowie saemtliche Zuschlaege einschliesslich der Kosten fuer das ausgebildete Bedienungspersonal.
Der Verrechnungssatz gilt fuer das zum Zeitpunkt des Abrufes einsatzbereit auf der Baustelle befindliche Baugeraet.
Verguetet werden die tatsaechlich geleisteten Arbeitsstunden.
Motorsäge zum entasten und schneiden der Stämme von liegenden Bäumen.
Menge: 10,000 h

**77.02.0120 Hecken- und Buschwerk roden**
Hecken und Buschwerk jeder Art mit Wurzelwerk roden.
Gemessen wird Breite in 1 m Höhe über Erdboden.
Breiten unterschiedlich, mittlere Höhe bis 2 m.
Wurzellöcher nicht wieder verfüllen.
Hecken und Wurzelstöcke laden, abfahren und ordnugsgemäß entsorgen.
Menge: 250,000 m2
DIN276_08: 519

**77.02.0130 Baum fällen 10-30 cm H bis 12 m**
Baum fällen,
als Einzelbaum,
Wurzelstock roden,
Baum, in Stücke von ca. 1 m aufarbeiten
Astwerk, Abfallholz und Wurzelstock
aufnehmen und ordnungsgemäß entsorgen".
Entsorgungskosten werden gesondert vergütet.
Stammdurchmesser über 10 bis 30 cm.
Baumhöhe bis 12 m.
Menge: 10,000 Stck

**77.02.0140 Baumschutz herstellen**
Baumschutz herstellen
gegen mechanische Schäden für Bäume im Baufeld
Stammdurchmesser bis 40 cm
Stammschutz sowie hochbinden von Ästen.
Schutz nach Wahl des AN in Anlehnung an DIN 18920, ohne mechanischen Eingriff in den Stamm
Schutz antransportieren, auf- und abbauen, vor- und unterhalten und nach Abschluss der Baumaßnahme wieder vollständig beseitigen.
Abrechnung pro Baum mit hergestelltem Baumschutz.
Menge: 5,000 St
DIN276_08: 593

**77.02.0150 Wurzelschutz und Behandlung**
Wurzelschutz und Behandlung
Wurzeln im Grabenbereich sind schneidend zu durchtrennen und mit wachstumsfördernden Stoffen zu behandeln.
DIN 18920 ist zu beachten.
Die freigelegten Wurzeln sind gegen Austrocknung und Frosteinwirkung zu schützen.
Abrechnung pro Baum mit durchgeführten Wurzelschutzmaßnahmen.
Menge: 5,000 St
DIN276_08: 593

**77.02.0160 Wurzelstöcke roden**
Wurzelstöcke roden.
Gemessen wird der Durchmesser der Schnittstelle des Wurzelstocks vor dem Roden.
Durchmesser über 0,2 bis 0,5 m.
Wurzelstöcke von der Baustelle entfernen.
Entsorgung wird gesondert vergütet.
Wurzellöcher mit geeignetem Boden verfüllen.
Boden liefern.
Menge: 20,000 St
DIN276_08: 519

**77.02.0170 Böschungen und Wegeränder mähen**
Böschungen und Wegeränder mähen.
Mähen der Böschungen und Straßenränder im Baufeld.
Aufgrund der Unzugänglichkeit für Maschinen im Böschungsbereich ist mit einem Anteil von 75% mittels Motorsense auszugehen.
Ausführung in Teilabschnitten.
Grasschnitt laden, abfahren und ordnugsgemäß entsorgen.
Menge: 200,000 m2
DIN276_08: 519

**77.02.0180 Straßenhilfsbrücke herstellen**
Straßenhilfsbrücke herstellen,
umlegen, vorhalten und beseitigen.
Im Verkehr gem. ZTV-SA 97.
Brückenklasse 60 DIN 1072.
Auf- und Abbau über Baugruben oder über zu schützende Einbauteile,
Nutzbreite der Fahrbahn 4,00 m,
Länge bis 3,00 m.
Fahrbahnfläche aus Stahl.
Ausführung in Teilabschnitten.
Menge: 20,000 m2
DIN276_08: 549

**77.02.0190 Lichtraumprofil herstellen**
Baufeld Zuwegungen- Wegebereich und Böschungen.
Lichtraumprofil herstellen.
Schneiden senkrecht zum Wegerand
Schneiden über dem Weg
Einragender Aufwuchs und Äste zurückschneiden
durch ein Fachunternehmer für Baumpflege
Herstellen Lichtraumprofil : Höhe 3,00m
Breite 4,00m
Aufwuchs, Äste bis 15 cm Stammdurchmesser
1,00m über OK Gelände gemessen.
Schnittgut vollständig aufnehmen und auf AN-Deponie fachgerecht entsorgen. Entsorgungskosten werden gesondert vergütet.
Schnittstellen mit Baulack versiegeln.
Lichtraumprofil in nicht zusammenhängende Längen
Herstellen in Einzellängen
Menge: 1000,000 m

**77.02.0200 Erschwerniszulage wegen eingeschränkter Befahrbarkeit**
Erschwerniszulage wegen eingeschränkter Befahrbarkeit
Pauschale Vergütung für den Mehraufwand infolge eingeschränkter Zufahrt zum Waldweg (max. LKW 7,5 t), fehlender Wendemöglichkeiten, begrenzter Gerätewahl sowie erhöhter Transport- und Logistikaufwendungen über eine Weglänge von ca. 1,1 km. Zufahrt von zwei Seiten möglich.
Menge: 1,000 psch

#### Hauptabschnitt 77.03 Aufbruch- und Erdarbeiten

**77.03.0010 Oberboden abtragen und zwischenlagern**
Oberboden abtragen
Oberboden mit Vegetationsdecke
und partiell steinigem Eintrag
Dicke des Abtrages über 10 bis 20 cm.
Oberboden im Baustellenbereich auf Miete zwischenlagern.
Abtragsfläche horizontal und stark geneigt (bis 80 Grad) innerhalb von Böschungen.
Ausführung in Teilflächen.
Menge: 50,000 m3
DIN276_08: 542

**77.03.0020 Wirtschaftsweg abziehen**
Wirtschaftsweg abziehen
Schlamm, Laub und aufgetragener Boden über der Wegebefestigung aus Natursteinschotter mittels abziehen durch Baggerschaufel profilgerecht freilegen. Die ursprüngliche Wegebefestigung nicht mit abtragen. Gewonnenens Material im Baustellenbereich zum Abtransport oder Wiedereinbau zwischenlagern.
Ausführung in Teilabschnitten.
Menge: 3000,000 m2

**77.03.0030 Ungebundene durchmischte Mineralstoffgemische aufnehmen und zwischenlagern**
Ungebundene Mineralstoffgemische aufnehmen
Material 'Durchmischt mit Oberboden und Geröll,Gesamtaufbruchtiefe bis 20 cm.Material' seitlich neben dem Graben oder innerhalb der Baustelle lagern und zur Wiedereinbaustelle
 innerhalb der Baustelle lagern und zur Wiedereinbaustelle transportieren.
Überschüssiges Material entsorgen.
Mittlere Förderweglänge ca. 0,5km. '
Menge: 50,000 m3

**77.03.0040 Boden für Wegebau und Böschungen lösen und laden**
Boden für Wegebau und Böschungen lösen und laden
profilgerecht aus Abtragsbereichen
über Wirtschaftswegen und Böschungen
Boden Homogenbereiche 1
ehemals Klasse 3 bis 5 DIN 18300
mit Durchmischung von Geröll
Boden ohne Belastung,
Abgerechnet wird nach Abtragsprofilen.
Ausführung in Teilflächen.
Menge: 250,000 m3

**77.03.0050 Boden auf Miete zwischenlagern**
Boden auf Miete zwischenlagern
Boden aus Vorposition.
Geladenen Boden auf Miete zwischenlagern.
Entfernung des Zwischenlagers von der Aushubstelle bis 500m.
Trennung der Mieten nach Homogenbereichen.
Der zwischengelagerte Boden ist vor Witterungseinflüssen mittels Folienabdeckung zu schützen.
Abschieben und Auftrag von Oberboden wird gesondert vergütet.
Ausführung auf Anweisung der Bauleitung.
Menge: 250,000 m3
DIN276_08: 541

**77.03.0060 Boden Handaushub Aushub bis 2,00 m**
Boden im Handaushub
profilgerecht lösen und seitlich lagern,
Behinderung durch Ver- und Entsorgungsleitungen, Kabel,
Alle Homogenbereiche.
Ausführung in Teilabschnitten und nur auf Anordnung des AG,
als Zulage zu den Aushubpositionen.
Menge: 10,000 m3
DIN276_08: 541

**77.03.0070 Suchgräben herstellen Grabentiefe bis 2.50m**
Boden für Suchgraben zur Ortung von Wasserleitung,Kabel etc. nach Angaben des AG ausheben, zur Wiederverfüllung seitlich lagern bzw. gem. Angaben im Baustellenbereich lagern und nach Beendigung der Suche
bzw. Bauarbeiten wieder einbauen und verdichten.
Homogenbereich: Auffüllungen
Grabentiefe:  bis 2,50 m
Die Vorschriften der Versorgungsunternehmen (Gas, Wasser, Elektrizität etc.) sind zu beachten.
Menge: 5,000 m3
DIN276_08: 541

**77.03.0080 Verzahnung/ Abtreppung herstellen Böschungsfläche**
Verzahnung der Böschung herstellen.
Herstellung der Verzahnung an Böschungsflächen
durch Einbau von Abtreppungen in
den erforderlichen Abmessungen gem. ZTV-E-Stb.
Abgerechnet wird die zu verzahnende Fläche der vorhandenen Böschung nach Oberbodenabtrag und vor Herstellung der Abtreppung.
Menge: 100,000 m2

**77.03.0090 Hindernis im Boden Mauerwerk/Beton abbrech./aufnehm.**
Hindernis im Boden
Abbruchstoffe aus Mauerwerk oder Beton,
abbrechen und aufnehmen,
Abbruchgut aufnehmen und auf zugelassene Entsorgungsstelle / Wiederverwertung abfahren.
Der Nachweis der ordnungsgemäßen und schadlosen Entsorgung / Wiederverwertung ist unmittelbar zu erbringen.
Abbruchstoffe der Zuordnungsklasse kleiner oder gleich Z 1 nach LAGA (TR Bauschutt 2004).
Die Gebühren und Entsorgungskosten sind einzurechnen und vom AN zu übernehmen, abgerechnet wird nach Aufmaß.
Als Zulage zu Aushubpositionen.
Ausführung in Teilabschnitten.
Menge: 1,000 m3
DIN276_08: 541

**77.03.0100 Lastplattendruckversuche durchführen**
Lastplattendruckversuche durchführen
durch eine zugelassene Prüfstelle durchführen lassen.
Grundlage DIN 18134.
einschließlich der erforderlichen Geräte, Fahrzeuge und Gegengewichte
Über die Untersuchungsergebnisse sind Protokolle zu fertigen, die neben der Auswertung und Bewertung auch Angaben über den genauen Ort und die jeweils untersuchte Bodenschicht enthalten.
Die Versuche werden im Beisein zur Bauleitung durchgeführt.
Der Bauleiter des AG bestimmt Anzahl und Lage der Untersuchungen.
Protokolle dem AG übergeben.
Werden geforderte Werte nicht erreicht ist nach Angaben der Bauleitung eine Nachverdichtung durchzuführen und der LP-Versuch ohne erneute Vergütung zu wiederholen.
Menge: 2,000 St
DIN276_08: 522

**77.03.0110 Grobschlag Naturstein 0/120 mm**
Grobschlag aus Natursteinen 0/120
liefern und fachgerecht einbauen.
Menge: 250,000 t

**77.03.0120 Grobschlag Naturstein 60/120 mm**
Grobschlag aus Natursteinen 0/120
liefern und fachgerecht einbauen.
Menge: 50,000 t

**77.03.0130 Steine HMB 1000/3000 zur Hangsicherung liefern und einbauen**
Steine zur Hangsicherung liefern und einbauen
Wasserbausteine HMB 1000/3000 kg
Güteüberwacht gem. TLW 2003
(Technische Lieferbedingungen)
und nach DIN EN 13383
Zur Einbaustelle transportieren und einbauen.
Menge: 50,000 t

**77.03.0140 Steine HMB 300/1000 zur Hangsicherung liefern und einbauen**
Steine zur Hangsicherung liefern und einbauen
Wasserbausteine HMB 300/1000 kg
Güteüberwacht gem. TLW 2003
(Technische Lieferbedingungen)
und nach DIN EN 13383
Zur Einbaustelle transportieren und einbauen.
Menge: 50,000 t

**77.03.0150 Wasserbausteine HMB 5000 zur Hangsicherung liefern und einbauen**
Wasserbausteine HMB 5000
Wasserbaustein frei Verwendungsstelle liefern und nach
Angaben fachgerecht flucht und höhengerecht im
Gewässergerinne als Querriegel versetzen.
Zyklopenmauer nach Planvorlage
3-reihig, 3 Steinlagen gestuft
Abmessungen Grundfläche ca. 2,5 x 4,00m
Wasserbausteine Klasse HMB 5000
Nach DIN 13383 Teil 1
Steinform ROs > 5M%
LT a <20 m%
Wichte 2 2,3 t/m3
CS 80 >80 N/mm'
SBA max 1 von 40 Stk
wA 0,5 < 0,5 M-%
FTa < 0,5M.-%
Material : Regionale Grauwacke
Einbau in Einzelflächen nach Angaben
und gesonderte Weisung des AG.
Einbau in verschiedenen Gewässerabschnitten
in Einzelmengen und Einzelstückzahlen
Menge: 50,000 t

**77.03.0160 Hinterfüllung Steinsatz herstellen**
Hinterfüllung Steinsatz herstellen
Hangseitige Hinterfüllung des Steinsatzes herstellen.
Einbau: Zug um Zug entsprechend der Steighöhe
  des Steinsatzes
Material liefern und lageweise einbauen und verdichten.
Material: Schotter- Splitt- Gemisch 5/45
Ausführung in Teilabschnitten auf Anweisung der Bauleitung.
Menge: 50,000 m3

**77.03.0170 Geotextil als Schutz- und Trennlage verlegen**
Geotextil als Schutz- und Trennlage verlegen
entsprechend dem "Merkblatt für die Anwendung von
Geotextilien im Erdbau" verlegen.
Geotextil zwischen Steinsatz und Hinterfüllung
Einbau senkrecht Zug um Zug mit steigender Höhe des Steinsatzes
Geotextil als mechanisch verfestigtes Spinnfaservlies,
Klasse GRK 3
Flächengewicht: mind. 400 g/m2
CBR-Prüfung EN ISO 12236: 1800 N
Einbau mit min. 0,5 m Überlappung.
Abgerechnet wird die abgewickelte Fläche des Geotextils
nach Aufmaß ohne Überlappung.
Ausführung in Teilflächen und nur auf Anweisung der Bauleitung
Menge: 300,000 m2

**77.03.0180 Unterbeton einbauen**
Unterbeton einbauen
aus Beton C15/20
einschl. ggf. erforderlicher Schalungen
Beton verdichten und abziehen.
Einbau unter Sicherungssteinen und Nebenflächen
auf besondere Anweisung der Bauleitung.
Menge: 5,000 m3
DIN276_08: 523

**77.03.0190 Oberboden des AG auftragen**
Oberboden auftragen.
seitlich oder auf Miete gelagert, aufnehmen.
Auftragdicke bis 25 cm.
Auftragsfläche horizontal und stark geneigt auf Böschungen.
Förderdweg bis 100m.
Menge: 50,000 m3

**77.03.0200 Oberboden liefern und auftragen**
Oberboden, gesiebt,
liefern, frei von Saatgut
profilgerecht auftragen
Auftragsfläche horizontal und stark geneigt auf Böschungen.
Auftragsdicke, 'bis 25 cm'
Menge: 10,000 m3

#### Hauptabschnitt 77.04 Entsorgung

**77.04.0010 Einstufungsuntersuchung an Böden durchführen**
Einstufungsuntersuchung an Böden durchführen
Bodenproben entnehmen
und zum Labor verfahren
Chemische Untersuchung von Bodenproben
an Probenahmestellen in Abstimmung mit dem AG
als Mischprobe
Untersuchung nach LAGA TR Boden oder LAGA M20: 1997 / 2004 unter Beachtung der Anforderungen an die stoffliche Verwertung von mineralischen Abfällen Teil II: Technische Regeln für die Verwertung 1.2 Bodenmaterial TR Boden(Stand 05.11.2004)
Untersuchung am Feststoff sowie am Eluat
für alle Parameter gemäß LAGA- und DepV
Menge: 1,000 St
DIN276_08: 542

**77.04.0020 Gefährl. Abfall aus Baustelle ents. Boden Gebühr einrechn.**
Gefährlichen Abfall aus Baustelle laden, fördern und entsorgen. Art der Belastung und Entsorgung nach Ergebnis
der Beprobung des AN. Entsorgungsnachweis nach
Unterlagen des AG führen.
Abgerechnet wird nach Wiegescheinen.
Boden und Steine, die gefährliche Stoffe enthalten.
Abfallschlüsselnummer = 17 05 03.
Gebühren der Abfallentsorgung sind einzurechnen.
Menge: 5,000 t

**77.04.0030 N.gefährl. Abfall aus Baustelle ents. Räumgut Entsorgung AN Gebühr einrechn.**
Nicht gefährlichen Abfall aus Baustelle laden, fördern und entsorgen.
Schadstoffbelastung nach Ergebnis der Beprobung des AN.
Abgerechnet wird nach Wiegescheinen.
Abfall = gemischte Bau- und Abbruchabfälle aus Baufeld.
Abfallschlüsselnummer = 17 09 04.
Entsorgung nach Wahl des AN.
Gebühren der Abfallentsorgung sind einzurechnen.
Menge: 10,000 t

**77.04.0040 N.gefährl. Abfall aus Baustelle ents. Asphalt Entsorgung AN Gebühr einrechn.**
Nicht gefährlichen Abfall aus Baustelle laden, fördern und entsorgen.
Schadstoffbelastung nach Ergebnis der Beprobung des AN.
Abgerechnet wird nach Wiegescheinen.
Abfall = Asphaltbefestigung.
Abfallschlüsselnummer = 17 03 02.
PAK-Menge bis 25 mg/kg, alles > 25 mg/kg wird über 17 03 01 abgerechnet!
Entsorgung nach Wahl des AN.
Gebühren der Abfallentsorgung sind einzurechnen.
Menge: 10,000 t

**77.04.0050 Boden und Steine mit Ausnahme derjenigen, die unter 17 05 03 fallen, entsorgen**
Gemische aus Boden und Steinen/ Schotter (AVV 170504),
bis Z 2 nach LAGA M20, mit mineralischen
Fremdbestandteilen (Ziegel, Beton) in Anteilen < 10 %,
nicht mineralische Bestandteile < 5 % nach Angabe des
AG entsorgen.

Schadstoffbelastung nach Ergebnis der Beprobung des AN.
Abgerechnet wird nach Wiegescheinen.
Abfallschlüsselnummer = 17 05 04.
Entsorgung nach Wahl des AN.
Gebühren der Abfallentsorgung sind einzurechnen.
Menge: 10,000 t

**77.04.0060 Holz aufnehmen und entsorgen**
Wurzelwerk und Stubben, nicht belastet.
Laden und abtransportieren.
Abgerechnet wird nach Wiegescheinen.
Entsorgung nach Wahl des AN.
Gebühren der Abfallentsorgung sind einzurechnen.
Menge: 10,000 t

#### Hauptabschnitt 77.05 Straßenbau

**77.05.0010 Planum herstellen**
Planum herstellen
nach Bodenabtrag
Max. Abweichung von der Sollhöhe +1/-1 cm.
Planum nachverdichten.
min EV2 = 45 MN/m2
Ausführung in Teilflächen
Menge: 3000,000 m2
DIN276_08: 522

**77.05.0020 Boden aus Zwischenlagerung in Wegen und Böschungen einbauen**
Boden aus Zwischenlagerung einbauen,
laden, lagenweise einbauen und verdichten.
Maximale Stärke der Einbaulagen = 30 cm.
Einbaufläche: In horizontalen (Wege) und geneigten Flächen (Böschungsbereiche), Erosionsgruben und Ausbruchstellen.
Material verdichten, Verdichtungsgrad DPr 97 %,
Boden von Lagerfläche zur Einbaustelle transportieren,
Lagerfläche im urspünglichen Zustand wiederherstellen.
Menge: 250,000 m3
DIN276_08: 541

**77.05.0030 Auffüllen von Erosionsrinnen in Wegen**
Auffüllen von Erosionsrinnen auf Wegen
bedingt durch Wasserlauf längs innerhalb des Wegeprofils.
Mit geeignetem, zwischengelagerten Material.
Material verdichten, Verdichtungsgrad DPr 97 %,
einbauen auf Wegeflächen.
Tiefe der Gräben bis 80 cm.
Menge: 20,000 m3

**77.05.0040 Füllboden liefern**
Füllboden liefern
geeignetes, verdichtungsfähiges Füllmaterial liefern und zur Einbaustelle transportieren.
Kein Recyclingmaterial.
Unbedenklichkeitsbescheinigung und Nachweis über Eignung des gelieferten Materials ist vorzulegen.
Menge: 800,000 t

**77.05.0050 Füllboden in Wegebereichen einbauen**
Füllboden in Wegebereichen einbauen
geliefertes Füllmaterial in Wegebereiche und Schadstellen einbauen. Lagenweise andrücken, verdichten und höhengerecht abziehen.
Einbaufläche: In horizontalen bis schwach geneigten Flächen und Ausbruchstelle.
Ausführung in Teilabschnitten.
Menge: 400,000 m3

**77.05.0060 Füllboden in Böschungen einbauen**
Füllboden in Böschungen einbauen
geliefertes Füllmaterial in ausgebrochenen Böschungen einbauen, andrücken und abziehen. Einbaufläche: In geneigten Flächen.
Ausführung in Teilabschnitten.
Menge: 50,000 m3

**77.05.0070 Aufrauen Oberfläche Wirtschaftsweg**
Aufrauen der vorhandenen Oberfläche des Wirtschaftsweges bis zu einer Tiefe von 10 cm, zur Vorbereitung des verzahnten Einbaus des Profilausgleich mit Schotter.
Menge: 2500,000 m2

**77.05.0080 Zwischengelagertes Mineralstoffgemisch einbauen**
Zwischengelagertes Mineralstoffgemisch einbauen,
Gestein ohne Bindemittel,
verschiedene Materialien und Korngrößen,
in einer Stärke bis 20cm andecken und verdichten,
ggf. Böschung 1:2 anlegen.
Menge: 50,000 m3

**77.05.0090 Filter-/Trennschicht Geogitter ländl. Weg**
Filter-/Trennschicht aus Geogitter TL Geok E-StB, in ländlichen Wegen, Überlappungsbreite mind. 50 cm, seitlicher Überstand mind. 50 cm, Bahnen verbinden, abgerechnet wird die abgedeckte Fläche.
Menge: 1000,000 m2

**77.05.0100 Schottertragschicht als Ersatzmaterial anliefern und einbauen**
Schottertragschicht ZTV SoB-Stb 04
Verformungsmodul EV2 mind. 80 MPa,
aus gebrochenem Naturstein, Kalkstein
Körnung 0/45,
als Ersatzmaterial anliefern und profilgerecht einbauen und verdichten..
Schichtdicke: bis 50 cm.
Gem. DWA-A 904-1, ZTV LW 16 und TL LW 16
Falls erforderlich Fläche wässern.
Menge: 500,000 to

**77.05.0110 Deckschicht für Wirtschaftsweg einbauen**
Deckschicht
aus gebrochenem Naturstein, Kalkstein
Körnung 0/11 - 0/32,
als Ersatzmaterial anliefern höhen- und profilgerecht einbauen und verdichten..
Schichtdicke: bis 15 cm.
Gem. DWA-A 904-1, ZTV LW 16 und TL LW 16
Falls erforderlich Fläche wässern.
Ausführung auch in Teilabschnitten und nur auf besondere Anweisung der Bauleitung.
Menge: 50,000 to

#### Hauptabschnitt 77.06 Bankette

**77.06.0010 Bankette schälen**
Bankette schälen
Bankette an Fahrbahn vor der Baumaßnahme auf Höhe der Straßendecke abschälen.
Gewonnenes Bodenmaterial aufnehmen, laden und entsorgen, Entsorgungskosten.werden gesondert vergütet.
Breite der Bankette im Mittel 0,5 m an der Krone,
Schichtdicke bis 10 cm,
Querneigung an Bestand anpassen.
Gem. DWA-A 904-1, ZTV LW 16 und TL LW 16
Ausführung nur auf Anweisung der Bauleitung.
Menge: 250,000 m2

**77.06.0020 Bankette beiarbeiten**
Bankette beiarbeiten
Bankette an Fahrbahn nach Abschluss aller Baumaßnahmen
herstellen, Spurrillen und Mulden, sowie Schäden infolge der Baumaßnahme ausgleichen und an die neue Höhenlage der Fahrbahn anpassen. Breite der Bankette im Mittel 1,0 m an der Krone,
Boden (Mischung aus 80 % gebrochenem Material Schotter 45/56mm und 20 %Oberboden) liefern, einbauen und standfest verdichten,
Schichtdicke 20 cm, Einbau 3 cm unter OK Fahrbahn mit
Querneigung an Bestand anpassen und einebenen.
Gem. DWA-A 904-1, ZTV LW 16 und TL LW 16
Ausführung nur auf Anweisung der Bauleitung.
Menge: 500,000 m2

**77.06.0030 Seitengraben, profilieren**
Seitengraben, beiarbeiten
Seitengraben nach Schäden infolge der Flut
ausgleichen und profilieren / anpassen.
Boden (Mischung aus 80 % gebrochenem Material Schotter 45/56mm und 20 %Oberboden) liefern, einbauen und standfest verdichten,
Schichtdicke 10 cm,
anfallendes Bodenmaterial angrenzend verteilen
Gem. DWA-A 904-1, ZTV LW 16 und TL LW 16
Ausführung nur auf Anweisung der Bauleitung.
Menge: 150,000 m2

**77.06.0040 Böschungen beiarbeiten**
Böschungen beiarbeiten
Böschungen an Fahrbahn nach Abschluss aller Baumaßnahmen beiziehen
Spurrillen und Mulden, sowie Schäden infolge der Flut ausgleichen und an die der Wege anpassen.
Lieferung von Bodenmaterial wird gesondert vergütet
Neigung dem Bestand anpassen und einebenen.
Gem. DWA-A 904-1, ZTV LW 16 und TL LW 16
Ausführung nur auf Anweisung der Bauleitung.
Menge: 350,000 m2

### Los 78 Houverath - Limbacher Straße

#### Hauptabschnitt 78.01 Baustelleneinrichtung

**78.01.0010 Baustelle einrichten**
Baustelle einrichten und für die Dauer der Bauzeit vorhalten,
Geraete, Werkzeuge und sonstige Betriebsmittel,
die zur vertragsgemässen Durchführung der Bauleistungen erforderlich sind, auf die Baustelle bringen, bereitstellen und - soweit der Geräteeinsatz nicht gesondert berechnet wird - betriebsfertig aufstellen einschl. der dafür notwendigen Arbeiten.
Die erforderlichen festen Anlagen herstellen.
Baubüros, Unterkünfte, Werkstätten, Lagerschuppen und dgl., soweit erforderlich, antransportieren, aufbauen und einrichten.
Strom-, Wasser-, Fernsprechanschluss sowie Entsorgungseinrichtungen und dgl. für die Baustelle, soweit erforderlich, herstellen.
Bei Bedarf Zufahrtswege zur Baustelle sowie Lagerplätze, sonstige Platzbefestigungen und Wege im Baustellenbereich anlegen.
Oberbodenarbeiten einschl. Beseitigen von Aufwuchs für die Baustelleneinrichtung, soweit erforderlich, ausführen.
Flächen beschaffen, sofern die vom AG zur Verfügung gestellten nicht ausreichen.
Kosten fuer Vorhalten, Unterhalten und Betreiben der Geräte, Anlagen und Einrichtungen einschl. Mieten, Pacht, Gebühren und dgl. werden nicht mit dieser Pauschale, sondern mit den Einheitspreisen der betreffenden Teilleistungen vergütet.
Soweit nicht fuer bestimmte Leistungen (z.B. Bedarfsleistungen) für das Einrichten der Baustelle gesonderte Positionen im Leistungsverzeichnis enthalten sind, gilt die Pauschale für alle Leistungen sämtlicher Abschnitte des Leistungsverzeichnisses.
Menge: 1,000 psch
DIN276_08: 542

**78.01.0020 Grenzsteine freilegen**
Grenzsteine freilegen
Grenzsteine freilegen und für die Dauer der Bauzeit durch geeignete Maßnahmen sichern. Enthalten sind die erforderlichen Erdarbeiten. Vom AG werden Flurkartenauszüge zur Verfügung gestellt.
Vor Abnahme der Arbeiten werden die freigelegten und gesicherten Grenzsteine vom AN wieder an den AG übergeben,
nicht mehr vorgefundene Grenzsteine werden auf Kosten des AN durch öffentlich bestellten Vermesser neu erstellt.
Menge: 25,000 St
DIN276_08: 591

**78.01.0030 Grenzmarkierungen schützen**
Grenzmarkierungen schützen
Grenzmarkierungen und Grenzsteine sichtbar und dauerhaft durch geeignete Maßnahmen markieren und schützen.
Menge: 25,000 St

**78.01.0040 Bauzaun im Baustellenbereich auf- und abbauen**
Bauzaun auf- und abbauen
im Baustellenbereich
in Abschnitten
nach Angaben des AG
einschl. der erforderlichen Tore
standsicher herstellen,
während der Bauzeit vorhalten, umsetzen und unterhalten
sowie nach Beendigung der Bauzeit entfernen.
70 v.H. des Preises werden nach Aufstellung,der Rest nach Entfernen des Bauzaunes vergütet.
Zaunhöhe über Gelände 1,0 m.
Zaun aus Kunstsoffelemeneten rot-weiß
Elemente miteinander verbinden
Menge: 20,000 m
DIN276_08: 542

**78.01.0050 Einrichtungen zur kompletten Verkehrssicherung**
Einrichtungen zur kompletten Verkehrssicherung
nach STVO für die Vollsperrung.

Abstimmung der Sperrung mit dem Straßenverkehrsamt
Erwirkung einer Verkehrsanordnung

Art der Straße: befestigter Wirtschafts- und Verbindungsweg

Alle Verkehrszeichen und Schilder befestigt an Schilderpfosten und gesichert mit Fußplatten.

Baken und Absperrschranken mit Standfüßen und Beleuchtung

Die Einrichtungen zur Verkehrssicherung aufbauen, nach Erfordernis umsetzen, vorhalten, betreiben und unterhalten sowie nach Abschluss der Maßnahme wieder abzubauen.
Menge: 1,000 psch

**78.01.0060 Baustelle räumen**
Baustelle räumen
von allen Geräten, Anlagen,Einrichtungen
Benutzte Flächen und Wege entsprechend dem ursprünglichen Zustand unter Wahrung der landschaftspflegerischen Belange ordnungsgemäss instandsetzen.
Verunreinigungen beseitigen.
Soweit nicht für bestimmte Leistungen (z.B. Bedarfsleistungen) für das Räumen der Baustelle gesonderte Positionen im Leistungsverzeichnis enthalten sind, gilt die Pauschale für alle Leistungen sämtlicher Abschnitte des Leistungsverzeichnisses.
Menge: 1,000 psch
DIN276_08: 542

#### Hauptabschnitt 78.02 Sonstige Leistungen

**78.02.0010 Verrechnungssatz fuer Arbeitskraft BVA (II)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Bauvorarbeiter oder dgl. (Berufsgruppe II).
Menge: 20,000 h

**78.02.0020 Verrechnungssatz fuer Arbeitskraft SpezialBFA(III 2)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Spezialbaufacharbeiter (Berufsgruppe III 2).
Menge: 20,000 h

**78.02.0030 Verrechnungssatz fuer Baugeraet Bagger ueb.1,0 m3**
Stundenlohnarbeiten durch Baugeraete auf Anordnung des AG ausfuehren.
Der Verrechnungssatz fuer das jeweilige Geraet umfasst saemtliche Aufwendungen fuer den Einsatz, insbesondere Geraetevorhalte- und Betriebsstoffkosten sowie saemtliche Zuschlaege einschliesslich der Kosten fuer das
Bedienungspersonal.
Der Verrechnungssatz gilt fuer das zum Zeitpunkt des Abrufes einsatzbereit auf der Baustelle befindliche Baugeraet.
Verguetet werden die tatsaechlich geleisteten Arbeitsstunden.
Bagger mit Löffelgröße über 1,0 m3.
Menge: 20,000 h

**78.02.0040 Long-Reach-Bagger mit Bedienung**
Stundensatz für Gerät mit Bedienung.
Long-Reach-Bagger,
Der Bagger muss eine Ausladung von
mind. 15 m aufweisen.
Menge: 10,000 h

**78.02.0050 Verrechnungssatz fuer LKW Allrad-Kipp. 15 t**
Stundenlohnarbeiten durch Lastkraftwagen auf Anordnung des AG ausfuehren.
Der Verrechnungssatz fuer den jeweiligen LKW umfasst saemtliche Aufwendungen fuer den Einsatz des LKW, insbesondere Geraetevorhalte- und Betriebsstoffkosten sowie saemtliche Zuschlaege einschliesslich der Kosten
fuer den Fahrer.
Der Verrechnungssatz gilt fuer das zum Zeitpunkt des Abrufes einsatzbereit auf der Baustelle befindliche Fahrzeug.
Verguetet werden die tatsaechlich geleisteten Arbeitsstunden nach der tatsaechlichen Nutzlast des jeweiligen LKW (ohne Erhoehung der Nutzlaststufe fuer Sonderfahrzeuge).
LKW-Kipper mit Allradantrieb, ca. 15 t Nutzlast.
Menge: 20,000 h

**78.02.0060 Verrechnungssatz fuer Baugeraet Frontl.L - 45 kW**
Stundenlohnarbeiten durch Baugeraete auf Anordnung des AG ausfuehren.
Der Verrechnungssatz fuer das jeweilige Geraet umfasst saemtliche Aufwendungen fuer den Einsatz, insbesondere Geraetevorhalte- und Betriebsstoffkosten sowie saemtliche Zuschlaege einschliesslich der Kosten fuer das Bedienungspersonal.
Der Verrechnungssatz gilt fuer das zum Zeitpunkt des Abrufes einsatzbereit auf der Baustelle befindliche Baugeraet.
Verguetet werden die tatsaechlich geleisteten Arbeitsstunden.
Frontlader, luftbereift bis 45 kW.
Menge: 10,000 h

**78.02.0070 Grader einsetzen 55-88kW B 2,5-3m**
Grader, Fahrer/-in wird gesondert vergütet, auf Anordnung des AG einsetzen,
der Verrechnungssatz für das Gerät umfasst sämtliche Aufwendungen für den Betrieb,
Motorleistung 55 bis 88 kW, mit Laser-Einrichtung, Arbeitsbreite 2,5 bis 3 m.
Menge: 20,000 h

**78.02.0080 Planierraupe einschl. Fahrer, 18 - 37 kW**
Planierraupe einschl. Fahrer über 18 bis 37 kW,
Heckauf- reißer, 1-zahnig, auf Anordnung und zum
Nachweis, vorhalten.
Menge: 20,000 h

**78.02.0090 Verrechnungssatz für Baugerät Walze über 5 t**
Stundenlohnarbeiten durch Baugeraete auf Anordnung des AG ausfuehren.
Der Verrechnungssatz fuer das jeweilige Geraet umfasst saemtliche Aufwendungen fuer den Einsatz, insbesondere
Geraetevorhalte- und Betriebsstoffkosten sowie saemtliche Zuschlaege einschliesslich der Kosten fuer das Bedienungspersonal.
Der Verrechnungssatz gilt fuer das zum Zeitpunkt des Abrufes einsatzbereit auf der Baustelle befindliche Baugeraet.
Verguetet werden die tatsaechlich geleisteten Arbeitsstunden.
Vibrationswalze ueber 5 t.
Menge: 25,000 h

**78.02.0100 Verrechnungssatz für Flächenrüttler**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Flaechenruettler (Ruettelverdichter) ueber 0,75-1,3 t.
Menge: 10,000 h
DIN276_08: 541

**78.02.0110 Verrechnungssatz fuer Motorsäge**
Stundenlohnarbeiten durch Baugeraete auf Anordnung des AG ausfuehren.
Der Verrechnungssatz fuer das jeweilige Geraet umfasst saemtliche Aufwendungen fuer den Einsatz, insbesondere Geraetevorhalte- und Betriebsstoffkosten sowie saemtliche Zuschlaege einschliesslich der Kosten fuer das ausgebildete Bedienungspersonal.
Der Verrechnungssatz gilt fuer das zum Zeitpunkt des Abrufes einsatzbereit auf der Baustelle befindliche Baugeraet.
Verguetet werden die tatsaechlich geleisteten Arbeitsstunden.
Motorsäge zum entasten und schneiden der Stämme von liegenden Bäumen.
Menge: 10,000 h

**78.02.0120 Hecken- und Buschwerk roden**
Hecken und Buschwerk jeder Art mit Wurzelwerk roden.
Gemessen wird Breite in 1 m Höhe über Erdboden.
Breiten unterschiedlich, mittlere Höhe bis 2 m.
Wurzellöcher nicht wieder verfüllen.
Hecken und Wurzelstöcke laden, abfahren und ordnugsgemäß entsorgen.
Menge: 300,000 m2
DIN276_08: 519

**78.02.0130 Baum fällen 10-30 cm H bis 12 m**
Baum fällen,
als Einzelbaum,
Wurzelstock roden,
Baum, in Stücke von ca. 1 m aufarbeiten
Astwerk, Abfallholz und Wurzelstock
aufnehmen und ordnungsgemäß entsorgen".
Entsorgungskosten werden gesondert vergütet.
Stammdurchmesser über 10 bis 30 cm.
Baumhöhe bis 12 m.
Menge: 10,000 Stck

**78.02.0140 Baumschutz herstellen**
Baumschutz herstellen
gegen mechanische Schäden für Bäume im Baufeld
Stammdurchmesser bis 40 cm
Stammschutz sowie hochbinden von Ästen.
Schutz nach Wahl des AN in Anlehnung an DIN 18920, ohne mechanischen Eingriff in den Stamm
Schutz antransportieren, auf- und abbauen, vor- und unterhalten und nach Abschluss der Baumaßnahme wieder vollständig beseitigen.
Abrechnung pro Baum mit hergestelltem Baumschutz.
Menge: 5,000 St
DIN276_08: 593

**78.02.0150 Wurzelschutz und Behandlung**
Wurzelschutz und Behandlung
Wurzeln im Grabenbereich sind schneidend zu durchtrennen und mit wachstumsfördernden Stoffen zu behandeln.
DIN 18920 ist zu beachten.
Die freigelegten Wurzeln sind gegen Austrocknung und Frosteinwirkung zu schützen.
Abrechnung pro Baum mit durchgeführten Wurzelschutzmaßnahmen.
Menge: 5,000 St
DIN276_08: 593

**78.02.0160 Wurzelstöcke roden**
Wurzelstöcke roden.
Gemessen wird der Durchmesser der Schnittstelle des Wurzelstocks vor dem Roden.
Durchmesser über 0,2 bis 0,5 m.
Wurzelstöcke von der Baustelle entfernen.
Entsorgung wird gesondert vergütet.
Wurzellöcher mit geeignetem Boden verfüllen.
Boden liefern.
Menge: 10,000 St
DIN276_08: 519

**78.02.0170 Böschungen und Wegeränder mähen**
Böschungen und Wegeränder mähen.
Mähen der Böschungen und Straßenränder im Baufeld.
Aufgrund der Unzugänglichkeit für Maschinen im Böschungsbereich ist mit einem Anteil von 75% mittels Motorsense auszugehen.
Ausführung in Teilabschnitten.
Grasschnitt laden, abfahren und ordnugsgemäß entsorgen.
Menge: 200,000 m2
DIN276_08: 519

**78.02.0180 Straßenhilfsbrücke herstellen**
Straßenhilfsbrücke herstellen,
umlegen, vorhalten und beseitigen.
Im Verkehr gem. ZTV-SA 97.
Brückenklasse 60 DIN 1072.
Auf- und Abbau über Baugruben oder über zu schützende Einbauteile,
Nutzbreite der Fahrbahn 4,00 m,
Länge bis 3,00 m.
Fahrbahnfläche aus Stahl.
Ausführung in Teilabschnitten.
Menge: 20,000 m2
DIN276_08: 549

**78.02.0190 Lichtraumprofil herstellen**
Baufeld Zuwegungen- Wegebereich und Böschungen.
Lichtraumprofil herstellen.
Schneiden senkrecht zum Wegerand
Schneiden über dem Weg
Einragender Aufwuchs und Äste zurückschneiden
durch ein Fachunternehmer für Baumpflege
Herstellen Lichtraumprofil : Höhe 3,00m
Breite 4,00m
Aufwuchs, Äste bis 15 cm Stammdurchmesser
1,00m über OK Gelände gemessen.
Schnittgut vollständig aufnehmen und auf AN-Deponie fachgerecht entsorgen. Entsorgungskosten werden gesondert vergütet.
Schnittstellen mit Baulack versiegeln.
Lichtraumprofil in nicht zusammenhängende Längen
Herstellen in Einzellängen
Menge: 1000,000 m

#### Hauptabschnitt 78.03 Aufbruch- und Erdarbeiten

**78.03.0010 Oberboden abtragen und zwischenlagern**
Oberboden abtragen
Oberboden mit Vegetationsdecke
und partiell steinigem Eintrag
Dicke des Abtrages über 10 bis 20 cm.
Oberboden im Baustellenbereich auf Miete zwischenlagern.
Abtragsfläche horizontal und stark geneigt (bis 80 Grad) innerhalb von Böschungen.
Ausführung in Teilflächen.
Menge: 50,000 m3
DIN276_08: 542

**78.03.0020 Wirtschaftsweg abziehen**
Wirtschaftsweg abziehen
Schlamm, Laub und aufgetragener Boden über der Wegebefestigung aus Natursteinschotter mittels abziehen durch Baggerschaufel profilgerecht freilegen. Die ursprüngliche Wegebefestigung nicht mit abtragen. Gewonnenens Material im Baustellenbereich zum Abtransport oder Wiedereinbau zwischenlagern.
Ausführung in Teilabschnitten.
Menge: 3000,000 m2

**78.03.0030 Ungebundene durchmischte Mineralstoffgemische aufnehmen und zwischenlagern**
Ungebundene Mineralstoffgemische aufnehmen
Material 'Durchmischt mit Oberboden und Geröll,Gesamtaufbruchtiefe bis 20 cm.Material' seitlich neben dem Graben oder innerhalb der Baustelle lagern und zur Wiedereinbaustelle
 innerhalb der Baustelle lagern und zur Wiedereinbaustelle transportieren.
Überschüssiges Material entsorgen.
Mittlere Förderweglänge ca. 0,5km. '
Menge: 50,000 m3

**78.03.0040 Boden für Wegebau und Böschungen lösen und laden**
Boden für Wegebau und Böschungen lösen und laden
profilgerecht aus Abtragsbereichen
über Wirtschaftswegen und Böschungen
Boden Homogenbereiche 1
ehemals Klasse 3 bis 5 DIN 18300
mit Durchmischung von Geröll
Boden ohne Belastung,
Abgerechnet wird nach Abtragsprofilen.
Ausführung in Teilflächen.
Menge: 250,000 m3

**78.03.0050 Boden auf Miete zwischenlagern**
Boden auf Miete zwischenlagern
Boden aus Vorposition.
Geladenen Boden auf Miete zwischenlagern.
Entfernung des Zwischenlagers von der Aushubstelle bis 500m.
Trennung der Mieten nach Homogenbereichen.
Der zwischengelagerte Boden ist vor Witterungseinflüssen mittels Folienabdeckung zu schützen.
Abschieben und Auftrag von Oberboden wird gesondert vergütet.
Ausführung auf Anweisung der Bauleitung.
Menge: 250,000 m3
DIN276_08: 541

**78.03.0060 Boden Handaushub Aushub bis 2,00 m**
Boden im Handaushub
profilgerecht lösen und seitlich lagern,
Behinderung durch Ver- und Entsorgungsleitungen, Kabel,
Alle Homogenbereiche.
Ausführung in Teilabschnitten und nur auf Anordnung des AG,
als Zulage zu den Aushubpositionen.
Menge: 10,000 m3
DIN276_08: 541

**78.03.0070 Suchgräben herstellen Grabentiefe bis 2.50m**
Boden für Suchgraben zur Ortung von Wasserleitung,Kabel etc. nach Angaben des AG ausheben, zur Wiederverfüllung seitlich lagern bzw. gem. Angaben im Baustellenbereich lagern und nach Beendigung der Suche
bzw. Bauarbeiten wieder einbauen und verdichten.
Homogenbereich: Auffüllungen
Grabentiefe:  bis 2,50 m
Die Vorschriften der Versorgungsunternehmen (Gas, Wasser, Elektrizität etc.) sind zu beachten.
Menge: 5,000 m3
DIN276_08: 541

**78.03.0080 Verzahnung/ Abtreppung herstellen Böschungsfläche**
Verzahnung der Böschung herstellen.
Herstellung der Verzahnung an Böschungsflächen
durch Einbau von Abtreppungen in
den erforderlichen Abmessungen gem. ZTV-E-Stb.
Abgerechnet wird die zu verzahnende Fläche der vorhandenen Böschung nach Oberbodenabtrag und vor Herstellung der Abtreppung.
Menge: 100,000 m2

**78.03.0090 Hindernis im Boden Mauerwerk/Beton abbrech./aufnehm.**
Hindernis im Boden
Abbruchstoffe aus Mauerwerk oder Beton,
abbrechen und aufnehmen,
Abbruchgut aufnehmen und auf zugelassene Entsorgungsstelle / Wiederverwertung abfahren.
Der Nachweis der ordnungsgemäßen und schadlosen Entsorgung / Wiederverwertung ist unmittelbar zu erbringen.
Abbruchstoffe der Zuordnungsklasse kleiner oder gleich Z 1 nach LAGA (TR Bauschutt 2004).
Die Gebühren und Entsorgungskosten sind einzurechnen und vom AN zu übernehmen, abgerechnet wird nach Aufmaß.
Als Zulage zu Aushubpositionen.
Ausführung in Teilabschnitten.
Menge: 1,000 m3
DIN276_08: 541

**78.03.0100 Lastplattendruckversuche durchführen**
Lastplattendruckversuche durchführen
durch eine zugelassene Prüfstelle durchführen lassen.
Grundlage DIN 18134.
einschließlich der erforderlichen Geräte, Fahrzeuge und Gegengewichte
Über die Untersuchungsergebnisse sind Protokolle zu fertigen, die neben der Auswertung und Bewertung auch Angaben über den genauen Ort und die jeweils untersuchte Bodenschicht enthalten.
Die Versuche werden im Beisein zur Bauleitung durchgeführt.
Der Bauleiter des AG bestimmt Anzahl und Lage der Untersuchungen.
Protokolle dem AG übergeben.
Werden geforderte Werte nicht erreicht ist nach Angaben der Bauleitung eine Nachverdichtung durchzuführen und der LP-Versuch ohne erneute Vergütung zu wiederholen.
Menge: 2,000 St
DIN276_08: 522

**78.03.0110 Grobschlag Naturstein 0/120 mm**
Grobschlag aus Natursteinen 0/120
liefern und fachgerecht einbauen.
Menge: 100,000 t

**78.03.0120 Steine HMB 1000/3000 zur Hangsicherung liefern und einbauen**
Steine zur Hangsicherung liefern und einbauen
Wasserbausteine HMB 1000/3000 kg
Güteüberwacht gem. TLW 2003
(Technische Lieferbedingungen)
und nach DIN EN 13383
Zur Einbaustelle transportieren und einbauen.
Menge: 100,000 t

**78.03.0130 Steine HMB 300/1000 zur Hangsicherung liefern und einbauen**
Steine zur Hangsicherung liefern und einbauen
Wasserbausteine HMB 300/1000 kg
Güteüberwacht gem. TLW 2003
(Technische Lieferbedingungen)
und nach DIN EN 13383
Zur Einbaustelle transportieren und einbauen.
Menge: 100,000 t

**78.03.0140 Hinterfüllung Steinsatz herstellen**
Hinterfüllung Steinsatz herstellen
Hangseitige Hinterfüllung des Steinsatzes herstellen.
Einbau: Zug um Zug entsprechend der Steighöhe
  des Steinsatzes
Material liefern und lageweise einbauen und verdichten.
Material: Schotter- Splitt- Gemisch 5/45
Ausführung in Teilabschnitten auf Anweisung der Bauleitung.
Menge: 50,000 m3

**78.03.0150 Geotextil als Schutz- und Trennlage verlegen**
Geotextil als Schutz- und Trennlage verlegen
entsprechend dem "Merkblatt für die Anwendung von
Geotextilien im Erdbau" verlegen.
Geotextil zwischen Steinsatz und Hinterfüllung
Einbau senkrecht Zug um Zug mit steigender Höhe des Steinsatzes
Geotextil als mechanisch verfestigtes Spinnfaservlies,
Klasse GRK 3
Flächengewicht: mind. 400 g/m2
CBR-Prüfung EN ISO 12236: 1800 N
Einbau mit min. 0,5 m Überlappung.
Abgerechnet wird die abgewickelte Fläche des Geotextils
nach Aufmaß ohne Überlappung.
Ausführung in Teilflächen und nur auf Anweisung der Bauleitung
Menge: 300,000 m2

**78.03.0160 Unterbeton einbauen**
Unterbeton einbauen
aus Beton C15/20
einschl. ggf. erforderlicher Schalungen
Beton verdichten und abziehen.
Einbau unter Sicherungssteinen und Nebenflächen
auf besondere Anweisung der Bauleitung.
Menge: 5,000 m3
DIN276_08: 523

**78.03.0170 Oberboden des AG auftragen**
Oberboden auftragen.
seitlich oder auf Miete gelagert, aufnehmen.
Auftragdicke bis 25 cm.
Auftragsfläche horizontal und stark geneigt auf Böschungen.
Förderdweg bis 100m.
Menge: 50,000 m3

**78.03.0180 Oberboden liefern und auftragen**
Oberboden, gesiebt,
liefern, frei von Saatgut
profilgerecht auftragen
Auftragsfläche horizontal und stark geneigt auf Böschungen.
Auftragsdicke, 'bis 25 cm'
Menge: 10,000 m3

#### Hauptabschnitt 78.04 Entsorgung

**78.04.0010 Einstufungsuntersuchung an Böden durchführen**
Einstufungsuntersuchung an Böden durchführen
Bodenproben entnehmen
und zum Labor verfahren
Chemische Untersuchung von Bodenproben
an Probenahmestellen in Abstimmung mit dem AG
als Mischprobe
Untersuchung nach LAGA TR Boden oder LAGA M20: 1997 / 2004 unter Beachtung der Anforderungen an die stoffliche Verwertung von mineralischen Abfällen Teil II: Technische Regeln für die Verwertung 1.2 Bodenmaterial TR Boden(Stand 05.11.2004)
Untersuchung am Feststoff sowie am Eluat
für alle Parameter gemäß LAGA- und DepV
Menge: 1,000 St
DIN276_08: 542

**78.04.0020 Gefährl. Abfall aus Baustelle ents. Boden Gebühr einrechn.**
Gefährlichen Abfall aus Baustelle laden, fördern und entsorgen. Art der Belastung und Entsorgung nach Ergebnis
der Beprobung des AN. Entsorgungsnachweis nach
Unterlagen des AG führen.
Abgerechnet wird nach Wiegescheinen.
Boden und Steine, die gefährliche Stoffe enthalten.
Abfallschlüsselnummer = 17 05 03.
Gebühren der Abfallentsorgung sind einzurechnen.
Menge: 5,000 t

**78.04.0030 N.gefährl. Abfall aus Baustelle ents. Räumgut Entsorgung AN Gebühr einrechn.**
Nicht gefährlichen Abfall aus Baustelle laden, fördern und entsorgen.
Schadstoffbelastung nach Ergebnis der Beprobung des AN.
Abgerechnet wird nach Wiegescheinen.
Abfall = gemischte Bau- und Abbruchabfälle aus Baufeld.
Abfallschlüsselnummer = 17 09 04.
Entsorgung nach Wahl des AN.
Gebühren der Abfallentsorgung sind einzurechnen.
Menge: 10,000 t

**78.04.0040 N.gefährl. Abfall aus Baustelle ents. Asphalt Entsorgung AN Gebühr einrechn.**
Nicht gefährlichen Abfall aus Baustelle laden, fördern und entsorgen.
Schadstoffbelastung nach Ergebnis der Beprobung des AN.
Abgerechnet wird nach Wiegescheinen.
Abfall = Asphaltbefestigung.
Abfallschlüsselnummer = 17 03 02.
PAK-Menge bis 25 mg/kg, alles > 25 mg/kg wird über 17 03 01 abgerechnet!
Entsorgung nach Wahl des AN.
Gebühren der Abfallentsorgung sind einzurechnen.
Menge: 10,000 t

**78.04.0050 Boden und Steine mit Ausnahme derjenigen, die unter 17 05 03 fallen, entsorgen**
Gemische aus Boden und Steinen/ Schotter (AVV 170504),
bis Z 2 nach LAGA M20, mit mineralischen
Fremdbestandteilen (Ziegel, Beton) in Anteilen < 10 %,
nicht mineralische Bestandteile < 5 % nach Angabe des
AG entsorgen.

Schadstoffbelastung nach Ergebnis der Beprobung des AN.
Abgerechnet wird nach Wiegescheinen.
Abfallschlüsselnummer = 17 05 04.
Entsorgung nach Wahl des AN.
Gebühren der Abfallentsorgung sind einzurechnen.
Menge: 10,000 t

**78.04.0060 Holz aufnehmen und entsorgen**
Wurzelwerk und Stubben, nicht belastet.
Laden und abtransportieren.
Abgerechnet wird nach Wiegescheinen.
Entsorgung nach Wahl des AN.
Gebühren der Abfallentsorgung sind einzurechnen.
Menge: 10,000 t

#### Hauptabschnitt 78.05 Straßenbau

**78.05.0010 Planum herstellen**
Planum herstellen
nach Bodenabtrag
Max. Abweichung von der Sollhöhe +1/-1 cm.
Planum nachverdichten.
min EV2 = 45 MN/m2
Ausführung in Teilflächen
Menge: 3000,000 m2
DIN276_08: 522

**78.05.0020 Boden aus Zwischenlagerung in Wegen und Böschungen einbauen**
Boden aus Zwischenlagerung einbauen,
laden, lagenweise einbauen und verdichten.
Maximale Stärke der Einbaulagen = 30 cm.
Einbaufläche: In horizontalen (Wege) und geneigten Flächen (Böschungsbereiche), Erosionsgruben und Ausbruchstellen.
Material verdichten, Verdichtungsgrad DPr 97 %,
Boden von Lagerfläche zur Einbaustelle transportieren,
Lagerfläche im urspünglichen Zustand wiederherstellen.
Menge: 250,000 m3
DIN276_08: 541

**78.05.0030 Auffüllen von Erosionsrinnen in Wegen**
Auffüllen von Erosionsrinnen auf Wegen
bedingt durch Wasserlauf längs innerhalb des Wegeprofils.
Mit geeignetem, zwischengelagerten Material.
Material verdichten, Verdichtungsgrad DPr 97 %,
einbauen auf Wegeflächen.
Tiefe der Gräben bis 80 cm.
Menge: 20,000 m3

**78.05.0040 Füllboden liefern**
Füllboden liefern
geeignetes, verdichtungsfähiges Füllmaterial liefern und zur Einbaustelle transportieren.
Kein Recyclingmaterial.
Unbedenklichkeitsbescheinigung und Nachweis über Eignung des gelieferten Materials ist vorzulegen.
Menge: 750,000 t

**78.05.0050 Füllboden in Wegebereichen einbauen**
Füllboden in Wegebereichen einbauen
geliefertes Füllmaterial in Wegebereiche und Schadstellen einbauen. Lagenweise andrücken, verdichten und höhengerecht abziehen.
Einbaufläche: In horizontalen bis schwach geneigten Flächen und Ausbruchstelle.
Ausführung in Teilabschnitten.
Menge: 300,000 m3

**78.05.0060 Füllboden in Böschungen einbauen**
Füllboden in Böschungen einbauen
geliefertes Füllmaterial in ausgebrochenen Böschungen einbauen, andrücken und abziehen. Einbaufläche: In geneigten Flächen.
Ausführung in Teilabschnitten.
Menge: 75,000 m3

**78.05.0070 Aufrauen Oberfläche Wirtschaftsweg**
Aufrauen der vorhandenen Oberfläche des Wirtschaftsweges bis zu einer Tiefe von 10 cm, zur Vorbereitung des verzahnten Einbaus des Profilausgleich mit Schotter.
Menge: 2500,000 m2

**78.05.0080 Zwischengelagertes Mineralstoffgemisch einbauen**
Zwischengelagertes Mineralstoffgemisch einbauen,
Gestein ohne Bindemittel,
verschiedene Materialien und Korngrößen,
in einer Stärke bis 20cm andecken und verdichten,
ggf. Böschung 1:2 anlegen.
Menge: 50,000 m3

**78.05.0090 Filter-/Trennschicht Geogitter ländl. Weg**
Filter-/Trennschicht aus Geogitter TL Geok E-StB, in ländlichen Wegen, Überlappungsbreite mind. 50 cm, seitlicher Überstand mind. 50 cm, Bahnen verbinden, abgerechnet wird die abgedeckte Fläche.
Menge: 500,000 m2

**78.05.0100 Schottertragschicht als Ersatzmaterial anliefern und einbauen**
Schottertragschicht ZTV SoB-Stb 04
Verformungsmodul EV2 mind. 80 MPa,
aus gebrochenem Naturstein, Kalkstein
Körnung 0/45,
als Ersatzmaterial anliefern und profilgerecht einbauen und verdichten..
Schichtdicke: bis 50 cm.
Gem. DWA-A 904-1, ZTV LW 16 und TL LW 16
Falls erforderlich Fläche wässern.
Menge: 500,000 to

**78.05.0110 Deckschicht für Wirtschaftsweg einbauen**
Deckschicht
aus gebrochenem Naturstein, Kalkstein
Körnung 0/11 - 0/32,
als Ersatzmaterial anliefern höhen- und profilgerecht einbauen und verdichten..
Schichtdicke: bis 15 cm.
Gem. DWA-A 904-1, ZTV LW 16 und TL LW 16
Falls erforderlich Fläche wässern.
Ausführung auch in Teilabschnitten und nur auf besondere Anweisung der Bauleitung.
Menge: 50,000 to

#### Hauptabschnitt 78.06 Bankette

**78.06.0010 Bankette schälen**
Bankette schälen
Bankette an Fahrbahn vor der Baumaßnahme auf Höhe der Straßendecke abschälen.
Gewonnenes Bodenmaterial aufnehmen, laden und entsorgen, Entsorgungskosten.werden gesondert vergütet.
Breite der Bankette im Mittel 0,5 m an der Krone,
Schichtdicke bis 10 cm,
Querneigung an Bestand anpassen.
Gem. DWA-A 904-1, ZTV LW 16 und TL LW 16
Ausführung nur auf Anweisung der Bauleitung.
Menge: 250,000 m2

**78.06.0020 Bankette beiarbeiten**
Bankette beiarbeiten
Bankette an Fahrbahn nach Abschluss aller Baumaßnahmen
herstellen, Spurrillen und Mulden, sowie Schäden infolge der Baumaßnahme ausgleichen und an die neue Höhenlage der Fahrbahn anpassen. Breite der Bankette im Mittel 1,0 m an der Krone,
Boden (Mischung aus 80 % gebrochenem Material Schotter 45/56mm und 20 %Oberboden) liefern, einbauen und standfest verdichten,
Schichtdicke 20 cm, Einbau 3 cm unter OK Fahrbahn mit
Querneigung an Bestand anpassen und einebenen.
Gem. DWA-A 904-1, ZTV LW 16 und TL LW 16
Ausführung nur auf Anweisung der Bauleitung.
Menge: 500,000 m2

**78.06.0030 Seitengraben, profilieren**
Seitengraben, beiarbeiten
Seitengraben nach Schäden infolge der Flut
ausgleichen und profilieren / anpassen.
Boden (Mischung aus 80 % gebrochenem Material Schotter 45/56mm und 20 %Oberboden) liefern, einbauen und standfest verdichten,
Schichtdicke 10 cm,
anfallendes Bodenmaterial angrenzend verteilen
Gem. DWA-A 904-1, ZTV LW 16 und TL LW 16
Ausführung nur auf Anweisung der Bauleitung.
Menge: 150,000 m2

**78.06.0040 Böschungen beiarbeiten**
Böschungen beiarbeiten
Böschungen an Fahrbahn nach Abschluss aller Baumaßnahmen beiziehen
Spurrillen und Mulden, sowie Schäden infolge der Flut ausgleichen und an die der Wege anpassen.
Lieferung von Bodenmaterial wird gesondert vergütet
Neigung dem Bestand anpassen und einebenen.
Gem. DWA-A 904-1, ZTV LW 16 und TL LW 16
Ausführung nur auf Anweisung der Bauleitung.
Menge: 350,000 m2

### Los 90 Eichen - Am Weyersberg

#### Hauptabschnitt 90.01 Baustelleneinrichtung

**90.01.0010 Baustelle einrichten**
Baustelle einrichten und für die Dauer der Bauzeit vorhalten,
Geraete, Werkzeuge und sonstige Betriebsmittel,
die zur vertragsgemässen Durchführung der Bauleistungen erforderlich sind, auf die Baustelle bringen, bereitstellen und - soweit der Geräteeinsatz nicht gesondert berechnet wird - betriebsfertig aufstellen einschl. der dafür notwendigen Arbeiten.
Die erforderlichen festen Anlagen herstellen.
Baubüros, Unterkünfte, Werkstätten, Lagerschuppen und dgl., soweit erforderlich, antransportieren, aufbauen und einrichten.
Strom-, Wasser-, Fernsprechanschluss sowie Entsorgungseinrichtungen und dgl. für die Baustelle, soweit erforderlich, herstellen.
Bei Bedarf Zufahrtswege zur Baustelle sowie Lagerplätze, sonstige Platzbefestigungen und Wege im Baustellenbereich anlegen.
Oberbodenarbeiten einschl. Beseitigen von Aufwuchs für die Baustelleneinrichtung, soweit erforderlich, ausführen.
Flächen beschaffen, sofern die vom AG zur Verfügung gestellten nicht ausreichen.
Kosten fuer Vorhalten, Unterhalten und Betreiben der Geräte, Anlagen und Einrichtungen einschl. Mieten, Pacht, Gebühren und dgl. werden nicht mit dieser Pauschale, sondern mit den Einheitspreisen der betreffenden Teilleistungen vergütet.
Soweit nicht fuer bestimmte Leistungen (z.B. Bedarfsleistungen) für das Einrichten der Baustelle gesonderte Positionen im Leistungsverzeichnis enthalten sind, gilt die Pauschale für alle Leistungen sämtlicher Abschnitte des Leistungsverzeichnisses.
Menge: 1,000 psch
DIN276_08: 542

**90.01.0020 Grenzsteine freilegen**
Grenzsteine freilegen
Grenzsteine freilegen und für die Dauer der Bauzeit durch geeignete Maßnahmen sichern. Enthalten sind die erforderlichen Erdarbeiten. Vom AG werden Flurkartenauszüge zur Verfügung gestellt.
Vor Abnahme der Arbeiten werden die freigelegten und gesicherten Grenzsteine vom AN wieder an den AG übergeben,
nicht mehr vorgefundene Grenzsteine werden auf Kosten des AN durch öffentlich bestellten Vermesser neu erstellt.
Menge: 5,000 St
DIN276_08: 591

**90.01.0030 Grenzmarkierungen schützen**
Grenzmarkierungen schützen
Grenzmarkierungen und Grenzsteine sichtbar und dauerhaft durch geeignete Maßnahmen markieren und schützen.
Menge: 5,000 St

**90.01.0040 Bauzaun im Baustellenbereich auf- und abbauen**
Bauzaun auf- und abbauen
im Baustellenbereich
in Abschnitten
nach Angaben des AG
einschl. der erforderlichen Tore
standsicher herstellen,
während der Bauzeit vorhalten, umsetzen und unterhalten
sowie nach Beendigung der Bauzeit entfernen.
70 v.H. des Preises werden nach Aufstellung,der Rest nach Entfernen des Bauzaunes vergütet.
Zaunhöhe über Gelände 1,0 m.
Zaun aus Kunstsoffelemeneten rot-weiß
Elemente miteinander verbinden
Menge: 10,000 m
DIN276_08: 542

**90.01.0050 Einrichtungen zur kompletten Verkehrssicherung**
Einrichtungen zur kompletten Verkehrssicherung
nach STVO für die Vollsperrung.

Abstimmung der Sperrung mit dem Straßenverkehrsamt
Erwirkung einer Verkehrsanordnung

Art der Straße: befestigter Wirtschafts- und Verbindungsweg

Alle Verkehrszeichen und Schilder befestigt an Schilderpfosten und gesichert mit Fußplatten.

Baken und Absperrschranken mit Standfüßen und Beleuchtung

Die Einrichtungen zur Verkehrssicherung aufbauen, nach Erfordernis umsetzen, vorhalten, betreiben und unterhalten sowie nach Abschluss der Maßnahme wieder abzubauen.
Menge: 1,000 psch

**90.01.0060 Baustelle räumen**
Baustelle räumen
von allen Geräten, Anlagen,Einrichtungen
Benutzte Flächen und Wege entsprechend dem ursprünglichen Zustand unter Wahrung der landschaftspflegerischen Belange ordnungsgemäss instandsetzen.
Verunreinigungen beseitigen.
Soweit nicht für bestimmte Leistungen (z.B. Bedarfsleistungen) für das Räumen der Baustelle gesonderte Positionen im Leistungsverzeichnis enthalten sind, gilt die Pauschale für alle Leistungen sämtlicher Abschnitte des Leistungsverzeichnisses.
Menge: 1,000 psch
DIN276_08: 542

#### Hauptabschnitt 90.02 Sonstige Leistungen

**90.02.0010 Verrechnungssatz fuer Arbeitskraft BVA (II)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Bauvorarbeiter oder dgl. (Berufsgruppe II).
Menge: 10,000 h

**90.02.0020 Verrechnungssatz fuer Arbeitskraft SpezialBFA(III 2)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Spezialbaufacharbeiter (Berufsgruppe III 2).
Menge: 10,000 h

**90.02.0030 Verrechnungssatz fuer Baugeraet Bagger ueb.1,0 m3**
Stundenlohnarbeiten durch Baugeraete auf Anordnung des AG ausfuehren.
Der Verrechnungssatz fuer das jeweilige Geraet umfasst saemtliche Aufwendungen fuer den Einsatz, insbesondere Geraetevorhalte- und Betriebsstoffkosten sowie saemtliche Zuschlaege einschliesslich der Kosten fuer das
Bedienungspersonal.
Der Verrechnungssatz gilt fuer das zum Zeitpunkt des Abrufes einsatzbereit auf der Baustelle befindliche Baugeraet.
Verguetet werden die tatsaechlich geleisteten Arbeitsstunden.
Bagger mit Löffelgröße über 1,0 m3.
Menge: 10,000 h

**90.02.0040 Verrechnungssatz fuer LKW Allrad-Kipp. 15 t**
Stundenlohnarbeiten durch Lastkraftwagen auf Anordnung des AG ausfuehren.
Der Verrechnungssatz fuer den jeweiligen LKW umfasst saemtliche Aufwendungen fuer den Einsatz des LKW, insbesondere Geraetevorhalte- und Betriebsstoffkosten sowie saemtliche Zuschlaege einschliesslich der Kosten
fuer den Fahrer.
Der Verrechnungssatz gilt fuer das zum Zeitpunkt des Abrufes einsatzbereit auf der Baustelle befindliche Fahrzeug.
Verguetet werden die tatsaechlich geleisteten Arbeitsstunden nach der tatsaechlichen Nutzlast des jeweiligen LKW (ohne Erhoehung der Nutzlaststufe fuer Sonderfahrzeuge).
LKW-Kipper mit Allradantrieb, ca. 15 t Nutzlast.
Menge: 10,000 h

**90.02.0050 Verrechnungssatz fuer Baugeraet Frontl.L - 45 kW**
Stundenlohnarbeiten durch Baugeraete auf Anordnung des AG ausfuehren.
Der Verrechnungssatz fuer das jeweilige Geraet umfasst saemtliche Aufwendungen fuer den Einsatz, insbesondere Geraetevorhalte- und Betriebsstoffkosten sowie saemtliche Zuschlaege einschliesslich der Kosten fuer das Bedienungspersonal.
Der Verrechnungssatz gilt fuer das zum Zeitpunkt des Abrufes einsatzbereit auf der Baustelle befindliche Baugeraet.
Verguetet werden die tatsaechlich geleisteten Arbeitsstunden.
Frontlader, luftbereift bis 45 kW.
Menge: 10,000 h

**90.02.0060 Hecken- und Buschwerk roden**
Hecken und Buschwerk jeder Art mit Wurzelwerk roden.
Gemessen wird Breite in 1 m Höhe über Erdboden.
Breiten unterschiedlich, mittlere Höhe bis 2 m.
Wurzellöcher nicht wieder verfüllen.
Hecken und Wurzelstöcke laden, abfahren und ordnugsgemäß entsorgen.
Menge: 25,000 m2
DIN276_08: 519

**90.02.0070 Wurzelstöcke roden**
Wurzelstöcke roden.
Gemessen wird der Durchmesser der Schnittstelle des Wurzelstocks vor dem Roden.
Durchmesser über 0,2 bis 0,5 m.
Wurzelstöcke von der Baustelle entfernen.
Entsorgung wird gesondert vergütet.
Wurzellöcher mit geeignetem Boden verfüllen.
Boden liefern.
Menge: 5,000 St
DIN276_08: 519

**90.02.0080 Böschungen und Wegeränder mähen**
Böschungen und Wegeränder mähen.
Mähen der Böschungen und Straßenränder im Baufeld.
Aufgrund der Unzugänglichkeit für Maschinen im Böschungsbereich ist mit einem Anteil von 75% mittels Motorsense auszugehen.
Ausführung in Teilabschnitten.
Grasschnitt laden, abfahren und ordnugsgemäß entsorgen.
Menge: 100,000 m2
DIN276_08: 519

**90.02.0090 Straßenhilfsbrücke herstellen**
Straßenhilfsbrücke herstellen,
umlegen, vorhalten und beseitigen.
Im Verkehr gem. ZTV-SA 97.
Brückenklasse 60 DIN 1072.
Auf- und Abbau über Baugruben oder über zu schützende Einbauteile,
Nutzbreite der Fahrbahn 4,00 m,
Länge bis 3,00 m.
Fahrbahnfläche aus Stahl.
Ausführung in Teilabschnitten.
Menge: 10,000 m2
DIN276_08: 549

#### Hauptabschnitt 90.03 Aufbruch- und Erdarbeiten

**90.03.0010 Oberboden abtragen und zwischenlagern**
Oberboden abtragen
Oberboden mit Vegetationsdecke
und partiell steinigem Eintrag
Dicke des Abtrages über 10 bis 20 cm.
Oberboden im Baustellenbereich auf Miete zwischenlagern.
Abtragsfläche horizontal und stark geneigt (bis 80 Grad) innerhalb von Böschungen.
Ausführung in Teilflächen.
Menge: 10,000 m3
DIN276_08: 542

**90.03.0020 Boden für Wegebau und Böschungen lösen und laden**
Boden für Wegebau und Böschungen lösen und laden
profilgerecht aus Abtragsbereichen
über Wirtschaftswegen und Böschungen
Boden Homogenbereiche 1
ehemals Klasse 3 bis 5 DIN 18300
mit Durchmischung von Geröll
Boden ohne Belastung,
Abgerechnet wird nach Abtragsprofilen.
Ausführung in Teilflächen.
Menge: 85,000 m3

**90.03.0030 Boden auf Miete zwischenlagern**
Boden auf Miete zwischenlagern
Boden aus Vorposition.
Geladenen Boden auf Miete zwischenlagern.
Entfernung des Zwischenlagers von der Aushubstelle bis 500m.
Trennung der Mieten nach Homogenbereichen.
Der zwischengelagerte Boden ist vor Witterungseinflüssen mittels Folienabdeckung zu schützen.
Abschieben und Auftrag von Oberboden wird gesondert vergütet.
Ausführung auf Anweisung der Bauleitung.
Menge: 85,000 m3
DIN276_08: 541

**90.03.0040 Boden Handaushub Aushub bis 2,00 m**
Boden im Handaushub
profilgerecht lösen und seitlich lagern,
Behinderung durch Ver- und Entsorgungsleitungen, Kabel,
Alle Homogenbereiche.
Ausführung in Teilabschnitten und nur auf Anordnung des AG,
als Zulage zu den Aushubpositionen.
Menge: 10,000 m3
DIN276_08: 541

**90.03.0050 Suchgräben herstellen Grabentiefe bis 2.50m**
Boden für Suchgraben zur Ortung von Wasserleitung,Kabel etc. nach Angaben des AG ausheben, zur Wiederverfüllung seitlich lagern bzw. gem. Angaben im Baustellenbereich lagern und nach Beendigung der Suche
bzw. Bauarbeiten wieder einbauen und verdichten.
Homogenbereich: Auffüllungen
Grabentiefe:  bis 2,50 m
Die Vorschriften der Versorgungsunternehmen (Gas, Wasser, Elektrizität etc.) sind zu beachten.
Menge: 5,000 m3
DIN276_08: 541

**90.03.0060 Verzahnung/ Abtreppung herstellen Böschungsfläche**
Verzahnung der Böschung herstellen.
Herstellung der Verzahnung an Böschungsflächen
durch Einbau von Abtreppungen in
den erforderlichen Abmessungen gem. ZTV-E-Stb.
Abgerechnet wird die zu verzahnende Fläche der vorhandenen Böschung nach Oberbodenabtrag und vor Herstellung der Abtreppung.
Menge: 50,000 m2

**90.03.0070 Auffüllen von Erosionsgräben in Wegen**
Auffüllen von Erosionsgräben auf Wegen
bedingt durch Wasserlauf längs innerhalb des Wegeprofils.
Mit geeignetem, zwischengelagerten Material.
Material verdichten, Verdichtungsgrad DPr 97 %,
einbauen auf Wegeflächen.
Tiefe der Gräben bis 30 cm.
Menge: 25,000 m3

**90.03.0080 Grobschlag Naturstein 0/120 mm**
Grobschlag aus Natursteinen 0/120
liefern und fachgerecht einbauen.
Menge: 10,000 t

**90.03.0090 Steine HMB 300/1000 zur Hangsicherung liefern und einbauen**
Steine zur Hangsicherung liefern und einbauen
Wasserbausteine HMB 300/1000 kg
Güteüberwacht gem. TLW 2003
(Technische Lieferbedingungen)
und nach DIN EN 13383
Zur Einbaustelle transportieren und einbauen.
Menge: 10,000 t

**90.03.0100 Oberboden des AG auftragen**
Oberboden auftragen.
seitlich oder auf Miete gelagert, aufnehmen.
Auftragdicke bis 25 cm.
Auftragsfläche horizontal und stark geneigt auf Böschungen.
Förderdweg bis 100m.
Menge: 10,000 m3

#### Hauptabschnitt 90.04 Entsorgung

**90.04.0010 Gefährl. Abfall aus Baustelle ents. Boden Gebühr einrechn.**
Gefährlichen Abfall aus Baustelle laden, fördern und entsorgen. Art der Belastung und Entsorgung nach Ergebnis
der Beprobung des AN. Entsorgungsnachweis nach
Unterlagen des AG führen.
Abgerechnet wird nach Wiegescheinen.
Boden und Steine, die gefährliche Stoffe enthalten.
Abfallschlüsselnummer = 17 05 03.
Gebühren der Abfallentsorgung sind einzurechnen.
Menge: 5,000 t

**90.04.0020 Boden und Steine mit Ausnahme derjenigen, die unter 17 05 03 fallen, entsorgen**
Gemische aus Boden und Steinen/ Schotter (AVV 170504),
bis Z 2 nach LAGA M20, mit mineralischen
Fremdbestandteilen (Ziegel, Beton) in Anteilen < 10 %,
nicht mineralische Bestandteile < 5 % nach Angabe des
AG entsorgen.

Schadstoffbelastung nach Ergebnis der Beprobung des AN.
Abgerechnet wird nach Wiegescheinen.
Abfallschlüsselnummer = 17 05 04.
Entsorgung nach Wahl des AN.
Gebühren der Abfallentsorgung sind einzurechnen.
Menge: 5,000 t

**90.04.0030 Holz aufnehmen und entsorgen**
Wurzelwerk und Stubben, nicht belastet.
Laden und abtransportieren.
Abgerechnet wird nach Wiegescheinen.
Entsorgung nach Wahl des AN.
Gebühren der Abfallentsorgung sind einzurechnen.
Menge: 1,000 t

#### Hauptabschnitt 90.05 Straßenbau

**90.05.0010 Planum herstellen**
Planum herstellen
nach Bodenabtrag
Max. Abweichung von der Sollhöhe +1/-1 cm.
Planum nachverdichten.
min EV2 = 45 MN/m2
Ausführung in Teilflächen
Menge: 250,000 m2
DIN276_08: 522

**90.05.0020 Boden aus Zwischenlagerung in Wegen und Böschungen einbauen**
Boden aus Zwischenlagerung einbauen,
laden, lagenweise einbauen und verdichten.
Maximale Stärke der Einbaulagen = 30 cm.
Einbaufläche: In horizontalen (Wege) und geneigten Flächen (Böschungsbereiche), Erosionsgruben und Ausbruchstellen.
Material verdichten, Verdichtungsgrad DPr 97 %,
Boden von Lagerfläche zur Einbaustelle transportieren,
Lagerfläche im urspünglichen Zustand wiederherstellen.
Menge: 65,000 m3
DIN276_08: 541

**90.05.0030 Auffüllen von Erosionsgräben in Wegen**
Auffüllen von Erosionsgräben auf Wegen
bedingt durch Wasserlauf längs innerhalb des Wegeprofils.
Mit geeignetem, zwischengelagerten Material.
Material verdichten, Verdichtungsgrad DPr 97 %,
einbauen auf Wegeflächen.
Tiefe der Gräben bis 30 cm.
Menge: 20,000 m3

**90.05.0040 Füllboden liefern**
Füllboden liefern
geeignetes, verdichtungsfähiges Füllmaterial liefern und zur Einbaustelle transportieren.
Kein Recyclingmaterial.
Unbedenklichkeitsbescheinigung und Nachweis über Eignung des gelieferten Materials ist vorzulegen.
Menge: 40,000 t

**90.05.0050 Füllboden in Wegebereichen einbauen**
Füllboden in Wegebereichen einbauen
geliefertes Füllmaterial in Wegebereiche und Schadstellen einbauen. Lagenweise andrücken, verdichten und höhengerecht abziehen.
Einbaufläche: In horizontalen bis schwach geneigten Flächen und Ausbruchstelle.
Ausführung in Teilabschnitten.
Menge: 5,000 m3

**90.05.0060 Füllboden in Böschungen einbauen**
Füllboden in Böschungen einbauen
geliefertes Füllmaterial in ausgebrochenen Böschungen einbauen, andrücken und abziehen. Einbaufläche: In geneigten Flächen.
Ausführung in Teilabschnitten.
Menge: 15,000 m3

**90.05.0070 Aufrauen Oberfläche Wirtschaftsweg**
Aufrauen der vorhandenen Oberfläche des Wirtschaftsweges bis zu einer Tiefe von 10 cm, zur Vorbereitung des verzahnten Einbaus des Profilausgleich mit Schotter.
Menge: 250,000 m2

**90.05.0080 Deckschicht für Wirtschaftsweg einbauen**
Deckschicht
aus gebrochenem Naturstein, Kalkstein
Körnung 0/11 - 0/32,
als Ersatzmaterial anliefern höhen- und profilgerecht einbauen und verdichten..
Schichtdicke: bis 15 cm.
Gem. DWA-A 904-1, ZTV LW 16 und TL LW 16
Falls erforderlich Fläche wässern.
Ausführung auch in Teilabschnitten und nur auf besondere Anweisung der Bauleitung.
Menge: 20,000 to

#### Hauptabschnitt 90.06 Bankette

**90.06.0010 Bankette schälen**
Bankette schälen
Bankette an Fahrbahn vor der Baumaßnahme auf Höhe der Straßendecke abschälen.
Gewonnenes Bodenmaterial aufnehmen, laden und entsorgen, Entsorgungskosten.werden gesondert vergütet.
Breite der Bankette im Mittel 0,5 m an der Krone,
Schichtdicke bis 10 cm,
Querneigung an Bestand anpassen.
Gem. DWA-A 904-1, ZTV LW 16 und TL LW 16
Ausführung nur auf Anweisung der Bauleitung.
Menge: 90,000 m2

**90.06.0020 Bankette beiarbeiten**
Bankette beiarbeiten
Bankette an Fahrbahn nach Abschluss aller Baumaßnahmen
herstellen, Spurrillen und Mulden, sowie Schäden infolge der Baumaßnahme ausgleichen und an die neue Höhenlage der Fahrbahn anpassen. Breite der Bankette im Mittel 1,0 m an der Krone,
Boden (Mischung aus 80 % gebrochenem Material Schotter 45/56mm und 20 %Oberboden) liefern, einbauen und standfest verdichten,
Schichtdicke 20 cm, Einbau 3 cm unter OK Fahrbahn mit
Querneigung an Bestand anpassen und einebenen.
Gem. DWA-A 904-1, ZTV LW 16 und TL LW 16
Ausführung nur auf Anweisung der Bauleitung.
Menge: 90,000 m2

**90.06.0030 Böschungen beiarbeiten**
Böschungen beiarbeiten
Böschungen an Fahrbahn nach Abschluss aller Baumaßnahmen beiziehen
Spurrillen und Mulden, sowie Schäden infolge der Flut ausgleichen und an die der Wege anpassen.
Lieferung von Bodenmaterial wird gesondert vergütet
Neigung dem Bestand anpassen und einebenen.
Gem. DWA-A 904-1, ZTV LW 16 und TL LW 16
Ausführung nur auf Anweisung der Bauleitung.
Menge: 130,000 m2

### Los 93 Effelsberg - KA-Wald in Richtung Radioteleskop

#### Hauptabschnitt 93.01 Baustelleneinrichtung

**93.01.0010 Baustelle einrichten**
Baustelle einrichten und für die Dauer der Bauzeit vorhalten,
Geraete, Werkzeuge und sonstige Betriebsmittel,
die zur vertragsgemässen Durchführung der Bauleistungen erforderlich sind, auf die Baustelle bringen, bereitstellen und - soweit der Geräteeinsatz nicht gesondert berechnet wird - betriebsfertig aufstellen einschl. der dafür notwendigen Arbeiten.
Die erforderlichen festen Anlagen herstellen.
Baubüros, Unterkünfte, Werkstätten, Lagerschuppen und dgl., soweit erforderlich, antransportieren, aufbauen und einrichten.
Strom-, Wasser-, Fernsprechanschluss sowie Entsorgungseinrichtungen und dgl. für die Baustelle, soweit erforderlich, herstellen.
Bei Bedarf Zufahrtswege zur Baustelle sowie Lagerplätze, sonstige Platzbefestigungen und Wege im Baustellenbereich anlegen.
Oberbodenarbeiten einschl. Beseitigen von Aufwuchs für die Baustelleneinrichtung, soweit erforderlich, ausführen.
Flächen beschaffen, sofern die vom AG zur Verfügung gestellten nicht ausreichen.
Kosten fuer Vorhalten, Unterhalten und Betreiben der Geräte, Anlagen und Einrichtungen einschl. Mieten, Pacht, Gebühren und dgl. werden nicht mit dieser Pauschale, sondern mit den Einheitspreisen der betreffenden Teilleistungen vergütet.
Soweit nicht fuer bestimmte Leistungen (z.B. Bedarfsleistungen) für das Einrichten der Baustelle gesonderte Positionen im Leistungsverzeichnis enthalten sind, gilt die Pauschale für alle Leistungen sämtlicher Abschnitte des Leistungsverzeichnisses.
Menge: 1,000 psch
DIN276_08: 542

**93.01.0020 Grenzsteine freilegen**
Grenzsteine freilegen
Grenzsteine freilegen und für die Dauer der Bauzeit durch geeignete Maßnahmen sichern. Enthalten sind die erforderlichen Erdarbeiten. Vom AG werden Flurkartenauszüge zur Verfügung gestellt.
Vor Abnahme der Arbeiten werden die freigelegten und gesicherten Grenzsteine vom AN wieder an den AG übergeben,
nicht mehr vorgefundene Grenzsteine werden auf Kosten des AN durch öffentlich bestellten Vermesser neu erstellt.
Menge: 10,000 St
DIN276_08: 591

**93.01.0030 Grenzmarkierungen schützen**
Grenzmarkierungen schützen
Grenzmarkierungen und Grenzsteine sichtbar und dauerhaft durch geeignete Maßnahmen markieren und schützen.
Menge: 10,000 St

**93.01.0040 Bauzaun im Baustellenbereich auf- und abbauen**
Bauzaun auf- und abbauen
im Baustellenbereich
in Abschnitten
nach Angaben des AG
einschl. der erforderlichen Tore
standsicher herstellen,
während der Bauzeit vorhalten, umsetzen und unterhalten
sowie nach Beendigung der Bauzeit entfernen.
70 v.H. des Preises werden nach Aufstellung,der Rest nach Entfernen des Bauzaunes vergütet.
Zaunhöhe über Gelände 1,0 m.
Zaun aus Kunstsoffelemeneten rot-weiß
Elemente miteinander verbinden
Menge: 10,000 m
DIN276_08: 542

**93.01.0050 Einrichtungen zur kompletten Verkehrssicherung**
Einrichtungen zur kompletten Verkehrssicherung
nach STVO für die Vollsperrung.

Abstimmung der Sperrung mit dem Straßenverkehrsamt
Erwirkung einer Verkehrsanordnung

Art der Straße: befestigter Wirtschafts- und Verbindungsweg

Alle Verkehrszeichen und Schilder befestigt an Schilderpfosten und gesichert mit Fußplatten.

Baken und Absperrschranken mit Standfüßen und Beleuchtung

Die Einrichtungen zur Verkehrssicherung aufbauen, nach Erfordernis umsetzen, vorhalten, betreiben und unterhalten sowie nach Abschluss der Maßnahme wieder abzubauen.
Menge: 1,000 psch

**93.01.0060 Baustelle räumen**
Baustelle räumen
von allen Geräten, Anlagen,Einrichtungen
Benutzte Flächen und Wege entsprechend dem ursprünglichen Zustand unter Wahrung der landschaftspflegerischen Belange ordnungsgemäss instandsetzen.
Verunreinigungen beseitigen.
Soweit nicht für bestimmte Leistungen (z.B. Bedarfsleistungen) für das Räumen der Baustelle gesonderte Positionen im Leistungsverzeichnis enthalten sind, gilt die Pauschale für alle Leistungen sämtlicher Abschnitte des Leistungsverzeichnisses.
Menge: 1,000 psch
DIN276_08: 542

#### Hauptabschnitt 93.02 Sonstige Leistungen

**93.02.0010 Verrechnungssatz fuer Arbeitskraft BVA (II)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Bauvorarbeiter oder dgl. (Berufsgruppe II).
Menge: 10,000 h

**93.02.0020 Verrechnungssatz fuer Arbeitskraft SpezialBFA(III 2)**
Stundenlohnarbeiten durch Arbeitskraefte auf Anordnung des AG ausfuehren.
Der Verrechnungssatz fuer die jeweilige Arbeitskraft umfasst saemtliche Aufwendungen, insbesondere den tatsaechlichen Lohn einschliesslich vermoegenswirksamer
Leistungen mit den Zuschlaegen fuer Gemeinkosten (Sozialkassenbeitraege, Winterbauumlage und dgl.),
sowie Lohn- bzw. Gehaltsnebenkosten und Zuschlaege fuer Ueberstunden.
Zuschlaege fuer Nacht-, Sonntags- und Feiertagsarbeit werden gesondert verguetet.
Spezialbaufacharbeiter (Berufsgruppe III 2).
Menge: 10,000 h

**93.02.0030 Verrechnungssatz fuer Baugeraet Bagger ueb.1,0 m3**
Stundenlohnarbeiten durch Baugeraete auf Anordnung des AG ausfuehren.
Der Verrechnungssatz fuer das jeweilige Geraet umfasst saemtliche Aufwendungen fuer den Einsatz, insbesondere Geraetevorhalte- und Betriebsstoffkosten sowie saemtliche Zuschlaege einschliesslich der Kosten fuer das
Bedienungspersonal.
Der Verrechnungssatz gilt fuer das zum Zeitpunkt des Abrufes einsatzbereit auf der Baustelle befindliche Baugeraet.
Verguetet werden die tatsaechlich geleisteten Arbeitsstunden.
Bagger mit Löffelgröße über 1,0 m3.
Menge: 10,000 h

**93.02.0040 Verrechnungssatz fuer LKW Allrad-Kipp. 15 t**
Stundenlohnarbeiten durch Lastkraftwagen auf Anordnung des AG ausfuehren.
Der Verrechnungssatz fuer den jeweiligen LKW umfasst saemtliche Aufwendungen fuer den Einsatz des LKW, insbesondere Geraetevorhalte- und Betriebsstoffkosten sowie saemtliche Zuschlaege einschliesslich der Kosten
fuer den Fahrer.
Der Verrechnungssatz gilt fuer das zum Zeitpunkt des Abrufes einsatzbereit auf der Baustelle befindliche Fahrzeug.
Verguetet werden die tatsaechlich geleisteten Arbeitsstunden nach der tatsaechlichen Nutzlast des jeweiligen LKW (ohne Erhoehung der Nutzlaststufe fuer Sonderfahrzeuge).
LKW-Kipper mit Allradantrieb, ca. 15 t Nutzlast.
Menge: 10,000 h

**93.02.0050 Verrechnungssatz fuer Baugeraet Frontl.L - 45 kW**
Stundenlohnarbeiten durch Baugeraete auf Anordnung des AG ausfuehren.
Der Verrechnungssatz fuer das jeweilige Geraet umfasst saemtliche Aufwendungen fuer den Einsatz, insbesondere Geraetevorhalte- und Betriebsstoffkosten sowie saemtliche Zuschlaege einschliesslich der Kosten fuer das Bedienungspersonal.
Der Verrechnungssatz gilt fuer das zum Zeitpunkt des Abrufes einsatzbereit auf der Baustelle befindliche Baugeraet.
Verguetet werden die tatsaechlich geleisteten Arbeitsstunden.
Frontlader, luftbereift bis 45 kW.
Menge: 10,000 h

**93.02.0060 Grader einsetzen 55-88kW B 2,5-3m**
Grader, Fahrer/-in wird gesondert vergütet, auf Anordnung des AG einsetzen,
der Verrechnungssatz für das Gerät umfasst sämtliche Aufwendungen für den Betrieb,
Motorleistung 55 bis 88 kW, mit Laser-Einrichtung, Arbeitsbreite 2,5 bis 3 m.
Menge: 20,000 h

**93.02.0070 Planierraupe einschl. Fahrer, 18 - 37 kW**
Planierraupe einschl. Fahrer über 18 bis 37 kW,
Heckauf- reißer, 1-zahnig, auf Anordnung und zum
Nachweis, vorhalten.
Menge: 20,000 h

**93.02.0080 Verrechnungssatz für Baugerät Walze über 5 t**
Stundenlohnarbeiten durch Baugeraete auf Anordnung des AG ausfuehren.
Der Verrechnungssatz fuer das jeweilige Geraet umfasst saemtliche Aufwendungen fuer den Einsatz, insbesondere
Geraetevorhalte- und Betriebsstoffkosten sowie saemtliche Zuschlaege einschliesslich der Kosten fuer das Bedienungspersonal.
Der Verrechnungssatz gilt fuer das zum Zeitpunkt des Abrufes einsatzbereit auf der Baustelle befindliche Baugeraet.
Verguetet werden die tatsaechlich geleisteten Arbeitsstunden.
Vibrationswalze ueber 5 t.
Menge: 10,000 h

**93.02.0090 Verrechnungssatz für Flächenrüttler**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Flaechenruettler (Ruettelverdichter) ueber 0,75-1,3 t.
Menge: 10,000 h
DIN276_08: 541

**93.02.0100 Verrechnungssatz fuer Motorsäge**
Stundenlohnarbeiten durch Baugeraete auf Anordnung des AG ausfuehren.
Der Verrechnungssatz fuer das jeweilige Geraet umfasst saemtliche Aufwendungen fuer den Einsatz, insbesondere Geraetevorhalte- und Betriebsstoffkosten sowie saemtliche Zuschlaege einschliesslich der Kosten fuer das ausgebildete Bedienungspersonal.
Der Verrechnungssatz gilt fuer das zum Zeitpunkt des Abrufes einsatzbereit auf der Baustelle befindliche Baugeraet.
Verguetet werden die tatsaechlich geleisteten Arbeitsstunden.
Motorsäge zum entasten und schneiden der Stämme von liegenden Bäumen.
Menge: 10,000 h

**93.02.0110 Hecken- und Buschwerk roden**
Hecken und Buschwerk jeder Art mit Wurzelwerk roden.
Gemessen wird Breite in 1 m Höhe über Erdboden.
Breiten unterschiedlich, mittlere Höhe bis 2 m.
Wurzellöcher nicht wieder verfüllen.
Hecken und Wurzelstöcke laden, abfahren und ordnugsgemäß entsorgen.
Menge: 250,000 m2
DIN276_08: 519

**93.02.0120 Baum fällen 10-30 cm H bis 12 m**
Baum fällen,
als Einzelbaum,
Wurzelstock roden,
Baum, in Stücke von ca. 1 m aufarbeiten
Astwerk, Abfallholz und Wurzelstock
aufnehmen und ordnungsgemäß entsorgen".
Entsorgungskosten werden gesondert vergütet.
Stammdurchmesser über 10 bis 30 cm.
Baumhöhe bis 12 m.
Menge: 1,000 Stck

**93.02.0130 Baumschutz herstellen**
Baumschutz herstellen
gegen mechanische Schäden für Bäume im Baufeld
Stammdurchmesser bis 40 cm
Stammschutz sowie hochbinden von Ästen.
Schutz nach Wahl des AN in Anlehnung an DIN 18920, ohne mechanischen Eingriff in den Stamm
Schutz antransportieren, auf- und abbauen, vor- und unterhalten und nach Abschluss der Baumaßnahme wieder vollständig beseitigen.
Abrechnung pro Baum mit hergestelltem Baumschutz.
Menge: 5,000 St
DIN276_08: 593

**93.02.0140 Wurzelschutz und Behandlung**
Wurzelschutz und Behandlung
Wurzeln im Grabenbereich sind schneidend zu durchtrennen und mit wachstumsfördernden Stoffen zu behandeln.
DIN 18920 ist zu beachten.
Die freigelegten Wurzeln sind gegen Austrocknung und Frosteinwirkung zu schützen.
Abrechnung pro Baum mit durchgeführten Wurzelschutzmaßnahmen.
Menge: 5,000 St
DIN276_08: 593

**93.02.0150 Wurzelstöcke roden**
Wurzelstöcke roden.
Gemessen wird der Durchmesser der Schnittstelle des Wurzelstocks vor dem Roden.
Durchmesser über 0,2 bis 0,5 m.
Wurzelstöcke von der Baustelle entfernen.
Entsorgung wird gesondert vergütet.
Wurzellöcher mit geeignetem Boden verfüllen.
Boden liefern.
Menge: 10,000 St
DIN276_08: 519

**93.02.0160 Böschungen und Wegeränder mähen**
Böschungen und Wegeränder mähen.
Mähen der Böschungen und Straßenränder im Baufeld.
Aufgrund der Unzugänglichkeit für Maschinen im Böschungsbereich ist mit einem Anteil von 75% mittels Motorsense auszugehen.
Ausführung in Teilabschnitten.
Grasschnitt laden, abfahren und ordnugsgemäß entsorgen.
Menge: 100,000 m2
DIN276_08: 519

**93.02.0170 Straßenhilfsbrücke herstellen**
Straßenhilfsbrücke herstellen,
umlegen, vorhalten und beseitigen.
Im Verkehr gem. ZTV-SA 97.
Brückenklasse 60 DIN 1072.
Auf- und Abbau über Baugruben oder über zu schützende Einbauteile,
Nutzbreite der Fahrbahn 4,00 m,
Länge bis 3,00 m.
Fahrbahnfläche aus Stahl.
Ausführung in Teilabschnitten.
Menge: 10,000 m2
DIN276_08: 549

**93.02.0180 Lichtraumprofil herstellen**
Baufeld Zuwegungen- Wegebereich und Böschungen.
Lichtraumprofil herstellen.
Schneiden senkrecht zum Wegerand
Schneiden über dem Weg
Einragender Aufwuchs und Äste zurückschneiden
durch ein Fachunternehmer für Baumpflege
Herstellen Lichtraumprofil : Höhe 3,00m
Breite 4,00m
Aufwuchs, Äste bis 15 cm Stammdurchmesser
1,00m über OK Gelände gemessen.
Schnittgut vollständig aufnehmen und auf AN-Deponie fachgerecht entsorgen. Entsorgungskosten werden gesondert vergütet.
Schnittstellen mit Baulack versiegeln.
Lichtraumprofil in nicht zusammenhängende Längen
Herstellen in Einzellängen
Menge: 1000,000 m

#### Hauptabschnitt 93.03 Aufbruch- und Erdarbeiten

**93.03.0010 Oberboden abtragen und zwischenlagern**
Oberboden abtragen
Oberboden mit Vegetationsdecke
und partiell steinigem Eintrag
Dicke des Abtrages über 10 bis 20 cm.
Oberboden im Baustellenbereich auf Miete zwischenlagern.
Abtragsfläche horizontal und stark geneigt (bis 80 Grad) innerhalb von Böschungen.
Ausführung in Teilflächen.
Menge: 20,000 m3
DIN276_08: 542

**93.03.0020 Wirtschaftsweg abziehen**
Wirtschaftsweg abziehen
Schlamm, Laub und aufgetragener Boden über der Wegebefestigung aus Natursteinschotter mittels abziehen durch Baggerschaufel profilgerecht freilegen. Die ursprüngliche Wegebefestigung nicht mit abtragen. Gewonnenens Material im Baustellenbereich zum Abtransport oder Wiedereinbau zwischenlagern.
Ausführung in Teilabschnitten.
Menge: 2250,000 m2

**93.03.0030 Ungebundene durchmischte Mineralstoffgemische aufnehmen und zwischenlagern**
Ungebundene Mineralstoffgemische aufnehmen
Material 'Durchmischt mit Oberboden und Geröll,Gesamtaufbruchtiefe bis 20 cm.Material' seitlich neben dem Graben oder innerhalb der Baustelle lagern und zur Wiedereinbaustelle
 innerhalb der Baustelle lagern und zur Wiedereinbaustelle transportieren.
Überschüssiges Material entsorgen.
Mittlere Förderweglänge ca. 0,5km. '
Menge: 20,000 m3

**93.03.0040 Boden für Wegebau und Böschungen lösen und laden**
Boden für Wegebau und Böschungen lösen und laden
profilgerecht aus Abtragsbereichen
über Wirtschaftswegen und Böschungen
Boden Homogenbereiche 1
ehemals Klasse 3 bis 5 DIN 18300
mit Durchmischung von Geröll
Boden ohne Belastung,
Abgerechnet wird nach Abtragsprofilen.
Ausführung in Teilflächen.
Menge: 125,000 m3

**93.03.0050 Boden auf Miete zwischenlagern**
Boden auf Miete zwischenlagern
Boden aus Vorposition.
Geladenen Boden auf Miete zwischenlagern.
Entfernung des Zwischenlagers von der Aushubstelle bis 500m.
Trennung der Mieten nach Homogenbereichen.
Der zwischengelagerte Boden ist vor Witterungseinflüssen mittels Folienabdeckung zu schützen.
Abschieben und Auftrag von Oberboden wird gesondert vergütet.
Ausführung auf Anweisung der Bauleitung.
Menge: 125,000 m3
DIN276_08: 541

**93.03.0060 Boden Handaushub Aushub bis 2,00 m**
Boden im Handaushub
profilgerecht lösen und seitlich lagern,
Behinderung durch Ver- und Entsorgungsleitungen, Kabel,
Alle Homogenbereiche.
Ausführung in Teilabschnitten und nur auf Anordnung des AG,
als Zulage zu den Aushubpositionen.
Menge: 5,000 m3
DIN276_08: 541

**93.03.0070 Suchgräben herstellen Grabentiefe bis 2.50m**
Boden für Suchgraben zur Ortung von Wasserleitung,Kabel etc. nach Angaben des AG ausheben, zur Wiederverfüllung seitlich lagern bzw. gem. Angaben im Baustellenbereich lagern und nach Beendigung der Suche
bzw. Bauarbeiten wieder einbauen und verdichten.
Homogenbereich: Auffüllungen
Grabentiefe:  bis 2,50 m
Die Vorschriften der Versorgungsunternehmen (Gas, Wasser, Elektrizität etc.) sind zu beachten.
Menge: 5,000 m3
DIN276_08: 541

**93.03.0080 Verzahnung/ Abtreppung herstellen Böschungsfläche**
Verzahnung der Böschung herstellen.
Herstellung der Verzahnung an Böschungsflächen
durch Einbau von Abtreppungen in
den erforderlichen Abmessungen gem. ZTV-E-Stb.
Abgerechnet wird die zu verzahnende Fläche der vorhandenen Böschung nach Oberbodenabtrag und vor Herstellung der Abtreppung.
Menge: 75,000 m2

**93.03.0090 Hindernis im Boden Mauerwerk/Beton abbrech./aufnehm.**
Hindernis im Boden
Abbruchstoffe aus Mauerwerk oder Beton,
abbrechen und aufnehmen,
Abbruchgut aufnehmen und auf zugelassene Entsorgungsstelle / Wiederverwertung abfahren.
Der Nachweis der ordnungsgemäßen und schadlosen Entsorgung / Wiederverwertung ist unmittelbar zu erbringen.
Abbruchstoffe der Zuordnungsklasse kleiner oder gleich Z 1 nach LAGA (TR Bauschutt 2004).
Die Gebühren und Entsorgungskosten sind einzurechnen und vom AN zu übernehmen, abgerechnet wird nach Aufmaß.
Als Zulage zu Aushubpositionen.
Ausführung in Teilabschnitten.
Menge: 1,000 m3
DIN276_08: 541

**93.03.0100 Lastplattendruckversuche durchführen**
Lastplattendruckversuche durchführen
durch eine zugelassene Prüfstelle durchführen lassen.
Grundlage DIN 18134.
einschließlich der erforderlichen Geräte, Fahrzeuge und Gegengewichte
Über die Untersuchungsergebnisse sind Protokolle zu fertigen, die neben der Auswertung und Bewertung auch Angaben über den genauen Ort und die jeweils untersuchte Bodenschicht enthalten.
Die Versuche werden im Beisein zur Bauleitung durchgeführt.
Der Bauleiter des AG bestimmt Anzahl und Lage der Untersuchungen.
Protokolle dem AG übergeben.
Werden geforderte Werte nicht erreicht ist nach Angaben der Bauleitung eine Nachverdichtung durchzuführen und der LP-Versuch ohne erneute Vergütung zu wiederholen.
Menge: 1,000 St
DIN276_08: 522

**93.03.0110 Grobschlag Naturstein 0/120 mm**
Grobschlag aus Natursteinen 0/120
liefern und fachgerecht einbauen.
Menge: 50,000 t

**93.03.0120 Steine HMB 1000/3000 zur Hangsicherung liefern und einbauen**
Steine zur Hangsicherung liefern und einbauen
Wasserbausteine HMB 1000/3000 kg
Güteüberwacht gem. TLW 2003
(Technische Lieferbedingungen)
und nach DIN EN 13383
Zur Einbaustelle transportieren und einbauen.
Menge: 25,000 t

**93.03.0130 Steine HMB 300/1000 zur Hangsicherung liefern und einbauen**
Steine zur Hangsicherung liefern und einbauen
Wasserbausteine HMB 300/1000 kg
Güteüberwacht gem. TLW 2003
(Technische Lieferbedingungen)
und nach DIN EN 13383
Zur Einbaustelle transportieren und einbauen.
Menge: 25,000 t

**93.03.0140 Hinterfüllung Steinsatz herstellen**
Hinterfüllung Steinsatz herstellen
Hangseitige Hinterfüllung des Steinsatzes herstellen.
Einbau: Zug um Zug entsprechend der Steighöhe
  des Steinsatzes
Material liefern und lageweise einbauen und verdichten.
Material: Schotter- Splitt- Gemisch 5/45
Ausführung in Teilabschnitten auf Anweisung der Bauleitung.
Menge: 10,000 m3

**93.03.0150 Geotextil als Schutz- und Trennlage verlegen**
Geotextil als Schutz- und Trennlage verlegen
entsprechend dem "Merkblatt für die Anwendung von
Geotextilien im Erdbau" verlegen.
Geotextil zwischen Steinsatz und Hinterfüllung
Einbau senkrecht Zug um Zug mit steigender Höhe des Steinsatzes
Geotextil als mechanisch verfestigtes Spinnfaservlies,
Klasse GRK 3
Flächengewicht: mind. 400 g/m2
CBR-Prüfung EN ISO 12236: 1800 N
Einbau mit min. 0,5 m Überlappung.
Abgerechnet wird die abgewickelte Fläche des Geotextils
nach Aufmaß ohne Überlappung.
Ausführung in Teilflächen und nur auf Anweisung der Bauleitung
Menge: 300,000 m2

**93.03.0160 Unterbeton einbauen**
Unterbeton einbauen
aus Beton C15/20
einschl. ggf. erforderlicher Schalungen
Beton verdichten und abziehen.
Einbau unter Sicherungssteinen und Nebenflächen
auf besondere Anweisung der Bauleitung.
Menge: 5,000 m3
DIN276_08: 523

**93.03.0170 Oberboden des AG auftragen**
Oberboden auftragen.
seitlich oder auf Miete gelagert, aufnehmen.
Auftragdicke bis 25 cm.
Auftragsfläche horizontal und stark geneigt auf Böschungen.
Förderdweg bis 100m.
Menge: 20,000 m3

**93.03.0180 Oberboden liefern und auftragen**
Oberboden, gesiebt,
liefern, frei von Saatgut
profilgerecht auftragen
Auftragsfläche horizontal und stark geneigt auf Böschungen.
Auftragsdicke, 'bis 25 cm'
Menge: 10,000 m3

#### Hauptabschnitt 93.04 Entsorgung

**93.04.0010 Einstufungsuntersuchung an Böden durchführen**
Einstufungsuntersuchung an Böden durchführen
Bodenproben entnehmen
und zum Labor verfahren
Chemische Untersuchung von Bodenproben
an Probenahmestellen in Abstimmung mit dem AG
als Mischprobe
Untersuchung nach LAGA TR Boden oder LAGA M20: 1997 / 2004 unter Beachtung der Anforderungen an die stoffliche Verwertung von mineralischen Abfällen Teil II: Technische Regeln für die Verwertung 1.2 Bodenmaterial TR Boden(Stand 05.11.2004)
Untersuchung am Feststoff sowie am Eluat
für alle Parameter gemäß LAGA- und DepV
Menge: 1,000 St
DIN276_08: 542

**93.04.0020 Gefährl. Abfall aus Baustelle ents. Boden Gebühr einrechn.**
Gefährlichen Abfall aus Baustelle laden, fördern und entsorgen. Art der Belastung und Entsorgung nach Ergebnis
der Beprobung des AN. Entsorgungsnachweis nach
Unterlagen des AG führen.
Abgerechnet wird nach Wiegescheinen.
Boden und Steine, die gefährliche Stoffe enthalten.
Abfallschlüsselnummer = 17 05 03.
Gebühren der Abfallentsorgung sind einzurechnen.
Menge: 5,000 t

**93.04.0030 N.gefährl. Abfall aus Baustelle ents. Räumgut Entsorgung AN Gebühr einrechn.**
Nicht gefährlichen Abfall aus Baustelle laden, fördern und entsorgen.
Schadstoffbelastung nach Ergebnis der Beprobung des AN.
Abgerechnet wird nach Wiegescheinen.
Abfall = gemischte Bau- und Abbruchabfälle aus Baufeld.
Abfallschlüsselnummer = 17 09 04.
Entsorgung nach Wahl des AN.
Gebühren der Abfallentsorgung sind einzurechnen.
Menge: 5,000 t

**93.04.0040 N.gefährl. Abfall aus Baustelle ents. Asphalt Entsorgung AN Gebühr einrechn.**
Nicht gefährlichen Abfall aus Baustelle laden, fördern und entsorgen.
Schadstoffbelastung nach Ergebnis der Beprobung des AN.
Abgerechnet wird nach Wiegescheinen.
Abfall = Asphaltbefestigung.
Abfallschlüsselnummer = 17 03 02.
PAK-Menge bis 25 mg/kg, alles > 25 mg/kg wird über 17 03 01 abgerechnet!
Entsorgung nach Wahl des AN.
Gebühren der Abfallentsorgung sind einzurechnen.
Menge: 1,000 t

**93.04.0050 Boden und Steine mit Ausnahme derjenigen, die unter 17 05 03 fallen, entsorgen**
Gemische aus Boden und Steinen/ Schotter (AVV 170504),
bis Z 2 nach LAGA M20, mit mineralischen
Fremdbestandteilen (Ziegel, Beton) in Anteilen < 10 %,
nicht mineralische Bestandteile < 5 % nach Angabe des
AG entsorgen.

Schadstoffbelastung nach Ergebnis der Beprobung des AN.
Abgerechnet wird nach Wiegescheinen.
Abfallschlüsselnummer = 17 05 04.
Entsorgung nach Wahl des AN.
Gebühren der Abfallentsorgung sind einzurechnen.
Menge: 10,000 t

**93.04.0060 Holz aufnehmen und entsorgen**
Wurzelwerk und Stubben, nicht belastet.
Laden und abtransportieren.
Abgerechnet wird nach Wiegescheinen.
Entsorgung nach Wahl des AN.
Gebühren der Abfallentsorgung sind einzurechnen.
Menge: 5,000 t

#### Hauptabschnitt 93.05 Straßenbau

**93.05.0010 Planum herstellen**
Planum herstellen
nach Bodenabtrag
Max. Abweichung von der Sollhöhe +1/-1 cm.
Planum nachverdichten.
min EV2 = 45 MN/m2
Ausführung in Teilflächen
Menge: 2250,000 m2
DIN276_08: 522

**93.05.0020 Boden aus Zwischenlagerung in Wegen und Böschungen einbauen**
Boden aus Zwischenlagerung einbauen,
laden, lagenweise einbauen und verdichten.
Maximale Stärke der Einbaulagen = 30 cm.
Einbaufläche: In horizontalen (Wege) und geneigten Flächen (Böschungsbereiche), Erosionsgruben und Ausbruchstellen.
Material verdichten, Verdichtungsgrad DPr 97 %,
Boden von Lagerfläche zur Einbaustelle transportieren,
Lagerfläche im urspünglichen Zustand wiederherstellen.
Menge: 100,000 m3
DIN276_08: 541

**93.05.0030 Auffüllen von Erosionsrinnen in Wegen**
Auffüllen von Erosionsrinnen auf Wegen
bedingt durch Wasserlauf längs innerhalb des Wegeprofils.
Mit geeignetem, zwischengelagerten Material.
Material verdichten, Verdichtungsgrad DPr 97 %,
einbauen auf Wegeflächen.
Tiefe der Gräben bis 50 cm.
Menge: 25,000 m3

**93.05.0040 Füllboden liefern**
Füllboden liefern
geeignetes, verdichtungsfähiges Füllmaterial liefern und zur Einbaustelle transportieren.
Kein Recyclingmaterial.
Unbedenklichkeitsbescheinigung und Nachweis über Eignung des gelieferten Materials ist vorzulegen.
Menge: 100,000 t

**93.05.0050 Füllboden in Wegebereichen einbauen**
Füllboden in Wegebereichen einbauen
geliefertes Füllmaterial in Wegebereiche und Schadstellen einbauen. Lagenweise andrücken, verdichten und höhengerecht abziehen.
Einbaufläche: In horizontalen bis schwach geneigten Flächen und Ausbruchstelle.
Ausführung in Teilabschnitten.
Menge: 30,000 m3

**93.05.0060 Füllboden in Böschungen einbauen**
Füllboden in Böschungen einbauen
geliefertes Füllmaterial in ausgebrochenen Böschungen einbauen, andrücken und abziehen. Einbaufläche: In geneigten Flächen.
Ausführung in Teilabschnitten.
Menge: 30,000 m3

**93.05.0070 Aufrauen Oberfläche Wirtschaftsweg**
Aufrauen der vorhandenen Oberfläche des Wirtschaftsweges bis zu einer Tiefe von 10 cm, zur Vorbereitung des verzahnten Einbaus des Profilausgleich mit Schotter.
Menge: 2250,000 m2

**93.05.0080 Zwischengelagertes Mineralstoffgemisch einbauen**
Zwischengelagertes Mineralstoffgemisch einbauen,
Gestein ohne Bindemittel,
verschiedene Materialien und Korngrößen,
in einer Stärke bis 20cm andecken und verdichten,
ggf. Böschung 1:2 anlegen.
Menge: 20,000 m3

**93.05.0090 Filter-/Trennschicht Geogitter ländl. Weg**
Filter-/Trennschicht aus Geogitter TL Geok E-StB, in ländlichen Wegen, Überlappungsbreite mind. 50 cm, seitlicher Überstand mind. 50 cm, Bahnen verbinden, abgerechnet wird die abgedeckte Fläche.
Menge: 500,000 m2

**93.05.0100 Schottertragschicht als Ersatzmaterial anliefern und einbauen**
Schottertragschicht ZTV SoB-Stb 04
Verformungsmodul EV2 mind. 80 MPa,
aus gebrochenem Naturstein, Kalkstein
Körnung 0/45,
als Ersatzmaterial anliefern und profilgerecht einbauen und verdichten..
Schichtdicke: bis 50 cm.
Gem. DWA-A 904-1, ZTV LW 16 und TL LW 16
Falls erforderlich Fläche wässern.
Menge: 200,000 to

**93.05.0110 Deckschicht für Wirtschaftsweg einbauen**
Deckschicht
aus gebrochenem Naturstein, Kalkstein
Körnung 0/11 - 0/32,
als Ersatzmaterial anliefern höhen- und profilgerecht einbauen und verdichten..
Schichtdicke: bis 15 cm.
Gem. DWA-A 904-1, ZTV LW 16 und TL LW 16
Falls erforderlich Fläche wässern.
Ausführung auch in Teilabschnitten und nur auf besondere Anweisung der Bauleitung.
Menge: 50,000 to

#### Hauptabschnitt 93.06 Bankette

**93.06.0010 Bankette schälen**
Bankette schälen
Bankette an Fahrbahn vor der Baumaßnahme auf Höhe der Straßendecke abschälen.
Gewonnenes Bodenmaterial aufnehmen, laden und entsorgen, Entsorgungskosten.werden gesondert vergütet.
Breite der Bankette im Mittel 0,5 m an der Krone,
Schichtdicke bis 10 cm,
Querneigung an Bestand anpassen.
Gem. DWA-A 904-1, ZTV LW 16 und TL LW 16
Ausführung nur auf Anweisung der Bauleitung.
Menge: 200,000 m2

**93.06.0020 Bankette beiarbeiten**
Bankette beiarbeiten
Bankette an Fahrbahn nach Abschluss aller Baumaßnahmen
herstellen, Spurrillen und Mulden, sowie Schäden infolge der Baumaßnahme ausgleichen und an die neue Höhenlage der Fahrbahn anpassen. Breite der Bankette im Mittel 1,0 m an der Krone,
Boden (Mischung aus 80 % gebrochenem Material Schotter 45/56mm und 20 %Oberboden) liefern, einbauen und standfest verdichten,
Schichtdicke 20 cm, Einbau 3 cm unter OK Fahrbahn mit
Querneigung an Bestand anpassen und einebenen.
Gem. DWA-A 904-1, ZTV LW 16 und TL LW 16
Ausführung nur auf Anweisung der Bauleitung.
Menge: 400,000 m2

**93.06.0030 Seitengraben, profilieren**
Seitengraben, beiarbeiten
Seitengraben nach Schäden infolge der Flut
ausgleichen und profilieren / anpassen.
Boden (Mischung aus 80 % gebrochenem Material Schotter 45/56mm und 20 %Oberboden) liefern, einbauen und standfest verdichten,
Schichtdicke 10 cm,
anfallendes Bodenmaterial angrenzend verteilen
Gem. DWA-A 904-1, ZTV LW 16 und TL LW 16
Ausführung nur auf Anweisung der Bauleitung.
Menge: 150,000 m2

**93.06.0040 Böschungen beiarbeiten**
Böschungen beiarbeiten
Böschungen an Fahrbahn nach Abschluss aller Baumaßnahmen beiziehen
Spurrillen und Mulden, sowie Schäden infolge der Flut ausgleichen und an die der Wege anpassen.
Lieferung von Bodenmaterial wird gesondert vergütet
Neigung dem Bestand anpassen und einebenen.
Gem. DWA-A 904-1, ZTV LW 16 und TL LW 16
Ausführung nur auf Anweisung der Bauleitung.
Menge: 300,000 m2
